# Stadt Schramberg
Angebotsaufforderung (GAEB DA XML 3.1, DA83)
Projekt: 821I-Z
Währung: EUR
Nebenangebote zugelassen: ja
Erstellt mit: GXML Toolbox V3.3 R20230829, iTWO_64 V12.0.744, 11.09.2026

## M821-06 Maschinen-, Prozess- und Verfahrenstechnik BA 1
Datum: 11.09.2026

*Hinweis: Beschreibung der Baumaßnahme*
Beschreibung der Baumaßnahme
Die Stadtwerke Schramberg Eigenbetrieb e.K erweitert die Kläranlage Schramberg.

Die Erweiterung der Anlage erfolgt auf dem bestehenden Kläranlagengelände.

Nachfolgende Maßnahmen werden im Rahmen des Gesamtprojektes durchgeführt:
- Neubau Rechengebäude
- Erneuerung Sandfang
- Erneuerung Sandfangräumer
- Neubau Sandwäscherhaus
- Erneuerung Vorklärbecken
- Erneuerung Havariebecken
- Erneuerung Räumer Vorklärbecken
- Erneuerung Räumer Havariebecken
- Erneuerung Zentratdosierung
- Erneuerung ÜSS Pumpwerk
- Erneuerung Schlammentwässerung
- Erneuerung DN-Becken
- Erneuerung Zwischenhebewerk
- Neubau Belebungsbecken
- Erneuerung Rezirkulationspumpwerk
- Neubau Gebläsestation
- Erneuerung Nachklärbecken
- Erneuerung der Schaltanlage
- Erneuerung Rücklaufschlammpumpwerk
- Neubau C- Quellendosierung
- Neubau Fällmitteldosierung
- Demontagen
- Provisorien

In nachfolgender Leistungsbeschreibung enthaltene Maßnahmen:

- Neubau Rechengebäude
- Erneuerung Sandfang
- Erneuerung Sandfangräumer
- Neubau Sandwäscherhaus
- Erneuerung Vorklärbecken
- Erneuerung Havariebecken
- Erneuerung Räumer Vorklärbecken
- Erneuerung Räumer Havariebecken
- Erneuerung Zentratdosierung
- Erneuerung ÜSS Pumpwerk
- Abbrucharbeiten
- Demontagen
- Provisorien

Die Umbau- und Erweiterungsmaßnahmen müssen während laufendem Kläranlagenbetrieb durchgeführt werden.

Die Maßnahmen sind in verschiedenen Bauphasen zu realisieren (siehe Rahmenterminplan).

Für die Bauarbeiten sind Provisorien (diverse Umschlüsse prov. Leitungsführungen) erforderlich.

*Hinweis: Hinweis EX-Schutz*
Ex-Schutz:

Es wird ausdrücklich darauf hingewiesen, dass sämtliche Antriebe sowie sämtliche mechanischen Teile im Rechengebäude für die Ex-Zone 2 geeignet sein müssen.
Dies ist mit der Position "Abnahmeprüfung nach ATEX" nach
§ 15 BetrSichV nachzuweisen. Sämtliche Antriebe sind in Ex- Ausführung zu installieren, auch wenn dies in den Positionen nicht ausdrücklich beschrieben ist, es sei denn, es wird ausdrücklich auf nicht Ex verwiesen.

Während der Montagearbeiten ist der Montagebereich mit Ex-Warngeräten zu überwachen (werden nicht gestellt).

*Hinweis: Allgemeine Hinweise*
Allgemeine Hinweise

Lage der Kläranlage

Die Baustelle der ausgeschriebenen Leistungen befindet sich auf der Kläranlage Schramberg betrieben durch Stadtwerke Schramberg Eigenbetrieb e.K.

 Adresse: Rappenfelsen 40, 78713 Schramberg

Die Kläranlage befindet sich im umzäunten Bereich.

Zutrittsgenehmigung
Die Betriebszeiten auf der Kläranlage sind am Montag bis Donnerstag von 7:00 bis 16:00 Uhr und am Freitag von 7:00 bis 12:00 Uhr. Arbeiten die über die normalen Betriebszeiten der Kläranlage hinausgehen können im eigenen Arbeitsbereich außerhalb der Betriebsgebäude durchgeführt werden. Außerhalb der Betriebszeiten müssen mindestens 2 Mitarbeiter der jeweiligen Firma anwesend sein und das Tor muss beim Verlassen der Anlage verschlossen werden. Samstagsarbeit ist eingeschränkt und nur mit Absprache des Betriebspersonals möglich. An Sonn- und Feiertagen darf nicht gearbeitet werden. Übernachtungen auf dem Betriebsgelände sind nicht erlaubt.

Baustelleneinrichtung / Lagerflächen
Dem Auftragnehmer werden unentgeltlich Flächen im
beschränktem Umfang für die Baustelleneinrichtung auf
dem Kläranlagengelände zur Verfügung gestellt. Diese
Flächen müssen nach Abschluss der Arbeiten vom AN
unentgeltlich wieder in den ursprünglichen Zustand
zurückversetzt werden.

Baustellenordnung
Vor Baubeginn der Arbeiten wird von der Bauleitung eine Baueinweisung durchgeführt. Auf Verlangen des AG hat der AN an wöchentlichen Abstimmungsbesprechungen teilzunehmen.

Baureinigung
Gemäß VOB/C ist der Auftragnehmer verpflichtet, Verunreinigungen aus seinem Bereich zu entfernen und seinen Abfall zu entsorgen. Sollte dies trotz Aufforderung nicht geschehen, ist die Bauleitung berechtigt, die Reinigung und Abfallbeseitigung durch Dritte durchführen zu lassen. Die entstehenden Kosten werden beim AN in Abzug gebracht. Lässt sich kein Verursacher feststellen, werden die Kosten anteilig auf die am Bau beteiligten Unternehmen umgelegt. Sämtliche öffentliche Zufahrtsstraßen zum Baugelände sind immer sauber zu halten.

Baustrom / Wasseranschluss
Für die Stromversorgung stehen auf dem Betriebsgelände Steckdosen zur Verfügung.
Der AN ist für die Verlegung der Versorgungsleitung bis hin zur Arbeitsstelle inkl. der Vorhaltung der dafür notwendigen Technik selber verantwortlich.
Strom wird kostenlos durch den AG gestellt, eine Abrechnung durch AN ist nicht erforderlich. Lage des Trafos siehe Lageplan.

Wasseranschlüsse sind auf der Kläranlage vorhanden. Diese können im Zuge der Umbaumaßnahme genutzt werden. Die Verbrauchskosten trägt der Auftraggeber. Sämtliche für den Wassertransport von den Zapfstellen zur Arbeitsstelle benötigten Schläuche sind durch den AN selbst zu verlegen und vorzuhalten.

Baudurchführung
Der Betrieb der Kläranlage darf nicht gestört werden. Der zeitliche und funktionstechnische Ablauf der Arbeiten ist mit dem Klärwerksbetreiber und unter den Gewerken Maschinentechnik,  Elektrotechnik sowie Bau abzustimmen. Hierzu wird ein Ablaufplan durch den AG erstellt.

Der Auftragnehmer hat einen entsprechenden Terminplan,
aus dem der zeitliche Verlauf der Projektrealisierung bis zum vorgegebenen Endtermin ersichtlich ist, zu erstellen.

Betriebliche Erfordernisse können zeitweilige
Arbeitsunterbrechungen notwendig machen; dafür besteht
kein Vergütungsanspruch. Zugänge und Zufahrten zu
Klärbauwerken sind nach Möglichkeit zu erhalten oder es
ist in Absprache mit der Bauleitung Ersatz zu schaffen.

Baustellenabfälle:
Der AN hat Abfälle, die im Zusammenhang mit seiner
erbrachten Leistung stehen, auf seine Kosten vom
Baustellenbereich zu beseitigen. Der AN steht für die
ordnungsgemäße Verwertung bzw. Entsorgung der Abfälle
ein, soweit in der Leistungsbeschreibung nichts anderes
angegeben ist. Vermischte Baustellenabfälle sind bei einer
Sortieranlage für Baustellenabfälle anzuliefern.

Gewässerschutz:
Während der Bauarbeiten ist alles zu unterlassen, das
zu einer Verunreinigung von Gewässern oder
Einzugsgebieten von Wasserfassungen führen kann.

In der Nähe von offenen Baugruben dürfen
wassergefährdende Stoffe (z. B. Dieselfass) nur in
einer Auffangwanne gelagert werden. Fahrzeuge und
Maschinen dürfen nur auf befestigten und ordnungsgemäß
entwässerten Flächen betankt oder repariert werden.
Nach Arbeitsende sind sie auf solchen Flächen
abzustellen.

Abrechnung
Die der Abrechnung zu Grunde zu legenden Aufmaße werden
durch eine gemeinsame Aufmessung durch den AG und den
AN festgestellt, soweit es sich um Leistungen handelt, die von
den Zeichnungen abweichen oder nicht enthalten sind.

Die Aufmaßunterlagen sind rechtzeitig vor der Rechnungsstellung vollständig zur Prüfung vorzulegen. Den Abschlagsrechnungen sowie Teil- und Schlussrechnungen sind nur geprüfte Aufmaßunterlagen beizulegen. Ungeprüfte Aufmaße können nicht berücksichtigt werden.

Nachtragspositionen, Aufmaße und Massenermittlungen sind bei Verwendung geeigneter Software zusätzlich im Dateiformat d11, x11 oder xml11 zu Verfügung zu stellen.
Für alle Bauteile, Metallbauarbeiten, Rohrleitungen, insbesondere für Kleinleitungen sind Abrechnungspläne oder Isometrien anzufertigen, die alle wichtigen Details (z.B. Halterungen, Einzellängen, Formstücke, Werkstoffe, Positionsnummer, Flächen, Gewichtsberechnungen, etc.) der Abrechnung enthalten. Einzelne Aufmaßblätter ohne entsprechende Nachweise werden nicht anerkannt!

Die Massenermittlung bei Stahl und Edelstahl erfolgt nach den Gewichtstabellen "Stahl im Hochbau" in DIN-Stahl, nicht Handelsstahl; Verschnitt, Walztoleranzen, Verbindungselemente oder dergleichen sind in den Einheitspreisen enthalten.

Die Abrechnung der Feuerverzinkung erfolgt nach Masse. Hierbei wird die Masse der unverzinkten Stahlkonstruktionen und Bauteile zugrunde gelegt.

Bei Blechen und Bändern werden bei

Stahl:  7,85kg/dm³
nichtrostendem Stahl:  7,9 kg/dm³

gemäß VOB/C angesetzt.

Desweiteren sind alle notwendigen Schweiß- und Schraubverbindungen einzurechnen.

Sicherheit:
Sämtliche vom Auftragnehmer angelieferten Einrichtungen
müssen den Sicherheitsvorschriften der neuen UVV sowie
den Auflagen des Gemeindeunfallverbandes und Gewerbeaufsichtsamtes entsprechen.

Treten infolge Nichtbeachtung von Anweisungen oder Unterlassung von Sicherheitsvorkehrungen Schäden auf,
so wird der Auftragnehmer dafür in Haftung genommen.

Krankheitsvorsorge
Der AN hat dafür Sorge zu tragen, dass die vor Ort tätigen Mitarbeiter eine Grundimunisierung gegen Hepatitis-B-Virus (HBV) vorweisen können. Auf Nachfrage des AG ist dieser Nachweis zu führen.

Gerüste
Arbeits- und Schutzgerüste auch deren Arbeitsbühnen usw. sind für alle im LV aufgeführten Leistungen mit der Baustelleneinrichtung abgegolten.

*Hinweis: ZTV (Zusätzliche Technische Vertragsbedingungen) Allgemein*
Zusätzliche Technische Vertragsbedingungen Allgemein

1. Vorschriften und Normen

Der Auftragnehmer hat bei der Ausführung sämtliche relevanten gesetzlichen und behördlichen Empfehlungen, Vorschriften und Sicherheitsbestimmungen sowie Normen in der aktuellen Fassung zu berücksichtigen und einzuhalten.

Für die Auslegung bzw. Abwicklung sind die einschlägigen Normen, Vorschriften und Richtlinien wie DIN, VDE, VDI, Eurobestimmungen, IEC, Unfallverhütungsvorschriften (BGV A3), DVGW, Arbeitsschutzvorschriften, Arbeitsstättenrichtlinien, Richtlinien und Merkblätter des Verbandes der Sachversicherer (vds-Schadensverhütung), Merkblätter des DWA-Regelwerk, Betriebssicherheitsverordnung, etc. anzuwenden. Diese Vorschriften, Richtlinien, Merkblätter usw. gelten als Ergänzung zu den übrigen Ausschreibungs- und Vertragsbestandteilen.  Des Weiteren sind der Ausschreibung beiliegende Werksnormen und die Baustellenordnung des AG zu beachten und anzuwenden.

Es ist grundsätzlich eine betriebsbereite Leistung, dem Stand der Technik entsprechend auszuführen.

2. Güteprüfung

Der Auftraggeber behält sich das Recht vor, für die im Lieferumfang enthaltenen Einrichtungen eine Güteprüfung durchzuführen. Hierbei werden die technischen Anforderungen, wie Korrosionsschutz etc., überprüft. Die Güteprüfung kann beim Auftragnehmer oder auf der Baustelle durchgeführt werden.

3. Lieferung, Demontage und Montage

3.1 Allgemeines

Die Baudurchführung hat in Absprache mit dem Auftraggeber und der Bauleitung so zu erfolgen, dass der Betrieb der Kläranlage nicht gestört wird. Betriebliche Erfordernisse können zeitweilige Arbeitsunterbrechungen notwendig machen. Dafür besteht kein besonderer Vergütungsanspruch.

Schweißarbeiten an in Betrieb befindlichen Anlagenteilen dürfen erst nach Abklärung und Freigabe durch die Kläranlagenbetriebsleitung durchgeführt werden.

Unterbrechungen im Bauablauf, die durch die Abfolge verschiedener Gewerke entstehen, werden nicht besonders vergütet.

Der Auftraggeber behält sich das Recht vor, an nachfolgend beschriebenen Leistungen anwesend zu sein.

3.2 Lieferung

Die Lieferzeiten sind bindend anzugeben. Der Auftraggeber ist mindestens 5 Werktage vor Versand der Teile zu verständigen.

3.3 Demontage und Montage

Die Demontage und Montage entsprechend der Leistungsspezifikation ist während des Betriebes der restlichen Anlage durchzuführen.

Die Demontage und Montage beinhaltet im Besonderen:

- die An- und Abreise
- die Ausbesserungen von Beschädigungen an der Oberflächenbehandlung
- Schutz von Bau- und Anlagenteilen vor Verunreinigung und Beschädigungen während der Arbeiten
- Anzeichnen von Schlitzen und Durchbrüchen
- die Gestellung und Vorhaltung von Werkzeugen, Hebezeugen, Kranfahrzeugen (Autokran) usw. während der Dauer der Bauzeit
- Sämtliches Kleinmaterial und Baustoffe
- Gas- und Sauerstoff, bei E-Schweißung Trafo sowie das gesamte Schweißmaterial
- das Ablängen von Rohrleitungen, Formstücken und sonstiger Materialien
- das Verschweißen der Rohrleitung mit sämtlichen Formstücken, das gilt auch für alle weiteren Schweißverbindungen.
- Der Auftragnehmer hat nach Fertigstellung der einzelnen Montagen eine Funktionsprüfung der Anlagenteile durchzuführen.

4. Technische Ausführungsbedingungen

4.1 Überprüfung und Verantwortung

4.1.1 Leistungsverzeichnis

Der Auftragnehmer hat sämtliche im Leistungsverzeichnis enthaltene Aggregate- und Einrichtungsauslegungen zu überprüfen.

4.1.2 Sonstige Unterlagen

Die vom Auftraggeber zur Verfügung gestellten Unterlagen, wie Pläne, Ausführungsvorschläge, Rohrleitungen, usw. hat der Auftragnehmer "vor Ort" zu überprüfen und dann als Basis für Montage- und Werkstattzeichnungen zu verwenden. Die in den Plänen enthaltenen Maße sind Richtmaße.
Aus Umweltschutzgründen werden Pläne und Zeichnungen nur digital und in Dateiform zur Verfügung gestellt. Ausdrucke in Papierform sind bei Bedarf vom Auftragnehmer selbst anzufertigen.

5. Vereinheitlichung Fabrikate

Bei Schaltanlagen, Installationen, Armaturen, Pumpen, Bauteilen, etc. sind diese einheitlich vom gleichen Hersteller/Fabrikat anzubieten.

Dies Betrifft z. B. folgende Gruppen:

- Plattenschieber
- Absperrklappen
- Weichdichtende Absperrschieber
- gehäuselose Armaturen
- Rückschlagklappen
- Ind. Durchflussmessungen
- Kreiselpumpen
- Exzenterschneckenpumpen
- Tauchmotorpumpen Nass- und Trockenaufstellung
- Umwälzeinrichtungen
- Schaltschränke
- Räumerfahrbahnen
- Räumerfahrbahnbeheizung

Unterschiedliche Hersteller/Fabrikate innerhalb der einzelnen Gruppen sind nicht zugelassen.

Es sind Bauteile in robuster Industrieausführung einzusetzen.

6. Fertigstellung und Abnahme

6.1 Abnahme

Es wird eine förmliche Abnahme der Leistungen verlangt. Auf Verlangen des Auftraggebers hat ein Vertreter des Auftragnehmers an der Abnahme teilzunehmen.

6.2 Fertigstellung

Die Fertigstellung der Leistung erfolgt mit erfolgreichem Probebetrieb, dem Räumen der Baustelle und Übergabe der vollständigen Dokumentations- und Revisionsunterlagen.

*Hinweis: ZTV Stahlbau- und Schweißarbeiten*
ZTV Stahlbau- und Schweißarbeiten

Für alle Schweißarbeiten ist vom Auftragnehmer eine Schweißaufsicht nach DIN EN ISO 14731 zu benennen, die Schweißarbeiten und die Qualitätssicherung überwacht und dokumentiert. Die Schweißaufsicht ist für die Überwachung und Qualitätssicherung im Werk und auf der Baustelle verantwortlich.

1. Edelstahl-Materialien

Für die Schweißarbeiten sind die geltenden DIN EN Vorschriften zu beachten.

Spalte sind nicht zugelassen, alle Bauteile komplett verschweißt.

Die Schweißarbeiten dürfen nur von Schweißern mit gültigen Schweißerzeugnissen durchgeführt werden. Es sind grundsätzlich nur eignungsgeprüfte Schweißzusätze zugelassen.

Das Schweißen an Edelstahlteilen darf nur mit Schutzgas durchgeführt werden. Nach dem Schweißen sind die Schweißnähte sorgfältig von Schlacke und Schweißspritzern zu reinigen, im Vollbad zu beizen und zu passivieren und mit entsalztem Wasser zu spülen bis eine Leitfähigkeit < 40 µSiemens / cm erreicht wurden. Dies ist zu bescheinigen und zu dokumentieren. Für die Beiz- und Passivierungsarbeiten ist eine Arbeitsvorschrift vom Hersteller vorzulegen und die Zustimmung für die Anwendung vom Auftraggeber einzuholen.

Anlassfarben an den Schweißnähten sind nicht zulässig; eine gelb-goldene Verfärbung der Naht bzw. des Nahtbereiches bei der Herstellung ist zulässig. Nach Fertigstellung der Schweißnaht werden nur metallisch blanke Oberflächen akzeptiert.

Alle Schweißnähte sind entsprechend der Bewertungsgruppe C nach DIN EN ISO 5817, soweit in den LV Postionen nicht anders gefordert, auszuführen.

Schweißplan:

- Für die Herstellung der Schweißnähte ist ein Schweißplan zu erstellen, der folgende Inhalte aufweisen muss:

Schweißnahtvorbereitung:

- Schweißparameter für jede Schweißnaht (Lage oder Raupe, wie Volt, Ampere, Schweißgeschwindigkeit)
- Schweißposition
- Grundwerkstoffe
- Schweißzusätze
- Wärmebehandlung
- Schweißhilfsstoffe
- Schutzgas, usw.

Alle Angaben müssen übereinstimmen mit der Anerkennung des Schweißverfahrens nach DIN EN ISO 15607 bis DIN EN ISO 15614.

Schweißanweisung nach DIN EN ISO 15609

Diese muss alle Einzelheiten beinhalten, die der Schweißer vor Ort benötigt und ist am Schweißplatz
aufzuhängen, wie z.B.:

- Kennzeichen des Herstellers
- Kennzeichen der WPS
- Verweis auf WPQR

Die Prüfzeugnisse des eingesetzten Schweißpersonals sind auf Anforderung der Bauleitung vorzulegen.

Jede Schweißnaht ist dauerhaft zu kennzeichnen und zu protokollieren. Die Schweißprotokolle sind dem Auftraggeber als Dokumentation zu übergeben.

2. Stahl-Materialien

Für die Schweißarbeiten sind die geltenden DIN EN Vorschriften zu beachten.

Spalte sind nicht zugelassen, alle Bauteile komplett verschweißt.

Die Schweißarbeiten dürfen nur von Schweißern mit gültigen Schweißerzeugnissen durchgeführt werden. Es sind grundsätzlich nur eignungsgeprüfte Schweißzusätze zugelassen.

Nach dem Schweißen sind die Schweißnähte sorgfältig von Schlacke und Schweißspritzern zu reinigen.

Alle Schweißnähte sind entsprechend der Bewertungsgruppe C nach DIN EN ISO 5817, soweit in den LV Postionen nicht anders gefordert, auszuführen.

Schweißplan:

- Für die Herstellung der Schweißnähte ist ein Schweißplan zu erstellen, der folgende Inhalte aufweisen muss:

Schweißnahtvorbereitung:

- Schweißparameter für jede Schweißnaht (Lage oder Raupe, wie Volt, Ampere, Schweißgeschwindigkeit)
- Schweißposition
- Grundwerkstoffe
- Schweißzusätze
- Wärmebehandlung
- Schweißhilfsstoffe
- Schutzgas, usw.

Alle Angaben müssen übereinstimmen mit der Anerkennung des Schweißverfahrens nach DIN EN ISO 15607 bis DIN EN ISO 15614.

Schweißanweisung nach DIN EN ISO 15609

Diese muss alle Einzelheiten beinhalten, die der Schweißer vor Ort benötigt und ist am Schweißplatz
aufzuhängen, wie z.B.:

- Kennzeichen des Herstellers
- Kennzeichen der WPS
- Verweis auf WPQR

Die Prüfzeugnisse des eingesetzten Schweißpersonals sind auf Anforderung der Bauleitung vorzulegen.

3. Durchstrahlungsprüfung, Eindringprüfung

Der Auftraggeber behält sich vor, bis zu 10 % der Schweißnähte von einem unabhängigen Institut überprüfen zu lassen (Durchstrahlungsprüfung, Eindringprüfung, Ultraschallprüfung).
Wenn sich bei der Prüfung in einer Schweißnaht eine Fehlstelle ergibt, werden zum Nachweis der Mangelfreiheit zwei weitere Schweißnähte auf Kosten des AN überprüft.
Wenn die zusätzlichen Schweißnähte annehmbar sind, muss die anfängliche Schweißnaht ausgebessert, bzw. erneuert werden. (DIN EN 13480)
Falls eine dieser zusätzlichen Schweißnähte eine unzulässige Fehlstelle aufweist, dann müssen alle Schweißnähte in dieser Gruppe auf Kosten des Auftragnehmers vollständig überprüft und gegebenenfalls ausgebessert oder erneuert werden.
Ausgebesserte und erneuerte Schweißnähte müssen erneut überprüft werden. Die Nachprüfung der Schweißnähte geht zu Lasten des AN.

Jede Schweißnaht ist dauerhaft zu kennzeichnen und zu protokollieren. Die Schweißprotokolle sind dem Auftraggeber als Dokumentation zu übergeben.

4. Metallbaubefestigungen

Das Befestigungsmaterial ist entsprechend der  Metallbaukonstruktion anzupassen. Für die Befestigungen stehen bauseits keine Ankerschienen zur Verfügung.

Die Befestigung von Konsolen, Trägern, Metallbau und sonstigen technischen Einrichtungen im Innenbereich erfolgt mit Schwerlastankern, im Außenbereich mit Verbundanker und Ankerstangen aus Edelstahl zum Schutz des Bohrloches vor eindringender Feuchtigkeit und Frostsprengung. Für sämtliche Befestigungen sind nur baurechtlich zugelassene Befestigungsmittel zugelassen.

Zum Verhindern von Kaltverschweißungen ist bei allen Schraubverbindungen aus Edelstahl eine metallfreie, werkstoffneutrale und hochtemperaturbeständige Montagepaste als Trennmittel einzusetzen.

*Hinweis: ZTV Korrosionsschutz, Deckbeschichtung und Feuerverzinkung*
ZTV Korrosionsschutz, Deckbeschichtung und Feuerverzinkung

1. Allgemeines

Die Eignung des Untergrundes für eine gewählte Deckbeschichtung ist zu überprüfen und gegebenenfalls vorzubehandeln.

Beschädigungen des Oberflächenschutzes sind nach der Montage entsprechend nachzubehandeln.

Eine direkte Verbindung zweier verschiedener Metalle ist hinsichtlich von Kontaktkorrosion zu vermeiden. Es ist eine Isolationsschicht aus Butyl, Epoxidharz, Neoprene oder sonstigen neutralen Werkstoffen einzubauen, soweit dies zur Vermeidung von Kontaktkorrosion erforderlich ist.

2. Edelstahl-Materialien

Edelstahl Rohrleitungen und Bauteile sind im Vollbad zu beizen und zu passivieren und mit entsalztem Wasser zu spülen bis eine Leitfähigkeit < 40 µSiemens / cm erreicht wurden. Dies ist zu bescheinigen und zu dokumentieren. Für die Beiz- und Passivierungsarbeiten ist eine Arbeitsvorschrift vom Hersteller vorzulegen und die Zustimmung für die Anwendung vom Auftraggeber einzuholen.

Anlassfarben an den Schweißnähten sind nicht zulässig; eine gelb-goldene Verfärbung der Naht bzw. des Nahtbereiches bei der Herstellung ist zulässig. Nach Fertigstellung der Schweißnaht werden nur metallisch blanke Oberflächen akzeptiert.

3. Konservierung

Sämtliche Aggregate, insbesondere blanke Stahlteile wie Wellen und dergleichen, sind bis zum Probebetrieb entsprechend zu konservieren. Alle Maschinen sind mit den erforderlichen Betriebsölen und -fetten zu versehen. Vor dem Betrieb der Anlagenteile sind diese Betriebsmittel zu erneuern.

4. Feuerverzinkung von Stahlteilen

Strahlentrostung nach E DIN ISO 8504-4 mit dem Vorbereitungsgrad Be nach DIN ISO 8501-1.

Feuerverzinkung nach DIN EN ISO 1461 mit Beiblatt 1. Der verarbeitete Stahl muss zum Feuerverzinken geeignet sein. Die gesamte Konstruktion ist feuerverzinkungsgerecht zu konstruieren und zu fertigen. Dabei sind die Grundsätze gemäß DIN EN ISO 14713 zu beachten.

Das nachträgliche Bearbeiten, Trennen sowie Schweißen von und an verzinkten Teilen ist nicht zulässig. Sollte eine solche Bearbeitung dennoch erforderlich werden, so sind diese Teile nochmals im Bad zu verzinken.

Sollten verzinkte Stahlteile zusätzlich mit einem Anstrich versehen werden, so ist die Oberfläche gründlich zu reinigen und zu entfetten.

*Hinweis: ZTV Rohrleitungen und Armaturen*
ZTV Rohrleitungen

1. PE-Materialien

Für Schweißrohrverbindungen von PE-HD-Rohrleitungen gelten die Richtlinien DVS 2207, DVS 2209 und DVS 2212. Die Arbeiten dürfen nur von geschultem Personal mit gültigen Kunststoffschweißprüfungen nach DVS 2212 bzw. GW 330 ausgeführt werden.

Die Prüfzeugnisse des eingesetzten Schweißpersonals sind auf Anforderung der Bauleitung vorzulegen.

2. PVC-Materialien

Für Klebeverbindungen von PVC/ABS-Rohrleitungen gelten die Richtlinien der DVS. Die Arbeiten dürfen nur von geschultem Personal mit gültigen Kunststoffklebeprüfungen nach DVS 2221 ausgeführt werden. Über jede Klebeverbindung ist ein Protokoll nach DVS Vorgaben zu erstellen und zu dokumentieren.

Die Prüfzeugnisse des eingesetzten Personals sind auf Anforderung der Bauleitung vorzulegen.

3. Rohrleitungen

Sämtliche zu verlegenden Rohrleitungen sind grundsätzlich geradlinig, parallel und spannungsfrei zu verlegen. Entsprechend der technischen Erfordernisse sind die Leitungen mit Gefälle zu verlegen. Leitungsausdehnungen sind bei der Verlegung zu berücksichtigen. Ausdehnungsmöglichkeiten sind zu schaffen.

Bei der Verwendung von verschiedenartigen Rohrwerkstoffen ist die Entstehung von Kontaktkorrosion zu verhindern, z.B. Kupferleitungen dürfen nicht direkt mit verzinkten Leitungen verbunden werden.

4. Armaturen

Der Einbau von Armaturen hat spannungsfrei zu erfolgen. Die Armaturen sind so einzubauen, dass eine gute Zugänglichkeit und Bedienbarkeit besteht.

5. Rohr- und Metallbaubefestigungen

Alle Rohrleitungen sind mit einwandfreien, stabilen Konsolen, Rohrschellen oder Aufhängungen zu befestigen.

Entsprechende Gummiisolationseinlagen für die Schallisolierung und der Vermeidung von Kontaktkorrosion sind vorzusehen.

Zum Verhindern von Kaltverschweißungen ist bei allen Schraubverbindungen aus Edelstahl eine metallfreie, werkstoffneutrale und hochtemperaturbeständige Montagepaste als Trennmittel einzusetzen.

Das Befestigungsmaterial ist entsprechend der Rohrbefestigung und der Metallbaukonstruktion anzupassen. Für die Befestigungen stehen bauseits keine Ankerschienen zur Verfügung.
Die Befestigung von Rohrhalterungen, Konsolen, Trägern, Metallbau und sonstigen technischen Einrichtungen im Innenbereich erfolgt mit Schwerlastankern, im Außenbereich mit Verbundanker und Ankerstangen aus Edelstahl zum Schutz des Bohrloches vor eindringender Feuchtigkeit und Frostsprengung. Für sämtliche Befestigungen sind nur baurechtlich zugelassene Befestigungsmittel zugelassen.

*Hinweis: ZTV Elektro/EMSR*
ZTV Elektro/EMSR

1. EMV-Schutz

Der Schutz vor internen und externen Elektro-Magnetischen-Störungen (EMV-Schutz) ist zu gewährleisten. So sind geschaltete Induktivitäten (Schaltspulen, Drosseln usw.) sowie Kapazitäten mit Lösch-/Entstörmitteln auszurüsten.

Die Schirme der von Gebern, Stellantrieben, etc. kommenden Leittechnikkabel sind über die Schirmschienen z.B. von Unterverteilern, Zwischen-Klemmkästen, bis in die Leittechnikschränke durch zu verbinden.

2. Anlagenkennzeichnung, Beschilderung

Für die Kennzeichnung der Anlagenteile wird ein alphanumerisches Kennzeichnungssystem (AKZ) angewandt. Der AN hat bei der Erstellung der Stromlaufpläne das vorhandene bzw. vorgegebene AKZ zu verwenden.

Alle Geräte wie z.B. Anzeiger, Schreiber, Geber, Verteiler, Schränke, Baugruppen sind ausreichend (Kennzeichen und Text) und dauerhaft zu beschriften.

Alle Kabel sind am Anfang und am Ende, an jedem Abzweig und in jedem Anschlusskasten mit der Kabelnummer mittels Kabelkennzeichnungsschildern unverlierbar und dauerhaft zu kennzeichnen.

3. Brandschutz

Gebäude sind in Brandabschnitte zur Begrenzung möglicher Brandauswirkungen eingeteilt. Während der Montage- und Inbetriebnahmephase muss durch provisorische Maßnahmen sichergestellt werden, dass ein eventueller Brand auf einen Schrank/Raum beschränkt bleibt und sich nicht über die Kabelpritschen/Kabelböden ausbreiten kann.

4. Platzreserven

Die Baugröße von Schränken, Unterverteilern usw. und deren Belegung sowie die Stammverkabelung in der Leittechnik sind so zu wählen, dass bei der Übergabe der Anlage eine sinnvoll aufgeteilte Platzreserve von 20% in den einzelnen Bereichen ggf. auch in einzelnen Schranketagen sichergestellt ist.
5. Ausführungsrichtlinien für elektrotechnische Einrichtungen

Sammelschienenraum

Die Hauptsammelschienen werden im rückwertigen Sammelschienenraum angeordnet. Sie dürfen von vorn für das Bedienungspersonal nicht frei zugänglich sein. Der Berührungsschutz muss auch bei geöffneten Schaltschranktüren gewährleistet werden.

Kabelanschlussraum

Die innenliegende Betriebsmittel erhalten übereinstimmend mit den Schaltplänen abwischfeste, gut leserliche und lichtechte Beschriftungen auf den Geräten und Montageplatten. Sämtliche Bezeichnungsschilder sind gut sichtbar und dauerhaft anzubringen.

Prüfungen

Die Anlage ist werkseitig einer Isolations- und Funktionsprüfung zu unterziehen. Die Nennleistungen und Klassen der ausgeschriebenen Stromwandler sind aufgrund der angebotenen Relais und Messgeräte zu überprüfen und ggf. abzustimmen.

Die Klemmenleisten sind mit Bezeichnungsschildern entsprechend dem verwendeten Klemmentyp, fortlaufend zu nummerieren. Die Klemmengröße der Verbraucherabzweige, ist auf die durch Reduktionsfaktoren für Parallelverlegung, sowie durch Kurzschlussbeanspruchungen und Mindestspannungsabfälle notwendige Kabelquerschnitte abzustimmen.

Sonstiges

Die Geräte sind funktionsbezogen zusammenzufassen und so anzuordnen, dass ohne Freischaltung der Sammelschiene und ohne Beeinträchtigung benachbarter Abzweige gefahrlos an einem einzelnen Abzweig gearbeitet werden kann. Für den Geräteeinbau darf nur die rückseitige Montageplatte oder Rahmen genutzt werden. Der Einbau von Schaltgeräten o.ä. an den Seitenwänden und/oder Türen (ausgenommen Anzeiger und Bedienelemente) ist nicht zulässig.

Das Einziehen, Verdrahten und Auswechseln von Leitungen oder Kabeln, muss bei Beachtung der notwendigen Sorgfalt, auch bei in Betrieb befindlicher Verteilung gefahrlos möglich sein.

6. Klemmstellen, Klemmleisten

Die Klemmen sind zu Klemmenleisten oder Klemmenblöcken funktionsbezogen zusammenzufassen.

Für alle Verbindungen sind Schraub- oder Federzugklemmen zu verwenden. Der Einsatz von Mehrstockklemmen ist nicht erlaubt.

Die Reihenklemmen sind mit dem dazu passenden Bezeichnungs-Material fortlaufend zu nummerieren. Die verschiedenen Klemmenleisten sind jeweils einmal zu bezeichnen. Verteiler für Sammelpotentiale (Steuer- und Meldespannung o.ä.) sind in allen Feldern anzuordnen und zu bezeichnen.

Bei der Verwendung von abgeschirmten Kabel und Leitungen sind spezielle Schirmklemmen zu verwenden. Für jedes Kabel bzw. Leitung ist eine eigene Schirmklemme vorzusehen.

Die Klemmengröße der Verbraucherabzweige ist auf die, durch Reduktionsfaktoren für Parallelverlegung, sowie durch Kurzschlussbeanspruchungen und Spannungsabfallrechnung notwendigen Kabelquerschnitte abzustimmen. Im Zweifelsfall ist für die Bemessung der Klemmen mindestens ein Gesamtreduktionsfaktor von 0,6 zugrunde zu legen.

Zwischen den verschiedenen Spannungsebenen (z.B. 24 V und 230 V) sind Trennplatten in die Klemmenleiste einzufügen. Messkreise sind ebenso abzutrennen.

7. Steuerspannungen/Meldegeräte

Für Steuer- und Meldefunktionen von und zur Leittechnik sind in den Schaltanlagen 24 V DC vorgesehen. Dies gilt für die Betriebsspannung der Koppelrelais und für die Kontakte zur Überwachung durch die Prozessleittechnik. Außerdem sind die 24 V DC ggf. als Versorgungsspannung für das Unterspannungsrelais und für die spannungsabhängige Verbrauchersteuerung vorzusehen. Für schaltanlageninterne Funktionen werden 230 VAC verwendet, die je Funktionseinheit separat abgesichert werden.

Für alle Leuchtmelder ist eine Lampentestschaltung vorzusehen. Zum Einschalten derselben ist im Abstand von maximal 2 m ein Betätigungstaster vorzusehen.

8. Verbraucherabzweige

Verbraucherabzweige sind einzeln abzusichern,  sofern der zugehörige Abgang noch nicht abgesichert ist. Für die Leittechnik ist jeder Verbraucher-Abgang mit entsprechenden abzweigbezogenen Meldekontakten auszurüsten. Alle Meldungen sind über Wechselkontakte auszuführen.

Die Betätigung der Abgänge erfolgt automatisch oder durch Handeingriff an der örtlichen Einzelsteuerstelle (vor  Ort Bedienstelle) oder über die Leittechnik. Alle verfahrenstechnischen Steuer-, Verriegelungs- und Schutzfunktionen, die für den Anlagenbetrieb notwendig sind, werden innerhalb der Leittechnik realisiert und entsprechend den gültigen Richtlinien je nach Sicherheitskategorie ausgeführt. Lediglich der Motorschutz wird direkt in der 230V-Abzweigsteuerung in der Verteilung verarbeitet.

Bei Motorabgängen ist ein Motorvollschutz zu berücksichtigen. Für einige Antriebe werden zusätzliche Schutzrelais vom Motorlieferanten beigestellt. Bei Frequenzumrichter gesteuerten Antrieben kann die Motorschutzfunktion durch den Umrichter übernommen werden. Nur der Zuleitungsschutz muss durch einen Leistungstrennschalter gewährleistet werden.

9. Auslegung der Schaltgeräte

Alle Schaltgeräte wie Schütze, Schalter etc. sind so zu wählen, dass bei Erreichen von 90% der Nennbelastung die nächsthöhere Nennleistungsstufe einzusetzen ist.

Die Schützkombinationen sind zum direkten-, reversierenden-, drehzahlgeregelten, etc. (je nach Art des Antriebes) Einschalten, mit 3-poligen Leistungsschützen und Motorschutzschalter, Sammelschienenadapter, mit Gebrauchskategorie AC 3, Bemessungsbetriebsleistung je nach Antrieb, Bemessungsbetriebsspannung 400 V AC, Bemessungsbetätigungsspannung 230 V AC und mit Bimetallrelais auszuführen.

Für die Signalweitergabe von und zur SPS sind die erforderlichen Koppelrelais mit 230 V AC oder 24 V DC vorzusehen. Alle Signale (Betrieb, Störung, Trockenlauf, Übertemperatur, etc.) sind einzeln, getrennt zur SPS weiterzugeben.

10. Kabelanschluss an den Verteilungen

Die Zuführung der Kabel erfolgt bei allen Verteilungen von unten.

11. Mess- und Schutzeinrichtungen

Die Einspeisung in der Schaltanlagenverteilung ist mit  3-poligen Strommessungen mit Multifunktionsmessgerät auszurüsten.

Die Abzweige zu Verbrauchern ab ca. 5 kW sind mit einpoligen Stromwandlern zur Strommessung auszurüsten.

Die Schutzeinrichtungen in der E-Versorgung sind so auszulegen, dass eine selektive Absicherung möglicher Fehler gegeben ist.

Ausführung der Regelungen

Folgende Funktionen sind innerhalb der Regelanlagen vorzusehen:

Bei Ausfall von Führungs- und Gebersignalen erfolgt der Betrieb über Vor-Ort-Steuerstellen. Die Störmeldungen aus der Regelung sollen sinnvoll zusammengefasst als Sammelmeldungen angezeigt werden.

Alle Regelantriebe sind mit elektrotechnischen Stellungsrückmeldern auszurüsten, die einen Gleichstromausgang von 4 - 20 mA besitzen.
12. Ausführungsrichtlinien für die Steuerung und Bedienebenen

Als Steuerungssystem kommt ein speicherprogrammierbares Steuerungssystem (SPS) zum Einsatz.

Für die Ansteuerung von Aggregaten sind Funktionsbausteine einzusetzen, in denen die Eingangsverriegelung der technologischen Funktionen, die Antriebsüberwachung und die Zustands- und Störungssignalisierung realisiert sind.

Wenn nicht anders gefordert müssen zur Steuerung der Antriebe folgende Bedienebenen realisiert werden:

Vor-Ort-Bedienebene:

Steuerung direkt am Antrieb, gegebenenfalls im Tipp-Betrieb
Verriegelung der Vor-Ort-Steuerstelle über Schlüssel-/ Reparaturschalter

Betrieb direkt ohne SPS (Hardwareumfahrung)

Bedienebene Schaltschrank:

Touchpanel mit direkter Koppelung zur SPS zur Steuerung des Antriebes über die SPS, Umschaltung von Hand- und Automatikbetrieb und Ein-/Ausschalten und Drehzahlsteuerung der Antriebe

Bedienebene Leitsystem

Steuerung des Antriebes über das Leitsystem, Umschaltung von Hand- und Automatikbetrieb und Ein-/Ausschalten und Drehzahlsteuerung der Antriebe

Die Prioritäten der Bedienung werden in der gleichen Reihenfolge wie die oben genannten Bedienstellen realisiert, d.h. die Vor-Ort-Steuerstelle hat die höchste Priorität und das Leitsystem die niedrigste.

Ausführung der SPS-/Automatisierungsgeräte

Als Automatisierungsstation zur Realisierung der Steuerfunktionen sind Speicherprogrammierbare Steuerungen (SPS) einzusetzen. Dieselben sind mit Netzteil 230 V AC / 24 VDC auszuführen. Die SPS muss über die entsprechende Anzahl von CPU-, Speicher- und Anschaltbaugruppen verfügen.

Die Anzahl der erforderlichen Baugruppenträger ergibt sich anhand der Anzahl der Ein-/Ausgänge. Die SPS ist dezentral aufzubauen, d.h. die E/A-Einheit sind in die einzelnen Schaltschränke aufzuteilen. Der Aufbau der E/A-Einheiten und der Zentraleinheit hat mit einheitlichen Steckkarten des SPS-Herstellers zu erfolgen, so dass eine minimale Lagerhaltung von Ersatzteilen erreicht wird.

Jede SPS muss mindestens eine Schnittstelle für Profibus haben. Diese Schnittstelle dient als Datenbus für die untergeordneten Geräte (E/A-Einheiten, Bediengeräte, Multifunktionsmessgeräte, etc.). Zusätzlich muss jede SPS eine Schnittstelle für die Anbindung des Leitsystems (Ethernet) aufweisen.

Die CPU-Einheit ist für die Anwendung mit einer eingebauten Hardware-Uhr auszuführen.

Die Ein-/Ausgabebaugruppen sollen frontseitig über einen Stecker verfügen und ebenfalls frontseitig angeschlossen werden. Die Baugruppen werden über Kabel mit dem Anschlussmodul verbunden. Die Anschlussmodule sind auf der Montageplatte des Schaltschrankes zu montieren. Die Prozesssignale sollen direkt auf die Klemmen der Anschlussadapter aufgelegt werden.

Anforderungen an digitale Eingangsbaugruppen:
Eingangsspannung: 24 V DC
Potentialtrennung über Optokoppler
Anzahl der Eingänge: 8, 16, 32 (Je nach SPS Typ)

Anforderungen an digitale Ausgangsbaugruppen:
Ausgangsspannung: 24 V DC
Potentialtrennung über Relais
Anzahl der Ausgänge: 8, 16, 32 (Je nach SPS Typ)

Anforderungen an analoge Eingangsbaugruppen:
Eingangsspannung: 24 V DC
Eingangssignal: 4 - 20 mA
Potentialtrennung
Anzahl der Eingänge: 8, 16 (Je nach SPS Typ)

Anforderungen an analoge Ausgangsbaugruppen:
Ausgangsspannung: 24 V DC
Ausgangssignal: 4 - 20 mA
Potentialtrennung
Anzahl der Ausgänge: 8, 16 (Je nach SPS Typ)

Ausführung und Aufstellung der SPS-Software

Die Software für Automatisierungsstationen (SPS) ist inklusive Projektierung der kompl. Steuerung einschl. Grundlagenbesprechung, Erstellung des Pflichtenheftes mit Festlegung der Programmabläufe, Erstellung des Programmes nach IEC 61131 sowie kompl. Programmierung zu erstellen.

Die zu verarbeitende Datenformen sind:

- Analoge Eingänge
- Analoge Ausgänge
- Analoge Rechenpunkte
- Analoge Zähler
- Analoge Stellglieder
- Digitale Eingänge
- Digitale Ausgänge
- Digitale Schalter
- Digitale Merker
- Digitale Rechenpunkte
- Schaltuhren
- Ganzzahlige Konstanten
- Rationale Konstanten
- Zeit-Konstanten
- Handeingaben
- Langzeit-Trendmodule

Die Steuerungsabläufe sind insbesondere auch mit der maschinellen Ausrüstung abzustimmen. Nach endgültiger Inbetriebnahme des Programmes, ist dies auf den internen nicht flüchtigen Speicher (zum Beispiel Flash-Speicher) der SPS zu übertragen und das Programm zu kommentieren.

In die Softwarepositionen ist ebenfalls die leihweise Bereitstellung des Programmiergerätes, die komplette technische Dokumentation und die Schulung des Bedienungspersonals einzukalkulieren.

Die Software soll unter anderem folgende Funktionen erfüllen:

- Steuerung der Pumpen und Antriebe
- Fern-, Hand-, Automatik- und Vor-Ort-Betrieb
- Verarbeitung der Analogeingaben und Analogausgaben mit
  Grenz- und Mittelwertbildung
- Verarbeitung von Meldungen mit Weitergabe zur zentralen
  Leitwarte
- Verarbeitung von Einzel- und Sammelstörung und von
  Betriebs- und Zustandsmeldungen
- Betriebs- und Störmeldehistorie im Langzeitspeicher
- Verarbeitung von Zählwerten
- Verarbeiten von Steuerbefehlen von dem PLS
- Steuerung aller Antrieb gemäß angeboten Maschinentechnik

Bei der Software ist eine mehrfache Optimierung während der Inbetriebnahme und des Probebetriebes vorzusehen. Des Weiteren ist die Software nach Fertigstellung zusätzlich in kommentierter Form auf Datenträger zu liefern und dem AG zu übergeben.

13. Verkabelung

Die Kabelverlegung erfolgt je nach örtlichen Gegebenheiten in Kabelziehrohren, auf Kabelrinnen oder Staparohren oder auch in Schutzschläuchen.

Die Verkabelung zwischen einzelnen Schaltschränken einer Schaltanlage, ist in die Einheitspreise der jeweiligen Schaltanlage einzurechnen. Dies gilt auch bei Schaltanlagen, die aus mehreren Schaltschrankreihen bestehen.

Für den Anschluss von Starkstromkabeln sind Schraubklemmen vorzusehen. In Unterverteilern und für den Anschluss von Stammkabeln in den Schränken sind Rangierelemente zu verwenden, so dass für den Anschluss  ankommender und abgehender Signalleitungen getrennte Posten belegt werden können. Für schrankinterne Verwendungen sind am schrankseitigen Anschlussstützpunkt maximal 2 Anschlüsse pro Anschlusspunkt zugelassen.

14. Kabel, Kabelverlegung

Leistungskabel

Der Mindestquerschnitt von Niederspannungs-Leistungskabeln muss 1,5mm² betragen und als Leitermaterial muss Kupfer zum Einsatz kommen.

Die Leiterquerschnitte sind nach dem Verbrauchernennstrom, der als Dauerstrom anzunehmen ist, für eine Umgebungstemperatur von 30°C bei Verlegung in Luft zu bemessen. Bei der Ermittlung der benötigten Querschnitte sind neben den Reduktionsfaktoren für die Strombelastbarkeit auch die Spannungseinbrüche durch Betriebs- und/oder Anlaufstrom zu berücksichtigen (stationär kleiner 4%, beim Einschalten kleiner 15%).

Steuer-, Mess-, Regel- und Signalkabel bis 60 V

Es sind Industrieelektronikkabel mit massiven Einzelleitern (Kupferleiter-Durchmesser 0,8 mm) bzw. Litzenleiterkabel mit 7-drähtigen Einzelleitern (Kupferleiter-Querschnitt 0,5 mm²) jeweils mit Folienschirm vorzusehen.

Kabelanschlüsse

Für den Anschluss der Kabeladern ab einem Querschnitt gleich oder größer 1,5 mm² sind Presskabelschuhe vorzusehen, sofern keine Reihenklemmen vorhanden sind. Die Kabelschuhe sind bei größeren Querschnitten nach den Vorgaben des AG mit Schrumpfschläuchen zu versehen.

Beim Einsatz von Kabeln mit flexiblen Leitern sind die abisolierten Aderenden vor dem Anschluss mit Aderendhülsen zu versehen. Bei Steckverbindern o.ä. sind Schraubanschlüsse auszuführen.

Verlegehinweise

Die Kabelverlegung erfolgt auf Kabelrinnen, in Kabelzugsystemen oder in Stahlpanzerrohren oder auch in Schutzschläuchen.

Die Leistungskabel dürfen nicht mit Mess- und Steuerkabeln in gleichen Rohren oder in gleichen Rinnen/Pritschen verlegt werden. Die Steuer-, Mess-, Regel-, Signal- und Datenkabel sind untereinander und gegenüber den Leistungskabeln in einem ausreichenden Abstand zu verlegen, so dass eine gegenseitige Beeinflussung ausgeschlossen ist und die Übermittlung von Fehlsignalen sicher vermieden wird. Bei der Verlegung ist insbesondere die DIN EN 50174 zu beachten.

Die Kabel sind so zu verlegen, dass sie in einfacher Weise ersetzt oder ergänzt werden können. An Stellen, an denen die einwandfreie Lage der Kabel ohne Befestigung nicht möglich ist, sind die Kabel mit Kabelschnellverbindern aus Kunststoff zu befestigen.

In Kabelanschlusskästen oder im Verlauf von Kabelziehtrassen oder ähnlichem sind die Kabel an seitlichen C-Schienen geordnet abzufangen und gegebenenfalls zu bündeln. Die lose Verlegung der Kabel am Boden des Anschlusskastens ist unzulässig.

Die Kabeltrassen sind so zu dimensionieren, dass nach der Inbetriebnahme noch eine freie Belegungsreserve von 25% pro Spannungsebene zur Verfügung steht.

Muss das Material nachträglich zerteilt werden, sind die Schnittstellen mit Kaltzinkpaste nach zu streichen und freiliegende Kanten mit Kantenschutz zu versehen.

Alle Kabeltrassen sind großflächig zu erden.
Für die Verkabelung von nicht im Lieferumfang befindlicher Anlagenteile werden die notwendigen technischen Unterlagen wie z.B. Klemmenpläne und Kabelangaben beigestellt.

Die Unterlagen sind vor der Fertigung, spätestens sechs Wochen nach Auftragsvergabe, zur Genehmigung vorzulegen.

Änderungen, die aufgrund unvollständiger oder fehlerhafter Einbauzeichnungen durchgeführt werden müssen, gehen zu Lasten des Auftragnehmers.

Während der Montage und der IBS (Inbetriebsetzung), ist ein Satz der Pläne auf der Anlage verfügbar zu halten. Änderungen, die sich während der IBS ergeben, sind in diesem Zeichnungssatz als Roteintragung darzustellen (Änderungen gelten nur nach vorheriger Zustimmung des AG). Dieses IBS-Exemplar verbleibt nach der Übergabe in der Anlage.

*Hinweis: ZTV Prüfung, Inbetriebnahme, Schulung*
ZTV Prüfung, Inbetriebnahme, Schulung

Inbetriebnahme

1. Kalttest

Bei dem Kalttest der Anlage werden die fertig montierten Kreise kalt (ohne laufenden Prozess) durchgefahren.

Die Kaltprüfung dient zur Funktionskontrolle der Kreise, Steuerungen, Verriegelungen und Regelungen bevor die Anlage mit laufendem Prozess gefahren wird. Die Kaltprüfung beinhaltet:
- Richtigkeit der Montage
- Druckprüfung
- Überprüfung, dass die vom Lieferanten gegebenen Kaltprüf- und Einstellanweisungen eingehalten sind wie: Skalen bei Anzeigen und Schreibern
- Beschriftungsschilder mit Texten
- Gerätebetriebs- und Serviceanweisungen
- Signal vom Geber bis zur Regelung bzw. Anzeige, Regelfunktionen
- Funktionsrichtungen bei den Regelungen
- Verriegelungen
- Grundeinstellung für Regelparameter
- Alarm- und Verriegelungswerte. Die fehlenden Grenzwerte werden geklärt und in die Dokumentation eingetragen
- Erdschlussprüfung,- Funktion und automatisches Einschalten der Reserve, bzw. Redundanz.

2. Komplexe Prüfungen

Komplexe Prüfungen sind Überprüfungen, welche mit der Elektrotechnik (elektrische Verriegelung, Rückmeldungen, Drehrichtungen) und der Feldgerätetechnik (Transmittereingänge, Regelventilausgänge, Steuerfunktionen usw.) ohne Prozessmedien durchgeführt werden.

Voraussetzung für die komplexe Prüfung ist eine abgeschlossene Kaltprüfung des Prozessleitsystems, der Feldgerätemontage und der elektrotechnischen Anlagen.

3. Inbetriebnahme

4 Wochen vor Inbetriebnahme muss die vollständige Dokumentation beim Auftraggeber vorliegen.

Die Inbetriebnahme mit Einregulierung der Anlagenteile erfolgt im Anschluss einer erfolgreich durchgeführten Funktionsprüfung (Kalttest und komplexe Prüfung).

Im Rahmen der Inbetriebnahme werden im Besonderen die folgenden Tätigkeiten durchgeführt:

- Schulung und Einweisung des Betriebspersonals. Voraussetzung für die Schulung des Betriebspersonals ist das Vorliegen der Betriebs- und Serviceanleitungen.
- Sicherheitstechnische Prüfungen
- Messungen zum Nachweis der Einhaltung der vertraglichen Leistungen
- Messungen zum Nachweis von behördlich geforderten Grenzwerten
- Durchführung der Überprüfung aller Anlagenteile einzeln und im funktionalen und sicherheitstechnischen Zusammenwirken, in allen Betriebsarten und in allen Betriebszuständen.

Die Inbetriebnahme wird in einem Bericht mit den entsprechenden Nachweisen dokumentiert.

Die Inbetriebnahme erfolgt in mehreren Abschnitten.

4. Probebetrieb

Bei dem Probebetrieb wird die Einstellung der Regelungen vorgenommen. Die Einstellung erfolgt im gesamten Lastbereich. Wichtige Optimierungskriterien sind Stabilität, Überschreitung der Regelabweichung und Beruhigung der Regelstrecke.

Die Automatisierungseinrichtungen werden mit dem laufenden Prozess optimiert und so auf die Anlagendynamik abgestimmt, dass ein störungsfreier Betrieb bei allen Lasten und Fahrweisen möglich ist.

Der Auftraggeber oder ein von ihm Beauftragter behält sich das Recht vor, während des Probebetriebes gewünschte Versuche durchzuführen, um das Verhalten der betriebsbereiten Anlage zu testen und zu prüfen.

Nach der Inbetriebnahme beginnt ein Probebetrieb von 4 Wochen. Bei Ausfällen und Störungen innerhalb des Probebetriebes beginnt dieser nach deren Beseitigung von neuem.

5. Schulung

Der Auftragnehmer verpflichtet sich, dass für den Betrieb der Anlage erforderliche Personal in der Bedienung und Pflege der Anlage zu unterrichten.

Das Bedienungspersonal ist schon während der Montagezeit auf das neue Aufgabengebiet vorzubereiten.

Für die Schulung und Einweisung des Betriebspersonals ist ein Schulungskonzept vorzulegen.

*Hinweis: Baustelleneinrichtung*
Baustelleneinrichtung

Baustelle einrichten für alle Leistungen des AN.

Geräte, Werkzeuge, Bauwagen, Container und sonstige Betriebsmittel, die zur vertragsgemäßen Erfüllung der Bauleistungen erforderlich sind, auf die Baustelle bringen, betriebsfertig aufstellen und für die eigenen Leistungen vorhalten.

Nach Fertigstellung ist die Baustelle vollständig zu räumen.
Die Geländeflächen, auf denen sich Baustelleneinrichtungen befunden haben, sind dem früheren Zustand entsprechend wiederherzustellen. Befestigungen der Baustraßen, Lager- und Arbeitsplätze sind zu beseitigen. Einbauten der Baustelleneinrichtungen (z.B. Fundamente) sind zu beseitigen.
Erforderliche Versorgungseinrichtungen wie Strom, Wasser, usw. sind herzustellen.

Die Baustelleneinrichtung hat die notwendige Baustellensicherung zu enthalten. Des Weiteren sind die benutzten Flächen und Wege entsprechend dem ursprünglichen Zustand wieder ordnungsgemäß herzurichten und alle Verunreinigungen zu beseitigen.

Die Baustelleneinrichtung hat insbesondere folgende Einzelleistungen bei Bedarf zu enthalten:

- Tagesunterkünfte und sanitäre Einrichtungen (Toiletten, Waschräume, etc.) gemäß Arbeitsstättenverordnung für eigenes Personal und eventuelle Nachunternehmer inkl. regelmäßiger Reinigung.
- Lagerräume für Geräte und Material.
- Baubeleuchtung
- sämtliche Hebezeuge
- Herstellen zusätzlicher erforderlicher Gerüste für Leistungen des AN, soweit nicht extra Positionen dafür vorgesehen sind.

Vom AN ist nach Auftragsvergabe ein Baustelleneinrichtungsplan vorzulegen und mit der Bauleitung abzustimmen bzw. zur Freigabe vorzulegen.

Die Baustelleneinrichtung ist eine Nebenleistung gemäß VOB/C DIN 18299 4.1. sie ist daher eine vertragliche Leistung, wird aber nicht gesondert vergütet. Die Aufwendungen für die Baustelleneinrichtung sind in die Einheitspreise einzurechnen.

Eine ausreichend große Fläche für die Lagerung und Baustelleneinrichtung werden dem AN frei zur Verfügung gestellt.

Die Flächen für die Baustelleneinrichtung werden vom AG vorgegeben. Das Baufeld ist während der Bauzeit entsprechend zu sichern!

Baustellenordnung

Die Flächen für die Baustelleneinrichtung werden vom AG zugewiesen. Die Lage- und Platzverhältnisse sowie die Baustellenzufahrten sind den beigefügten Unterlagen zu entnehmen.

Vor Beginn der Arbeiten wird von der Bauleitung eine Baueinweisung durchgeführt.

Mit Baubeginn werden dem AN entsprechende SIGE-Pläne übergeben. Diese Pläne sind vom Auftragnehmer bei der Durchführung der Arbeiten zu berücksichtigen.

### Bereich 1 Rohrleitungen

#### Abschnitt 1.1 Edelstahlrohrleitungen

*Hinweis: Rohre und Formstücke aus Edelstahl*
Es wird ausdrücklich auf die ZTV Stahlbau- und Schweißarbeiten sowie ZTV Korrosionsschutz, Deckbeschichtung und Feuerverzinkung hingewiesen.

Die Verlegung der Rohrleitungen kann sowohl im Rohrkanal bzw. Maschinenraum, als auch im Rohrgraben erfolgen.

Die Rohrleitungen und Formteile sind verschweißt auszuführen. Bei vorgefertigten Formteilen sind diese über Flansche zu verbinden. Rohrkupplungen dürfen nur nach Rücksprache und Freigabe der Bauleitung oder des Planungsbüros eingesetzt werden. Der Einsatz von Rohrkupplungen für Passlängen bei Formstücken ist nicht zugelassen.

Vom AN sind für alle Rohrleitungen, insbesondere für Kleinleitungen Abrechnungspläne oder Isometrien anzufertigen, die alle Details (z.B. Halterungen, Einzellängen, Formstücke, Werkstoffe, Positionsnummer) der Abrechnung enthalten. Einzelne Aufmaßblätter ohne entsprechende Nachweise werden nicht anerkannt!

*Hinweis: DN 25*

**1.1.1 Geschweißtes V4A-Stahlrohr DN 25**
Geschweißtes V4A-Stahlrohr DN 25 (33,7 x 2,0) nach EN 1127 / DIN EN 10217-7
Werkstoff: '1.4571/1.4404'

liefern und montieren
Menge: 34,000 m

**1.1.2 Zulage geschweißter Stahlrohrbogen DN 25; 90 Grad**
Geschweißter Stahlrohrbogen DN 25; 90 Grad (33,7 x 2,0), nach DIN EN 10253-4 Typ A, Bauart 3

Werkstoff: '1.4571/1.4404'

liefern und montieren
Menge: 240,000 St

**1.1.3 Zulage Verschraubung, DN 25**
flach dichtend, Außengewinde 1", einschl. Dichtung
für Klärgas geeignet

Werkstoff: '1.4571/1.4404'

liefern und montieren
Menge: 240,000 St

**1.1.4 Zulage Flansch, glatt, DN 25**
Flansch, glatt, DN 25, PN 10 Form B, ähnlich DIN 2576 (EN 1092-1) zum Aufschweissen, mit reduzierter Blattstärke, Flanschdicke 10 mm,

Werkstoff: '1.4571/1.4404'

liefern und montieren
Menge: 2,000 St

**1.1.5 Zulage Vorschweißbördel DN 25**
Vorschweißbördel DN 25 einschl. Losflansch PN 10 nach DIN 2642 (EN 1092- 1), mit reduzierter Blattstärke, Flanschdicke 10 mm

Werkstoff: '1.4571/1.4404'

liefern und montieren
Menge: 2,000 St

**1.1.6 1 Satz Schrauben und Dichtung**
pro Flanschverbindung DN 25
bestehend je aus:

Schrauben mit Muttern,
beidseitig U-Scheiben, 1 Dichtung
für Faulgasleitungen NBR Dichtung mit DVGW Zulassung
für Trinkwasserleitungen EPDM Dichtung mit DVGW W 270 Zulassung

Werkstoff 1.4571/1.4404

liefern und montieren
Menge: 2,000 St

**1.1.7 Wand- oder Deckenabtragungen**
(Rohraufhängung - Konsolen) aus System-
Profilen, Profilstahl,
Gewindestangen, Rohrschellen usw. einschl.
Befestigungsmaterial sowie Gummieinlage
zwischen Rohrbefestigung und Rohr,
U-Scheiben an allen Schrauben und Muttern.
Muttern an Rohrschellen gegen selbstständiges
lösen gesichert.
Wandabstände und Abhängung nach den
geg. Erfordernissen, für Stahlrohr DN 25.

Rohrschelle nach DIN 3567 Form A

Ausladung bzw. Abhängung bis 500 mm;
in Edelstahlausführung, Werkstoff 1.4571/1.4404;

liefern und montieren
Menge: 2,000 St

*Hinweis: DN 50*

**1.1.8 Geschweißtes V4A-Stahlrohr DN 50**
Geschweißtes V4A-Stahlrohr DN 50
(60,3 x 2,0) nach EN 1127 / DIN EN 10217-7
Werkstoff: '1.4571/1.4404'

liefern und montieren
Menge: 8,000 m

**1.1.9 Zulage geschweißter Stahlrohrbogen DN 50; 90 Grad**
Geschweißter Stahlrohrbogen DN 50; 90 Grad
(60,3 x 2,0), nach DIN EN 10253-4 Typ A, Bauart 3

Werkstoff: '1.4571/1.4404'

liefern und montieren
Menge: 5,000 St

**1.1.10 Zulage geschweißter Stahlrohrbogen DN 50; 30 - 60 Grad**
Geschweißter Stahlrohrbogen DN 50; 30 - 60 Grad
(60,3 x 2,0), nach DIN EN 10253-4 Typ A, Bauart 3

Werkstoff: '1.4571/1.4404'

liefern und montieren
Menge: 3,000 St

**1.1.11 Zulage T-Stück DN 50**
T-Stück DN 50 (60,3 x 2,5),
EN 10253-4 Typ A

Werkstoff: '1.4571/1.4404'

liefern und montieren
Menge: 2,000 St

**1.1.12 Zulage Flansch, glatt, DN 50**
Flansch, glatt, DN 50, PN 10 Form B,
ähnlich DIN 2576 (EN 1092-1) zum
Aufschweissen,
mit reduzierter Blattstärke,
Flanschdicke 10 mm,

Werkstoff: '1.4571/1.4404'

liefern und montieren
Menge: 5,000 St

**1.1.13 Zulage Vorschweißbördel DN 50**
Vorschweißbördel DN 50 einschl. Losflansch PN 10
nach DIN 2642 (EN 1092- 1),
mit reduzierter Blattstärke,
Flanschdicke 10 mm,

Werkstoff: '1.4571/1.4404'

liefern und montieren
Menge: 7,000 St

**1.1.14 1 Satz Schrauben und Dichtung**
pro Flanschverbindung DN 50
bestehend je aus:

Schrauben mit Muttern,
beidseitig U-Scheiben, 1 Dichtung
für Faulgasleitungen NBR Dichtung mit DVGW Zulassung
für Trinkwasserleitungen EPDM Dichtung mit DVGW W 270 Zulassung

Werkstoff 1.4571/1.4404

liefern und montieren
Menge: 9,000 St

**1.1.15 Wand- oder Deckenabtragungen**
(Rohraufhängung - Konsolen) aus System-
Profilen, Profilstahl,
Gewindestangen, Rohrschellen usw. einschl.
Befestigungsmaterial sowie Gummieinlage
zwischen Rohrbefestigung und Rohr,
U-Scheiben an allen Schrauben und Muttern.
Muttern an Rohrschellen gegen selbstständiges
lösen gesichert.
Wandabstände und Abhängung nach den
geg. Erfordernissen, für Stahlrohr DN 50.

Rohrschelle nach DIN 3567 Form A

Ausladung bzw. Abhängung bis 500 mm;
in Edelstahlausführung, Werkstoff 1.4571/1.4404;

liefern und montieren
Menge: 5,000 St

*Hinweis: DN 65*

**1.1.16 Geschweißtes V4A-Stahlrohr DN 65**
Geschweißtes V4A-Stahlrohr DN 65
(76,1 x 2,0) nach EN 1127 / DIN EN 10217-7
Werkstoff: '1.4571/1.4404'

liefern und montieren
Menge: 25,200 m

**1.1.17 Zulage geschweißter Stahlrohrbogen DN 65; 90 Grad**
Geschweißter Stahlrohrbogen DN 65; 90 Grad
(76,1 x 2,0), nach DIN EN 10253-4 Typ A, Bauart 3

Werkstoff: '1.4571/1.4404'

liefern und montieren
Menge: 2,000 St

**1.1.18 Zulage geschweißter Stahlrohrbogen DN 65; 30 - 60 Grad**
Geschweißter Stahlrohrbogen DN 65; 30 - 60 Grad
(76,1 x 2,0), nach DIN EN 10253-4 Typ A, Bauart 3

Werkstoff: '1.4571/1.4404'

liefern und montieren
Menge: 1,000 St

**1.1.19 Zulage T-Stück DN 65**
T-Stück DN 65 (76,1 x 2,5),
EN 10253-4 Typ A

Werkstoff: '1.4571/1.4404'

liefern und montieren
Menge: 6,000 St

**1.1.20 Zulage T-Stück DN 65/25**
T-Stück DN 65 (76,1 x 2,5), mit seitlichem Abgang
33,7 mm

EN 10253-4 Typ A

Werkstoff: '1.4571/1.4404'

liefern und montieren
Menge: 80,000 St

**1.1.21 Zulage Flansch, glatt, DN 65**
Flansch, glatt, DN 65, PN 10 Form B,
ähnlich DIN 2576 (EN 1092-1) zum
Aufschweissen,
mit reduzierter Blattstärke,
Flanschdicke 10 mm,

Werkstoff: '1.4571/1.4404'

liefern und montieren
Menge: 6,000 St

**1.1.22 Zulage Vorschweißbördel DN 65**
Vorschweißbördel DN 65 einschl. Losflansch PN 10
nach DIN 2642 (EN 1092- 1),
mit reduzierter Blattstärke,
Flanschdicke 10 mm,

Werkstoff: '1.4571/1.4404'

liefern und montieren
Menge: 6,000 St

**1.1.23 Blindflansch DN 65; PN 10**
Blindflansch DN 65; PN 10
nach DIN 2527( EN 1092-1);
mit reduzierter Blattstärke,
Flanschdicke 10 mm,

Werkstoff: '1.4571/1.4404'

liefern und montieren
Menge: 12,000 St

**1.1.24 1 Satz Schrauben und Dichtung**
pro Flanschverbindung DN 65
mit Plattenschieber,
bestehend je aus:

Schrauben mit Muttern,
beidseitig U-Scheiben, 2 Dichtungen
für Faulgasleitungen NBR Dichtung mit DVGW Zulassung
für Trinkwasserleitungen EPDM Dichtung mit DVGW W 270 Zulassung

Werkstoff 1.4571/1.4404

liefern und montieren
Menge: 6,000 St

*Hinweis: DN 80*

**1.1.25 Geschweißtes V4A-Stahlrohr DN 80**
Geschweißtes V4A-Stahlrohr DN 80
(88,9 x 2,0) nach EN 1127 / DIN EN 10217-7

Werkstoff: '1.4571/1.4404'

liefern und montieren
Menge: 8,000 m

**1.1.26 Zulage geschweißter Stahlrohrbogen DN 80; 90 Grad**
Geschweißter Stahlrohrbogen DN 80; 90 Grad
(88,9 x 2,0), nach DIN EN 10253-4 Typ A, Bauart 3

Werkstoff: '1.4571/1.4404'

liefern und montieren
Menge: 1,000 St

**1.1.27 Zulage geschweißter Stahlrohrbogen DN 80; 30 - 60 Grad**
Geschweißter Stahlrohrbogen DN 80; 30 - 60 Grad
(88,9 x 2,0), nach DIN EN 10253-4 Typ A, Bauart 3

Werkstoff: '1.4571/1.4404'

liefern und montieren
Menge: 1,000 St

**1.1.28 Zulage T-Stück DN 80**
T-Stück DN 80 (88,9 x 2,5),
EN 10253-4 Typ A

Werkstoff: '1.4571/1.4404'

liefern und montieren
Menge: 2,000 St

**1.1.29 Zulage Flansch, glatt, DN 80**
Flansch, glatt, DN 80, PN 10 Form B,
ähnlich DIN 2576 (EN 1092-1) zum
Aufschweissen,
mit reduzierter Blattstärke,
Flanschdicke 10 mm

Werkstoff: '1.4571/1.4404'

liefern und montieren
Menge: 4,000 St

**1.1.30 Zulage Vorschweißbördel DN 80**
Vorschweißbördel DN 80 einschl. Losflansch PN 10
nach DIN 2642 (EN 1092- 1)
mit reduzierter Blattstärke,
Flanschdicke 10 mm

Werkstoff: '1.4571/1.4404'

liefern und montieren
Menge: 4,000 St

**1.1.31 Blindflansch DN 80; PN 10**
Blindflansch DN 80; PN 10
nach DIN 2527( EN 1092-1);
mit reduzierter Blattstärke,
Flanschdicke 10 mm

Werkstoff: '1.4571/1.4404'

liefern und montieren
Menge: 1,000 St

**1.1.32 1 Satz Schrauben und Dichtung**
pro Flanschverbindung DN 80
bestehend je aus:

Schrauben mit Muttern,
beidseitig U-Scheiben, 1 Dichtung
für Faulgasleitungen NBR Dichtung mit DVGW Zulassung
für Trinkwasserleitungen EPDM Dichtung mit DVGW W 270 Zulassung

Werkstoff 1.4571/1.4404

liefern und montieren
Menge: 6,000 St

**1.1.33 Wand- oder Deckenabtragungen**
(Rohraufhängung - Konsolen) aus System-
Profilen, Profilstahl,
Gewindestangen, Rohrschellen usw. einschl.
Befestigungsmaterial sowie Gummieinlage
zwischen Rohrbefestigung und Rohr,
U-Scheiben an allen Schrauben und Muttern.
Muttern an Rohrschellen gegen selbstständiges
lösen gesichert.
Wandabstände und Abhängung nach den
geg. Erfordernissen, für Stahlrohr DN 80.

Rohrschelle nach DIN 3567 Form A

Ausladung bzw. Abhängung bis 500 mm;
in Edelstahlausführung, Werkstoff 1.4571/1.4404;

liefern und montieren
Menge: 2,000 St

*Hinweis: DN 100*

**1.1.34 Geschweißtes V4A-Stahlrohr DN 100**
Geschweißtes V4A-Stahlrohr DN 100
(114,3 x 2,0) nach EN 1127 / DIN EN 10217-7

Werkstoff: '1.4571/1.4404'

liefern und montieren
Menge: 50,000 m

**1.1.35 Zulage geschweißter Stahlrohrbogen DN 100; 90 Grad**
Geschweißter Stahlrohrbogen DN 100; 90 Grad
(114,3 x 2,0), nach DIN EN 10253-4 Typ A, Bauart 3

Werkstoff: '1.4571/1.4404'

liefern und montieren
Menge: 14,000 St

**1.1.36 Zulage geschweißter Stahlrohrbogen DN 100; 30 - 60 Grad**
Geschweißter Stahlrohrbogen DN 100; 30 - 60 Grad
(114,3 x 2,0), nach DIN EN 10253-4 Typ A, Bauart 3

Werkstoff: '1.4571/1.4404'

liefern und montieren
Menge: 9,000 St

**1.1.37 Zulage Sattelstutzen DN 100/65**
Sattelstutzen für DN 100 (114,3 x 2,0), mit seitlichem Abgang 76,1mm, ähnlich DIN 2618

Werkstoff: '1.4571/1.4404'

liefern und montieren
Menge: 6,000 St

**1.1.38 Zulage T-Stück DN 100**
T-Stück DN 100 (114,3 x 2,6),
EN 10253-4 Typ A

Werkstoff: '1.4571/1.4404'

liefern und montieren
Menge: 3,000 St

**1.1.39 Zulage Flansch, glatt, DN 100**
Flansch, glatt, DN 100, PN 10 Form B,
ähnlich DIN 2576 (EN 1092-1) zum
Aufschweissen,
mit reduzierter Blattstärke,
Flanschdicke 10 mm

Werkstoff: '1.4571/1.4404'

liefern und montieren
Menge: 23,000 St

**1.1.40 Zulage Vorschweißbördel DN 100**
Vorschweißbördel DN 100 einschl. Losflansch PN 10
nach DIN 2642 (EN 1092- 1)
mit reduzierter Blattstärke,
Flanschdicke 10 mm

Werkstoff: '1.4571/1.4404'

liefern und montieren
Menge: 23,000 St

**1.1.41 Blindflansch DN 100; PN 10**
Blindflansch DN 100; PN 10
ähnlich DIN 2527( EN 1092-1);
mit reduzierter Blattstärke,
Flanschdicke 10 mm

Werkstoff: '1.4571/1.4404'

liefern und montieren
Menge: 3,000 St

**1.1.42 Blindflansch DN 100; PN 10 mit Stutzen**
Blindflansch DN 100; PN 10 ähnlich DIN 2527( EN 1092-1);
mit reduzierter Blattstärke, Flanschdicke 10 mm, mit mittig eingeschweißtem Nippel ähnlich DIN 10241:2000,
60,3 x 50 mm AG 2", aufgeschraubter Storz C- Kupplung mit Innengewinde und Blinddeckel mit Kette.

Formteile: '1.4571/1.4404'

C-Kupplung: '1.4581'

Blinddeckel: '1.4581'

liefern und montieren
Menge: 1,000 St

**1.1.43 Rohrkupplung zugfest**
Rohrkupplung zugfest,
für Rohraußendurchmesser 114,3 mm
mit Edelstahlverschluss.

Temperatur NBR : 'bis ca. 80°C'

Temperatur EPDM : 'bis ca. 120°C'

Werkstoff:

Gehäuse: '1.4404 / 1.4571'

Verschluss: '1.4404 / 1.4571'

Bandeinlage '1.4435'

Verschluss: 'Vollbolzen'

Dichtung: 'EPDM / NBR'

  nach Erfordernis

liefern und montieren
Menge: 4,000 St

**1.1.44 1 Satz Schrauben und Dichtung**
pro Flanschverbindung DN 100
für Plattenschieber,
bestehend je aus:

Schrauben mit Muttern,
beidseitig U-Scheiben, 2 Dichtungen
für Faulgasleitungen NBR Dichtung mit DVGW Zulassung
für Trinkwasserleitungen EPDM Dichtung mit DVGW W 270 Zulassung

Werkstoff 1.4571/1.4404

liefern und montieren
Menge: 12,000 St

**1.1.45 1 Satz Schrauben und Dichtung**
pro Flanschverbindung DN 100
bestehend je aus:

Schrauben mit Muttern,
beidseitig U-Scheiben, 1 Dichtung
für Faulgasleitungen NBR Dichtung mit DVGW Zulassung
für Trinkwasserleitungen EPDM Dichtung mit DVGW W 270 Zulassung

Werkstoff 1.4571/1.4404

liefern und montieren
Menge: 16,000 St

**1.1.46 Korrosionsschutz für Rohrleitung DN 100**
als korrosionsschützende Umhüllung von erdverlegten Rohrleitungen, einschl. Bögen und Kupplungen ausgeführt gem. den Anforderungen der Belastungsklasse B - 50 nach DIN 30672 bestehend aus einem stabilisiertem Polyethylenträgermaterial mit Butylkautschukkleber auf beiden Seiten, 3-lagig aufgebracht

kraftschlüssig und wasserdicht aufbringen und verkleben

Temperatur Rohrleitung: 'bis 75°C'

(Einheit bezieht sich auf Meter Rohr)

liefern und montieren
Menge: 5,000 m

**1.1.47 Zulage Korrosionsschutz Flanschverbindung DN 100**
als Zulage bei korrosionsgeschützen Rohrleitungen an Flanschverbindungen ausgeführt gem. den Anforderungen der Belastungsklasse B - 50 nach DIN 30672 bestehend
aus einem stabilisiertem Polyethylenträgermaterial mit
Butylkautschukkleber auf beiden Seiten, 3-lagig aufgebracht

kraftschlüssig und wasserdicht aufbringen und verkleben

liefern und montieren
Menge: 4,000 St

**1.1.48 Wand- oder Deckenabtragungen Sandfang**
(Rohraufhängung - Konsolen) aus System-
Profilen, Profilstahl,
Gewindestangen, Rohrschellen usw. einschl.
Befestigungsmaterial sowie Gummieinlage
zwischen Rohrbefestigung und Rohr,
U-Scheiben an allen Schrauben und Muttern.
Muttern an Rohrschellen gegen selbstständiges
lösen gesichert.
Wandabstände und Abhängung nach den
geg. Erfordernissen, für Stahlrohr DN 100 und DN 65.

Zur Aufnahme der beiden Leitungen am Sandfang

Rohrschelle nach DIN 3567 Form A

Ausladung bzw. Abhängung bis 500 mm;
in Edelstahlausführung, Werkstoff 1.4571/1.4404;

liefern und montieren
Menge: 12,000 St

**1.1.49 Wand- oder Deckenabtragungen**
(Rohraufhängung - Konsolen) aus System-
Profilen, Profilstahl,
Gewindestangen, Rohrschellen usw. einschl.
Befestigungsmaterial sowie Gummieinlage
zwischen Rohrbefestigung und Rohr,
U-Scheiben an allen Schrauben und Muttern.
Muttern an Rohrschellen gegen selbstständiges
lösen gesichert.
Wandabstände und Abhängung nach den
geg. Erfordernissen, für Stahlrohr DN 100.

Rohrschelle nach DIN 3567 Form A

Ausladung bzw. Abhängung bis 500 mm;
in Edelstahlausführung, Werkstoff 1.4571/1.4404;

liefern und montieren
Menge: 5,000 St

**1.1.50 Wand- oder Deckenabtragungen**
(Rohraufhängung - Konsolen) aus System-
Profilen, Profilstahl,
Gewindestangen, Rohrschellen usw. einschl.
Befestigungsmaterial sowie Gummieinlage
zwischen Rohrbefestigung und Rohr,
U-Scheiben an allen Schrauben und Muttern.
Muttern an Rohrschellen gegen selbstständiges
lösen gesichert.
Wandabstände und Abhängung nach den
geg. Erfordernissen, für Stahlrohr DN 100.

Rohrschelle nach DIN 3567 Form A

Ausladung bzw. Abhängung 501 bis 1000 mm;
in Edelstahlausführung, Werkstoff 1.4571/1.4404;

liefern und montieren
Menge: 4,000 St

*Hinweis: DN 150*

**1.1.51 Geschweißtes V4A-Stahlrohr DN 150**
Geschweißtes V4A-Stahlrohr DN 150
(168,3 x 2,6) nach EN 1127 / DIN EN 10217-7

Werkstoff: '1.4571/1.4404'

liefern und montieren
Menge: 4,500 m

**1.1.52 Zulage geschweißter Stahlrohrbogen DN 150; 90 Grad**
Geschweißter Stahlrohrbogen DN 150; 90 Grad
(168,3 x 2,6), nach DIN EN 10253-4 Typ A, Bauart 3

Werkstoff: '1.4571/1.4404'

liefern und montieren
Menge: 1,000 St

**1.1.53 Zulage geschweißter Stahlrohrbogen DN 150; 30 - 60 Grad**
Geschweißter Stahlrohrbogen DN 150; 30 - 60 Grad
(168,3 x 2,6), nach DIN EN 10253-4 Typ A, Bauart 3

Werkstoff: '1.4571/1.4404'

liefern und montieren
Menge: 1,000 St

**1.1.54 Zulage Flansch, glatt, DN 150**
Flansch, glatt, DN 150, PN 10 Form B,
ähnlich DIN 2576 (EN 1092-1) zum
Aufschweissen,
mit reduzierter Blattstärke,
Flanschdicke 12 mm

Werkstoff: '1.4571/1.4404'

liefern und montieren
Menge: 1,000 St

**1.1.55 Zulage Vorschweißbördel DN 150**
Vorschweißbördel DN 150 einschl. Losflansch PN 10
nach DIN 2642 (EN 1092- 1)
mit reduzierter Blattstärke,
Flanschdicke 12 mm

Werkstoff: '1.4571/1.4404'

liefern und montieren
Menge: 3,000 St

**1.1.56 Blindflansch DN 150; PN 10**
Blindflansch DN 150; PN 10
nach DIN 2527( EN 1092-1);
mit reduzierter Blattstärke,
Flanschdicke 12 mm

Werkstoff: '1.4571/1.4404'

liefern und montieren
Menge: 3,000 St

**1.1.57 Blindflansch DN 150; PN 10, mit Sohlstutzen**
Blindflansch DN 150; PN 10
nach DIN 2527( EN 1092-1);
mit reduzierter Blattstärke,
Flanschdicke 12 mm,
mit Sohlstutzen DN 50 (60,3 x 2,0)

Werkstoff: '1.4571/1.4404'

liefern und montieren
Menge: 1,000 St

**1.1.58 1 Satz Schrauben und Dichtung**
pro Flanschverbindung DN 150
für Plattenschieber,
bestehend je aus:

Schrauben mit Muttern,
beidseitig U-Scheiben, 2 Dichtungen
für Faulgasleitungen NBR Dichtung mit DVGW Zulassung
für Trinkwasserleitungen EPDM Dichtung mit DVGW W 270 Zulassung

Werkstoff 1.4571/1.4404

liefern und montieren
Menge: 1,000 St

**1.1.59 1 Satz Schrauben und Dichtung**
pro Flanschverbindung DN 150
bestehend je aus:

Schrauben mit Muttern,
beidseitig U-Scheiben, 1 Dichtung
für Faulgasleitungen NBR Dichtung mit DVGW Zulassung
für Trinkwasserleitungen EPDM Dichtung mit DVGW W 270 Zulassung

Werkstoff 1.4571/1.4404

liefern und montieren
Menge: 6,000 St

**1.1.60 Wand- oder Deckenabtragungen**
(Rohraufhängung - Konsolen) aus System-
Profilen, Profilstahl,
Gewindestangen, Rohrschellen usw. einschl.
Befestigungsmaterial sowie Gummieinlage
zwischen Rohrbefestigung und Rohr,
U-Scheiben an allen Schrauben und Muttern.
Muttern an Rohrschellen gegen selbstständiges
lösen gesichert.
Wandabstände und Abhängung nach den
geg. Erfordernissen, für Stahlrohr DN 150.

Rohrschelle nach DIN 3567 Form A

Ausladung bzw. Abhängung bis 500 mm;
in Edelstahlausführung, Werkstoff 1.4571/1.4404;

liefern und montieren
Menge: 1,000 St

**1.1.61 Wand- oder Deckenabtragungen**
(Rohraufhängung - Konsolen) aus System-
Profilen, Profilstahl,
Gewindestangen, Rohrschellen usw. einschl.
Befestigungsmaterial sowie Gummieinlage
zwischen Rohrbefestigung und Rohr,
U-Scheiben an allen Schrauben und Muttern.
Muttern an Rohrschellen gegen selbstständiges
lösen gesichert.
Wandabstände und Abhängung nach den
geg. Erfordernissen, für Stahlrohr DN 150.

Rohrschelle nach DIN 3567 Form A

Ausladung bzw. Abhängung 501 bis 1000 mm;
in Edelstahlausführung, Werkstoff 1.4571/1.4404;

liefern und montieren
Menge: 1,000 St

*Hinweis: DN 200*

**1.1.62 Geschweißtes V4A-Stahlrohr DN 200**
Geschweißtes V4A-Stahlrohr DN 200
(219,1 x 2,6) nach EN 1127 / DIN EN 10217-7

Werkstoff: '1.4571/1.4404'

liefern und montieren
Menge: 5,000 m

**1.1.63 Zulage geschweißter Stahlrohrbogen DN 200; 90 Grad**
Geschweißter Stahlrohrbogen DN 200; 90 Grad
(219,1 x 2,6), nach DIN EN 10253-4 Typ A, Bauart 3

Werkstoff: '1.4571/1.4404'

liefern und montieren
Menge: 3,000 St

**1.1.64 Zulage geschweißter Stahlrohrbogen DN 200; 30 - 60 Grad**
Geschweißter Stahlrohrbogen DN 200; 30 - 60 Grad
(219,1 x 2,6), nach DIN EN 10253-4 Typ A, Bauart 3

Werkstoff: '1.4571/1.4404'

liefern und montieren
Menge: 1,000 St

**1.1.65 Zulage Sattelstutzen DN 200/100**
Sattelstutzen für DN 200 (219,1 x 2,6), mit seitlichem Abgang 114,3 mm, ähnlich DIN 2618

Werkstoff: '1.4571/1.4404'

liefern und montieren
Menge: 1,000 St

**1.1.66 Zulage Flansch, glatt, DN 200**
Flansch, glatt, DN 200, PN 10 Form B,
ähnlich DIN 2576 (EN 1092-1) zum
Aufschweissen,
mit reduzierter Blattstärke,
Flanschdicke 12 mm

Werkstoff: '1.4571/1.4404'

liefern und montieren
Menge: 2,000 St

**1.1.67 Zulage Vorschweißbördel DN 200**
Vorschweißbördel DN 200 einschl. Losflansch PN 10
nach DIN 2642 (EN 1092- 1)
mit reduzierter Blattstärke,
Flanschdicke 12 mm

Werkstoff: '1.4571/1.4404'

liefern und montieren
Menge: 4,000 St

**1.1.68 Rohrkupplung zugfest**
Rohrkupplung zugfest,
für Rohraußendurchmesser 219,1 mm
mit Edelstahlverschluss.

Temperatur NBR : 'bis ca. 80°C'

Temperatur EPDM : 'bis ca. 120°C'

Werkstoff:

Gehäuse: '1.4404 / 1.4571'

Verschluss: '1.4404 / 1.4571'

Bandeinlage '1.4435'

Verschluss: 'Vollbolzen'

Dichtung: 'EPDM / NBR'

  nach Erfordernis

liefern und montieren
Menge: 3,000 St

**1.1.69 Ringraumdichtung - Dichtungseinsatz**
passend für Faserzementhülsen, Kernbohrungen
für Mediumrohr-Außendurchmesser 219,1 mm

Die Ringraumdichtungen als wasser- und gasdichte Durchführung. Wartungsfrei und ohne Nachspannen dicht. Dicht gegen drückendes Wasser bis min. 2,0bar.

Alle Stahlteile aus Werkstoff 1.4571/1.4404;
liefern und montieren
Menge: 1,000 St

**1.1.70 1 Satz Schrauben und Dichtung**
pro Flanschverbindung DN 200
bestehend je aus:

Schrauben mit Muttern,
beidseitig U-Scheiben, 1 Dichtung
für Faulgasleitungen NBR Dichtung mit DVGW Zulassung
für Trinkwasserleitungen EPDM Dichtung mit DVGW W 270 Zulassung

Werkstoff 1.4571/1.4404

liefern und montieren
Menge: 6,000 St

**1.1.71 Wand- oder Deckenabtragungen**
(Rohraufhängung - Konsolen) aus System-
Profilen, Profilstahl,
Gewindestangen, Rohrschellen usw. einschl.
Befestigungsmaterial sowie Gummieinlage
zwischen Rohrbefestigung und Rohr,
U-Scheiben an allen Schrauben und Muttern.
Muttern an Rohrschellen gegen selbstständiges
lösen gesichert.
Wandabstände und Abhängung nach den
geg. Erfordernissen, für Stahlrohr DN 200.

Rohrschelle nach DIN 3567 Form A

Ausladung bzw. Abhängung bis 500 mm;
in Edelstahlausführung, Werkstoff 1.4571/1.4404;

liefern und montieren
Menge: 2,000 St

**1.1.72 Korrosionsschutz für Rohrleitung DN 200**
als korrosionsschützende Umhüllung von erdverlegten Rohrleitungen, einschl. Bögen und Kupplungen ausgeführt gem. den Anforderungen der Belastungsklasse B - 50 nach DIN 30672 bestehend aus einem stabilisiertem Polyethylenträgermaterial mit Butylkautschukkleber auf beiden Seiten, 3-lagig aufgebracht

kraftschlüssig und wasserdicht aufbringen und verkleben

Temperatur Rohrleitung: 'bis 75°C'

(Einheit bezieht sich auf Meter Rohr)

liefern und montieren
Menge: 2,000 m

**1.1.73 Zulage Korrosionsschutz Flanschverbindung DN 200**
als Zulage bei korrosionsgeschützen Rohrleitungen an Flanschverbindungen ausgeführt gem. den Anforderungen der Belastungsklasse B - 50 nach DIN 30672 bestehend
aus einem stabilisiertem Polyethylenträgermaterial mit
Butylkautschukkleber auf beiden Seiten, 3-lagig aufgebracht

kraftschlüssig und wasserdicht aufbringen und verkleben

liefern und montieren
Menge: 2,000 St

*Hinweis: Reduzierstücke*

**1.1.74 Reduzierstück konz. DN 50 / 80**
Nach DIN 2616

Abmessungen:  60,3 x 88,9 mm

Werkstoff: '1.4571/1.4404'

liefern und montieren
Menge: 4,000 St

**1.1.75 Reduzierstück konz. DN 80 / 100**
Nach DIN 2616

Abmessungen:  88,9 x 114,3 mm

Werkstoff: '1.4571/1.4404'

liefern und montieren
Menge: 4,000 St

**1.1.76 Reduzierstück konz. DN 50 / 100**
Nach DIN 2616

Abmessungen:  60,3 x 114,3 mm

Werkstoff: '1.4571/1.4404'

liefern und montieren
Menge: 2,000 St

**1.1.77 Reduzierstück konz. DN 100 / 150**
Nach DIN 2616

Abmessungen:  114,3 x 168,3 mm

Werkstoff: '1.4571/1.4404'

liefern und montieren
Menge: 1,000 St

#### Abschnitt 1.2 PEHD Rohrleitungen SDR 17

*Hinweis: Kunststoffrohre und Formstücke aus HDPE nach DIN*
Kunststoffrohre und Formstücke aus HDPE nach DIN
8074/75, PN 10, in Stangen.
Allgemeine Güteanforderungen nach DIN 8075 Teil 2.

Die geltenden Normen und Vorschriften
(DIN 8074, DIN 8075 Teil 2 usw.) müssen für
die Kunststoffrohre, -Formstücke und Armaturen
beachtet werden.

Die Verarbeitung, Verlegung bzw. Montage hat
nach den geltenden Normen und Vorschriften
sowie nach den technischen Vorschriften der
Hersteller zu erfolgen.

Armaturen und Formstücke sind mind. mit der
angegebenen Druckstufe des zugehörigen
Kunststoffrohres auszuführen.
Rohr- bzw. Lagerschellen für Kunststoffleitungen
nach DVS 2210-1.

Elektroschweissmuffen sind nur dort zu verwenden, wo
aus montagetechnischen Gründen keine
Stumpfschweissverbindung hergestellt werden kann.

Die Verlegung der PEHD Rohrleitungen kann sowohl im
Rohrkanal bzw. Maschinenraum, in Bauwerken, als auch im Rohrgraben erfolgen.

Vom AN sind für alle Rohrleitungen, insbesondere für Kleinleitungen Abrechnungspläne oder Isometrien anzufertigen, die alle Details (z.B. Halterungen, Einzellängen, Formstücke, Werkstoffe, Positionsnummer) der Abrechnung enthalten. Einzelne Aufmaßblätter ohne entsprechende Nachweise werden nicht anerkannt!

*Hinweis: da 75*

**1.2.1 Rohr aus HDPE,**
Rohr aus HDPE,
Durchm. 75 x 4,5
nach DIN 8074, SDR 17

liefern und montieren
Menge: 12,000 m

**1.2.2 Zulage Rohrbogen aus HDPE,**
Rohrbogen aus HDPE,
Durchm. 75, 90 Grad
(mind. r = 1,5 x d)
für Stumpfschweißung
bzw. Verwendung von
Elektroschweißmuffe;

liefern und montieren
Menge: 3,000 St

**1.2.3 Zulage Rohrbogen aus HDPE,**
Rohrbogen aus HDPE,
Durchm. 75, 30 -  60 Grad
(mind. r = 1,5 x d)
für Stumpfschweißung
bzw. Verwendung von
Elektroschweißmuffe;

liefern und montieren
Menge: 1,000 St

**1.2.6 Zulage Vorschweißbund aus HDPE,**
Vorschweißbund aus HDPE,
Durchm. 75, verlängerte Form
für Stumpfschweißung bzw. Verwendung von Elektroschweißmuffe.
Dichtfläche gerillt,

liefern und montieren
Menge: 1,000 St

**1.2.7 Zulage Losflansch DN 65**
Losflansch DN 65
aus Stahl mit Kunststoffummantelung, gebohrt nach PN 10,

liefern und montieren
Menge: 1,000 St

**1.2.8 Zulage Steckmuffe aus HDPE,**
Steckmuffe gedreht aus HDPE,
Durchm. 75, für Stumpfschweißung
bzw. Verwendung von Elektroschweißmuffe;
mit Lippendichtung aus EPDM

liefern und montieren
Menge: 1,000 St

**1.2.9 Zulage Stumpfschweißverbindung da 75**
zum Verbinden der Rohre bzw. Formstücke, als
Heizelement-Stumpfschweißung, für HDPE
Menge: 6,000 St

**1.2.10 Zulage Elektroschweißmuffe**
Elektroschweißmuffe
für Rohraußendurchmesser 75 mm
zum Verbinden der einzelnen
Rohre bzw. Formstücke;

liefern und montieren
Menge: 4,000 St

**1.2.11 Zulage EPDM/Kautschuk Mauerkragen**
zugfest und druckwasserdicht bis mind. 3,0bar
für Rohraußendurchmesser 75 mm, mit Edelstahlspannbändern auf Rohrleitung montiert

liefern und montieren
Menge: 1,000 St

**1.2.12 Zulage Elektroschweißmuffenbogen 90 °**
Elektroschweißmuffenbogen 90°
für Rohraußendurchmesser 75 mm
zum Verbinden der einzelne
Rohre bzw. Formstücke;

liefern und montieren
Menge: 2,000 St

**1.2.13 Zulage Elektroschweißmuffenbogen 30 - 60 °**
Elektroschweißmuffenbogen 30 - 60°
für Rohraußendurchmesser 75 mm
zum Verbinden der einzelne
Rohre bzw. Formstücke;

liefern und montieren
Menge: 2,000 St

**1.2.14 Rohrkupplung zugfest**
Rohrkupplung für Kunststoffleitungen zugfest,
für Rohraußendurchmesser 75 mm
mit Edelstahlverschluss.

Temperatur NBR : 'bis ca. 80°C'

Werkstoff:

Gehäuse: '1.4301'

Verschluss: '1.4571/1.4404'

Bandeinlage '1.4571/1.4404'

Verschluss: 'Hohlbolzen'

Dichtung: 'NBR'

  nach Erfordernis

inkl. 2 Innenstützringe aus Edelstahl

liefern und montieren
Menge: 1,000 St

**1.2.15 Ringraumdichtung - Dichtungseinsatz**
passend für Faserzementhülsen, Kernbohrungen
für Mediumrohr-Außendurchmesser 75 mm

Die Ringraumdichtungen als wasser- und gasdichte Durchführung. Wartungsfrei und ohne Nachspannen dicht. Dicht gegen drückendes Wasser bis min. 2,0bar.

Alle Stahlteile aus Werkstoff 1.4571/1.4404;
liefern und montieren
Menge: 1,000 St

**1.2.16 1 Satz Schrauben und Dichtung**
pro Flanschverbindung DN 65
bestehend je aus:

Schrauben mit Muttern,
beidseitig U-Scheiben, 1 Dichtung
für Faulgasleitungen NBR Dichtung mit DVGW Zulassung
für Trinkwasserleitungen EPDM Dichtung mit DVGW W 270 Zulassung

Werkstoff 1.4571/1.4404

liefern und montieren
Menge: 1,000 St

**1.2.17 Rohr- bzw. Lagerschellen für**
Rohr- bzw. Lagerschellen nach DVS 2210-1
für Rohraußendurchmesser 75 mm
einschl. den erforderlichen Festpunkten aus HDPE
mit  Abstützung, Konsole, Abtragung aus System-Profilen, Profilstahl, Gewindestangen, nach den gegebenen
Erfordernissen.
U-Scheiben an allen Schrauben und Muttern.
Muttern an Rohrschellen gegen selbstständiges
lösen gesichert.

Ausladung bzw. Abhängung bis 500 mm;
Alle Stahlteile aus Werkstoff 1.4571/1.4404;

liefern und montieren
Menge: 2,000 St

#### Abschnitt 1.3 Kleinleitungen Pressrohr Edelstahl Trinkwasser/Druckluft/Heizung

*Hinweis: Kleinleitungen aus Edelstahl*
Vom AN sind für alle Rohrleitungen, insbesondere für Kleinleitungen Abrechnungspläne oder Isometrien anzufertigen, die alle Details (z.B. Halterungen, Einzellängen, Formstücke, Werkstoffe, Positionsnummer) der Abrechnung enthalten. Einzelne Aufmaßblätter ohne entsprechende Nachweise werden nicht anerkannt!

*Hinweis: Edelstahl-Pressrohr*
Edelstahl-Pressrohr

Versorgungssystem aus Edelstahlrohr in den Abmessungen DN 12 - DN 50 mit DVGW Systemprüfzeichen für die Trinkwasserinstallation nach DIN 1988, Heizungs- und Druckluftsysteme, mit Nachweis der Zwangsundichtheit in unverpresstem Zustand.

Rohre Fittinge und Dichtungen zugelassen für die
Desinfektion von Trinkwasser lt. §11 Trinkwasserverordnung 2011.

Systemkomponenten:

Fittings aus  Edelstahl mit Dichtring aus Butylkautschuk CIIR, gemäß Hygieneanforderungen DVGW. Dichtringe geprüft nach gängigen Hygieneanforderungen wie z.B. BGA, KTW-Empfehlung und DVGW W270.

Steckverbindungen werden durch werkzeugloses Stecken
des Rohres in den Fitting erstellt.
Der korrekt durchgeführte Steckvorgang ist mittels
Steckindikator optisch kontrollierbar.

Verarbeitung und Verlegung nach DIN 1988, den
herstellerspezifischen Vorschriften sowie den einschlägigen Normen, einschl. Dichtheitsprüfung und Spülung nach
DIN 1988, Teil 2 oder ZVSHK Merkblatt.
Alle Rohrschellen mit 8 mm Gummieinlage zum Schallschutz nach DIN 4109.

Rohrleitung in Stangen liefern und montieren, einschl. Fittings, Winkel, Bögen, Verbindungen, Übergänge u.ä. sowie Halter und Befestigung (siehe Ausführung) in folgenden Abmessungen:

*Hinweis: DN 25*

**1.3.1 Systemrohr DN 25**
Edelstahlrohr für Trinkwasserinstallationen,
Zulassung nach DVGW und nach DVGW W 270 geprüft
einschl. Rohrbefestigungen, Gewindestangen, Konsolen, usw. aus Edelstahl 1.4571/1.4404, Rohrschelle körperschallgedämmt  einschl. Befestigungsmaterial.

Ausladung bzw. Abhängung bis 500 mm;

Werkstoff: 1.4401
Nennweite: DN 25
Durchmesser außen: 28mm
Druckstufe: PN 16

liefern und montieren
Menge: 9,000 m

**1.3.2 Zulage Winkel 90° DN 25**
unverpresst undicht

Werkstoff:1.4401/1.4571
Dichtung:  CIIR-schwarz
Druckstufe: PN 16

liefern und montieren
Menge: 4,000 St

**1.3.3 Zulage Winkel 45° DN 25**
unverpresst undicht

Werkstoff:1.4401/1.4571
Dichtung:  CIIR-schwarz
Druckstufe: PN 16

liefern und montieren
Menge: 2,000 St

**1.3.10 Zulage Muffe DN 25**
unverpresst undicht

Werkstoff:1.4401/1.4571
Dichtung:  CIIR-schwarz
Druckstufe: PN 16

liefern und montieren
Menge: 2,000 St

**1.3.13 Zulage Übergang DN 25 IG**
3/4" oder 1" oder 1 1/4" Innengewinde
unverpresst undicht

Werkstoff:1.4401/1.4571
Dichtung:  CIIR-schwarz
Druckstufe: PN 16

liefern und montieren
Menge: 1,000 St

**1.3.14 Zulage Übergang DN 25 AG**
3/4" oder 1" oder 1 1/4" Außengewinde
unverpresst undicht

Werkstoff:1.4401/1.4571
Dichtung:  CIIR-schwarz
Druckstufe: PN 16

liefern und montieren
Menge: 2,000 St

**1.3.15 Zulage Winkelübergang DN 25 IG**
90 Grad, 1" Innengewinde
unverpresst undicht

Werkstoff:1.4401/1.4571
Dichtung:  CIIR-schwarz
Druckstufe: PN 16

liefern und montieren
Menge: 1,000 St

**1.3.16 Zulage Winkelübergang DN 25 AG**
90 Grad, 1" Außengewinde
unverpresst undicht

Werkstoff:1.4401/1.4571
Dichtung:  CIIR-schwarz
Druckstufe: PN 16

liefern und montieren
Menge: 2,000 St

**1.3.17 Zulage Verschraubung DN 25**
beidseitiger Pressanschluß, Überwurf aus Edelstahl,
unverpresst undicht

Werkstoff:1.4401/1.4571
Dichtung:  CIIR-schwarz
Druckstufe: PN 16

liefern und montieren
Menge: 1,000 St

**1.3.18 Zulage Verschraubung DN 25**
einseitig 1" Innen/Außengewinde und Pressanschluß,
Überwurf aus Edelstahl,

Werkstoff:1.4401/1.4571
Dichtung:  CIIR-schwarz
Druckstufe: PN 16

liefern und montieren
Menge: 1,000 St

**1.3.19 Zulage Flansch mit Pressmuffe DN 25**
Form B1, EN 1092-1, unverpresst undicht

Werkstoff:1.4401/1.4571
Dichtung:  CIIR-schwarz
Druckstufe:PN10/ 16

liefern und montieren
Menge: 2,000 St

**1.3.21 Schwitzwasserisolierung Kaltwasser**
Dämmung der Kaltwasserleitungen, in Mauerschlitzen oder Installationswänden mit Dämmmaterial aus geschlossenzelligem Weichpolyethylen, als Schwitzwasserisolierung, einschl. allem Zubehör.

Brandverhalten:  normal entflammbar,
  DIN 4102-B2

Schichtdicke:  4 mm

liefern und montieren
Menge: 8,000 m
Leistungsbereichkatalog: Bau

*Hinweis: DN 40*

**1.3.22 Systemrohr DN 40**
Edelstahlrohr für Trinkwasserinstallationen,
Zulassung nach DVGW und nach DVGW W 270 geprüft
einschl. Rohrbefestigungen, Gewindestangen, Konsolen, usw. aus Edelstahl 1.4571/1.4404, Rohrschelle körperschallgedämmt  einschl. Befestigungsmaterial.

Ausladung bzw. Abhängung bis 500 mm;

Werkstoff: 1.4401
Nennweite: DN 40
Durchmesser außen: 42mm
Druckstufe: PN 16

liefern und montieren
Menge: 4,000 m

**1.3.23 Zulage Winkel 90° DN 40**
90 Grad
unverpresst undicht

Werkstoff:1.4401/1.4571
Dichtung:  CIIR-schwarz
Druckstufe: PN 16

liefern und montieren
Menge: 2,000 St

**1.3.24 Zulage Winkel 45° DN 40**
45 Grad
unverpresst undicht

Werkstoff:1.4401/1.4571
Dichtung:  CIIR-schwarz
Druckstufe: PN 16

liefern und montieren
Menge: 2,000 St

**1.3.27 Zulage T-Stück DN 40**
unverpresst undicht

Werkstoff:1.4401/1.4571
Dichtung:  CIIR-schwarz
Druckstufe: PN 16

liefern und montieren
Menge: 2,000 St

**1.3.30 Zulage Muffe DN 40**
unverpresst undicht

Werkstoff:1.4401/1.4571
Dichtung:  CIIR-schwarz
Druckstufe: PN 16

liefern und montieren
Menge: 2,000 St

**1.3.31 Zulage Reduktion DN 40**
durchm. 42/28
unverpresst undicht

Werkstoff:1.4401/1.4571
Dichtung:  CIIR-schwarz
Druckstufe: PN 16

liefern und montieren
Menge: 2,000 St

**1.3.33 Zulage Übergang DN 40 IG**
1 1/4"  oder 1 1/2" Innengewinde
unverpresst undicht

Werkstoff:1.4401/1.4571
Dichtung:  CIIR-schwarz
Druckstufe: PN 16

liefern und montieren
Menge: 2,000 St

**1.3.34 Zulage Übergang DN 40 AG**
1 1/4" oder 1 1/2" Außengewinde
unverpresst undicht

Werkstoff:1.4401/1.4571
Dichtung:  CIIR-schwarz
Druckstufe: PN 16

liefern und montieren
Menge: 1,000 St

**1.3.38 Zulage Flansch mit Pressmuffe DN 40**
Form B1, EN 1092-1, unverpresst undicht

Werkstoff:1.4401/1.4571
Dichtung:  CIIR-schwarz
Druckstufe:PN10/ 16

liefern und montieren
Menge: 2,000 St

**1.3.40 Schwitzwasserisolierung Kaltwasser**
Dämmung der Kaltwasserleitungen, in Mauerschlitzen oder Installationswänden mit Dämmmaterial aus geschlossenzelligem Weichpolyethylen, als Schwitzwasserisolierung, einschl. allem Zubehör.

Brandverhalten:  normal entflammbar,
  DIN 4102-B2

Schichtdicke:  4 mm

liefern und montieren
Menge: 4,000 m
Leistungsbereichkatalog: Bau

*Hinweis: DN 50*

**1.3.42 Systemrohr DN 50**
Edelstahlrohr für Trinkwasserinstallationen,
Zulassung nach DVGW und nach DVGW W 270 geprüft
einschl. Rohrbefestigungen, Gewindestangen, Konsolen, usw. aus Edelstahl 1.4571/1.4404, Rohrschelle körperschallgedämmt  einschl. Befestigungsmaterial.

Ausladung bzw. Abhängung bis 500 mm;

Werkstoff: 1.4401
Nennweite: DN 50
Durchmesser außen: 54mm
Druckstufe: PN 16

liefern und montieren
Menge: 44,000 m

**1.3.43 Zulage Winkel 90° DN 50**
90 Grad
unverpresst undicht

Werkstoff:1.4401/1.4571
Dichtung:  CIIR-schwarz
Druckstufe: PN 16

liefern und montieren
Menge: 10,000 St

**1.3.44 Zulage Winkel 45° DN 50**
45 Grad
unverpresst undicht

Werkstoff:1.4401/1.4571
Dichtung:  CIIR-schwarz
Druckstufe: PN 16

liefern und montieren
Menge: 1,000 St

**1.3.45 Zulage T-Stück DN 50**
unverpresst undicht

Werkstoff:1.4401/1.4571
Dichtung:  CIIR-schwarz
Druckstufe: PN 16

liefern und montieren
Menge: 9,000 St

**1.3.46 Zulage T-Stück DN 50**
seitlicher Abgang 1"
unverpresst undicht

Werkstoff:1.4401/1.4571
Dichtung:  CIIR-schwarz
Druckstufe: PN 16

liefern und montieren
Menge: 2,000 St

**1.3.47 Zulage Muffe DN 50**
unverpresst undicht

Werkstoff:1.4401/1.4571
Dichtung:  CIIR-schwarz
Druckstufe: PN 16

liefern und montieren
Menge: 1,000 St

**1.3.48 Zulage Reduktion DN 50 / DN 25**
durchm. 54/28
unverpresst undicht

Werkstoff:1.4401/1.4571
Dichtung:  CIIR-schwarz
Druckstufe: PN 16

liefern und montieren
Menge: 1,000 St

**1.3.49 Zulage Übergang DN 50 IG**
1",  1/2" oder 2" Innengewinde
unverpresst undicht

Werkstoff:1.4401/1.4571
Dichtung:  CIIR-schwarz
Druckstufe: PN 16

liefern und montieren
Menge: 6,000 St

**1.3.50 Zulage Übergang DN 50 AG**
1 1/2" oder 2" Außengewinde
unverpresst undicht

Werkstoff:1.4401/1.4571
Dichtung:  CIIR-schwarz
Druckstufe: PN 16

liefern und montieren
Menge: 1,000 St

**1.3.51 Zulage Verschraubung DN 50**
beidseitiger Pressanschluß, Überwurf aus Edelstahl,
unverpresst undicht

Werkstoff:1.4401/1.4571
Dichtung:  CIIR-schwarz
Druckstufe: PN 16

liefern und montieren
Menge: 1,000 St

**1.3.52 Zulage Verschraubung DN 50**
einseitig 2" Innen/Außengewinde und Pressanschluß,
Überwurf aus Edelstahl,
unverpresst undicht

Werkstoff:1.4401/1.4571
Dichtung:  CIIR-schwarz
Druckstufe: PN 16

liefern und montieren
Menge: 8,000 St

**1.3.53 Zulage Flansch mit Pressmuffe DN 50**
Form B1, EN 1092-1, unverpresst undicht

Werkstoff:1.4401/1.4571
Dichtung:  CIIR-schwarz
Druckstufe:PN10/ 16

liefern und montieren
Menge: 2,000 St

**1.3.54 Schwitzwasserisolierung Kaltwasser**
Dämmung der Kaltwasserleitungen, in Mauerschlitzen oder Installationswänden mit Dämmmaterial aus geschlossenzelligem Weichpolyethylen, als Schwitzwasserisolierung, einschl. allem Zubehör.

Brandverhalten:  normal entflammbar,
  DIN 4102-B2

Schichtdicke:  4 mm

liefern und montieren
Menge: 50,000 m
Leistungsbereichkatalog: Bau

**1.3.55 Ringraumdichtung - Dichtungseinsatz**
passend für Faserzementhülsen, Kernbohrungen
für Mediumrohr-Außendurchmesser  54,0 mm

Die Ringraumdichtungen als gasdichte Durchführung mit
DVGW Zulassung.

Alle Stahlteile aus Werkstoff 1.4571/1.4404;
liefern und montieren
Menge: 1,000 St

### Bereich 2 Armaturen

#### Abschnitt 2.1 Plattenschieber

*Hinweis: Einheitliche Fabrikate*
Bei den Nachfolgend beschriebenen Armaturen sind alle Nennweiten einheitlich vom gleichen Hersteller/Fabrikat anzubieten.
Unterschiedliche Hersteller/Fabrikate sind nicht zugelassen.

*Hinweis: Plattenschieber mit Handrad*

**2.1.1 Plattenschieber mit Handrad DN65**
als Zwischenflanschschieber ohne Gegenflansch bei vollem Betriebsdruck einsetzbar; voll ausgeprägter Flansch;
Gehäuseschrauben außerhalb der Flanschdichtleiste
Freier Durchgang, Schieberplatte weichdichtend; beidseitig integrierte Schaber zum permanenten Reinigen der Schieberplatte im Betrieb; Stabiler und kompakter Gehäuseaufbau mittels Haltebleche zum Schutz der Spindel vor Witterungseinflüssen u. zum Personenschutz vor bewegten Teilen
Gerolltes Spindelgewinde, nichtsteigend;In beiden Durchflussrichtungen dicht; Dichtheit nach DIN EN 12 266-1, Leckrate B; Flanschanschlussmaße nach EN 1092 PN 10;

Nennweite 'DN65'

Antrieb: 'Handrad'

Gehäuseteile: 'GG25 beschichtet'

Schieberplatte: '1.4571/1.4404'

Spindel: '1.4021 o. glw.'

Abschlussdichtung: 'NBR'

Spindelmutter: 'Messing'

Befestigungsschrauben: 'Edelstahl A4'

Befestigungsmuttern: 'Edelstahl A2'

Unterlegscheiben: 'Edelstahl A2'

Korrosionsschutz
innen und außen mit Epoxid-Beschichtung in GSK-Ausführung „Schwerer Korrosionsschutz“ nach DIN 30 677-2, Schichtdicke  >250 µm.

Herstellerdaten

Fabrikat: '......................................'

Typ: '......................................'

liefern und montieren
Menge: 6,000 St

**2.1.2 Plattenschieber mit Handrad DN100**
als Zwischenflanschschieber ohne Gegenflansch bei vollem Betriebsdruck einsetzbar; voll ausgeprägter Flansch;
Gehäuseschrauben außerhalb der Flanschdichtleiste
Freier Durchgang, Schieberplatte weichdichtend; beidseitig integrierte Schaber zum permanenten Reinigen der Schieberplatte im Betrieb; Stabiler und kompakter Gehäuseaufbau mittels Haltebleche zum Schutz der Spindel vor Witterungseinflüssen u. zum Personenschutz vor bewegten Teilen
Gerolltes Spindelgewinde, nichtsteigend;In beiden Durchflussrichtungen dicht; Dichtheit nach DIN EN 12 266-1, Leckrate B; Flanschanschlussmaße nach EN 1092 PN 10;

Nennweite 'DN100'

Antrieb: 'Handrad'

Gehäuseteile: 'GG25 beschichtet'

Schieberplatte: '1.4571/1.4404'

Spindel: '1.4021 o.glw.'

Abschlussdichtung: 'NBR'

Spindelmutter: 'Messing'

Befestigungsschrauben: 'Edelstahl A4'

Befestigungsmuttern: 'Edelstahl A2'

Unterlegscheiben: 'Edelstahl A2'

Korrosionsschutz
innen und außen mit Epoxid-Beschichtung in GSK-Ausführung „Schwerer Korrosionsschutz“ nach DIN 30 677-2, Schichtdicke  >250 µm.

Herstellerdaten

Fabrikat: '......................................'

Typ: '......................................'

liefern und montieren
Menge: 9,000 St

*Hinweis: Plattenschieber mit elektrischem Antrieb*

**2.1.3 Plattenschieber mit elektrischem Antrieb DN100**
als Zwischenflanschschieber ohne Gegenflansch bei vollem Betriebsdruck einsetzbar; voll ausgeprägter Flansch;
Gehäuseschrauben außerhalb der Flanschdichtleiste
Freier Durchgang, Schieberplatte weichdichtend; beidseitig integrierte Schaber zum permanenten Reinigen der Schieberplatte im Betrieb; Stabiler und kompakter Gehäuseaufbau mittels Haltebleche zum Schutz der Spindel vor Witterungseinflüssen u. zum Personenschutz vor bewegten Teilen
Gerolltes Spindelgewinde, steigende Spindel; In beiden Durchflussrichtungen dicht; Dichtheit nach DIN EN 12 266-1, Leckrate B; Flanschanschlussmaße nach EN 1092 PN 10;

Nennweite 'DN100'

Antrieb: 'elektrischer Antrieb'

Gehäuseteile: 'GG25 beschichtet'

Schieberplatte: '1.4571/1.4404'

Spindel: '1.4021 o.glw.'

Abschlussdichtung: 'NBR'

Spindelmutter: 'Messing'

Befestigungsschrauben: 'Edelstahl A4'

Befestigungsmuttern: 'Edelstahl A2'

Unterlegscheiben: 'Edelstahl A2'

Korrosionsschutz
innen und außen mit Epoxid-Beschichtung in GSK-Ausführung „Schwerer Korrosionsschutz“ nach DIN 30 677-2, Schichtdicke  >250 µm.

Herstellerdaten

Fabrikat: '......................................'

Typ: '......................................'

Drehantrieb
Drehantriebe für Steuerbetrieb TYP SA mit integrierter Steuerung Aumatic AC Profibus DP

Fabrikat:  AUMA oder glw.

Fabrikat: '......................................'

Typ:
'.........................................'

.
  SA AUMATIC AC Profibus DP oder gleichwertig.

Ausführung

- Betriebsart Kurzzeitbetrieb S2-15min
- Abtriebsdrehzahlen bei 50 Hz - Netzen von 4 bis 180 1/min
- Drehstrommotor in Isolierstoffklasse F, mit Motorvollschutz  durch drei in die Ständerwicklung eingebaute Thermoschalter
- Motor ohne Klemmenkasten, Anschluss intern über  Steckverbinder
- Zählrollen-Wegschaltung für Endlagen ZU/AUF
- Abschaltmoment für Schließ- und Öffnungsrichtung an kalibrierter Drehmomentskala stufenlos einstellbar und in daNm direkt ablesbar
- Anti-Kondensat-Heizung im Schaltwerkraum
- Bei Motorbetrieb still stehendes Handrad für manuellen Betrieb
- Armaturenanschluss nach ISO 5210
- Verbindung Antrieb  Steuerung über Steckverbinder
- Wendeschütze mechanisch und elektrisch verriegelt
- Orts-Steuerstelle mit Drucktaster AUF-HALT-ZU und abschließbarem Betriebsartenschalter ORT-AUS-FERN
- Leuchtmelder für Endlagen und Störung
- Steuerung bzw. Orts-Steuerstelle um jeweils 90° drehbar
- Ansteuerung und Rückmeldungen über Feldbus PROFIBUS-DP, Schnittstelle nach RS 485
- Stellungsregler in Verbindung mit Positionsvorgabe über  PROFIBUS-DP (erfordert Potentiometer)
- Slave-Adresse über Ortssteuerstelle einstellbar
- Stranganschaltung im Stecker für rückwirkungsfreies Zu- und  Wegschalten des Slaves
- Automatische Phasenkorrektur
- Grafik Display mit Hinterleuchtung
- Meldung von Zwischenstellungen
- Drahtbruchüberwachung Analogeingänge
- Zulässige Umgebungstemperatur - 25 °C bis + 70 °C
- Spindelschutzrohr für steigende Spindel
- Korrosionsschutz KS (geeignet für gelegentlich belastete Atmosphäre)
- Anschlussraum zusätzlich abgedichtet (double sealed)
- Decklack: Zweikomponentenfarbe mit Eisenglimmer, Farbton: silbergrau (ähnlich RAL 9007)

Technische Daten

Spannung: '400' V

Frequenz: '50' Hz

Schutzart: 'IP68'

für Innenaufstellung, inkl. Abdichtung der Kabeldurchführungen gegenüber Feuchtigkeit, Kabelverschraubung aus Metall,

liefern und montieren.
Menge: 1,000 St

#### Abschnitt 2.2 Zubehör elektrische Antriebe

**2.2.1 Zulage abgesetzte Steuerstelle 2 m**
zur getrennten Montage der Steuerung vom Antrieb,
einschließlich beidseitigem Stecker, Auma Wandhalter zur Befestigung der Steuerung und Konsole aus Edelstahl zur Bedienung von vorne.

inkl. aller Systemleitungen zwischen Steuerung und Motor nach Angabe des Herstellers für Innen- und Außenbereich geeignet.

Temperaturbereich: '-40°C bis +70°C'

Leitungslänge: '2m'

Herstellerdaten

Fabrikat: '......................................'

Typ: '......................................'

liefern und montieren.
Menge: 1,000 St

#### Abschnitt 2.3 Weichdichtende Absperrschieber

*Hinweis: Einheitliche Fabrikate*
Bei den Nachfolgend beschriebenen Armaturen sind alle Nennweiten einheitlich vom gleichen Hersteller/Fabrikat anzubieten.
Unterschiedliche Hersteller/Fabrikate sind nicht zugelassen.

*Hinweis: Absperrschieber mit elektrischem Antrieb und Säulenständer*

**2.3.1 Absperrschieber mit elektrischem Antrieb DN250**
Weichdichtender Absperrschieber nach EN 1074 für Abwasser, Baulänge DIN EN 558-1, Grundreihe 14 (DIN 3202, F4); gummierter Absperrkeil mit Gleitschuhen; Spindelabdichtung mit dreifacher O-Ring Abdichtung; durchgehende Rohrinnensohle; voller Durchgang ohne Einschnürung; in beiden Durchflussrichtungen dicht; Dichtheit nach DIN EN 12 266-1, Leckrate A; Flanschanschlussmaße nach EN 1092-2 PN 10; Schieber ist unter Wasserspiegel eingebaut.

Nennweite 'DN250'

Antrieb: 'E-Antrieb mit Konsolständer'

Gehäuseteile: 'GGG40 beschichtet'

Absperrkeil: 'GGG40 NBR gummiert'

Spindel: '1.4057 o.glw.'

Schubstange: 'bis 2,0m.'

Schubstange: '1.4571/1.4404'

Kuppelmuffe: '1.4571/1.4404'

Spindelmutter: 'zinkfreie Bronze'

Befestigungsschrauben: 'Edelstahl A4'

Befestigungsmuttern: 'Edelstahl A2'

Unterlegscheiben: 'Edelstahl A2'

Korrosionsschutz
innen und außen mit Epoxid-Beschichtung in GSK-Ausführung „Schwerer Korrosionsschutz“ nach DIN 30 677-2, Schichtdicke  >250 µm.

Herstellerdaten

Fabrikat: '......................................'

Typ: '......................................'

Drehantrieb

Drehantriebe montiert auf Schubstange und Konsolständer h=1700mm mit Wetterschutzdach beides aus Edelstahl Werkstoff 1.4301. Montage der Konsole auf Gitterrost

Drehantriebe für Steuerbetrieb TYP SA mit integrierter Steuerung Aumatic AC Profibus DP

Fabrikat:  AUMA oder glw.

Fabrikat: '......................................'

Typ:
'.........................................'

.
SA Aumatic AC Profibus DP oder gleichwertig

Ausführung

- Betriebsart Kurzzeitbetrieb S2-15min
- Abtriebsdrehzahlen bei 50 Hz - Netzen von 4 bis 180 1/min
- Drehstrommotor in Isolierstoffklasse F, mit Motorvollschutz  durch drei in die Ständerwicklung eingebaute Thermoschalter
- Motor ohne Klemmenkasten, Anschluss intern über  Steckverbinder
- Zählrollen-Wegschaltung für Endlagen ZU/AUF
- Abschaltmoment für Schließ- und Öffnungsrichtung an kalibrierter Drehmomentskala stufenlos einstellbar und in daNm direkt ablesbar
- Anti-Kondensat-Heizung im Schaltwerkraum
- Bei Motorbetrieb still stehendes Handrad für manuellen Betrieb
- Armaturenanschluss nach ISO 5210
- Verbindung Antrieb  Steuerung über Steckverbinder
- Wendeschütze mechanisch und elektrisch verriegelt
- Orts-Steuerstelle mit Drucktaster AUF-HALT-ZU und abschließbarem Betriebsartenschalter ORT-AUS-FERN
- Leuchtmelder für Endlagen und Störung
- Steuerung bzw. Orts-Steuerstelle um jeweils 90° drehbar
- Ansteuerung und Rückmeldungen über Feldbus PROFIBUS-DP, Schnittstelle nach RS 485
- Stellungsregler in Verbindung mit Positionsvorgabe über  PROFIBUS-DP (erfordert Potentiometer)
- Slave-Adresse über Ortssteuerstelle einstellbar
- Stranganschaltung im Stecker für rückwirkungsfreies Zu- und  Wegschalten des Slaves
- Automatische Phasenkorrektur
- Grafik Display mit Hinterleuchtung
- Meldung von Zwischenstellungen
- Drahtbruchüberwachung Analogeingänge
- Zulässige Umgebungstemperatur - 25 °C bis + 70 °C
- Spindelschutzrohr für steigende Spindel
- Korrosionsschutz KS (geeignet für gelegentlich belastete Atmosphäre)
- Anschlussraum zusätzlich abgedichtet (double sealed)
- Decklack: Zweikomponentenfarbe mit Eisenglimmer, Farbton: silbergrau (ähnlich RAL 9007)

Technische Daten

Spannung: '400' V

Frequenz: '50' Hz

Schutzart: 'IP68'

für Außenaufstellung, inkl. Abdichtung der Kabeldurchführungen gegenüber Feuchtigkeit (wie  z.B. Starkregen), Kabelverschraubung aus Metall,
Incl. Konsole zur Abtragung an Stahlträger

liefern und montieren.
Menge: 1,000 St

#### Abschnitt 2.4 Zwischenflansch-Absperrklappe

*Hinweis: Einheitliche Fabrikate*
Bei den Nachfolgend beschriebenen Armaturen sind alle Nennweiten einheitlich vom gleichen Hersteller/Fabrikat anzubieten.
Unterschiedliche Hersteller/Fabrikate sind nicht zugelassen.

**2.4.1 Zwischenflansch-Absperrklappe DN 80 mit Handhebel**
passend zu Flanschen nach EN 1092 PN 10/16,
geeignet als Endarmatur und austauschbarer Gummimanschette, in beide Durchflussrichtungen dicht.

Medium:  Wasser / Luft
Temperatur Luft: bis 120 °C
Temperatur Wasser: bis 30 °C
Druck:  PN 16
Antrieb: 'Handhebel'

Werkstoff:

Gehäuse: 'GGG 40'

Scheibe: '1.4408'

Dichtmanschette: 'EPDM'

Welle: '1.4401'

Herstellerdaten:

Fabrikat: '..........................................'

Typ: '..........................................'

liefern und montieren
Menge: 1,000 St

#### Abschnitt 2.5 Gehäuselose Armaturen

*Hinweis: Einheitliche Fabrikate*
Bei den Nachfolgend beschriebenen Armaturen sind alle Schieber, Schütze, etc. einheitlich vom gleichen Hersteller/Fabrikat anzubieten.
Unterschiedliche Hersteller/Fabrikate sind nicht zugelassen.

**2.5.1 Steckschütz zum Andübeln**
Montageort: Ablauf Sandfang

3 - seitig dichtend, zum Absperren des Ablaufs Sandfang,
Ausführungen mit gerader Schwelle, nutfreier Sohldichtung
und austauschbaren abwasserbeständigen Dichtungen, Feststellvorrichtung zur Arretierung der Schützplatte.
Steckschützplatte mit angeschraubtem Handgriff min. 100mm,  inkl. den erforderlichen Versteifungen und Verstärkungsrippen.

Die Statik ist prüffähig vom AN vorzulegen

Dichtheitsklasse: 'DIN 19569-4, Tabelle 1, Klasse 4'

Werkstoff: '1.4571/1.4404'

Abmessungen:

Öffnungsbreite i.L.: 'ca. 1100 mm'

Öffnungstiefe i.L.: 'ca. 1510 mm'

Tafelhöhe: 'ca. 1100 mm'

Gerinnebreite i.L.: 'ca. 1100 mm'

Rahmenhöhe: 'ca. 1600 mm'

max. Betriebsdruck auf der Vorderseite der Schützplatte: 'ca. 700 mmWS'

max. Betriebsdruck auf derRückseite der Schützplatte: 'ca. 700 mmWS'

Rahmen zum Andübeln an Wand, mit Verbundanker und sämtlichen Befestigungsmaterialien. Zur Abdichtung zwischen Beton und Rahmen ist ein abwasserbeständiges Dichtungsmaterial zu verwenden.

Herstellerdaten

Fabrikat: '......................................'

Typ: '......................................'

Steckschütz mit Befestigungsmaterial komplett aus V4A-Stahl, Werkstoff 1.4571/1.4404, im Vollbad gebeizt und passiviert; Spalte sind nicht zugelassen, alle Bauteile komplett verschweißt;

einschl. Wandhalterungen mit Befestigungsmaterial komplett aus 1.4571/1.4404 zum Aufhängen der Schützplatte,

liefern und montieren
Menge: 1,000 St

**2.5.2 Rinnenschieber mit Vierkantschoner zum Eingießen**
Gehäuseloser Rinnenschieber

Einbauort:  Rechengebäude

gehäuseloser Rinnenschieber, 3-seitig dichtend, zum Absperren von Gerinnen, mit gerader Schwelle und Drehgerätbedienung über  Vierkantschoner.

Der Rahmen darf den Querschnitt des Gerinnes nicht verringern. Zum einbetonieren in vorhandene Aussparung (nicht Bestandteil dieser Position).
- Rahmen aus Profilstahl mit Rahmenverlängerung bis
  Querjoch, nachstellbaren, angeschraubten Dicht- und
  Führungsleisten aus Kunststoff, auswechselbarer
  abwasserbeständiger Profildichtung,
  gekammerter Scheiteldichtung, dreiseitig dichtend

- Rahmen zum Eingießen an Schachtwand, mit Verbundanker zum Ausrichten im Gerinne und sämtlichen Befestigungsmaterialien

- Schieberplatte mit Verstärkungsrippen und Aufhängung
  für Schubstange

- Schieberjoch bis über Gelände (Höhe 1100 mm über OK
  Bauwerk) hochgezogen

- Antrieb auf Joch gelagert, über Spindel nichtsteigend, mit Schubstangenverlängerung, so dass die Spindel und Spindelmutter nicht im Abwasser liegen.
Die Statik ist prüffähig vom AN vorzulegen

Dichtheitsklasse: 'DIN 19569-4, Tabelle 1, Klasse 5'

Werkstoff: '1.4571/1.4404'

Abmessungen:

Öffnungsbreite i.L.: 'ca. 1200 mm'

Gerinnehöhe i.L.: 'ca. 1500 mm'

Kanalsohle: 'ca. 398,63 müNN'

Plattenhöhe: 'ca. 1500mm'

Standhöhe: 'ca. 400,43 müNN'

Schwellenform: 'Gerade'

Nut für Verguss: Breite '.......' mm

Tiefe '........' mm

max. Betriebsdruck auf der Vorderseite der Schützplatte: 'ca. 1100mmWS'

max. Betriebsdruck auf derRückseite der Schützplatte: 'ca. 1100mmWS'

Herstellerdaten

Fabrikat: '......................................'

Typ: '......................................'

Incl. Winkelprofil zum Aufnehmen der Abdeckung vor und Nach den Armaturen.

Schieber mit Befestigungsmaterial komplett aus V4A-Stahl, Werkstoff 1.4571/1.4404, im Vollbad gebeizt und passiviert; Spalte sind nicht zugelassen, alle Bauteile komplett verschweißt;

liefern und montieren
Menge: 4,000 St

**2.5.3 Rinnenschieber mit Vierkantschoner zum Andübeln**
Gehäuseloser Rinnenschieber

Einbauort:  Sandfang Zulauf

gehäuseloser Rinnenschieber, 3-seitig dichtend, zum Absperren von Gerinnen, mit gerader Schwelle und Drehgerätbedienung über Vierkantschoner.

- Rahmen aus Profilstahl mit Rahmenverlängerung bis
  Querjoch, nachstellbaren, angeschraubten Dicht- und
  Führungsleisten aus Kunststoff, auswechselbarer
  abwasserbeständiger Profildichtung,
  gekammerter Scheiteldichtung, dreiseitig dichtend

- Rahmen zum Andübeln an Schachtwand, mit Verbundanker und sämtlichen Befestigungsmaterialien

- Schieberplatte mit Verstärkungsrippen und Aufhängung
  für Schubstange

- Schieberjoch bis über Gelände (Höhe 1100 mm über OK
  Bauwerk) hochgezogen

- Antrieb auf Joch gelagert, über Spindel nichtsteigend, mit Schubstangenverlängerung, so dass die Spindel und Spindelmutter nicht im Abwasser liegen.
Die Statik ist prüffähig vom AN vorzulegen

Dichtheitsklasse: 'DIN 19569-4, Tabelle 1, Klasse 5'

Werkstoff: '1.4571/1.4404'

Abmessungen:

Öffnungsbreite i.L.: 'ca. 800 mm'

Gerinnehöhe i.L.: 'ca. 1400 mm'

Kanalsohle: 'ca. 398,47 müNN'

Standhöhe: 'ca. 400,67 müNN'

Schwellenform: 'Gerade'

max. Betriebsdruck auf der Vorderseite der Schützplatte: 'ca. 1100mmWS'

max. Betriebsdruck auf derRückseite der Schützplatte: 'ca. 1100mmWS'

Herstellerdaten

Fabrikat: '......................................'

Typ: '......................................'

Schieber mit Befestigungsmaterial komplett aus V4A-Stahl, Werkstoff 1.4571/1.4404, im Vollbad gebeizt und passiviert; Spalte sind nicht zugelassen, alle Bauteile komplett verschweißt;

Zur Abdichtung zwischen Gerinne und Rahmen ist ein abwasserbeständiges Dichtungsmaterial zu verwenden.

liefern und montieren
Menge: 1,000 St

**2.5.4 Rinnenschieber zum Andübeln mit E- Antrieb**
Gehäuseloser Rinnenschieber

Einbauort:  VKB Schacht

gehäuseloser Rinnenschieber, 3-seitig dichtend, zum Absperren von Gerinnen, mit gerader Schwelle und Bedienung über elektrischen Antrieb.

- Rahmen aus Profilstahl mit Rahmenverlängerung bis
  Querjoch, nachstellbaren, angeschraubten Dicht- und
  Führungsleisten aus Kunststoff, auswechselbarer
  abwasserbeständiger Profildichtung,
  gekammerter Scheiteldichtung, dreiseitig dichtend

- Rahmen zum Andübeln an Schachtwand, mit Verbundanker und sämtlichen Befestigungsmaterialien

- Schieberplatte mit Verstärkungsrippen und Aufhängung
  für Schubstange

- Schieberjoch bis über Gelände (Höhe 1100 mm über OK
  Bauwerk) hochgezogen

- Antrieb auf Joch gelagert, über Spindel nichtsteigend, mit Schubstangenverlängerung, so dass die Spindel und Spindelmutter nicht im Abwasser liegen.
Die Statik ist prüffähig vom AN vorzulegen

Dichtheitsklasse: 'DIN 19569-4, Tabelle 1, Klasse 5'

Werkstoff: '1.4571/1.4404'

Abmessungen:

Öffnungsbreite i.L.: 'ca. 850 mm'

Öffnungshöhe i.L.: 'ca. 800 mm'

Gerinnehöhe i.L.: 'ca. 3600 mm'

Kanalsohle: 'ca. 398,57 müNN'

Standhöhe: 'ca. 399,367 müNN'

Schwellenform: 'Gerade'

max. Betriebsdruck auf der Vorderseite der Schützplatte: 'ca. 800mmWS'

max. Betriebsdruck auf derRückseite der Schützplatte: 'ca. 800mmWS'

Herstellerdaten

Fabrikat: '......................................'

Typ: '......................................'

Drehantrieb
Drehantriebe für Steuerbetrieb TYP SA mit integrierter Steuerung Aumatic AC Profibus DP

Fabrikat:  AUMA oder glw.

Fabrikat: '......................................'

Typ:
'.........................................'

Typ:  SA AUMATIC AC Profibus DP oder  gleichwertig.

Ausführung

- Betriebsart Kurzzeitbetrieb S2-15min
- Abtriebsdrehzahlen bei 50 Hz - Netzen von 4 bis 180 1/min
- Drehstrommotor in Isolierstoffklasse F, mit Motorvollschutz  durch drei in die Ständerwicklung eingebaute Thermoschalter
- Motor ohne Klemmenkasten, Anschluss intern über  Steckverbinder
- Zählrollen-Wegschaltung für Endlagen ZU/AUF
- Abschaltmoment für Schließ- und Öffnungsrichtung an kalibrierter Drehmomentskala stufenlos einstellbar und in daNm direkt ablesbar
- Anti-Kondensat-Heizung im Schaltwerkraum
- Bei Motorbetrieb still stehendes Handrad für manuellen Betrieb
- Armaturenanschluss nach ISO 5210
- Verbindung Antrieb  Steuerung über Steckverbinder
- Wendeschütze mechanisch und elektrisch verriegelt
- Orts-Steuerstelle mit Drucktaster AUF-HALT-ZU und abschließbarem Betriebsartenschalter ORT-AUS-FERN
- Leuchtmelder für Endlagen und Störung
- Steuerung bzw. Orts-Steuerstelle um jeweils 90° drehbar
- Ansteuerung und Rückmeldungen über Feldbus PROFIBUS-DP, Schnittstelle nach RS 485
- Stellungsregler in Verbindung mit Positionsvorgabe über  PROFIBUS-DP (erfordert Potentiometer)
- Slave-Adresse auch im spannungslosen Zustand über Drehschalter einstellbar
- Stranganschaltung im Stecker für rückwirkungsfreies Zu- und  Wegschalten des Slaves
- Automatische Phasenkorrektur
- Grafik Display mit Hinterleuchtung
- Meldung von Zwischenstellungen
- Drahtbruchüberwachung Analogeingänge
- Zulässige Umgebungstemperatur - 25 °C bis + 70 °C
- Spindelschutzrohr für steigende Spindel
- Korrosionsschutz KS (geeignet für gelegentlich belastete Atmosphäre)
- Anschlussraum zusätzlich abgedichtet (double sealed)
- Decklack: Zweikomponentenfarbe mit Eisenglimmer, Farbton: silbergrau (ähnlich RAL 9007)

Technische Daten

Spannung: '400' V

Frequenz: '50' Hz

Schutzart: 'IP68'

für Außenaufstellung, inkl. Abdichtung der Kabeldurchführungen gegenüber Feuchtigkeit (wie  z.B. Starkregen), Kabelverschraubung aus Metall,

Schieber mit Befestigungsmaterial komplett aus V4A-Stahl, Werkstoff 1.4571/1.4404, im Vollbad gebeizt und passiviert; Spalte sind nicht zugelassen, alle Bauteile komplett verschweißt, einschl. Eingreifschutz an Schieber Vorder- und Rückseite sowie Vergussmaterial.
Zur Abdichtung zwischen Tauchwand und Rahmen ist ein abwasserbeständiges Dichtungsmaterial zu verwenden.

liefern, montieren
Menge: 1,000 St

**2.5.5 Absenkschieber zum Eingießen mit E- Antrieb**
Gehäuseloser Absenkschieber

Einbauort:  Fettfang Ablauf

gehäuseloser Absenk- und Regulierschieber, 3-seitig dichtend, zum Absperren von Gerinnen und als Drossel- bzw. Regulierarmatur zur Einregulierung des Wasserspiegels geeignet, zum einbetonieren in vorhandene Aussparung (nicht Bestandteil dieser Position). mit gerader Schwelle und Drehgerätbedienung über  Vierkantschoner.

- Rahmen aus Profilstahl mit Rahmenverlängerung bis
  Querjoch, nachstellbaren, angeschraubten Dicht- und
  Führungsleisten aus Kunststoff, auswechselbarer
  abwasserbeständiger Profildichtung,
  gekammerter Scheiteldichtung, vierseitig dichtend

- Rahmen zum Eingießen an Schachtwand, mit Verbundanker zum Ausrichten im Gerinne und sämtlichen Befestigungsmaterialien.

- Schieberplatte mit Verstärkungsrippen und Aufhängung
  für Schbstange

- Schieberjoch bis über Geländer (Höhe 1100 mm über OK
  Bauwerk) hochgezogen

- Antrieb auf Joch gelagert, über Spindel nichtsteigend, mit Schubstangenverlängerung, so dass die Spindel und Spindelmutter nicht im Abwasser liegen.

Die Statik ist prüffähig vom AN vorzulegen

Dichtheitsklasse: 'DIN 19569-4, Tabelle 1, Klasse 5'

Werkstoff: '1.4571/1.4404'

Abmessungen:

Öffnungsbreite i.L.: 'ca. 2000 mm'

Öffnungshöhe i.L.: 'ca. 1450 mm'

Kanalsohle: 'ca. 398,42 müNN'

Geländerhöhe: 'ca. 399,87 müNN'

Absenkhöhe: 'ca. 750 mm'

Standhöhe: 'ca. 400,30 müNN'

Schwellenform: 'Gerade'

Nut für Verguss: Breite '.......' mm

Tiefe '........' mm

max. Betriebsdruck auf der Vorderseite der Schützplatte: 'ca. 600 mmWS'

max. Betriebsdruck auf derRückseite der Schützplatte: 'ca. 600mmWS'

Herstellerdaten

Fabrikat: '......................................'

Typ: '......................................'

Drehantrieb
Drehantriebe für Steuerbetrieb TYP SA mit integrierter Steuerung Aumatic AC Profibus DP

Fabrikat:  AUMA oder glw.

Fabrikat: '......................................'

Typ:
'.........................................'

Typ:  SA AUMATIC AC Profibus DP oder  gleichwertig.

Ausführung

- Betriebsart Kurzzeitbetrieb S2-15min
- Abtriebsdrehzahlen bei 50 Hz - Netzen von 4 bis 180 1/min
- Drehstrommotor in Isolierstoffklasse F, mit Motorvollschutz  durch drei in die Ständerwicklung eingebaute Thermoschalter
- Motor ohne Klemmenkasten, Anschluss intern über  Steckverbinder
- Zählrollen-Wegschaltung für Endlagen ZU/AUF
- Abschaltmoment für Schließ- und Öffnungsrichtung an kalibrierter Drehmomentskala stufenlos einstellbar und in daNm direkt ablesbar
- Anti-Kondensat-Heizung im Schaltwerkraum
- Bei Motorbetrieb still stehendes Handrad für manuellen Betrieb
- Armaturenanschluss nach ISO 5210
- Verbindung Antrieb  Steuerung über Steckverbinder
- Wendeschütze mechanisch und elektrisch verriegelt
- Orts-Steuerstelle mit Drucktaster AUF-HALT-ZU und abschließbarem Betriebsartenschalter ORT-AUS-FERN
- Leuchtmelder für Endlagen und Störung
- Steuerung bzw. Orts-Steuerstelle um jeweils 90° drehbar
- Ansteuerung und Rückmeldungen über Feldbus PROFIBUS-DP, Schnittstelle nach RS 485
- Stellungsregler in Verbindung mit Positionsvorgabe über  PROFIBUS-DP (erfordert Potentiometer)
- Slave-Adresse auch im spannungslosen Zustand über Drehschalter einstellbar
- Stranganschaltung im Stecker für rückwirkungsfreies Zu- und  Wegschalten des Slaves
- Automatische Phasenkorrektur
- Grafik Display mit Hinterleuchtung
- Meldung von Zwischenstellungen
- Drahtbruchüberwachung Analogeingänge
- Zulässige Umgebungstemperatur - 25 °C bis + 70 °C
- Spindelschutzrohr für steigende Spindel
- Korrosionsschutz KS (geeignet für gelegentlich belastete Atmosphäre)
- Anschlussraum zusätzlich abgedichtet (double sealed)
- Decklack: Zweikomponentenfarbe mit Eisenglimmer, Farbton: silbergrau (ähnlich RAL 9007)

Technische Daten

Spannung: '400' V

Frequenz: '50' Hz

Schutzart: 'IP68'

für Außenaufstellung, inkl. Abdichtung der Kabeldurchführungen gegenüber Feuchtigkeit (wie  z.B. Starkregen), Kabelverschraubung aus Metall,

Schieber mit Befestigungsmaterial komplett aus V4A-Stahl, Werkstoff 1.4571/1.4404, im Vollbad gebeizt und passiviert; Spalte sind nicht zugelassen, alle Bauteile komplett verschweißt, einschl. Eingreifschutz an Schieber Vorder- und Rückseite sowie Vergussmaterial.
Zur Abdichtung zwischen Tauchwand und Rahmen ist ein abwasserbeständiges Dichtungsmaterial zu verwenden.

liefern, montieren und vergießen
Menge: 1,000 St

**2.5.6 Schieber zum Andübeln mit Vierkantschoner, DN 900**
Gehäuseloser Schieber

Einbauort: Sandfang Umgehung

gehäuseloser Schieber, 4-seitig dichtend, zum Absperren von Gerinnen zum Andübeln an Betonwand, mit gerader Schwelle und Handbedienung über Vierkantschoner.

- Rahmen aus Profilstahl, nachstellbaren, angeschraubten Dicht- und Führungsleisten aus Kunststoff, auswechselbarer
  abwasserbeständiger Profildichtung,
  gekammerter Scheiteldichtung, vierseitig dichtend

- Rahmen zum Andübeln an Schachtwand, mit Verbundanker und sämtlichen Befestigungsmaterialien

- Schieberplatte mit Verstärkungsrippen und Aufhängung
  für Schubstange

- Schubstange und Spindel inkl. Führung bis OK Gitterrost hochgezogen

- Antrieb auf Konsole gelagert, über Spindel nichtsteigend, mit Schubstangenverlängerung, so dass die Spindel und Spindelmutter nicht im Abwasser liegen.

Die Statik ist prüffähig vom AN vorzulegen

Dichtheitsklasse: 'DIN 19569-4, Tabelle 1, Klasse 5'

Werkstoff: '1.4571/1.4404'

Abmessungen:

Öffnungsbreite i.L.: 'ca. 900 mm'

Gerinnehöhe i.L.: 'ca. 1400 mm'

Kanalsohle: 'ca. 398,47 müNN'

Standhöhe: 'ca. 400,67 müNN'

Schwellenform: 'Gerade'

max. Betriebsdruck auf der Vorderseite der Schützplatte: 'ca. 1100mmWS'

max. Betriebsdruck auf derRückseite der Schützplatte: 'ca. 1100mmWS'

Herstellerdaten

Fabrikat: '......................................'

Typ: '......................................'

Schieber mit Befestigungsmaterial komplett aus V4A-Stahl, Werkstoff 1.4571/1.4404, im Vollbad gebeizt und passiviert; Spalte sind nicht zugelassen, alle Bauteile komplett verschweißt;

Zur Abdichtung zwischen Tauchwand und Rahmen ist ein abwasserbeständiges Dichtungsmaterial zu verwenden.

liefern und montieren
Menge: 1,000 St

**2.5.7 Schieber zum Andübeln mit Vierkantschoner, DN 900**
Gehäuseloser Schieber

Einbauort: Sandfang Umgehung

gehäuseloser Schieber, 4-seitig dichtend, zum Absperren von Gerinnen zum Andübeln an Betonwand, mit gerader Schwelle und Handbedienung über Vierkantschoner.

- Rahmen aus Profilstahl, nachstellbaren, angeschraubten Dicht- und Führungsleisten aus Kunststoff, auswechselbarer
  abwasserbeständiger Profildichtung,
  gekammerter Scheiteldichtung, vierseitig dichtend

- Rahmen zum Andübeln an Schachtwand, mit Verbundanker und sämtlichen Befestigungsmaterialien

- Schieberplatte mit Verstärkungsrippen und Aufhängung
  für Schubstange

- Schubstange und Spindel inkl. Führung bis OK Gitterrost hochgezogen

- Antrieb auf Konsole gelagert, über Spindel nichtsteigend, mit Schubstangenverlängerung, so dass die Spindel und Spindelmutter nicht im Abwasser liegen.

Die Statik ist prüffähig vom AN vorzulegen

Dichtheitsklasse: 'DIN 19569-4, Tabelle 1, Klasse 5'

Werkstoff: '1.4571/1.4404'

Abmessungen:

Öffnungsbreite i.L.: 'ca. 900 mm'

Gerinnehöhe i.L.: 'ca. 1830 mm'

Kanalsohle: 'ca. 398,2 müNN'

Standhöhe: 'ca. 400,3 müNN'

Schwellenform: 'Gerade'

max. Betriebsdruck auf der Vorderseite der Schützplatte: 'ca. 1100mmWS'

max. Betriebsdruck auf derRückseite der Schützplatte: 'ca. 1100mmWS'

Herstellerdaten

Fabrikat: '......................................'

Typ: '......................................'

Schieber mit Befestigungsmaterial komplett aus V4A-Stahl, Werkstoff 1.4571/1.4404, im Vollbad gebeizt und passiviert; Spalte sind nicht zugelassen, alle Bauteile komplett verschweißt;

Zur Abdichtung zwischen Tauchwand und Rahmen ist ein abwasserbeständiges Dichtungsmaterial zu verwenden.

liefern und montieren
Menge: 1,000 St

**2.5.8 Schieber zum Andübeln mit Vierkantschoner, DN 700**
Gehäuseloser Schieber

Einbauort: Sandfang Ablauf

gehäuseloser Schieber, 4-seitig dichtend, zum Absperren von Gerinnen zum Andübeln an Betonwand, mit gerader Schwelle und Handbedienung über Vierkantschoner.

- Rahmen aus Profilstahl, nachstellbaren, angeschraubten Dicht- und Führungsleisten aus Kunststoff, auswechselbarer
  abwasserbeständiger Profildichtung,
  gekammerter Scheiteldichtung, vierseitig dichtend

- Rahmen zum Andübeln an Schachtwand, mit Verbundanker und sämtlichen Befestigungsmaterialien

- Schieberplatte mit Verstärkungsrippen und Aufhängung
  für Schubstange

- Schubstange und Spindel inkl. Führung bis OK Gitterrost hochgezogen

- Antrieb auf Konsole gelagert, über Spindel nichtsteigend, mit Schubstangenverlängerung, so dass die Spindel und Spindelmutter nicht im Abwasser liegen.

Die Statik ist prüffähig vom AN vorzulegen

Dichtheitsklasse: 'DIN 19569-4, Tabelle 1, Klasse 5'

Werkstoff: '1.4571/1.4404'

Abmessungen:

Öffnungsbreite i.L.: 'ca. 700 mm'

Gerinnehöhe i.L.: 'ca. 1830 mm'

Kanalsohle: 'ca. 398,2 müNN'

Standhöhe: 'ca. 400,3 müNN'

Schwellenform: 'Gerade'

max. Betriebsdruck auf der Vorderseite der Schützplatte: 'ca. 1100mmWS'

max. Betriebsdruck auf derRückseite der Schützplatte: 'ca. 1100mmWS'

Herstellerdaten

Fabrikat: '......................................'

Typ: '......................................'

Schieber mit Befestigungsmaterial komplett aus V4A-Stahl, Werkstoff 1.4571/1.4404, im Vollbad gebeizt und passiviert; Spalte sind nicht zugelassen, alle Bauteile komplett verschweißt;

Zur Abdichtung zwischen Tauchwand und Rahmen ist ein abwasserbeständiges Dichtungsmaterial zu verwenden.

liefern und montieren
Menge: 1,000 St

**2.5.9 Schieber zum Andübeln mit E- Antrieb, DN 900**
Gehäuseloser Schieber

Einbauort: Zulauf VKB II

gehäuseloser Schieber, 4-seitig dichtend, zum Absperren von Gerinnen zum Andübeln an Betonwand, mit gerader Schwelle und Bedienung über elektrischen Antrieb.

- Rahmen aus Profilstahl, nachstellbaren, angeschraubten Dicht- und Führungsleisten aus Kunststoff, auswechselbarer
  abwasserbeständiger Profildichtung,
  gekammerter Scheiteldichtung, vierseitig dichtend

- Rahmen zum Andübeln an Schachtwand, mit Verbundanker und sämtlichen Befestigungsmaterialien

- Schieberplatte mit Verstärkungsrippen und Aufhängung
  für Schubstange

- Schubstange und Spindel inkl. Führung bis OK Gitterrost hochgezogen

- Antrieb auf Konsole gelagert, über Spindel nichtsteigend, mit Schubstangenverlängerung, so dass die Spindel und Spindelmutter nicht im Abwasser liegen.

Die Statik ist prüffähig vom AN vorzulegen

Dichtheitsklasse: 'DIN 19569-4, Tabelle 1, Klasse 5'

Werkstoff: '1.4571/1.4404'

Abmessungen:

Öffnungsbreite i.L.: 'ca. 900 mm'

Gerinnehöhe i.L.: 'ca. 3450 mm'

Rohrsohle: 'ca. 395,82 müNN'

Kanalsohle: 'ca. 395,7 müNN'

Standhöhe: 'ca. 399,3 müNN'

Schwellenform: 'Gerade'

max. Betriebsdruck auf der Vorderseite der Schützplatte: 'ca. 3000mmWS'

max. Betriebsdruck auf derRückseite der Schützplatte: 'ca. 3000mmWS'

Herstellerdaten

Fabrikat: '......................................'

Typ: '......................................'

Drehantrieb
Drehantriebe für Steuerbetrieb TYP SA mit integrierter Steuerung Aumatic AC Profibus DP

Fabrikat:  AUMA oder glw.

Fabrikat: '......................................'

Typ: '......................................'

Typ:  SA AUMATIC AC Profibus DP oder  gleichwertig.

Ausführung

- Betriebsart Kurzzeitbetrieb S2-15min
- Abtriebsdrehzahlen bei 50 Hz - Netzen von 4 bis 180 1/min
- Drehstrommotor in Isolierstoffklasse F, mit Motorvollschutz  durch drei in die Ständerwicklung eingebaute Thermoschalter
- Motor ohne Klemmenkasten, Anschluss intern über  Steckverbinder
- Zählrollen-Wegschaltung für Endlagen ZU/AUF
- Abschaltmoment für Schließ- und Öffnungsrichtung an kalibrierter Drehmomentskala stufenlos einstellbar und in daNm direkt ablesbar
- Anti-Kondensat-Heizung im Schaltwerkraum
- Bei Motorbetrieb still stehendes Handrad für manuellen Betrieb
- Armaturenanschluss nach ISO 5210
- Verbindung Antrieb  Steuerung über Steckverbinder
- Wendeschütze mechanisch und elektrisch verriegelt
- Orts-Steuerstelle mit Drucktaster AUF-HALT-ZU und abschließbarem Betriebsartenschalter ORT-AUS-FERN
- Leuchtmelder für Endlagen und Störung
- Steuerung bzw. Orts-Steuerstelle um jeweils 90° drehbar
- Ansteuerung und Rückmeldungen über Feldbus PROFIBUS-DP, Schnittstelle nach RS 485
- Stellungsregler in Verbindung mit Positionsvorgabe über  PROFIBUS-DP (erfordert Potentiometer)
- Slave-Adresse auch im spannungslosen Zustand über Drehschalter einstellbar
- Stranganschaltung im Stecker für rückwirkungsfreies Zu- und  Wegschalten des Slaves
- Automatische Phasenkorrektur
- Grafik Display mit Hinterleuchtung
- Meldung von Zwischenstellungen
- Drahtbruchüberwachung Analogeingänge
- Zulässige Umgebungstemperatur - 25 °C bis + 70 °C
- Spindelschutzrohr für steigende Spindel
- Korrosionsschutz KS (geeignet für gelegentlich belastete Atmosphäre)
- Anschlussraum zusätzlich abgedichtet (double sealed)
- Decklack: Zweikomponentenfarbe mit Eisenglimmer, Farbton: silbergrau (ähnlich RAL 9007)

Technische Daten

Spannung: '400' V

Frequenz: '50' Hz

Schutzart: 'IP68'

für Außenaufstellung, inkl. Abdichtung der Kabeldurchführungen gegenüber Feuchtigkeit (wie  z.B. Starkregen), Kabelverschraubung aus Metall,

Schieber mit Befestigungsmaterial komplett aus V4A-Stahl, Werkstoff 1.4571/1.4404, im Vollbad gebeizt und passiviert; Spalte sind nicht zugelassen, alle Bauteile komplett verschweißt;

Zur Abdichtung zwischen Tauchwand und Rahmen ist ein abwasserbeständiges Dichtungsmaterial zu verwenden.

Aufgrund des geringen lichten Abstands zwischen Rohrsohle und Schachtsohle ist die eingeschränkte Einbausituation bei der Ausführung entsprechend zu berücksichtigen.

liefern und montieren
Menge: 1,000 St

**2.5.10 Schieber zum Andübeln mit E- Antrieb, DN 400**
Gehäuseloser Schieber

Einbauort: Zulauf VKB II

gehäuseloser Schieber, 4-seitig dichtend, zum Absperren von Gerinnen zum Andübeln an Betonwand, mit runder Schwelle und Bedienung über elektrischen Antrieb.

- Rahmen aus Profilstahl, nachstellbaren, angeschraubten Dicht- und Führungsleisten aus Kunststoff, auswechselbarer
  abwasserbeständiger Profildichtung,
  gekammerter Scheiteldichtung, vierseitig dichtend

- Rahmen zum Andübeln an Schachtwand, mit Verbundanker und sämtlichen Befestigungsmaterialien

- Schieberplatte mit Verstärkungsrippen und Aufhängung
  für Schubstange

- Schubstange und Spindel inkl. Führung bis OK Gitterrost hochgezogen

- Antrieb auf Konsole gelagert, über Spindel nichtsteigend, mit Schubstangenverlängerung, so dass die Spindel und Spindelmutter nicht im Abwasser liegen.

Die Statik ist prüffähig vom AN vorzulegen

Dichtheitsklasse: 'DIN 19569-4, Tabelle 1, Klasse 5'

Werkstoff: '1.4571/1.4404'

Abmessungen:

Öffnungsbreite i.L.: 'ca. 400 mm'

Gerinnehöhe i.L.: 'ca. 3450 mm'

Kanalsohle: 'ca. 395,7 müNN'

Standhöhe: 'ca. 399,3 müNN'

Schwellenform: 'Rund'

max. Betriebsdruck auf der Vorderseite der Schützplatte: 'ca. 4000 mmWS'

max. Betriebsdruck auf derRückseite der Schützplatte: 'ca. 3000  mmWS'

Herstellerdaten

Fabrikat: '......................................'

Typ: '......................................'

Drehantrieb
Drehantriebe für Steuerbetrieb TYP SA mit integrierter Steuerung Aumatic AC Profibus DP

Fabrikat:  AUMA oder glw.

Fabrikat: '......................................'

Typ: '......................................'

Typ:  SA AUMATIC AC Profibus DP oder  gleichwertig.

Ausführung

- Betriebsart Kurzzeitbetrieb S2-15min
- Abtriebsdrehzahlen bei 50 Hz - Netzen von 4 bis 180 1/min
- Drehstrommotor in Isolierstoffklasse F, mit Motorvollschutz  durch drei in die Ständerwicklung eingebaute Thermoschalter
- Motor ohne Klemmenkasten, Anschluss intern über  Steckverbinder
- Zählrollen-Wegschaltung für Endlagen ZU/AUF
- Abschaltmoment für Schließ- und Öffnungsrichtung an kalibrierter Drehmomentskala stufenlos einstellbar und in daNm direkt ablesbar
- Anti-Kondensat-Heizung im Schaltwerkraum
- Bei Motorbetrieb still stehendes Handrad für manuellen Betrieb
- Armaturenanschluss nach ISO 5210
- Verbindung Antrieb  Steuerung über Steckverbinder
- Wendeschütze mechanisch und elektrisch verriegelt
- Orts-Steuerstelle mit Drucktaster AUF-HALT-ZU und abschließbarem Betriebsartenschalter ORT-AUS-FERN
- Leuchtmelder für Endlagen und Störung
- Steuerung bzw. Orts-Steuerstelle um jeweils 90° drehbar
- Ansteuerung und Rückmeldungen über Feldbus PROFIBUS-DP, Schnittstelle nach RS 485
- Stellungsregler in Verbindung mit Positionsvorgabe über  PROFIBUS-DP (erfordert Potentiometer)
- Slave-Adresse auch im spannungslosen Zustand über Drehschalter einstellbar
- Stranganschaltung im Stecker für rückwirkungsfreies Zu- und  Wegschalten des Slaves
- Automatische Phasenkorrektur
- Grafik Display mit Hinterleuchtung
- Meldung von Zwischenstellungen
- Drahtbruchüberwachung Analogeingänge
- Zulässige Umgebungstemperatur - 25 °C bis + 70 °C
- Spindelschutzrohr für steigende Spindel
- Korrosionsschutz KS (geeignet für gelegentlich belastete Atmosphäre)
- Anschlussraum zusätzlich abgedichtet (double sealed)
- Decklack: Zweikomponentenfarbe mit Eisenglimmer, Farbton: silbergrau (ähnlich RAL 9007)

Technische Daten

Spannung: '400' V

Frequenz: '50' Hz

Schutzart: 'IP68'

für Außenaufstellung, inkl. Abdichtung der Kabeldurchführungen gegenüber Feuchtigkeit (wie  z.B. Starkregen), Kabelverschraubung aus Metall,

Schieber mit Befestigungsmaterial komplett aus V4A-Stahl, Werkstoff 1.4571/1.4404, im Vollbad gebeizt und passiviert; Spalte sind nicht zugelassen, alle Bauteile komplett verschweißt;

Zur Abdichtung zwischen Tauchwand und Rahmen ist ein abwasserbeständiges Dichtungsmaterial zu verwenden.

liefern und montieren
Menge: 1,000 St

**2.5.11 Schieber zum Andübeln mit E- Antrieb, DN 700**
Gehäuseloser Schieber

Einbauort: Zulauf VKB II

gehäuseloser Schieber, 4-seitig dichtend, zum Absperren von Gerinnen zum Andübeln an Betonwand, mit runder Schwelle und Bedienung über elektrischen Antrieb.

- Rahmen aus Profilstahl, nachstellbaren, angeschraubten Dicht- und Führungsleisten aus Kunststoff, auswechselbarer
  abwasserbeständiger Profildichtung,
  gekammerter Scheiteldichtung, vierseitig dichtend

- Rahmen zum Andübeln an Schachtwand, mit Verbundanker und sämtlichen Befestigungsmaterialien

- Schieberplatte mit Verstärkungsrippen und Aufhängung
  für Schubstange

- Schubstange und Spindel inkl. Führung bis OK Gitterrost hochgezogen

- Antrieb auf Konsole gelagert, über Spindel nichtsteigend, mit Schubstangenverlängerung, so dass die Spindel und Spindelmutter nicht im Abwasser liegen.

Die Statik ist prüffähig vom AN vorzulegen

Dichtheitsklasse: 'DIN 19569-4, Tabelle 1, Klasse 5'

Werkstoff: '1.4571/1.4404'

Abmessungen:

Öffnungsbreite i.L.: 'ca. 700 mm'

Gerinnehöhe i.L.: 'ca. 3450 mm'

Kanalsohle: 'ca. 395,7 müNN'

Standhöhe: 'ca. 399,3 müNN'

Schwellenform: 'Rund'

max. Betriebsdruck auf der Vorderseite der Schützplatte: 'ca. 1000 mmWS'

max. Betriebsdruck auf derRückseite der Schützplatte: 'ca. 1000  mmWS'

Herstellerdaten

Fabrikat: '......................................'

Typ: '......................................'

Drehantrieb
Drehantriebe für Steuerbetrieb TYP SA mit integrierter Steuerung Aumatic AC Profibus DP

Fabrikat:  AUMA oder glw.

Fabrikat: '......................................'

Typ: '......................................'

Typ:  SA AUMATIC AC Profibus DP oder  gleichwertig.

Ausführung

- Betriebsart Kurzzeitbetrieb S2-15min
- Abtriebsdrehzahlen bei 50 Hz - Netzen von 4 bis 180 1/min
- Drehstrommotor in Isolierstoffklasse F, mit Motorvollschutz  durch drei in die Ständerwicklung eingebaute Thermoschalter
- Motor ohne Klemmenkasten, Anschluss intern über  Steckverbinder
- Zählrollen-Wegschaltung für Endlagen ZU/AUF
- Abschaltmoment für Schließ- und Öffnungsrichtung an kalibrierter Drehmomentskala stufenlos einstellbar und in daNm direkt ablesbar
- Anti-Kondensat-Heizung im Schaltwerkraum
- Bei Motorbetrieb still stehendes Handrad für manuellen Betrieb
- Armaturenanschluss nach ISO 5210
- Verbindung Antrieb  Steuerung über Steckverbinder
- Wendeschütze mechanisch und elektrisch verriegelt
- Orts-Steuerstelle mit Drucktaster AUF-HALT-ZU und abschließbarem Betriebsartenschalter ORT-AUS-FERN
- Leuchtmelder für Endlagen und Störung
- Steuerung bzw. Orts-Steuerstelle um jeweils 90° drehbar
- Ansteuerung und Rückmeldungen über Feldbus PROFIBUS-DP, Schnittstelle nach RS 485
- Stellungsregler in Verbindung mit Positionsvorgabe über  PROFIBUS-DP (erfordert Potentiometer)
- Slave-Adresse auch im spannungslosen Zustand über Drehschalter einstellbar
- Stranganschaltung im Stecker für rückwirkungsfreies Zu- und  Wegschalten des Slaves
- Automatische Phasenkorrektur
- Grafik Display mit Hinterleuchtung
- Meldung von Zwischenstellungen
- Drahtbruchüberwachung Analogeingänge
- Zulässige Umgebungstemperatur - 25 °C bis + 70 °C
- Spindelschutzrohr für steigende Spindel
- Korrosionsschutz KS (geeignet für gelegentlich belastete Atmosphäre)
- Anschlussraum zusätzlich abgedichtet (double sealed)
- Decklack: Zweikomponentenfarbe mit Eisenglimmer, Farbton: silbergrau (ähnlich RAL 9007)

Technische Daten

Spannung: '400' V

Frequenz: '50' Hz

Schutzart: 'IP68'

für Außenaufstellung, inkl. Abdichtung der Kabeldurchführungen gegenüber Feuchtigkeit (wie  z.B. Starkregen), Kabelverschraubung aus Metall,

Schieber mit Befestigungsmaterial komplett aus V4A-Stahl, Werkstoff 1.4571/1.4404, im Vollbad gebeizt und passiviert; Spalte sind nicht zugelassen, alle Bauteile komplett verschweißt;

Zur Abdichtung zwischen Tauchwand und Rahmen ist ein abwasserbeständiges Dichtungsmaterial zu verwenden.

liefern und montieren
Menge: 1,000 St

**2.5.12 Absenkschieber zum Andübeln**
Gehäuseloser Absenkschieber

Einbauort: innenseite Mittelbauwerk VKB

gehäuseloser Absenk- und Regulierschieber, 4-seitig dichtend, zum Absperren von Gerinnen und als Drossel- bzw. Regulierarmatur zur Einregulierung des Wasserspiegels geeignet, zum Anschrauben runder Stahlbetonwand, mit gerader Schwelle, mit Handbedienung über Vierkantschoner.

- Rahmen aus Profilstahl mit Rahmenverlängerung bis
  Querjoch, nachstellbaren, angeschraubten Dicht- und
  Führungsleisten aus Kunststoff, auswechselbarer
  abwasserbeständiger Profildichtung,
  gekammerter Scheiteldichtung, vierseitig dichtend

- Rahmen zum Andübeln mit Verbundanker und sämtlichen
  Befestigungsmaterialien

- Schieberplatte mit Verstärkungsrippen und Aufhängung
  für Schubstange

- Schieberjoch bis auf OK Mittelbauwerk hochgezogen

- Antrieb auf Joch gelagert, über 1 Trapezspindeln,
  nichtsteigend, mit Schubstangenverlängerung, so dass
  die Spindel und Spindelmutter nicht im Abwasser liegen.
  Antrieb mit 1 Kegelradgetriebe, horizontale
  Wellenverlängerung und Handrad
Die Statik ist prüffähig vom AN vorzulegen

Dichtheitsklasse: 'DIN 19569-4, Tabelle 1, Klasse 5'

Werkstoff: '1.4571/1.4404'

Abmessungen:

Öffnungsbreite i.L.: 'ca. 600 mm'

Öffnungshöhe i.L.: 'ca. 400 mm'

Bauwerkssohle: 'ca. 396,4 müNN'

Absenkhöhe: 'ca. 700 mm'

Radius Bauwerk: 'ca. 1750 mm'

Schwellenform: 'Gerade'

max. Betriebsdruck auf der Vorderseite der Schützplatte: 'ca. 1000mmWS'

max. Betriebsdruck auf derRückseite der Schützplatte: 'ca. 100mmWS'

Herstellerdaten

Fabrikat: '......................................'

Typ: '......................................'

Schieber mit Befestigungsmaterial komplett aus V4A-Stahl, Werkstoff 1.4571/1.4404, im Vollbad gebeizt und passiviert; Spalte sind nicht zugelassen, alle Bauteile komplett verschweißt;

Zur Abdichtung zwischen Gerinne und Rahmen ist ein abwasserbeständiges Dichtungsmaterial zu verwenden.

liefern und montieren
Menge: 2,000 St

**2.5.13 Verguß**
der vorgenannten Steckschütze nach Montage mit nichtschwindender Vergussmasse. Incl. Herstellen und Entfernen der erforderlichen Schalung.
Menge: 5,000 St

#### Abschnitt 2.6 Rückschlagklappen und -ventile

**2.6.1 Rückschlagklappe DN 50 PN 10**
weichdichtende Rückschlagklappe nach EN 12334 mit einseitig herausgeführtem Hebel und Gewicht für horizontalen und vertikalen Einbau und 100% freiem Durchgang. Schutzkorb um Hebel und Gewicht. Rückschlagklappe versehen mit großem wartungsfreundlichen Revisionsdeckel. Wartungsfreie Wellendurchführung mit O-Ringen aus NBR
Flanschanschlussmaße nach EN 1092-2, PN 10

Medium: 'Zentrat'

Nennweite 'DN 50'

Gehäuseteile: 'EN-JS 1030 beschichtet'

Klappenscheibe: 'EN-JS 1030 beschichtet'

Klappenscheibendichtung: 'NBR'

Klappenwelle: '1.4057'

Schutzkorb: '1.4571/1.4404'

Deckelschrauben: 'Edelstahl A4'

Unterlegscheiben: 'Edelstahl A4'

Korrosionsschutz
innen und außen mit Epoxid-Beschichtung in GSK-Ausführung „Schwerer Korrosionsschutz“ nach DIN 30 677-2, Schichtdicke  >250 µm.

Herstellerdaten

Fabrikat: '......................................'

Typ: '......................................'

liefern und montieren
Menge: 1,000 St

**2.6.2 Kugelrückschlagventil DN 100 PN 16**
weichdichtendes Kugelrückschlagventil nach EN 12334 für vertikalen Einbau und 100% freiem Durchgang, keine mechanisch bewegten Teile. Kugelrückschlagventil versehen mit großem wartungsfreundlichen Revisionsdeckel, austausch der Kugel ohne Ausbau der Armatur. Flanschanschlussmaße nach EN 1092-2, PN 16

Medium: 'Überschussschlamm'

Nennweite 'DN100'

Gehäuseteile: 'EN-JS 1030 beschichtet'

Kugel: 'Aluminium mit NBR gummiert'

Deckelschrauben: 'Edelstahl A2'

Unterlegscheiben: 'Edelstahl A2'

Korrosionsschutz
innen und außen mit Epoxid-Beschichtung in GSK-Ausführung „Schwerer Korrosionsschutz“ nach DIN 30 677-2, Schichtdicke  >250 µm.

Herstellerdaten

Fabrikat: '......................................'

Typ: '......................................'

liefern und montieren
Menge: 2,000 St

#### Abschnitt 2.7 Kleinarmaturen / Sonstiges

**2.7.1 Muffenkugelhahn VA 2"**
Kugelhahn:

Nennweite: '2"'

Druckstufe: 'PN 16'

Ausführung: '2 Wege'

Gehäuse: '1.4408'

Kugel: '1.4401'

Dichtung: 'PTFE'

Betätigung: 'Handhebel'

Medientemperatur: '- 20°C bis + 150°C'

Zulassung: 'DVGW'

incl. der erforderlichen Verschraubungen

liefern und montieren
Menge: 2,000 St

**2.7.2 Schrägsitzventil ohne Entleerung**
Freistrom-Absperrventil, ohne Entleerung
PTFE-Sitzdichtung, wartungsfreie Spindelabdichtung mit selbstfettender EPDM-Lippendichtung, Kegel drehbar gelagert,  Innengewinde, ohne Entleerung (keine Entleerung nachrüstbar), Spindelgewinde außerhalb des Mediums, mit Handrad,.

Werkstoff:
'1.4408'

Nennweite: '1"'

Druckstufe: 'PN 16'

Medientemperatur: '5°C bis + 110°C'

liefern und montieren
Menge: 80,000 St

**2.7.3 Spülanschluss 2" Storz C zum Einschweißen**
zum Einbau in VA, verz. Stahl oder PE Leitung bestehend aus
2" Muffe zum einschweißen, 1 St Doppelnippel, Kugelhahn, Storz C- Kupplung mit Außengewinde und Blinddeckel mit Kette.

Kugelhahn:

Nennweite: '2"'

Druckstufe: 'PN 25'

Gehäuse: '1.4404'

Kugel: '1.4404'

Dichtung: 'PTFE'

Zubehör:

Formteile: '1.4571/1.4404'

C-Kupplung: 'Al'

Blinddeckel: 'AL'

liefern und montieren
Menge: 10,000 St

**2.7.4 Spülanschluss 1/2" GEKA für Systemrohr**
zum Einbau in VA Systemrohre, 1 St Doppelnippel und Winkel, Kugelhahn, GEKA- Kupplung mit Außengewinde und Blinddeckel mit Kette.

Kugelhahn:

Nennweite: '1/2"'

Druckstufe: 'PN 25'

Gehäuse: '1.4404'

Kugel: '1.4404'

Dichtung: 'PTFE'

Zubehör:

Formteile: '1.4571/1.4404'

GEKA-Kupplung: 'MS'

Blinddeckel:
'MS'

liefern und montieren
Menge: 1,000 St

**2.7.5 Spülanschluss 1" GEKA für Systemrohr**
zum Einbau in VA Systemrohre, 1 St Doppelnippel und Winkel, Kugelhahn, GEKA- Kupplung mit Außengewinde und Blinddeckel mit Kette.

Kugelhahn:

Nennweite: '1"'

Druckstufe: 'PN 25'

Gehäuse: '1.4404'

Kugel: '1.4404'

Dichtung: 'PTFE'

Zubehör:

Formteile: '1.4571/1.4404'

GEKA-Kupplung: 'MS'

Blinddeckel:
'MS'

liefern und montieren
Menge: 1,000 St

**2.7.7 Spülanschluss 1" Storz C für Systemrohr**
zum Einbau in VA Systemrohre, 1 St Doppelnippel und Winkel, Kugelhahn, Storz C- Kupplung mit Außengewinde und Blinddeckel mit Kette.

Kugelhahn:

Nennweite: '1"'

Druckstufe: 'PN 25'

Gehäuse: '1.4404'

Kugel: '1.4404'

Dichtung: 'PTFE'

Zubehör:

Formteile: '1.4571/1.4404'

C-Kupplung: 'Al'

Blinddeckel: 'AL'

liefern und montieren
Menge: 1,000 St

**2.7.8 Spülanschluss 2" Storz C für Systemrohr**
zum Einbau in VA Systemrohre, 1 St Doppelnippel und Winkel, Kugelhahn, Storz C- Kupplung mit Außengewinde und Blinddeckel mit Kette.

Kugelhahn:

Nennweite: '2"'

Druckstufe: 'PN 25'

Gehäuse: '1.4404'

Kugel: '1.4404'

Dichtung: 'PTFE'

Zubehör:

Formteile: '1.4571/1.4404'

C-Kupplung: 'Al'

Blinddeckel: 'AL'

liefern und montieren
Menge: 3,000 St

#### Abschnitt 2.8 Zubehör

**2.8.1 Schieberdrehgerät Akku**
zum Öffnen, Schließen und Bedienen von Armaturen und Schieber mit Handräder oder Vierkantschoner bestehend aus:

- Schieberdrehgerät mit Lithium-Akku, Drehmoment einstellbar, bis min. 500Nm, Normvierkant 1"
- Ladegerät
- 2 Akku Packs 18V, min. 6Ah
- Transportkoffer
- Haltestange
- Betätigungsstange 500-800mm
- Ausdrücker
- Sechskantschraubendreher
- Kuppelmuffe 27/30
- Kuppelmuffe 12/14mm
- Universal-Handradkralle mit 5 Mitnehmern
- Betätigungsstange kurz 500Nm
- Kurz-Adapter 230Nm

Herstellerdaten

Fabrikat: '......................................'

Typ: '......................................'

liefern
Menge: 1,000 St

### Bereich 3 Messtechnik

#### Abschnitt 3.1 Ind. Durchflussmessung

*Hinweis: Einheitliche Fabrikate*
Bei den Nachfolgend beschriebener Messtechnik sind alle Messgeräte einheitlich vom gleichen Hersteller/Fabrikat anzubieten.
Unterschiedliche Hersteller/Fabrikate sind nicht zugelassen.

**3.1.1 MID DN 80 mit aufgebautem Messumformer**
Magnetisch - induktiver Durchflußmesser mikroprozessorgesteuert und überwacht in Kompakt-Bauweise u. folgender Ausrüstung:

- erhöhte Betriebssicherheit durch erweiterte, permanente Selbstdiagnosefunktionalität
- Menügeführte Inbetriebnahme
- Leerrohrerkennung durch MSÜ-Elektrode
- Messung von Pulsierenden Durchflüssen im Standard
- Bezugselektrode
- Schleichmengenunterdrückung mit einstellbaren Schaltpunkten
- Validierbare Messgenauigkeit im eingebauten Zustand
- alle Ein- und Ausgänge galvanisch getrennt
- Bedienung über Touch Control
- Optional Erweiterte Diagnose Funktionalität wie Belagsbildungserkennung
- Gleichfeldregelung
- digitale Signalverarbeitung

Bauform: 'Kompaktgerät mit Messumformer'

Medium: 'ÜSS'

Messbereich: 'mind. bis 30' l/s

Anzeige: '0 - 30' l/s

Nennweite 'DN 80'

Nenndruck: 'PN 10'

Gehäuse: 'Alu-Druckguss beschichtet'

Auskleidung: 'Hartgummi'

Elektroden: '1.4435'

Prozessanschluss: 'Flansche n. EN 1092-1'

Werkstoff Flansche: 'Stahl ST 37.2, Zn'

Mediumstemperatur: '0°C bis + 35°C'

Schutzart: 'IP 66/67'

Messumformer

mit automatischer Messwert- und Nullpunktkorrektur, unempfindlich gegen Störeinflüsse.

Anzeige:  4-zeilige, beleuchtete LCD
        - Momentanwerte
        - Summenzähler
        - Statusgrößen

Messgenauigkeit: Standard: +/- 0,5% v.M. +/- 2 mm/s;

Messdynamik: über 1000:1

Ein-/Ausgänge:  analog: 0/4-20 mA aktiv/passiv wählbar
        - Statuseingang konfigurierbar
        - Impuls-/Frequenzausgang aktiv/passiv wählbar (passiv: open collector)

Impulsfrequenz: - open collector, programmierbar

Hilfsenergie: '230V AC, 50Hz'

Herstellerdaten:

Fabrikat: '..........................................'

Typ: '..........................................'

Einschl. Anschluss des beidseitigen Potentialausgleichs an die Rohrleitung mit allem erforderlichen Befestigungsmaterial,

liefern und montieren
Menge: 2,000 St

**3.1.2 MID DN 50 mit aufgebautem Messumformer**
Magnetisch - induktiver Durchflußmesser mikroprozessorgesteuert und überwacht in Kompakt-Bauweise u. folgender Ausrüstung:

- erhöhte Betriebssicherheit durch erweiterte, permanente Selbstdiagnosefunktionalität
- Menügeführte Inbetriebnahme
- Leerrohrerkennung durch MSÜ-Elektrode
- Messung von Pulsierenden Durchflüssen im Standard
- Bezugselektrode
- Schleichmengenunterdrückung mit einstellbaren Schaltpunkten
- Validierbare Messgenauigkeit im eingebauten Zustand
- alle Ein- und Ausgänge galvanisch getrennt
- Bedienung über Touch Control
- Optional Erweiterte Diagnose Funktionalität wie Belagsbildungserkennung
- Gleichfeldregelung
- digitale Signalverarbeitung

Bauform: 'Kompaktgerät mit Messumformer'

Medium: 'Zentrat'

Messbereich: 'mind.0,6 bis 8' l/s

Anzeige: '0 - 8' l/s

Nennweite 'DN 50'

Nenndruck: 'PN 10'

Gehäuse: 'Alu-Druckguss beschichtet'

Auskleidung: 'Hartgummi'

Elektroden: '1.4435'

Prozessanschluss: 'Flansche n. EN 1092-1'

Werkstoff Flansche: 'Stahl ST 37.2, Zn'

Mediumstemperatur: '0°C bis + 35°C'

Schutzart: 'IP 66/67'

Messumformer

mit automatischer Messwert- und Nullpunktkorrektur, unempfindlich gegen Störeinflüsse.

Anzeige:  4-zeilige, beleuchtete LCD
        - Momentanwerte
        - Summenzähler
        - Statusgrößen

Messgenauigkeit: Standard: +/- 0,5% v.M. +/- 2 mm/s;

Messdynamik: über 1000:1

Ein-/Ausgänge:  analog: 0/4-20 mA aktiv/passiv wählbar
        - Statuseingang konfigurierbar
        - Impuls-/Frequenzausgang aktiv/passiv wählbar (passiv: open collector)

Impulsfrequenz: - open collector, programmierbar

Hilfsenergie: '230V AC, 50Hz'

Herstellerdaten:

Fabrikat: '..........................................'

Typ: '..........................................'

Einschl. Anschluss des beidseitigen Potentialausgleichs an die Rohrleitung mit allem erforderlichen Befestigungsmaterial,

liefern und montieren
Menge: 1,000 St

**3.1.3 MID DN 200 mit abgesetztem Messumformer VA Flansch**
Magnetisch - induktiver Durchflußmesser mikroprozessorgesteuert und überwacht in Getrennter-Bauweise u. folgender Ausrüstung:

- erhöhte Betriebssicherheit durch erweiterte, permanente Selbstdiagnosefunktionalität
- Menügeführte Inbetriebnahme
- Leerrohrerkennung durch MSÜ-Elektrode
- Messung von Pulsierenden Durchflüssen im Standard
- Bezugselektrode
- Schleichmengenunterdrückung mit einstellbaren Schaltpunkten
- Validierbare Messgenauigkeit im eingebauten Zustand
- alle Ein- und Ausgänge galvanisch getrennt
- Bedienung über Touch Control
- Optional Erweiterte Diagnose Funktionalität wie Belagsbildungserkennung
- Gleichfeldregelung
- digitale Signalverarbeitung

Bauform: 'mit abgesetztem Messumformer'

Kabellänge: 'ca. 5m'

Medium: 'ungereinigtes Abwasser'

Messbereich: 'mind. bis 21' l/s

Anzeige: '0 - 21' l/s

Nennweite 'DN 200'

Nenndruck: 'PN 10'

Gehäuse: 'Alu-Druckguss beschichtet'

Auskleidung: 'Hartgummi'

Elektroden: '1.4435'

Prozessanschluss: 'Flansche n. EN 1092-1'

Werkstoff Flansche: 'Edelstahl'

Mediumstemperatur: '0°C bis + 35°C'

Schutzart: 'IP 68'

Messumformer im wetterfesten Metallgehäuse

zur Montage auf Konsole mit Wetterschutzdach aus Edelstahl und mit automatischer Messwert- und Nullpunktkorrektur, unempfindlich gegen Störeinflüsse.

Anzeige:  4-zeilige, beleuchtete LCD
        - Momentanwerte
        - Summenzähler
        - Statusgrößen
        - digitale vor Ort Anzeige

Schnittstelle: RS 485 bzw. RS 232 C

Messgenauigkeit: Standard: +/- 0,5% v.M. +/- 2 mm/s;

Messdynamik: über 1000:1

Ein-/Ausgänge:  analog: 0/4-20 mA aktiv/passiv wählbar
        - Statuseingang konfigurierbar
        - Impuls-/Frequenzausgang aktiv/passiv wählbar (passiv: open collector)

Impulsfrequenz: - open collector, programmierbar

Hilfsenergie: '230V AC, 50Hz'

Schutzart: 'IP 67'

Herstellerdaten:

Fabrikat: '..........................................'

Typ: '..........................................'

Einschl. Anschluss des beidseitigen Potentialausgleichs an die Rohrleitung mit allem erforderlichen Befestigungsmaterial,

liefern, montieren und Anschluss an Messumformer
Menge: 1,000 St

#### Abschnitt 3.2 Zubehör

**3.2.1 Standkonsole Messumformer MID**
Standkonsole aus Edelstahl (Werkstoff 1.4301) für Außenmontage zur Aufnahme von abgesetzen Messumformer mit Wetterschutzdach

Konsolen aus Vierkantrohr oder ähnlichem und Befestigungsmaterial.

Einbauort: Vorklärbecken

liefern und betriebsfertig montieren.
Menge: 1,000 St

### Bereich 4 Pumpen

*Hinweis: Einheitliche Fabrikate*
Bei den Nachfolgend beschriebenen Pumpen sind alle  einheitlich vom gleichen Hersteller/Fabrikat anzubieten.
Unterschiedliche Hersteller/Fabrikate sind nicht zugelassen.

#### Abschnitt 4.1 Abzug Zentratspeicher

**4.1.1 Druckschalter mit örtlicher Anzeige**
zum Einbau in die Zentratdruckleitung, als Über- drucksicherung, Gehäuse aus kunststoffbeschichtetem Alu-Druckguss, Schutzart IP 65, für senkrecht
nach oben und waagrechten Einbau, mit Steckanschluss, einpoligem Umschalter, Schaltdruck von außen einstellbar, Druckfühler mit Druckbalg, Druckanschluss über Flanschdruckmittler DN 50, alle mediumberührten Teile Werkstoff 1.4571/1.4404.
Einstellbereich: '0 -5 bar'

liefern und montieren
Menge: 1,000 St

**4.1.2 Drehkolbenpumpe**
zur Förderung des Zentrats aus dem Zentratspeicher in den Zentratschacht

Bemessungs- und Auslegungsdaten:

Fördermedium: 'Zentrat'

Fördermenge: 'ca, 8 - 30' m³/h

Förderdruck: mind. '3,0' bar

Ausführung:

als horizontal aufgestellte Drehkolbenpumpe mit einteiligem Blockgehäuse mit leichtverschließendem Deckel und Revisionsöffnung, mit leicht austauschbaren radialen Gehäuseschutzschalen, mit radialen Gehäuseschutzschalen und axialen Gehäuseschutzplatten jeweils aus Hartmetall.
Getriebe mit separat abgedichteter mediumunberührten Welle

Als Dichtungen sind Laufwerksdichtungen vorzusehen.
Die Lagerung der Antriebswelle erfolgt durch Wälzlager.
Trockenlaufschutz durch Temperaturüberwachung im Gehäuse mit PT100

Anschluss Saugstutzen: 'rund nach DIN'

Nenndruck Saugstutzen: PN '16'

Anschluss Druckstutzen: 'rund nach DIN'

Nenndruck Druckstutzen: PN '16'

Werkstoffe:
Pumpengehäuse: 'GG'

Motor- /Getriebegehäuse: 'GG'

Drehkolben: 'NBR o. glw. beschichtet'

Antriebswelle: 'Werkzeugstahl 1.2436 H'

Wellenabdichtung: 'Gleitringdichtungen'

Gehäuseabdichtung: 'NBR'

Antrieb:
Stirnradgetriebemotor, für Dauerbetrieb mit Kaltleiter-Temperaturfühler. Verbindung Motor mit Welle über elastische Klauenkupplung, inkl. Kupplungsschutz

Antriebsmotor für Frequenzumrichterbetrieb geeignet

Isolierstoffklasse: 'F'

Schutzart:  IP '55'

Spannung: '400' V

Frequenz:  bis max. '50' Hz

Nennleistung: '.................' kW

Herstellerdaten

Fabrikat: '......................................'

Typ: '......................................'

Trockenlaufschutz mit Temperaturfühler:
zur Überwachung der Temperatur im Gehäuse, komplett mit Steuergerät, zum Einbau in den Schaltschrank und allem erforderlichem Zubehör, einschl. Verbindungskabel.

Pumpe mit Motor, elastischer Kupplung, Kupplungs- schutzeinrichtung und gemeinsamen Grundrahmen für Pumpe und Motor, einschl. Befestigungsmaterial sowie Ölfüllung für Inbetriebnahme

liefern und montieren
Menge: 1,000 St.

### Bereich 5 Einbauteile

#### Abschnitt 5.1 Überfallschwelle

**5.1.1 Überfallschwelle Form A**
An der  Auslaufrinne sind Überfallbleche nach DIN 19558:2002-12 nach Form A  mit Langlochschlitzen zur Höhenverstellung vorzusehen. Die Überfallkanten sind an der Edelstahlüberfallschwelle mittels Schrauben zu befestigen.

Zur Abdichtung zwischen Wand und Überfallkante ist
ein abwasserbeständiges Dichtungsband einzulegen. Stöße sind überlappend und mit Dichtung zu versehen.
Incl. erforderlicher Versteifungen und Einpassen in
bestehendes Bauwerk mit seitlicher Abdichtung gegen
Bauwerkswand

Abmessungen:

Montageort: Ablaufrinne VKB
Bauart:  Rundbecken
Radius:  ca. 17,7m
Überfallhöhe: 100 mm über OK Ablaufrinne
Blechhöhe: 250 mm
Blechdicke: min. 3 mm
Langlochschlitze: 50 mm
Befestigungsabstand: max. 300mm

Werkstoff:1.4571/1.4404

inkl. Verbundanker und Schrauben aus 1.4571/1.4404 und allem erforderlichen Befestigungsmaterial.

liefern und montieren
Menge: 55,000 m

#### Abschnitt 5.2 Einbauteile aus Edelstahl

**5.2.1 Tauchwand gerundet**
Montageort: Vorklärbecken 1

in den Vorklärbecken ist zum Zurückhalten von Schwimmstoffen eine Tauchwand vor dem Ablauf derVorklärbecken vorzusehen.

Alle Stahlteile aus Werkstoff 1.4571/1.4404, III C kalt gewalzt.
Abmessungen:

Blechdicke: min. 3mm
Radius:  ca. 8,43 m
Tauchwandhöhe: 350 mm
Eintauchtiefe: 200 mm

Die Tauchwand ist mit Konsolen an der Ablaufschwelle zu befestigen.

Der statische Nachweis ist Sache des AN und ist in
diese Position einzurechnen.

Wandkonsolen in ausreichender Anzahl und nach statischer Erfordernis für den Abstand zur Überfallkante aus gekantenten und formstabilen Edelstahlblech.

Länge/Abstand: 300 mm

in den Preis sind alle Einzelteile, Versteifungen, Schrauben,  Verbundanker, Haltekonsolen, Schweißverbindungen, Kanten, Dichtungen, Verbundanker 1.4571/1.4404, etc. einzukalkulieren

Auf die beiliegenden Pläne wird verwiesen.

liefern und montieren.
Menge: 53,000 m

**5.2.2 Ablaufrinne Rundbecken**
Ausgelegt für den Lastfall als eingetauchte, entleerte
Rinne und als auch als gefüllte Rinne im entleerten
Becken. Die Rinnen sind für Längs- und
Querverschiebungen bei Zug- und Schubkräften der
Ablaufrinnenkonstruktion, sowie Längenausdehnung bei
Temperaturschwankungen auszulegen. Sich auf der Oberfläche mit drehende Eisplatten sind zu berücksichtigen.
Die Ablaufrinne als dreiseitiges, rechteckiges Kastenprofil stützt sich auf den mitzuliefernden Konsolen/Träger ab.

Die Ablaufrinne ist als gebogenes, dreiseitiges, rechteckiges Kastenprofil auszuführen. Längenausgleichstücke zur Aufnahme von Bauwerkstoleranzen und Temperaturschwankungen sind zu Berücksichtigen. Die Rinne ist mit Gefälle zum Auslauf zu montieren.

Der statische Nachweis ist Sache des AN und ist in
diese Position einzurechnen.

alle Stahlteile aus Werkstoff 1.4571/1.4404, III C kalt
gewalzt;
Abmessungen:

Montageort:  Vorklärbecken I
Blechdicke:  min. 4 mm
Gerinnebreite:  332 mm
Gerinnehöhe innen:  450 mm
Gerinnehöhe außen:  1000 mm
Sohle Ablaufrinne:  398,25 m ü. NN
Sohle Ablaufrinne Scheitel: 398,40 m ü. NN
Außendurchmesser Rinne: 18,3 m
Innendurchmesser Rinne: 17,63 m

Werkstoff: '1.4571/1.4404'

in den Preis sind alle Verfahrensschritte und Einzelteile (Versteifungen, Schrauben, Knotenbleche, Verbundanker, Haltekonsolen, Träger zur Auflage, Schweißverbindungen, Bohrungen für Befestigungen und Überfallschwelle, Passungen, Kanten, Dichtungen, Dübel etc. einzukalkulieren.

Auf die beiliegenden Pläne wird verwiesen.

liefern und montieren.
Menge: 57,500 lfm

### Bereich 6 Stahlbauarbeiten

*Hinweis: Allgemeine Ausführungshinweise*
Allgemeine Ausführungshinweise

Sämtliche im nachfolgenden beschriebenen Bauteile sind gemäß der hier beschrieben allgemeinen Ausführungshinweise zu liefern und zu montieren.

Ausführung

Die Ausführung von Stahltragwerken ist nach DIN EN 1090-1und DIN EN 1090-2 auszuführen und zu dokumentieren, hierzu zählen insbesondere Bedienbühnen, Wartungspodeste, Geländer, Treppen, Gitterrostabdeckungen, etc. Vor Fertigungsbeginn sind die gültigen Zertifikate nach EN 1090-1:2009 + A1:2011und EN 1090-2:2008 + A1:2011 dem Auftraggeber vorzulegen.

Die Dokumentation zu den gelieferten Stahltragwerken ist auf Verlangen des Auftraggebers vollständig vorzulegen.

Treppenunterkonstruktionen / Auftrittspodeste

Die Treppenunterkonstruktionen sind je nach Einbauort gemäß DIN EN ISO 14122 oder DIN 18065 auszuführen, Stufenbreite 260 mm. Die Treppen sind mit Seitenwangen und Aufnahmerahmen für die beschr. Gitterroststufen zu versehen. Weiterhin ist die spätere Montage von Treppengeländer zu berücksichtigen. Zur Befestigung an den Bauwerken sind an den Treppenenden Schraubplatten mit entspr. Bohrungen anzubringen. Die erf. V4A-Kunstharzreaktionsanker und die Bohrarbeiten gehören zum Lieferumfang. Die Unterkonstruktionen sind Stahl, verzinkt zu fertigen, mit dauerhafter galvanischer Trennung anschließenden Edelstahlteilen. Nach Abschluss aller Arbeiten ist die Konstruktion feuerzuverzinken.

Sicherheits-Gitterroste

Die Sicherheitsrostabdeckung für Schächte, Laufstege
usw. sind mit umlaufenden Stahl-Winkelrahmen in erf.
Größe anzubieten, mit der erf. Anzahl von Laschen
(mind. 2 Stück pro Seite) zu versehen und mit
Kunstharz-Reaktionsankern fest zu montieren, und so
auszurichten, dass sie mit OK Beton exakt abschließen.

Falls nicht anders gefordert, sind Sicherheitsroste aus
Stahl verzinkt, in für die Belastung ausreichend
dimensionierter Ausführung anzubieten. Die Gitterroste
müssen der Rutschfestigkeit R 12 entsprechen.

Bei den größeren Stützweiten sind leicht demontierbare
Zwischenauflager aus Profilstahl vorzusehen und in die
Einheitspreise der einzelnen Abdeckungen
einzukalkulieren.

Die Sicherheitsroste sind allseitig zu umfassen. Alle
Aussparungen sind mit Bandstahl einzufassen. Die Kosten
hierfür sind in den einzelnen Pos. einzurechnen. Nach
Abschluss aller Arbeiten komplett feuerverzinken.

Bei größeren Sicherheitsrostflächen ist die jeweilige
Sicherheitsrostabdeckung mehrteilig auszuführen, damit
das Gewicht eines einzelnen Rostes 25 kg nicht
überschreitet. Zusätzlich sind dann die einzelnen
Roste untereinander mit Klemmen oder Verschraubungen
gegen Verschiebungen zu befestigen.

Soweit nichts anderes gefordert sind sämtliche Gitterroste auf eine Belastung von 200 kg/m² auszulegen.

Schutzgeländer

Schutzgeländer sind sind je nach Einbauort gemäß DIN EN ISO 14122 oder DIN 18065 herzustellen. Maßgebend sind hierbei die Ausführungsrichtlinien nach Form C bei einer Horizontallast von 500 N/m. Falls in den Positionstexten nicht anders gefordert, sind die Geländer in V2A zu fertigen. Das Rohrmaterial ist in geschliffener Ausführung, Körnung 240 oder 320 zu liefern. Schweißnähte sind nachzuschleifen. Auf die exakte Ausrichtung und den spannungsfreien Einbau wird besonders Wert gelegt. Für den Potentialausgleich sind Anschlussfahnen vorzusehen.

Statische Unterlagen

Für sämtliche nachfolgend beschriebenen Positionen ist vom Auftragnehmer eine prüffähige Statik zu erstellen und zusammen mit der Werk- und Montageplanung vorzulegen.

Abrechnung nach VOB/B DIN 18335 und DIN 18364

Die Massenermittlung erfolgt nach den Gewichtstabellen "Stahl im Hochbau" in DIN-Stahl, nicht Handelsstahl;
Verschnitt, Walztoleranzen, Verbindungselemente oder dergleichen sind in den Einheitspreisen enthalten.

Die Abrechnung der Feuerverzinkung erfolgt nach Masse. Hierbei wird die Masse der unverzinkten Stahlkonstruktionen und Bauteile zugrunde gelegt.

Bei Blechen und Bändern werden bei

Stahl:  7,85kg/dm³
nichtrostendem Stahl:  7,9 kg/dm³

gemäß VOB/C angesetzt.

Desweiteren sind alle notwendigen Schweiß- und Schraubverbindungen einzurechnen.

#### Abschnitt 6.1 Gitterrost

**6.1.1 Gitterrostabdeckungen Stahl feuerverzinkt 5kN/m² Spannweite bis 1,0m**
Gitterrostabdeckung mit rutschsicheren Trag- und Querstäben mit Randeinfassung.
Rutschfestigkeitsklasse R12.

Montageort: Schneckenhebewerk

Belastung:5kN/m²
  2kN Einzellast an ungünstigster Stelle.
  Lastangriffsfläche 200mm x 200mm

Durchbiegung: Die Durchbiegung darf hierbei
  höchstens L/200 mm der lichten
  Stützweite betragen,
  jedoch maximal 4 mm

Spannweite: bis ca. 1000mm

Maschenweite: 30 x 30mm

Material:  Stahl feuerverzinkt

Alle Stahlteile in feuerfester Ausführung,

Gitterroste mit Zuschnitten und Anpassung entsprechend den örtlichen Gegebenheiten (Zuschnitte für Rohr- und Kabelaussparungen)

Breite der Gitterroste nach den örtlichen Gegenbenheiten bis 1,50m.

Montagetoleranz zu Bauwerkskanten, Rahmen oder benachbarten Gitterrostelementen an jeder Seite < 5mm.

Zur Verbindung der einzelnen Gitterroste mit der Stahlunterkonstruktion bzw. zur Verbindung der Gitterroste untereinander sind entsprechende Gitterrosthalteklammern anzubringen,

inkl. Befestigungsmaterial und Erstellung eines statischen Nachweises für die Gesamtkonstruktion Gitterrostabdeckung mit Unterkonstruktion,

liefern und montieren.
Menge: 15,000 m²

**6.1.2 Gitterrostabdeckungen Stahl feuerverzinkt 5kN/m² Spannweite bis 1,5m**
Gitterrostabdeckung mit rutschsicheren Trag- und Querstäben mit Randeinfassung.
Rutschfestigkeitsklasse R12.

Montageort: Rechengebäude

Belastung:5kN/m²
  2kN Einzellast an ungünstigster Stelle.
  Lastangriffsfläche 200mm x 200mm

Durchbiegung: Die Durchbiegung darf hierbei
  höchstens L/200 mm der lichten
  Stützweite betragen,
  jedoch maximal 4 mm

Spannweite: bis ca. 1500mm

Maschenweite: 30 x 30mm

Material:  Stahl feuerverzinkt

Alle Stahlteile in feuerfester Ausführung,

Gitterroste mit Zuschnitten und Anpassung entsprechend den örtlichen Gegebenheiten (Zuschnitte für Rohr- und Kabelaussparungen)

Breite der Gitterroste nach den örtlichen Gegenbenheiten bis 1,5m.

Montagetoleranz zu Bauwerkskanten, Rahmen oder benachbarten Gitterrostelementen an jeder Seite < 5mm.

Zur Verbindung der einzelnen Gitterroste mit der Stahlunterkonstruktion bzw. zur Verbindung der Gitterroste untereinander sind entsprechende Gitterrosthalteklammern anzubringen,

inkl. Befestigungsmaterial und Erstellung eines statischen Nachweises für die Gesamtkonstruktion Gitterrostabdeckung mit Unterkonstruktion,

liefern und montieren.
Menge: 8,500 m²

**6.1.3 Gitterrostabdeckungen Stahl feuerverzinkt 5kN/m² Spannweite bis 1,0m, rund**
Gitterrostabdeckung mit rutschsicheren Trag- und Querstäben mit Randeinfassung.
Rutschfestigkeitsklasse R12.

Montageort: Schneckenhebewerk

Belastung:5kN/m²
  2kN Einzellast an ungünstigster Stelle.
  Lastangriffsfläche 200mm x 200mm

Durchbiegung: Die Durchbiegung darf hierbei
  höchstens L/200 mm der lichten
  Stützweite betragen,
  jedoch maximal 4 mm

Spannweite: bis ca. 1000mm

Maschenweite: 30 x 30mm

Material:  Stahl feuerverzinkt

Alle Stahlteile in feuerfester Ausführung,

Gitterroste mit Zuschnitten und Anpassung entsprechend den örtlichen Gegebenheiten (Zuschnitte für Rohr- und Kabelaussparungen)

Breite der Gitterroste nach den örtlichen Gegenbenheiten bis 1,00m.

Für gekrümmte Einbauorte sind Gitterroste in gebogener Ausführung nach den örtlichen Gegenbenheiten zu verwenden. Hierdurch entstehende Mehraufwände sind einzukalkulieren.
Es wird auf die beiliegende Zeichnung verwiesen.

Montagetoleranz zu Bauwerkskanten, Rahmen oder benachbarten Gitterrostelementen an jeder Seite < 5mm.

Zur Verbindung der einzelnen Gitterroste mit der Stahlunterkonstruktion bzw. zur Verbindung der Gitterroste untereinander sind entsprechende Gitterrosthalteklammern anzubringen,

inkl. Befestigungsmaterial und Erstellung eines statischen Nachweises für die Gesamtkonstruktion Gitterrostabdeckung mit Unterkonstruktion,

liefern und montieren.
Menge: 10,000 m²

**6.1.4 Ausschnitte rund in Gitterrost**
Zulage zu vorgenannten Gitterrostabdeckungen für das Herstellen von Ausschnitten für Rohrdurchführungen, Schieberantrieben etc. Inkl. Einfassen der Ausschnitte mit Bandstahl.
Ausschnitt Kreisrund bis 100 mm Durchmesser.
Menge: 1,000 St

**6.1.5 Ausschnitte rund in Gitterrost**
Zulage zu vorgenannten Gitterrostabdeckungen für das Herstellen von Ausschnitten für Rohrdurchführungen, Schieberantrieben etc. Inkl. Einfassen der Ausschnitte mit Bandstahl.
Ausschnitt Kreisrund bis 150 mm Durchmesser.
Menge: 2,000 St

**6.1.6 Ausschnitte in Gitterrost**
Zulage zu vorgenannten Gitterrostabdeckungen für das Herstellen von Ausschnitten für Rohrdurchführungen, Schieberantrieben etc. Inkl. Einfassen der Ausschnitte mit Bandstahl.
Ausschnitt bis 1,3m x 0,25m.
Menge: 1,000 St

**6.1.7 Ausschnitte in Gitterrost**
Zulage zu vorgenannten Gitterrostabdeckungen für das Herstellen von Ausschnitten für Rohrdurchführungen, Schieberantrieben etc. Inkl. Einfassen der Ausschnitte mit Bandstahl.
Ausschnitt bis 0,8m x 0,25m.
Menge: 1,000 St

**6.1.8 Ausschnitte in Gitterrost**
Zulage zu vorgenannten Gitterrostabdeckungen für das Herstellen von Ausschnitten für Rohrdurchführungen, Schieberantrieben etc. Inkl. Einfassen der Ausschnitte mit Bandstahl.
Ausschnitt bis 1,3m x 0,25m.
Menge: 2,000 St

**6.1.9 Ausschnitte in Gitterrost**
Zulage zu vorgenannten Gitterrostabdeckungen für das Herstellen von Ausschnitten für Rohrdurchführungen, Schieberantrieben etc. Inkl. Einfassen der Ausschnitte mit Bandstahl.
Ausschnitt bis 0,5m x 1,5m.
Menge: 2,000 St

**6.1.10 Ausschnitte in Gitterrost**
Zulage zu vorgenannten Gitterrostabdeckungen für das Herstellen von Ausschnitten für Rohrdurchführungen, Schieberantrieben etc. Inkl. Einfassen der Ausschnitte mit Bandstahl.
Ausschnitt bis 0,5m x 2 m.
Menge: 1,000 St

**6.1.11 Unterkonstruktion Abdeckungen Stahl feuerverzinkt**
Unterkonstruktion für die Auflage der Gitterrostabdeckung.

Material:  Stahl feuerverzinkt

Unterkonstruktion entsprechend den statischen Erfordernissen bestehend aus Profilstahl für die Stützen, Quer- und Längsträger zur Auflage der Gitterroste aus Winkelstahlprofilen.

Einschließlich Befestigungsmaterialien, Auflagern, Verbundanker A4 und Erstellung eines statischen Nachweises für die Gesamtkonstruktion Gitterrostabdeckung mit Unterkonstruktion.

Spalte sind nicht zugelassen, alle Bauteile komplett verschweißt.

liefern und montieren.
Menge: 1650,000 kg

**6.1.12 Tränenblech-/ Riffelblechabdeckung, Edelstahl**
Tränenblech- / oder Riffelblechabdeckung, begehbar, tagwasser- und geruchsdicht. Rutschfestigkeitsklasse R12.

Material:  Edelstahl 1.4301

Materialstärke 4mm

für Personen begehbar, mit entsprechenden Versteifungen, Verstrebungen,

für die Abdeckung der Gerinne

inkl. Befestigungsmaterial und Erstellung eines statischen Nachweises für die Gesamtkonstruktion Abdeckung mit Unterkonstruktion,

liefern und montieren.
Menge: 21,000 m²

**6.1.13 Unterkonstruktion Abdeckungen Edelstahl**
Unterkonstruktion für die Auflage der Tränenblech- / oder Riffelblechabdeckung.

Material:  Edelstahl 1.4571/1.4404

Unterkonstruktion entsprechend den statischen Erfordernissen bestehend aus Profilstahl für die Stützen, Quer- und Längsträger zur Auflage der Tränenblech- / oder Riffelblechabdeckung aus Winkelstahlprofilen.

Einschließlich Befestigungsmaterialien und Auflagern aus Edelstahl,und Erstellung eines statischen Nachweises für die Gesamtkonstruktion Tränenblech- / oder Riffelblechabdeckung mit Unterkonstruktion.

Spalte sind nicht zugelassen, alle Bauteile komplett verschweißt.

liefern und montieren.
Menge: 1300,000 kg

#### Abschnitt 6.2 Kranbahn

**6.2.1 Laufbahnträger 2x2,0t**
zur Aufnahme einer Laufkatze

Montageort: Decke über Rechen

Mit Endanschlägen

Die Befestigung erfolgt an einer Stahlbetondecke, inkl
allem erforderlichen Befestigungsmaterial

Traglast:  2 x 2000 kg

Werkstoff: St 37 feuerverzinkt

Profilform: '....................'

Länge: '9,0m'

Berechnungsgrundlage: DIN EN 1993-6 und DIN EN 13001 S2HC2 B2H2 (vH=10 m/min). Durchbiegung max. 1/500 der Stützweite.

Es ist vom Auftragnehmer eine prüffähige Statik zu erstellen und zusammen mit den Ausführungsplänen vorzulegen.

Die Neigung der Gebäudedecke ist zur Befestigung, bzw. zur Abhängung des Laufbahnträgers zu berücksichtigen.

Inkl. der Befestigung an der Gebäudedecke, baurechtlich Zugelassen Verbundanker aus Edelstahl 1.4571/1.4404 und sämtlichen hierzu erforderlichem Befestigungsmaterial.

liefern und montieren
Menge: 18,000 m

**6.2.2 Laufkatze 2,0t**
passend zu vorgenanntem Laufbahnträger zum Einhängen
von Hebezeugen mit Aufhängehaken. Abgestimmt auf die
Endanschläge aus vorgenannter Position. Ausführung mit
Rollenfahrwerk.

Belastung: 2.000 kg
liefern und montieren.
Menge: 4,000 St

**6.2.3 Flaschenzug 2,0t**
Zum Einhängen in vorgenannter Laufkatze.

ausgeführt mit Lastdruckbremse.

Belastung: 2.000 kg

Hakenweg: ca. 6.000 mm

Mit Stahlblechgehäuse in geschlossener Ausführung

Herstellerdaten

liefern und montieren
Menge: 4,000 St

**6.2.4 Sachverständigenabnahme und Aushang**
*** Pauschalposition
Prüfung der Krananlage (Kranbahn, Laufkatze und Flaschenzug) vor Inbetriebnahme durch beidseitig anerkannten Sachverständigen.

Inkl. stellen der erforderlichen Prüfgewichte, Dokumentation, Prüf- und Kranbuch.

Einschl. liefern und anbringen Tragkraftangabe und Aushang der berufsgenossenschaftlichen Betriebsvorschriften gemäß DGUV Vorschrift 52 §7 Absatz 3.
Menge: 1,000 psch

### Bereich 7 Heizungsinstallation

#### Abschnitt 7.1 Elektrische Heizkörper

**7.1.1 Rippenrohrheizkörper elektrisch**
mit stufenloser Regelung 5°C bis 30C°, Klemmenkasten mit Kabelverschraubung, Heizkörper und Faltrippen aus Edelstahl

Ausführung nicht EX

Montageort: Sandwäschergebäude

Spannung: '230/400 V AC'

Schutzart: 'IP 66/67'

Leistung: '3 kW'

Herstellerdaten

Fabrikat: '......................................'

Typ: '......................................'

komplett liefern und inkl. allem erforderlichen Befestigungs- und Montagematerial aus Edelstahl betriebsbereit montieren. Einschließlich Schutzkorb aus Edelstahl.
Menge: 1,000 St

**7.1.2 Rippenrohrheizkörper elektrisch ATEX**
mit stufenloser Regelung 5°C bis 30C° (Externer Temperaturregler in ATEX Ausführung ist mitzuliefern), Klemmenkasten mit Kabelverschraubung, Heizkörper und Faltrippen aus Edelstahl

Montageort: Rechengebäude

Ausführung EX

Spannung: '230/400 V AC'

Schutzart: 'IP 66/67'

Leistung: '3 kW'

Ex-Schutz:  mind. 'II 2G Ex IIA mind. T3'

Länge:  ca. 2,2 m

Herstellerdaten

Fabrikat: '......................................'

Typ: '......................................'

komplett liefern und inkl. allem erforderlichen Befestigungs- und Montagematerial aus Edelstahl betriebsbereit montieren. Einschließlich Schutzkorb aus Edelstahl.
Menge: 3,000 St

### Bereich 8 Lüftung

#### Abschnitt 8.1 Wickelfalzrohre verzinkt

*Hinweis: DN 150*

**8.1.1 Wickelfalzrohr Stahl verz. DN 150**
Wickelfalzrohr aus verzinktem Stahl, Nähte gefalzt, DIN EN 12237, Maße DIN EN 1506, DN 150, min./max. Temperatur der geförderten Luft -15 bis 80 Grad C, Luftdichtheitsklasse B DIN EN 12237, Druckbereich von -750 bis 1000 Pa,

liefern und montieren
Menge: 4,000 m

**8.1.2 Bogenstück 90 Grad Stahl verz. DN 150**
min./max. Temperatur der geförderten Luft -15 bis 80 Grad C, Luftdichtheitsklasse B DIN EN 12237, Druckbereich von -750 bis 1000 Pa, mit Lippendichtung

liefern und montieren
Menge: 2,000 St

**8.1.3 Steckverbinder Stahl verz. DN 150**
min./max. Temperatur der geförderten Luft -15 bis 80 Grad C, Luftdichtheitsklasse B DIN EN 12237, Druckbereich von -750 bis 1000 Pa, mit Lippendichtung

liefern und montieren
Menge: 1,000 St

**8.1.4 Flansch Stahl verz. DN 150**
min./max. Temperatur der geförderten Luft -15 bis 80 Grad C, Luftdichtheitsklasse B DIN EN 12237, Druckbereich von -750 bis 1000 Pa

liefern und montieren
Menge: 3,000 St

**8.1.5 Bundkragen 90 Grad Stahl verz. DN 150**
min./max. Temperatur der geförderten Luft -15 bis 80 Grad C, Luftdichtheitsklasse B DIN EN 12237, Druckbereich von -750 bis 1000 Pa, mit Lippendichtung

liefern und montieren
Menge: 1,000 St

**8.1.6 Flanschverbindung verz. DN 150**
pro Flanschverbindung bestehend je aus:

Schrauben mit Muttern,
beidseitig U-Scheiben, 1 Dichtung

Werkstoff Stahl verzinkt

liefern und montieren
Menge: 1,000 St

**8.1.7 Enddeckel Stahl verz. DN 150**
Enddeckel für Wickelfalzrohr DN 150 aus verzinktem Stahl, min./max. Temperatur der geförderten Luft -15 bis 80 Grad C, Luftdichtheitsklasse B DIN EN 12237, Druckbereich von -750 bis 1000 Pa, mit Lippendichtung

liefern und montieren
Menge: 1,000 St

**8.1.8 Wand- und Deckenabtragung für DN 150**
Anfertigen, liefern und montieren von Rohrhalterungen/ Unterstützungskonstruktionen aus System-Profilen, Profilstahl, Wandabstände nach den geg. Erfordernissen, für Luftleitung DN 150, inkl. Verbundanker und Befestigungsmaterial

Ausladung bzw. Abhängung bis 500 mm;

Werkstoff: 'Stahl verzinkt'

liefern und montieren
Menge: 2,000 St
Leistungsbereichkatalog: Maschine

*Hinweis: DN 250*

**8.1.9 Wickelfalzrohr Stahl verz. DN 250**
Wickelfalzrohr aus verzinktem Stahl, Nähte gefalzt, DIN EN 12237, Maße DIN EN 1506, DN 250, min./max. Temperatur der geförderten Luft -15 bis 80 Grad C, Luftdichtheitsklasse B DIN EN 12237, Druckbereich von -750 bis 1000 Pa,

liefern und montieren
Menge: 5,000 m

**8.1.10 Steckverbinder Stahl verz. DN 250**
min./max. Temperatur der geförderten Luft -15 bis 80 Grad C, Luftdichtheitsklasse B DIN EN 12237, Druckbereich von -750 bis 1000 Pa, mit Lippendichtung

liefern und montieren
Menge: 1,000 St

**8.1.11 Flansch Stahl verz. DN 250**
min./max. Temperatur der geförderten Luft -15 bis 80 Grad C, Luftdichtheitsklasse B DIN EN 12237, Druckbereich von -750 bis 1000 Pa

liefern und montieren
Menge: 3,000 St

**8.1.12 Bundkragen 90 Grad Stahl verz. DN 250**
min./max. Temperatur der geförderten Luft -15 bis 80 Grad C, Luftdichtheitsklasse B DIN EN 12237, Druckbereich von -750 bis 1000 Pa, mit Lippendichtung

liefern und montieren
Menge: 1,000 St

**8.1.13 Flanschverbindung verz. DN 250**
pro Flanschverbindung bestehend je aus:

Schrauben mit Muttern,
beidseitig U-Scheiben, 1 Dichtung

Werkstoff Stahl verzinkt

liefern und montieren
Menge: 3,000 St

**8.1.14 Enddeckel Stahl verz. DN 250**
Enddeckel für Wickelfalzrohr DN 250 aus verzinktem Stahl, min./max. Temperatur der geförderten Luft -15 bis 80 Grad C, Luftdichtheitsklasse B DIN EN 12237, Druckbereich von -750 bis 1000 Pa, mit Lippendichtung

liefern und montieren
Menge: 1,000 St

**8.1.15 Wand- und Deckenabtragung für DN 250**
Anfertigen, liefern und montieren von Rohrhalterungen/ Unterstützungskonstruktionen aus System-Profilen, Profilstahl, Wandabstände nach den geg. Erfordernissen, für Luftleitung DN 250, inkl. Verbundanker und Befestigungsmaterial

Ausladung bzw. Abhängung bis 500 mm;

Werkstoff: 'Stahl verzinkt'

liefern und montieren
Menge: 2,000 St
Leistungsbereichkatalog: Maschine

#### Abschnitt 8.2 Lüftungskanäle A2

**8.2.1 Luftleitung rechteckig Edelstahl Kanten L über 500mm bis 1000mm**
Luftleitung, rechteckig, Dichtheitsklasse B DIN EN 1507, Druckklasse 2 DIN EN 1507 (Druckbereich von -750 bis 1000 Pa), aus Edelstahl 1.4301, gefalzt, Maße DIN EN 1505, Wanddicke 0,6 mm, Verbindung mit Winkelflansch, aus Edelstahl 1.4301, mit Schrauben und Dichtung, min./max. Temperatur der geförderten Luft -15 bis 80 Grad C, Montagehöhe über Gelände/Fußboden bis 6 m,

liefern und montieren
Menge: 27,000 m²

**8.2.2 Wanddurchführung für Luftleitung rechteckig Edelstahl**
Liefern und fachgerecht montieren einer rechteckigen Wanddurchführung aus Edelstahl für den Einbau in eine Außenwand mit Wärmedämmverbundsystem (WDVS).

Wanddurchführung rechteckig, Innenseite mit Flansch passend zu Lüftungskanälen, Außenseite mit umlaufendem Flansch, Breite ca. 100 mm, zur luft- und schlagregendichten Anbindung an das WDVS sowie zur Aufnahme eines Wetterschutzgitters.

Montageort:  Rechengebäude

Breite:  ca. 1000 mm
Höhe:  ca. 500 mm
Länge:  ca. 600 mm
Wandstärke: mind. 2,0 mm
Werkstoff: mind. 1.4301

Einschl. Ausrichtung und Befestigung in Wanddurchführung, Ausdämmen des Zwischenraums mit Mineralwolle und Befestigungsmaterialien

liefern und montieren
Menge: 2,000 St

**8.2.3 Aufhängekonstruktion Luftltg Edelstahl bis 1000mm**
Aufhängekonstruktion für Luftleitungen, aus Edelstahl min. 1.4301, mit schallgedämmten Luftkanalwinkel, einschl. Decken-/Mauerwerksbefestigung, mit bauaufsichtlich zugelassenen Befestigungsmitteln einschl. Bohrungen, Gewindestange, allen erforderlichen Schrauben und Muttern, alle Befestigungsteile bis M 12,

liefern und montieren
Menge: 5,000 St
Leistungsbereichkatalog: 075

#### Abschnitt 8.3 Ventilatoren

**8.3.1 Axialventilator mit Wandplatte**
Ausführung mit quadratischer Wandplatte
Aufputz-Installation mit Stahlwandplatte.

Montageort:  Sandklassierergebäude

Schutzgitter auf der Saugseite, verzinkt,
Berührungsschutz gemäß DIN EN 294.
Thermischer Überlastungsschutz serienmäßig.Im
Überlastungsfall schaltet der Thermokontakt den Motor
aus und nach Abkühlung selbstständig wieder ein.
Elektrischer Anschluss an Klemmleiste im
Abschlussdeckel des Motors.
Berührungsschutz des Laufrades gemäß DIN EN 294
gewährleistet

Technische Daten

Fördervolumen: min. 180 m³/h

Förderdruck: 30 Pa

Betriebsart: S1 (Dauerbetrieb)

Ausführung: Quadratische Wandplatte

Gehäusematerial: Stahlblech, verzinkt

Einbaulage:  senkrecht

Einbauort: Wandeinbau

Spannung: '230/400 V AC'

Motorbauart: 'EC-Motor'

Frequenz: '50 Hz'

Herstellerdaten

Fabrikat: '......................................'

Typ: '......................................'

liefern und betriebsbereit montieren
Menge: 1,000 St

**8.3.2 Axial-Rohrventilator ATEX Edelstahl**
Ausführung mit Rohrhülse und beidseitigem Flansch

Montageort:  Rechengebäude

Elektrischer Anschluss an Klemmleiste im
Klemmenkasten am Gehäuse oder ausgeführtem Kabel.
Technische Daten

Fördervolumen: min. 3550 m³/h

Förderdruck: min. 90 Pa

Nennweite: mind. DN 400

Betriebsart: S1 (Dauerbetrieb)

Ausführung: Rohrhülse

Gehäusematerial: Edelstahl, mind. 1.4301

Motor:  FU regelbar, Kaltleiter,  Aluminiumdruckguss mit Epoxid-Polyester-Beschichtung

Axiallaufrad: Aluminiumguss

Einbaulage:  horizontal

Einbauort:Kanal/Roheinbau

Spannung: '230/400 V AC'

Frequenz: '50 Hz'

Ex-Schutz:  mind. 'II 2G Ex IIA mind. T3'

Herstellerdaten

Fabrikat: '......................................'

Typ: '......................................'

Einschl. beidseitiger flexibler Manschette, Montagefüsse und  Wandkonsolen aus Edelstahl mind. 1.4301,

liefern und betriebsbereit montieren
Menge: 1,000 St

**8.3.3 Axial-Rohrventilator**
Schutzgitter auf der Druckseite, verzinkt,
Berührungsschutz gemäß DIN EN 294.
Thermischer Überlastungsschutz serienmäßig. Im
Überlastungsfall schaltet der Thermokontakt den Motor
aus und nach Abkühlung selbstständig wieder ein.
Elektrischer Anschluss an Klemmleiste im
Abschlussdeckel des Motors.
Einschl. elastischen Stutzen zur Schallentkopplung des Ventilators sowie aller Reduzierungen bzw. Rohrerweiterungen.
Befestigung mit Befestigungsfuß an senkrechter
Stahlbetonwand. Abstand ca. 30 cm

Montageort:  NSHV-Raum

Medium:  Luft

Fördervolumen:  min. 300 m³/h

Förderdruck: 45Pa

Betriebsart: S1 (Dauerbetrieb)

Gehäusematerial: Stahlblech, verzinkt

Einbaulage:  senkrecht

Einbauort: Rohreinbau

Spannung: '230/400 V AC'

Motorbauart: 'EC-Motor'

Frequenz: '50 Hz'

Schutzart: 'IP 54'

Herstellerdaten

Fabrikat: '......................................'

Typ: '......................................'

komplett liefern und montieren inkl. allem
erforderlichen Befestigungsmaterial, sowie den saug-
und druckseitigen Übergangsmaterial auf Wickelfalzrohr, verzinkt DN 250.
Menge: 1,000 St

**8.3.4 Axial-Rohrventilator**
Schutzgitter auf der Druckseite, verzinkt,
Berührungsschutz gemäß DIN EN 294.
Thermischer Überlastungsschutz serienmäßig. Im
Überlastungsfall schaltet der Thermokontakt den Motor
aus und nach Abkühlung selbstständig wieder ein.
Elektrischer Anschluss an Klemmleiste im
Abschlussdeckel des Motors.
Einschl. elastischen Stutzen zur Schallentkopplung des Ventilators sowie aller Reduzierungen bzw. Rohrerweiterungen.
Befestigung mit Befestigungsfuß an senkrechter
Stahlbetonwand. Abstand ca. 30 cm

Montageort:  Schaltraum Rechengebäude

Medium:  Luft

Fördervolumen:  min. 200 m³/h

Förderdruck: 45Pa

Betriebsart: S1 (Dauerbetrieb)

Gehäusematerial: Stahlblech, verzinkt

Einbaulage:  senkrecht

Einbauort: Rohreinbau

Spannung: '230/400 V AC'

Motorbauart: 'EC-Motor'

Frequenz: '50 Hz'

Schutzart: 'IP 54'

Herstellerdaten

Fabrikat: '......................................'

Typ: '......................................'

komplett liefern und montieren inkl. allem
erforderlichen Befestigungsmaterial, sowie den saug-
und druckseitigen Übergangsmaterial auf Wickelfalzrohr, verzinkt DN 150.
Menge: 1,000 St

#### Abschnitt 8.4 Zu- und Abluft

**8.4.1 Lüftungsgitter rechteckig, 325 x 75 mm**
Kompaktgitter mit Rahmen für Zuluft, zum Einbau in  DN 150 Wickelfalzrohre, rund, St. vz., Nennbreite ca. 325 mm, Nennhöhe ca. 75 mm,.

Durch die kompakte Bauweise, Gehäuse und Schlitzschieber bestehen aus einem Bauteil, haben die Gitter eine sehr hohe Stabilität und Verwindungssteifheit sowie eine geringe Einbautiefe. Dadurch werden geringe Strömungsgeräusche und eine gleichmäßige Beaufschlagung der Zuluft über die gesamte Gitterfläche erreicht. Bestehend aus Frontrahmen mit sichtbarer Schraubmontage, mit drehbar gelagerten, von der Raumseite her verstellbaren, waagerechten Luftlenklamellen und integriertem Schlitzschieber, raumseitig verstellbar, zur einfachen Luftmengen- und Kanalnetzregulierung.

einschl. Ausschnitt in Lüftungsrohr, inkl. Befestigungsmaterialien

liefern und montieren.
Menge: 2,000 St
Leistungsbereichkatalog: 075

**8.4.2 Lüftungsgitter rechteckig, 325 x 75 mm**
Kompaktgitter mit Rahmen für Zuluft, zum Einbau in  DN 250 Wickelfalzrohre, rund, St. vz., Nennbreite ca. 325 mm, Nennhöhe ca. 75 mm,.

Durch die kompakte Bauweise, Gehäuse und Schlitzschieber bestehen aus einem Bauteil, haben die Gitter eine sehr hohe Stabilität und Verwindungssteifheit sowie eine geringe Einbautiefe. Dadurch werden geringe Strömungsgeräusche und eine gleichmäßige Beaufschlagung der Zuluft über die gesamte Gitterfläche erreicht. Bestehend aus Frontrahmen mit sichtbarer Schraubmontage, mit drehbar gelagerten, von der Raumseite her verstellbaren, waagerechten Luftlenklamellen und integriertem Schlitzschieber, raumseitig verstellbar, zur einfachen Luftmengen- und Kanalnetzregulierung.

einschl. Ausschnitt in Lüftungsrohr, inkl. Befestigungsmaterialien

liefern und montieren.
Menge: 3,000 St
Leistungsbereichkatalog: 075

**8.4.3 Lüftungsgitter rechteckig, Edelstahl**
Lüftungsgitter rechteckig mit Rahmen für Zuluft, zum Einbau in Lüftungskanäle.

Montageort:  Rechengebäude

Nennbreite: ca. 825 mm
Nennhöhe; ca. 325 mm
Werkstoff: mind. 1.4301

Bestehend aus Frontrahmen mit sichtbarer Schraubmontage, feststehenden, waagerechten Luftlamellen.

Einschl. Ausschnitt in Lüftungskanal/-rohr, inkl. Dichtung und Befestigungsmaterialien

liefern und montieren.
Menge: 2,000 St
Leistungsbereichkatalog: 075

**8.4.4 Lüftungsgitter rechteckig, Edelstahl**
Lüftungsgitter rechteckig mit Rahmen für Umluft, zum Einbau in Lüftungskanäle.

Montageort:  Rechengebäude

Nennbreite: ca. 1000 mm
Nennhöhe; ca. 500 mm
Werkstoff: mind. 1.4301

Bestehend aus Winkelflansch passend zu Lüftungskanälen und feststehenden, waagerechten Luftlamellen, mit Schrauben und Dichtung,

liefern und montieren.
Menge: 1,000 St
Leistungsbereichkatalog: 075

**8.4.5 Wetterschutzgitter Stahl Edelstahl**
Außenluftansaug- bzw. Abluftgitter mit feststehenden, regenabweisenden Lamellen und hintergebautem Maschendrahtgitter.

Rahmen und Lamellen mit Maschendrahtgitter aus Edelstahl 1.4301.

Einbauort: Rechengebäude E-Raum, NSHV-Raum

Abmessungen:

Höhe:  ca. 250mm

Breite:  ca. 250mm

liefern und betriebsbereit montieren, inkl. dem
erforderlichen Befestigungsmaterial
Menge: 3,000 St

**8.4.7 Wetterschutzgitter Stahl Edelstahl**
Außenluftansaug- bzw. Abluftgitter mit feststehenden, regenabweisenden Lamellen und hintergebautem Maschendrahtgitter.

Rahmen und Lamellen mit Maschendrahtgitter aus Edelstahl 1.4301l.

Einbauort: Rechengebäude

Abmessungen:

Höhe:  ca. 600mm

Breite:  ca. 1100mm

liefern und betriebsbereit montieren, inkl. dem
erforderlichen Befestigungsmaterial
Menge: 2,000 St

#### Abschnitt 8.5 Armaturen, Kanaleinbauten

**8.5.1 Jalousieklappe Edelstahl, elektrisch ATEX**
bestehend aus formstabilem, profiliertem Rahmen aus Edelstahlblech, Profilanschlussrahmen und Bohrungen, mit gemeinsam, gegenläufig verstellbaren, strömungsgünstigen Hohlkörperlamellen aus verwindungssteifem Edelstahlprofil.

Die Verstellung der Lamellen erfolgt über einen außenliegenden  Stellantrieb inkl. zwei Endlagenschalter.

Luftdicht schließend nach DIN EN 1751 bis Klasse 4. Gehäuseleckage nach DIN EN 1751, Klasse B, bei einem Kanaldruck bis 1000 Pa.

Einbauort: Rechengebäude

Technische Daten
Kunststofflager: bis +80°C.

Einbauort: Wand

Luftrichtung: von außen nach innen

Klappenart: elektrisch öffnend/schließend

Abmessungen:

Höhe:  ca. 500mm

Breite:  ca. 1000mm

Ex-Schutz:  mind. 'II 2G Ex IIA mind. T3'

Die Verstellung der Lamellen erfolgt über außenliegende, einseitig angeordnete Zahnräder.

Werkstoff Zahnräder: Edelstahl 1.4301

Werkstoff Gehäuse: Edelstahl 1.4301

Kunststofflager, temperaturbeständig bis zu +80°C.
  Manuell verstellbar. Feststellvorrichtung Handhebel und Konsole

Rahmen und Bohrungen passend zu Lüftungskanälen

Mit Stellantrieb elektrisch 230 oder 24 V AC/DC und 2 Endschalter, ”ZU” und ”AUF"

komplett liefern und inkl. allem erforderlichen Befestigungs- und Montagematerial betriebsbereit montieren.
Menge: 3,000 St

**8.5.2 Heizregister elektrisch für Luftkanäle**
Geschlossener Edelstahlrohrmantelheizkörper mit niedriger Oberflächentemperatur. Kanalgehäuse mit Anschlusskasten aus Edelstahlbleche zum Einbau in Lüftungskanäle. Mit selbständig rückstellendem und manuell rückstellbarem Temperaturbegrenzer.

Technische-Daten

Montageort:  Rechengebäude

Einbauort: Zuluft

Luftstrom:  ca. 2500 m³/h

Druckverlust:  ca. 17 Pa

Luftgeschwindigkeit:  ca. 2,7 m/s

Nennweite: ca. 500 mm x 500 mm

Werkstoff: komplett 1.4301

Spannung:
'230/400 V AC'

Frequenz: '50 Hz'

Leistung: 'ca. 13,5 kW'

Ex-Schutz: mind.
'II 2G Ex IIA mind. T3'

komplett liefern und montieren inkl. allem
erforderlichen Befestigungsmaterial.
Menge: 1,000 St

**8.5.3 Luftkanaltemperaturfühler**
Temperaturfühler zur Erfassung der Lufttemperatur in Luftkanälen mit Montagevorrichtung zur Montage in Kanalwand.

Einbauort: Rechengebäude

Technische Daten
Temperaturbereich: ca. -10°C bis +40°C.

Ausgangssignal: 4 - 20 mA

Einbauort: Luftkanal Edelstahl

Ex-Schutz:  mind. 'II 2G Ex IIA mind. T3'

komplett liefern und inkl. allem erforderlichen Befestigungs- und Montagematerial betriebsbereit montieren.
Menge: 1,000 St

### Bereich 9 Sanitärinstallation

#### Abschnitt 9.1 Ausgussbecken

**9.1.1 Ausgussbecken Edelstahl**
ohne Hahnloch, ohne Überlauf, inklusive Befestigungsset, Ablaufgarnitur mit Kette und Stopfen und Klapprost, komplett aus Edelstahl.

Größe:  ca. b 510 x t 360 mm

Werkstoff: '1.4301' oder glw.

liefern und montieren
Menge: 1,000 St

**9.1.2 Auslaufventil**
mit Rückflussverhinderer, Rohrbelüfter, Schlauchverschraubung und Oberteil mit Knebelgriff. Geräuschklasse: I und Sicherungskombination gemäß EN 1717

Werkstoff: 'Messing konform TrinkwV'

Zulassung: 'DVGW, Trinkwasser'

Größe: 'G 3/4" AG'

Oberfläche: 'Chrom'

liefern und montieren
Menge: 1,000 St

**9.1.3 Rohrbogengeruchsverschluß**
für Ausgussbecken, Einlaufstutzen mit Überwurfmutter aus PP passend zur Ablaufgarnitur des Ausgussbecken und Anschluss an Abwasser d=50mm

liefern und montieren
Menge: 1,000 St

#### Abschnitt 9.2 Abwasserleitungen HT-Rohre

*Hinweis: Ausführung / Leistungsumfang*
Leistungsumfang

Verlegung der beschriebenen Rohrleitungen einschl. aller erforderlichen Befestigungsmaßnahmen wie Bohren, u.ä. sowie Lieferung und Montage des Materials einschl. Zubehörteile, Befestigungsmaterialien und sonstiger Kleinteile.

*Hinweis: HT-Rohre*
HT-Rohre

Abwasserleitungen im Gebäude aus HT-Rohren und Formstücken DIN EN 1519-1 und DIN 19535-10, heißwasserbeständig.

Verlegung
Nach Verlegevorschriften des Herstellers unter
Einhaltung der DIN EN 12056 bzw. DIN 1986-100.

Die Verbindungs- und Befestigungsmittel sowie Passstücke werden nicht gesondert vergütet und sind in die Einheitspreise einzurechnen.

Die Leitungen werden durchgemessen, Formstücke als Zulagen gesondert vergütet. Sprungrohre, Bögen mit verlängerten Schenkeln, Doppelbögen u.ä. werden sinngemäß nach Leitungslänge und Zulage für Formstücke abgerechnet.

**9.2.1 HT-Rohre DN 50**
HT-Rohre wie zuvor beschrieben.

DN 50

liefern und montieren
Menge: 1,000 m

**9.2.2 HT-Bögen DN 50**
Zulage zu vorbeschriebenen HT-Rohren für
Bögen aller Winkelgrade von 15° - 87°.

DN 50

liefern und montieren
Menge: 1,000 St

**9.2.3 HT-Übergangsrohre DN50/70-100**
Zulage zu vorbeschriebenen HT-Rohren für
Übergangsrohre, exzentrisch.

DN 50/70 - DN 50/100

liefern und montieren
Menge: 1,000 St

### Bereich 10 Belüftungseinrichtungen

#### Abschnitt 10.1 Gebläse

**10.1.1 Drehkolbengebläse 3 m³/min**
zur Versorgung der Luftleitungen in den Sandfang.

Zu liefern als komplettes anschlussfertiges
Kompaktaggregat mit allen für den sicheren Betrieb
erforderlichen Zubehörteilen.

Aggregat mit CE-Kennzeichnung und Dokumentation
entsprechend Maschinenrichtlinie 2006/42 EG, Anhang IIA,
ausgeführt.

Bauart:  Drehkolbengebläse

Aufstellungsort: Fäkalannahmestation

Ausführung Gebläse:

Drehkolbengebläsestufe für die ölfreie Förderung und
Verdichtung von Luft, mit 3-flügligen Rotoren.
Zahnräder gehärtet und geschliffen, Lagerung der Wellen in groß dimensionierten Zylinderrollenlagern, Festlager antriebsseitig angeordnet.
Abdichtung des Förderraums durch Labyrinthdichtungen,
Abdichtung der Antriebswelle durch Radialdichtung. Saug- und Druckseitiger Stutzen zum Anschluss von Rohrleitungen.

Aggregatbeschreibung:

Das Gebläse ist auf einem verwindungssteifen Grundträger montiert, in dem der Druckschalldämpfer integriert ist. Körperschallisolierte Aufstellung des Aggregats auf elastischen Maschinenfüßen. Der Druckschalldämpfer ist nach dem gültigen Regelwerk Druckgeräterichtlinie 2014/68/EU konstruiert, gefertigt und getestet und ist mit entsprechender Dokumentation zu liefern.

Ansaugschalldämpfer mit verschleißfestem Dämmmaterial
und integriertem Luftfilter.
Die breitbandige Schallreduzierung über den gesamten
Drehzahlbereich erfolgt durch metallisch völlig
verschleißfreie Schalldämpfereinbauten bzw. durch
verschleißfreies Absorptionsmaterial.
Drehkolbengebläse mit Direktkupplungsantrieb,
direkte Kupplung des Elektromotors mit dem Gebläse,
einschließlich elastischer Kupplung zur Übertragung des Antriebsmoments.

Die Rückschlagklappe ist im Anschlussgehäuse so
integriert, das der Klappeneinsatz von außen ohne
Demontage des Gehäuses überprüft werden kann.

Das Sicherheitsventil für die Absicherung des Aggregats ist
nach Druckgeräterichtlinie 2014/68/EU auszuführen.

Anschluss der Druck- und Saugrohrleitung durch elastische
Gummimuffe, mit Edelstahlspannschellen.

inkl. Anfahrentlastungsventil, Erst-Ölfüllung,
Öleinfülltrichter und
Ölablassschlauch.

Betriebsdaten:

Fördermedium: 'Luft'

Aufstellhöhe. 'ca. 400,00 müNN'

max. Förderdruck (Ü) 'ca. 0,5 bar'

Feuchtigkeitsgehalt: 'max. 90 %'

Ansaugtemperatur: '+5°C - +40°C'

Volumenstrom; '3 m³/min'

Einblastiefe; 'ca. 3m'

Technische Daten:

Gehäuseteile: 'EN-GJL-200'

Spannung: '400 V'

Schutzart: 'IP 55'

Isolierklasse: 'F'

Wirkungsgradklasse: 'IE 3'

Nennstrom: '........................' A

Nennleistung: '........................' kW

Frequenz: '50 Hz'

Antrieb:

Drehstrommotor für FU Betrieb geeignet mit 3 eingebauten Kaltleiterfühlern. Das Aggregat wird nicht am FU betrieben.

Hauptbedien- und Wartungsseite: vordere Stirnseite mit
  abnehmbaren
  Segmenten.

Hintere Stirnseite:  mit abnehmbarem
  Segment für
  Zugänglichkeit zu  Druckventil bzw.  Anfahrentlastung

Ölstandskontrollanzeige außen in der Schallhaubenfront
integriert. Die Ölstandskontrolle muss ohne Öffnen der
Schallschutzhaube möglich sein.
Schallhauben für die Anordnung mehrerer Aggregate
nebeneinander geeignet.

inkl. glyceringefülltes Manometer am Aggregat montiert
bzw. in Schallschutzhaube eingebaut, und Wartungsanzeiger
für Filterverschmutzung am Aggregat montiert bzw. in Schallschutzhaube eingebaut.
Herstellerdaten

Fabrikat: '......................................'

Typ: '......................................'

liefern und montieren.
Menge: 1,000 St

### Bereich 11 Räumeinrichtungen

*Hinweis: Werkstoffausführung Räumer*
Sämtliche nachfolgend beschriebenen Räumer einschließlich aller zugehörigen Bauteile, Komponenten, Befestigungs- und Verbindungselemente sind, soweit nicht ausdrücklich abweichend beschrieben, in einheitlicher Werkstoffausführung entsprechend der nachfolgend festgelegten Materialqualität auszuführen.

#### Abschnitt 11.1 Saugräumer Sand- und Fettfang Radantrieb

*Hinweis: Längsräumer*
Zur Räumung der mineralischen Stoffe (Sand) in einem einstrassigen Sandfang wird ein Längsräumer eingesetzt.

Sandfang - Abmessungen

Anzahl der Straßen  1 Stck.
Räumlänge  ca. 24 m
Beckenbreite i.L. Ges.  ca. 3,8 m
Becken Tiefe  ca. 4,4 m
Wandstärke Beckenkrone  ca. 0,3 m

Das Fahrwerk des Räumers läuft auf den Beckenkronen des Sandfangs

Auf die beiliegenden Zeichnungen wird verwiesen

**11.1.1 Sand- und Fettfanglängsräumer**
Zum Austrag der abgesetzten mineralischen Stoffe (Sand) aus der belüfteten Sandkammer sowie zum Abschieben der auf- schwimmenden Fracht in der unbelüfteten Fettkammer.
Die Räumerbrücke wird aussen aufgestellt, alle Anbauten und Antriebe sind hierfür geeignet auszuwählen.

Der Räumer ist für Außentemperaturen bis 45°C auszulegen.

Ausführung

Der Räumer besteht aus einer Brücke über den ganzen Sand- / Fettfang mit angetriebenem Fahrwerk welches auf der Becken- krone läuft.
Der Brückenhauptträger ist als verwindungssteife Profilstahlkonstruktion mit Verkleidung und Schutzgeländer oder als Vollwand- konstruktion auszubilden.
- Brücke ist vollflächig mit Sicherheitsgitterrosten (Trag- und Querstäbe mit Noppen, R 12) auszulegen.
- Sicherheitsgitterroste durch Klemmen an der Räumerbrücke rutschsicher befestigen.
- begehbare Breite der Räumerbrücke soll mind. 1,0 m betragen und über die ganze Brückenlänge reichen.
- gelenkigen Verbindungen am Räumer sowie sonstige bewegliche Teile (z.B. Fahrwerk, Antrieb) sind für eine 30 % höhere Belastung auszulegen, die sich durch das Brückengewicht und durch weitere Anbauteile ergibt.
- Als Aufstiegshilfe auf die Räumerbrücke ist einseitig eine Leiter mit seitlichen Holmen vorzusehen.
- Der Räumer ist mit geeigneter Beleuchtung auszurüsten für sicheres Arbeiten am Aufstieg, Fettschild, Sandräumschild und an der mitfahrenden Schaltanlage.

Werkstoff Räumerbrücke: Edelstahl min. 1.4301 oder Stahl mit nachstehendem
  Korrosionsschutz

Werkstoff Räumerbrücke: '............................'

Korrosionsschutz über Wasser liegende Teile

Belastungsstufe 2 gemäß Merkblatt ATV-DVWK-M 263
Schutzdauer "lang" nach DIN EN ISO 12944-1
Korrosionsklasse "C 5 sehr stark" nach DIN EN ISO 12944-2
Gesamtschichtdicke  mindestens 240 µm

Korrosionsschutz auf der Basis Feuerverzinkung/Epoxidharz/ Polyurethanharz als Duplex-System gemäß DIN EN ISO 1461 + DIN EN ISO 12944-5.

1. Vorbehandeln
Strahlentrostung nach E DIN ISO 8504-4 mit dem Vorbereitungsgrad nach DIN ISO 8501-1

2. Feuerverzinkung
Feuerverzinkung nach DIN EN ISO 1461 mit Beiblatt 1.Der verarbeitete Stahl muss zum Feuerverzinken geeignet sein. Die gesamte Konstruktion ist feuerverzinkungsgerecht zu konstruieren und zu fertigen. Dabei sind die Grundsätze gemäß DIN EN ISO 14713 zu beachten.

3. Oberfläche vorbereiten
Verzinkte Stahlflächen mit geringem Druck und feinkörnigem Strahlmittel durch Überblasen strahlen (sweepen). Die Oberfläche muss frei von Öl, Fett, Schmutz und Korrosionsprodukten sein.

4. Zwischenbeschichtung
Aufbringen der Zwischenbeschichtung auf Stahlbauteilen mittels 2-komponentigem Epoxidharz mit Eisenglimmer, zugelassen nach TL/TP KOR Stahlbauten Blatt 87, Stoffnr. 687/12,13 oder 14.
Verarbeiten durch Spritzen im Werk
Zahl der Arbeitsgänge: 2
Einzelschichtdicke: mindestens 80 µm

5. Deckbeschichtung
Aufbringen einer UV-stabilen Beschichtung als Deckbeschichtung auf Stahlbauteilen mittels 2-komponentigem Polyurethanharz ohne Eisenglimmer, zugelassen nach TL/TP KOR Stahlbauten Blatt 87, Stoffnr. 687.75-99,
Farbton RAL nach Wahl des AG
Verarbeiten durch Spritzen im Werk
Zahl der Arbeitsgänge: 1
Einzelschichtdicke:  mindestens 80 µm

Alle Verbindungsmittel (Schrauben, Muttern usw.) feuerverzinkt nach DIN EN ISO 10684 und nach der Montage mit dem zuvor beschriebenen System zusätzlich beschichtet. Alle Bohrungen und Halterungen für Anbauteile und Zubehör sind vor der Verzinkung und Beschichtung anzubringen.
Korrosionsschutz unter Wasser liegende Teile

sowie sämtliche Stahlteile, die mit Abwasser in Berührung kommen Werkstoff 1.4571/1.4404.

Kontaktkorrosion

Eine direkt Verbindung von zwei verschiedenen Metallen ist zu vermeiden. Es ist eine Isolationsschicht aus Butyl, Epoxidharz oder sonstigen neutralen Werkstoffen vorzusehen.

Räumbrücke

Laufstegbreite (i.L.): '1000 mm'

Verkehrslast (Laufsteg): '1,5 kN/m²'

Gitterroste: 'min. 3,5 kN/m²'

2kN Einzellast an ungünstigster Stelle. Lastangriffsfläche 200mm x 200mm. Die Durchbiegung darf hierbei höchstens L/200 mm der lichten Stützweite betragen, jedoch maximal 4 mm.

max. zul. Durchbiegungder Brücke: '1/500'

Den statischen Nachweis über die Tragfähigkeit und Durchbiegung der Brückenkonstruktion unter Einbeziehung aller Lasten, auch aus den Anbauten nach den aktuellen Normen (Kläranlagen - Baugrundsätze für Bauwerke und technische Ausrüstungen) hat der AN dem AG prüffähig vorzulegen.

Die Lagerung der Tragrohre der Räumeinrichtungen und sonstige Bauteile an der Räumerbrücke sind so vorzusehen, dass keine metallische Verbindung zwischen Räumerbrücke und der im Wasser liegenden Teile besteht. Hierfür sind entspr. Isolatoren vorzusehen.

Die Brücke ist vollflächig mit  Sicherheitsrosten (Trag- und Querstöße mit Noppen) aus Werkstoff 1.4301 auszulegen.
Die Sicherheitsgitterroste mit geriffelten Trag- und Querstäben sind durch Klemmen an der Räumerbrücke rutschsicher zu befestigen. An einem Brückenenden ist ein Aufstieg mit einer
Aufstiegsleiter aus Werkstoff 1.4301 vorzusehen.

Höhe Aufstiegsleiter ca 1,3 m

Die gelenkigen Verbindungen am Räumer sowie sonstige bewegliche Teile (z.B. Fahrwerk, Antrieb) sind für eine 30% höhere Belastung auszulegen, wie sich durch das Brücken- gewicht und durch weitere Anbauteile ergeben.

Fahrwerk

Das Fahrwerk ist als durchgehende Schweißkonstruktion auszubilden und wird mit der Brücke verschraubt. Die Verkleidung des Fahrwerkes ist mit abnehmbaren Radkästen auszuführen, um Wartungsarbeiten zu ermöglichen. Für das Reinigen der Fahrbahn ist vor und hinter dem Fahrwerk ein Schaber höhenverstellbar anzuordnen.

Antriebssystem

Bestehend aus einem Fahrwerksantrieb (mind. 30 % Reserve), mittig angeordnet, mit Bremse sowie den beidseitig angeordneten Gummilaufrädern sowie seitliche Spur- führungsräder an den Beckenwandflächen.
Die Kraftübertragung zu den Gummilaufrädern erfolgt über beidseitig angeordnete Gelenkwellen.
Eine Seite der beidseitigen Antriebseinheit muss das kompl. erforderliche Antriebsmoment übertragen können. Jedes Gummilaufrad ist durch eine lösbare Verbindung demontierbar und mit staubdichter, nachschmierbarer Lagerung ausgerüstet.
Alle Antriebe, Getriebe und die Räder sind mit Edelstahlblechen, leicht demontierbar, in 1.4571 abzudecken.

Effizienzklasse:  mind. IE 3

4 Stück Prellböcke

demontierbar an den Fahrbahnenden als stabile Profilstahlkonstruktion sind vorzusehen.

Schaltfahnen

Erforderliche Schaltfahnen für die Erfassung der Sart-, Zwischen-, und Endpositionen sowie für notwendige Zwischenstellungen zum Heben und Senken der Schilde.

Gleichlaufüberwachung

der Gleichlauf des Räumers ist zu gewährleisten. Auch bei einem Räumer mit einem Antrieb ist der Gleichlauf mit geeignetem System zu überwachen und der Räumer in den Endposition auszurichten

Sicherheitseinrichtungen

Vor den Fahrwerken, Aufstiegsleitern und Mitnehmer der Energiekette sind in beide Fahrtrichtungen Sicherheitseinrichtungen vorzuschalten. Der Kontakt soll eine Not-Aus-Funktion übernehmen

Notausstiegsleiter

Als Notausstieg aus dem Sandfang ist eine Leiter bis min. 1,0 m unter den Wasserspiegel, Überstieg, beidseitiger Holmverlängerung als Überstiegsbügel und Innenliegender Leiter auf Brückenboden vorzusehen.

Ausführung Leiter:

lichte Sprossenweite: 500mm

Auftrittsfläche der Sprossen: mind. 50mm
Holmverlängerung:  1100mm

Die Steigleiter ist verwindungsstabil mit der Räumerwand nach statischen Erfordernissen fest zu verankern.

Die Holme sind aus Rohren mit umlaufend angeschweißten Sprossen aus Rechteckprofilen mit rutschfester, profilierter Oberfläche herzustellen. An den Holm gepresste, geschraubte oder geklemmte Sprossen sind nicht zugelassen. Die Konsolen sind mit den Holmen fest verschweißt.

Holme:  mind. Rechteckrohr 50mm x 25mm

Die Holme sind so zu gestalten, dass alle auf die Leiter wirkenden Kräfte über den Boden bzw. die Wand des Räumers abgetragen werden.

Werkstoff Leiter: Edelstahl 1.4571/1.4404

Die Steigleitern sind nach geltenden Richtlinien und Zulassungen nach DIN 14094-4, DIN 18799-1, DIN EN ISO 14122-4, DIN EN 131, UVV, GUV, ArbStättV zu erstellen,

inkl. Befestigungsmaterial baurechtlich Zugelassen aus Edelstahl 1.4571/1.4404.

Stromversorgung / Signalübetragung

Für die Stromversorgung ist ein Kunstoffenergiekette vorgese- hen (s. nachfolgende Position) für den Anschluss ist eine ent- sprechende Profilstahlkonstruktion am Räumer mit  Ausleger zum Abgreifen der Energiekette zu montieren.

Sandförderung

Saugeinrichtung für das Sand-Wasser-Gemisch

Zur Sandförderung in der Sandkammer wird eine Tauchmotorpumpe eingesetzt.

Pumpenfabrikat: '..............................'

Typ: '..............................'

Fördergut :  Sand-Wasser-Gemisch

Fördermenge :ca. 10 l/s

Förderhöhe :geod. ca. 4,5m

Förderhöhe:  Die manometrische Förderhöhe ist auf
die Druckleitung abzustimmen und vom AN  auszulegen

Spannung:  400 V AC

Frequenz:  50 Hz

Schutzart:  IP 68

zur Vermeidung von Verstopfungen ist eine ausreichender Durchgangsquerschnitt vorzusehen. Die Pumpe ist aus verschleissfestem legiertem Sondergusswerkstoff anzubieten die Verschleissteile sollen leicht auswechselbar sein. Für die Pumpe ist eine Edelstahlrohrleitung als Druckleitung einzusetzen und so zu dimensionieren, dass ein Entmischen des Sand-Wasser-Gemisches vermieden wird. Diese führt bis in die seitlich angeordnete Ablaufrinne (auf die beiliegende Zeichnung wird verwiesen). Am Auslaufende der Druckleitung ist ein 45° Bogen in Fließrichtung und eine Spritzschutzvorrichtung vorzusehen.

Rohrwandstärke: min. 4,0mm

Um ein Festfahren der Pumpe bei Sandanhäufungen zu verhindern ist ein Gelenk in der Rohrleitung (Werkstoff 1.4571/1.4404) und der Aufzugsvorrichtung der Pumpe einzusetzen. Dieses Gelenk dient als Sicherheitseinrichtung das den Fahrantrieb über die Räumersteuerung abschaltet. Die erforderlichen Endschalter und deren elektrischer Anschluss ist einzukalkulieren.

Auszugs- und Absenkvorrichtung für die Pumpe mit oberer und unterer Führungshalterung, Führung entweder über Rechteckrohr oder über 2 Stangen einschl. Befestigungsmaterial, in Edelstahl -Ausführung, Werkstoff 1.4571/1.4404. Komplett gelenkig gelagert, wie vor beschrieben. Einschl. Kupplungsfuß für die Pumpe mit der erforderlichen Befestigung
Die Pumpen müssen am Räumer so installiert werden, dass ein Ausbau der Pumpen bei vollem Gerinne möglich ist.

Desweiteren ist eine schwenkbare Hebevorrichtung auf der Räumerbrücke zu installieren. Mit dem schwenkbaren Galgen  und der Handseilwinde mit Rückschlagsicherung muss die Pumpen problemlos zu montieren und demontieren sein.

Fetträumung

Die Fetträumung erfolgt mit einem automatisch betätigtem Fettschild. Das Fettschild ist seitlich mit Gummischabern auszurüsten. Das Fettschild ist am Räumer auf der Zulaufseite des Sandfangs zu montieren(auf die beiliegende Zeichnung wird verwiesen).

Schildhöhe  ca. 500 mm
Schildbreite ca. 2.000 mm

Elektrohubwerke für Fettschild

Die Ausführung hat wahlweise als Seiltrommel- oder Spindelantrieb zu erfolgen.

Für Seiltrommel:
Die Elektromotoren, evtl. Seiltrommel, etc. erhalten eine Schutz- haube. Die Hubseile sind aus Werkstoff 1.4571.
Zur Erkennung eines evtl. Seilbruches ist ein entsprechender Seilschlaffschalter vorzusehen. Alle Elektroantriebe sind mit Kaltleiter-Motorschutzfühlern auszurüsten und in die Steuerung zu integrieren.

Für Spindelantrieb:
Das Fettschild ist über ein Hubwerk mit Spindelantrieb und Schneckengetriebemotor abzusenken und anzuheben, einschl. Erfassung der Endlagen.

Schutzart: min. IP 54

Spannung: 400 V AC

Frequenz: 50 Hz

Herstellerdaten der Räumers

Fabrikat: '......................................'

Typ: '......................................'

Sand- und Fettfangräumer mit Zubehör komplett liefern und montieren einschließlich allem erforderlichen Montage und Befestigungsmaterial und funktionsbereit installieren.
Menge: 1,000 St

**11.1.2 Schalt- und Steueranlage**
nach VDE-Vorschrift, mit allen erforderlichen Bauteilen zum vollautomatischen Betrieb des Räumers. Für die Ansteuerung des Fahrantriebs, der Sandfangpumpe, Fetträumschild, etc., einschließlich der betriebsbereiten Verkabelung aller Antriebe.
Zur elektrischen Einrichtung gehören:
Schaltschrank zur Montage an einem Räumerbrückenende, hochgestellt für eine leichte Bedienung und bessere Übersichtlichkeit.
Im Bereich des Schaltschrankes ist unterhalb des Gitterrostplanums ein ausreichend dimensioniertes Schutzblech (für herabfallende Gegenstände) aus V2A-Stahl, Werkst. 1.4541 anzubringen.

Größt zulässige Abmessungen:

Schaltschranktiefe:  max. 300mm
Bedienhöhe Schaltschrank: max. 2200mm

Die Schalt- und Steueranlage ist für Außentemperaturen bis 45°C auszulegen.

Ausführung:

a) Schaltschrank

Schaltschrankbauform freistehend, Schrank aus Aluminium seewasserbeständig/wetterfeste 2-Komponenten-Nasslackierung RAL 7035, allseitig doppelwandig (Sandwichbauweise) einschl. Dach. (Schrank in Schrank)
Mit Regenschutzdach aus Edelstahl über Schaltschranklänge beidseitig mind. 500mm überstehend und die gesamte Brückenbreite (min. 1,0m sowie Edelstahlkonsolen für die Befestigung an der Räumerbrücke.

Schutzart IP 55 nach DIN 40050

- 1 bzw. 2 -flügelig mit FrontteiI
- Innentür für Aufnahme der Bedien- und Anzeigegeräte
- solider Türfeststeller, arretierbar 90 Grad und 135 Grad
- Türschließung vorbereitet zur Montage eines bauseitigen Halbzylinders
- Zusammenhängende Platzreserve mind. 20%
- Einspeisung von unten
- Abgänge nach unten
- Schaltplantasche
- Bodenplatte und Kabeleinführungen
- Kabelabfangschienen
- versetzter, versteifter Montageplatte
- Profilschienen für Einbaugeräte und Klemmen
- sämtliche Ausschnitte in der Tür für Einbaugeräte
- Reihenklemmen mit allem Zubehör für Last- und Steuerkabel
- sämtlichen Schalt-, Steuer-, Schutz-, Bedienungsgeräten, sowie Amperemeter
- Die Schalter sind als Leuchtdrucktaster auszuführen sowie klar und übersichtlich an der Schaltschrankfront zu montieren
- Hauptschalter sowie Fahrprogrammschalter
- Platzreserve für die Nachrüstung von 2 weiteren Lauf- und Störmeldungen
- temperaturgeregelter Heizung und Lüftung
- Temperaturfühler Schaltschrankinnenraum mit Anzeige und Auswertung
- Schrankbeleuchtung
- Überspannungsschutz im Eingang der Schaltschrankzuleitung
- Überspannungsschutz für die speicherprogrammierbare Steuerung, Steuerspannung und Messungen
- Betriebsstundenzähler für jeden Antrieb
- Belastungswächter des Hauptantriebes als Blockadeschutz
- Laufüberwachung des Zahnstangentriebstock
- stirnseitig zur Aufgangsseite hin angeordneten Steckdosen Kombination
  1 x CEE 400V/16 A
  1 x Schuko 16 A,
  1 x FI-Schutzschalter 40/0,03 A
- Beschriftung der einzelnen Schaltfunktionen einschl. betriebsfertiger Verdrahtung
- mit Blitz- oder Rundumleuchte auf dem Schaltschrank zur optischen Anzeige einer Sammelstörmeldung

b) Bedienung

- Programmwahlschalter einstellbar für Einzelbetrieb (Revisionsbetrieb) und Dauerbetrieb (Zeit-Automatik) mit SPS  (Siemens S7-1200 oder S7-1500) im Schaltschrank eingebaut, Anbindung der Steuerung (Betriebs- und Störmeldeübertragung) zur zentralen Leitwarte. Alle Funktionen, Anzeigen, Hand- und Automatikbetrieb und Messwerte im Touchpanel steuer- und einstellbar.
- Ladegerät und Batterieanlage für die
  speicherprogrammierbare Steuerung
- Bedienfeld als Touch-Panel, Vollgrafisches Farbdisplay
  LCD, 12"  in der Schaltschranktür, automatisch abschaltend, Mitte Display ca. 1,6m über Standhöhe
- Die Anbindung an das Leitsystem erfolgt über Ethernet TCP/IP. Über die Stromführung wird hierzu ein entsprechendes LWL Kabel mitgeführt
- Für die LWL Anbindung ist eine entsprechende Spleißbox (6 Fasern) und ein LWL Ethernet Koppler vorzusehen.
- 3 Potenzialfreie Kontakte für die Sammelmeldung Betrieb, Störung und Not-Aus als Öffnerkontakte.
- Hauptschalter mit den Funktionen "Ein" und "Aus"
- Not-Aus-Schalteinrichtungen am Brückenaufstieg, am Brückenende und am Schaltschrank mit kompletter Sammelstörmeldung zur zentralen Schaltwarte
- einstellbare Startverzögerung für die Antriebe bei Handbetrieb und akustischer Vorwarnung
- Betriebs- und Störmeldung für jeden Antrieb über poten-tialfreie Kontakte und Sammelstörmeldung auf die zentrale
  Schaltwarte
- Wiedereinschaltautomatik bei Ausfall der Hauptstrom-versorgung mit einstellbarer Startverzögerung und akus-tischer Vorwarnung
- Betriebsstundenzähler für jeden Antrieb. Die Betriebsstundenzählung sämtlicher Antriebe ist in der SPS aufgelegt und muss unverlierbar gespeichert, auslesbar und über das Bedienpaneel abrufbar sein.
- Betriebs- und Störmeldehistorie im Langzeitspeicher
- Lauf- und Störmeldung angezeigt durch Leuchten im Schalt-schrank, getrennt  für
   - Räumerantrieb,
   - Fetträumschild
   - Sandpumpe

Herstellerdaten SPS

Typ: '......................................'

c) Softwarepaket

- Kompl. erstellen für die automatische Steuerung des Räumers
- Klärung der Aufgabenstellung und Pflichtenheft Erstellung
- Programmerstellung und Dokumentation mit Signallisten, Anweisungslisten und Funktionsdarstellungen
- Dokumentation in 3-facher Ausfertigung

d) Steuerung des Räumers

- Befindet sich der Räumer nicht in Betrieb, so hat er in Grundstellung vor dem Zulauf des Sandfang zu stehen.
- Sämtliche Antriebe sind abgeschaltet.
- Sämtliche Einzelfunktionen müssen von Hand über entspr.  Taster " Vor Ort " steuerbar sein.
- Die Vor Ort Funktion ist über Hardwarekontakte unter Umgehung der SPS  zu realisieren.

Automatik-Betrieb

Der Räumer fährt mit einer Geschwindigkeit von 3 cm pro Sekunde. Nach Erreichen der Endstellung stoppt der Räumer.
Der Räumer fährt mit einer Geschwindigkeit von 3 cm pro Sekunde zurück.

Mit dem Automatik-Start-Taster muss auch innerhalb einer einstellbaren Pausenzeit ein Automatik- Betrieb von Hand ausgelöst werden können.

Handbetrieb

Veränderung der Räumergrundstellung erfolgt vor Ort durch die Betätigung von Taster, mit denen die Vor- und Rückwärtsfahrt der Räumerbrücke und die Räumschilde gesteuert werden.

Der Start des Räumers und der Schilde erfolgt zeitverzögert nach Betätigung der Taster und mit akustischer Vorwarnung.

Räumerfahrt

- Leuchttaster "Vor" für Räumervorfahrt
- Leuchttaster "Rück" für Räumerrückfahrt
- Leuchttaster "Stop" für Unterbrechung der
  Räumervor- bzw. Rückfahrt

Für Sandpumpe:- Leuchttaster Ein / Aus

Für Fettschild:- Leuchttaster Auf / Ab

Bei Automatik-Betrieb müssen alle Taster für Handbetrieb verriegelt sein.

Fahrwegabschaltung mit doppelter Absicherung, Endschalter in berührungsloser Ausführung, z.B. über Magnetendschalter und Näherungsinitiatoren.
Externe Ansteuerung

Der Automatik-Betrieb des Sandfangräumers kann von der
Schaltwarte aus aktiviert werden.
Jedoch muss hierzu der Wahlschalter-Hand-O-Automatik-Fernschalter am Schaltschrank des Sangfangräumers in Stellung Fern sein.

Betriebsdaten

Es sind 4 Sicherheitsleisten jeweils an den Stirnseiten der Fahrwerkskästen und 2 an der Leiter anzubringen, die den Räumer beim Auftreffen auf einen Widerstand abschalten.

2 spritzwassergeschützte Wannenleuchten, für die ungeschützte Installation im Freien, auf der Räumerbrücke einschl. Schalter.

Betriebsfertige UV-beständige Verkabelung auf der Brücke
mit Schutzrohren aus Edelstahl zwischen Schaltanlage und Antriebe mit allen systemgebundenem Zubehör, sowie den erforderlichen Schaltgeräten außerhalb des Schaltschrankes. Die Planungs- und Ausführungsbestimmungen der gültigen VDE sind uneingeschränkt einzuhalten.

Sämtliche Endkappen und Verschraubungen müssen UV beständig ausgeführt sein.

Herstellerdaten

Fabrikat: '......................................'

Typ: '......................................'

Schalt- und Steueranlage kompl. mit allem erforderlichem Zubehör liefern und montieren
Menge: 1,000 St

**11.1.3 Stromzuführung**
Robustes und reibungsarmes Energiekettensystem zur Energieversorgung der Räumerbrücke.
Zum Einsatz im Freien. UV- und Frostbeständig.
Mit einer Führungsrinne aus Edelstahl (1.4301).
Mit Winkelgelenken zur mechanischen Verbindung der Energiekette mit der Räumerbrücke.

Die Montage erfolgt an einer von oben zugänglichen Beckenkrone bzw. Becken innenseite. Die Befestigung erolgt mittels Verbundanker aus Edelstahl.

incl. Anschluss an bauseitigem Klemmkasten an dem Fahrbahnende.

Systemlänge: ca. 25m

Bestückung: 1 Kabel 5 G 4 mmq
  1 Kabel 5 G 1,5 mmq
  1 Kabel LWL, CFLG.6LB 50/125
Das LWL Kabel ist 40m länger auszuführen wie für die eigentliche Systemlänge benötigt wird, da dieses unterbrechungsfrei vom Räumerschrank direkt bis in die Schaltanlage zu führen ist.

Hersteller: Igus

Typ:  Basic flizz oder gleichwertig

Herstellerdaten

Fabrikat: '......................................'

Typ: '......................................'

liefern und betriebsfertig montieren
Menge: 1,000 St

**11.1.4 Erdung und Potentialausgleich**
*** Pauschalposition
Erdung und Potentialausgleich

Komplett für die Räumerbrücke mit allen Einrichtungen mit erstellen eines Prüfprotokolles für die Erdungsanlage.
Die Anlagenteile sind an die bauseits vorhandene
Blitzschutz-und Erdungsanlage anzuschließen.
Die Erweiterung ist gemäß den aktuellen VDE-Vorschriften,
den DIN-Vorschriften, sowie den geltenden Europanormen
auszuführen.
Die Blitzschutz- und Erdungsanlage wird im Außenbereich errichtet und betrieben.

Die Erdungsanlage umfasst:

- Lieferung und Montage einer Potentialausgleichschiene aus Edelstahl V2A mit Anschluss an eine bauseitige Erdungsfahne bzw. an einen Erdungsfestpunkt
- Erdungsanschlüsse an metallene Kabelrinnen, Räumerbrücke, Rohrleitungen, Schutzrohre, schwenkbare Hebeeinrichtungen, Maschinenteile, Geländer, Treppen, Leitern, Gitterroste, etc. mit geeignetem Anschlussmaterial
- Leitungsmaterial und Schutzrohre an Stahlkonstruktion befestigt. Mindestquerschnitt 16 qmm
- Im Außenbereich Edelstahl V2A
- Im Innenbereich CU
- mit Erdungsmessprotokoll

liefern und montieren
Menge: 1,000 psch

#### Abschnitt 11.2 Vorklärbeckenräumer Radantrieb

*Hinweis: Rundräumer Vorklärbecken I*
Vorklärbecken - Abmessungen
Anzahl der Becken:  1 Stck.
Beckenform:  Rundbecken
Beckenkronen Breite:  ca. 300mm
Beckenradius innen:  ca. 9,15m
Fahrbahnlänge je Becken: ca. 57,5m
Beckenkrone:  399,30müNN
Mittelbauwerk OK:  399,3müNN
Beckensohle innen:  396,15müNN
Beckensohle außen:  395,45müNN
Wasserspiegel:  398,75müNN
Anzahl Dehnfugen Bauwerk: 6 Stück

Auf die beiliegenden Zeichnungen wird verwiesen.

**11.2.1 Rundräumer**
Vorklärbeckenräumer als Rundräumer zur Räumung des Boden- und Schwimmschlamms. Vorklärbeckenräumer mit Radantrieb.

Vorklärbecken Abmessungen

Anzahl der Becken:  1 Stck.
Beckenform:  Rundbecken
Beckenkronen Breite:  ca. 300mm
Beckenradius innen:  ca. 9,15m
Fahrbahnlänge je Becken: ca. 57,5m
Beckenkrone:  399,30müNN
Mittelbauwerk OK:  399,3müNN
Beckensohle innen:  396,15müNN
Beckensohle außen:  395,45müNN
Wasserspiegel:  398,75müNN
Anzahl Dehnfugen Bauwerk: 6 Stück

Der Räumer ist für Außentemperaturen bis 45°C auszulegen.

Schlammräumung: von außen nach innen

Auf die beiliegenden Zeichnungen wird verwiesen.

Das Fahrwerk des Räumers läuft auf der Außenwand des Vorklärbeckens. Die Fahrbahn ist im Winter beheizt und mit Glatt- oder Tränenblechen abgedeckt.

Ausführung

Räumer bestehend aus einer Brücke über den Radius des Vorklärbeckens gespannt mit angetriebenen Fahrwerk welches auf der Außenwand des Beckens läuft. Der Brückenhauptträger ist als verwindungssteife Vollwandkonstruktion auszubilden.
Die Brücke ist vollflächig mit Sicherheitsgitterrosten Edelstahl 1.4571/1.4404 (Trag- und Querstäbe mit Noppen, R 12) auszulegen.
Die Sicherheitsgitterroste mit genoppten Trag- u. Querstäben sind durch Klemmen an der Räumerbrücke rutschsicher zu befestigen.

Die begehbare Breite der Räumerbrücke soll mind. 1,0 m betragen und über die ganze Brückenlänge reichen.

Laufstegbreite (i.L.): '1000 mm'

Verkehrslast (Laufsteg): '1,5 kN/m²'

Gitterroste: 'min. 3,5 kN/m²'

2kN Einzellast an ungünstigster Stelle. Lastangriffsfläche 200mm x 200mm. Die Durchbiegung darf hierbei höchstens L/200 mm der lichten Stützweite betragen, jedoch maximal 4 mm.

max. zul. Durchbiegungder Brücke: '1/500'

Die gelenkigen Verbindungen am Räumer sowie sonstige bewegliche Teile (z.B. Fahrwerk, Antrieb) sind für eine 30 % höhere Belastung auszulegen, die sich durch das Brückengewicht und durch weitere Anbauteile ergibt.

Ausführung nach den gültigen UVV und GUV- und Richtlinien sowie der  EG Maschinenrichtlinien, elektrische Ausführung gemäß VDE und DIN Vorschriften

Den statischen Nachweis über die Tragfähigkeit und Durchbiegung der Brückenkonstruktion unter Einbeziehung aller Lasten, auch aus den Anbauten nach den aktuellen Normen (Kläranlagen - Baugrundsätze für Bauwerke und technische Ausrüstungen) hat der AN dem AG vorzulegen.

Für den Aufstieg auf den Räumer ist einseitig eine Leiter mit beidseitiger Holmverlängerung als Aufstiegshilfe und am Brückenende eine Durchgangssperre vorzusehen.

Als Notausstieg aus dem Vorklärbecken ist eine Leiter bis min. 1,0 m unter den Wasserspiegel, Überstieg, beidseitiger Holmverlängerung als Überstiegsbügel und Innenliegender Leiter auf Brückenboden vorzusehen.

Ausführung Leiter:

lichte Sprossenweite: 500mm

Auftrittsfläche der Sprossen: mind. 50mm
Holmverlängerung:  1100mm

Die Steigleiter ist verwindungsstabil mit der Räumerwand nach statischen Erfordernissen fest zu verankern.

Die Holme sind aus Rohren mit umlaufend angeschweißten Sprossen aus Rechteckprofilen mit rutschfester, profilierter Oberfläche herzustellen. An den Holm gepresste, geschraubte oder geklemmte Sprossen sind nicht zugelassen. Die Konsolen sind mit den Holmen fest verschweißt.

Holme:  mind. Rechteckrohr 50mm x 25mm

Die Holme sind so zu gestalten, dass alle auf die Leiter wirkenden Kräfte über den Boden bzw. die Wand des Räumers abgetragen werden.

Werkstoff Leiter: Edelstahl 1.4571/1.4404

Die Steigleitern sind nach geltenden Richtlinien und Zulassungen nach DIN 14094-4, DIN 18799-1, DIN EN ISO 14122-4, DIN EN 131, UVV, GUV, ArbStättV zu erstellen,

inkl. Befestigungsmaterial baurechtlich Zugelassen aus Edelstahl 1.4571/1.4404.

Werkstoff Räumerbrücke: Edelstahl min. 1.4301 oder Stahl mit nachstehendem
  Korrosionsschutz

Werkstoff Räumerbrücke: '............................'

Korrosionsschutz über Wasser liegende Teile

Belastungsstufe 2 gemäß Merkblatt ATV-DVWK-M 263
Schutzdauer "lang" nach DIN EN ISO 12944-1
Korrosionsklasse "C 5 sehr stark" nach DIN EN ISO 12944-2
Gesamtschichtdicke  mindestens 240 µm

Korrosionsschutz auf der Basis Feuerverzinkung/Epoxidharz/ Polyurethanharz als Duplex-System gemäß DIN EN ISO 1461 + DIN EN ISO 12944-5.

1. Vorbehandeln
Strahlentrostung nach E DIN ISO 8504-4 mit dem Vorbereitungsgrad nach DIN ISO 8501-1

2. Feuerverzinkung
Feuerverzinkung nach DIN EN ISO 1461 mit Beiblatt 1.Der verarbeitete Stahl muss zum Feuerverzinken geeignet sein. Die gesamte Konstruktion ist feuerverzinkungsgerecht zu konstruieren und zu fertigen. Dabei sind die Grundsätze gemäß DIN EN ISO 14713 zu beachten.

3. Oberfläche vorbereiten
Verzinkte Stahlflächen mit geringem Druck und feinkörnigem Strahlmittel durch Überblasen strahlen (sweepen). Die Oberfläche muss frei von Öl, Fett, Schmutz und Korrosionsprodukten sein.

4. Zwischenbeschichtung
Aufbringen der Zwischenbeschichtung auf Stahlbauteilen mittels 2-komponentigem Epoxidharz mit Eisenglimmer, zugelassen nach TL/TP KOR Stahlbauten Blatt 87, Stoffnr. 687/12,13 oder 14.
Verarbeiten durch Spritzen im Werk
Zahl der Arbeitsgänge: 2
Einzelschichtdicke:  mindestens 80 µm

5. Deckbeschichtung
Aufbringen einer UV-stabilen Beschichtung als Deckbeschichtung auf Stahlbauteilen mittels 2-komponentigem Polyurethanharz ohne Eisenglimmer, zugelassen nach TL/TP KOR Stahlbauten Blatt 87, Stoffnr. 687.75-99,
Farbton RAL nach Wahl des AG
Verarbeiten durch Spritzen im Werk
Zahl der Arbeitsgänge: 1
Einzelschichtdicke:  mindestens 80 µm

Alle Verbindungsmittel (Schrauben, Muttern usw.) feuerverzinkt nach DIN EN ISO 10684 und nach der Montage mit dem zuvor beschriebenen System zusätzlich beschichtet. Alle Bohrungen und Halterungen für Anbauteile und Zubehör sind vor der Verzinkung und Beschichtung anzubringen.
Korrosionsschutz unter Wasser liegende Teile

sowie sämtliche Stahlteile, die mit Abwasser in Berührung kommen - Werkstoff 1.4571/1.4404.

Kontaktkorrosion

Eine direkte Verbindung von zwei verschiedenen Metallen ist zu vermeiden. Es ist eine Isolationsschicht aus Butyl, Epoxidharz oder sonstigen neutralen Werkstoffen vorzusehen.

Die Lagerung der Tragrohre der Räumeinrichtungen und sonstige Bauteile an der Räumerbrücke sind so vorzusehen, dass keine metallische Verbindung zwischen Räumerbrücke und der im Wasser liegenden Teile besteht. Hierfür sind entspr. Isolatoren vorzusehen.

Antrieb

Der Vorklärbeckenräumer ist für einen 24-stündigen Dauerbetrieb auszulegen. Die Räumgeschwindigkeit ist so auszulegen, dass ein Aufwirbeln des Schlamms vermieden wird.
Räumgeschwindigkeit außen:3cm/s

Die Antriebsmotoren sind mit einem Wetterschutzdach aus Edelstahl zu versehen.

Fahrwerk

Bestehend aus einer Fahrwerkseinheit. Das Fahrwerk ist als durchgehende Schweißkonstruktion auszubilden und wird mit der Brücke verschraubt. Die Verkleidung des Fahrwerkes ist mit abnehmbaren Radkästen auszuführen, um Wartungsarbeiten zu ermöglichen. Für das Reinigen der Fahrbahn ist vor und hinter dem Fahrwerk ein Schaber höhenverstellbar anzuordnen.

Alle Räder aus profiliertem Vollgummi.

Raddurchmesser:  mind. 300mm

Radbreite:  mind. 75mm

Die Flächenpressung ist bei Gummirädern auf 2,5MN/m² und bei Polyurethanrädern auf 5,0MN/m² zu begrenzen.

Antriebssystem

Bestehend aus einem Fahrwerksantrieb mit Kaltleiter, Getriebe und Wellen zu der Fahrwerkseinheit (ausgelegt mit mind. 30 % Reserve), mit Bremse sowie den gummibereiften Profilaufrädern.

Sicherheitseinrichtungen

Vor den Fahrwerken und Aufstiegsleitern sind in Fahrtrichtung Sicherheitseinrichtungen vorzuschalten. Der Kontakt soll eine Not-Aus-Funktion übernehmen.

Lagerung

Lagerung der Brücke erfolgt auf dem Mittelbauwerk über eine mitzuliefernde Stahlkonstruktion die auf der Krone Mittelbauwerk aufgelegt und befestigt wird, Grundplatte mit Ankern und schweren Zentrallagern. Die Aufstockung des Mittelbauwerks ist mit einzukalkulieren (siehe beiliegende Pläne)
Eine Verbindung der Anker mit der Bewehrung ist zu vermeiden.
Ausführung Zentrallager als Wälzlager zur Aufnahme Axialer und Radialer Kräfte, Brücke mittels Gelenk am Zentrallager angeschlossen, Stromübernahme über Schleifringkörper mit Stromabnehmer und Schutzabdeckung.

Die Schutzabdeckung ist so auszuführen, dass kein Wasser an den Schleifringkörper gelangt. Sämtliche Schmierstellen müssen von der Brücke aus leicht zugänglich sein.

Stromversorgung und Signalübertragung

Übertragungsweg: Schleifringkörper mit Gehäuse

Schutzart: min. IP 65

Installationsposition: vertikal

Rotation pro min.:entsprechend Räumgeschwindigkeit

Hauptstrom: nach Erfordernis Räumer

Anzahl Ringe Strom: nach Erfordernis Räumer
  min. 5 Stück

Signale:  min. 4 Stück

Anzahl Ringe Signale: min. 8 Stück

Bieterangaben
Anschlussleistung: '..............' kW

Nennstrom: '...............' A

Schutzart:  min. IP 54
Spannung:  400 V AC

Frequenz:  50 Hz

Alle Antriebe und Getriebe sind mit Edelstahlblechen, leicht demontierbar, in 1.4571/1.4404 abzudecken.

Räumschild für Bodenschlamm auf Räumerrückseite

Bodenschlammräumung über den Beckenradius, Räumschilde als logarithmische Spirale ausgebildet, Räumschilde mit nachstellbaren Abstreifleisten aus Vulkollan und pendelnd
gelagerten Laufrollen, Bodenräumschild von innen nach außen abgestuft und mehrteilig ausgeführt, Abhängung der Räumschilde durch stabile Edelstahl-konstruktion mit den entsprechenden Versteifungen und Abspannungen.

Die Anordnung der Bodenräumschilde hat so zu erfolgen,
dass bei Räumerbetrieb über die gesamte Beckenbreite geräumt wird.

Die Bodenräumschilde aus nicht rostendem Stahl, die auf
Tragrollen mit wartungsfreien Lagern und Achsen (Ohne Nachschmierung) aus Kunststoff mit Laufflächen aus Gummi auf der Beckensohle laufen, werden von Tragrohren, die an der Brücke gelenkig gelagert sind nachgeschleppt.

Laufrollendurchmesser: mind. 300mm

Laufrollenbreite:  min. 60mm

Die Räumschilde sind so auszubilden und anzuordnen,
dass eine optimale Schlammräumung (entsprechend den Ausführungsplänen) sowie ein Ausgleich von Bodenunebenheiten in der Bodenplatte gewährleistet wird.

Das Bodenräumschild muss im Bereich des Mittelbauwerks an die Umlenkplatte angepasst werden.

Das Bodenräumschild muss im Bereich der Ablaufrinne so angepasst werden, dass die Schlammräumung bis an die Beckenaußenwand erfolgt.

Die Bodenräumschilde müssen zu Wartungsarbeiten aus dem Wasser gehoben werden können.  Es ist ein umsetzbarer, schwenkbarer Galgen aus Edelstahl (1.4301) vorzusehen. Die Anzahl und Orte der Halterungshülsen für den Galgen sind von der Ausführung des Räumers abhängig und an diesen anzupassen. Die Anhängepunkte sind mit Edelstahlketten so vorzusehen, dass diese nicht unter Wasser liegen und von der Räumerbrücke zugänglich sind.
Der Teil des Bodenräumschilds unter dem Einlaufbauwerk und Ablaufrinne kann nicht herausgehoben werden. Die Konstruktion ist so auszuführen, dass nur ein kleiner Teil des Bodenräumschilds unter Wasser bleibt.

Die Räumschilde sind mehrteilig auszubilden.

Schildhöhe:750/550/350mm

Außenliegende Schwimmschlammräumung

Die Schwimmschlammräumung erfolgt bei der Räumfahrt des Räumers mit der an der Außenseite angebrachten Schwimmschlammräumung.

Zur Schwimmschlammräumung ist eine Rinne mit beidseitiger Rampe an der Ablaufrinne  vorgesehen. Die Rampe beginnt min. 15cm unterhalb des Wasserspiegels und endet an der Oberkante der Rinne ca. 10cm oberhalb des Wasserspiegels. Die Rampe ist mit einer Rohrkupplung an eine bestehende DN 150 Leitung anzuschließen. Die Rinne ist Teil dieser Position.

Der Schwimmschlamm wird mit der Drehung des Räumers gesammelt und immer beim Erreichen der Rampe über ein flexibles Räumschild mit 3-seitig angebrachten Gummiabstreifern nach oben in die Rinne gefördert.

Das Räumschild ist so anzubringen, dass dieses zu Wartungsarbeiten nach oben herausgezogen und arretiert werden kann.

Herstellerdaten des Räumers

Fabrikat: '......................................'

Typ: '......................................'

Räumer komplett liefern und betriebsbereit montieren einschl. allem erforderlichen Montage und Befestigungsmaterial
Menge: 1,000 St

**11.2.2 Zulage Schneeräumeinrichtung Rundräumer**
Für den Vorklärbeckenräumer zur Montage am Fahrwerk des Räumers. Diese Konstruktion ist als Schneepflug auszubilden und wird vollständig aus Edelstahl hergestellt.
Ausführung als flexible Aufhängung am Räumer an der mittels Druckfeder der Anpressdruck auf die Räumerlaufbahn variabel einstellbar ist. Materialeinsatz mind. 30 kg Edelstahl.

Die Schneeräumung und Wasserabstreifung wird mit zwei unterschiedlichen Gummilippen in verschiedenen Härtegraden sichergestellt.
Die Gummilippen sind hintereinander verbaut und müssen über verstellbare Langlöcher nachjustierbar sein.
Der Einsatz dieser Schneeräumeinheit ermöglicht eine Senkung der Betriebszeiten der Räumerlaufbahnbeheizung, da die Nachheizzeiten und absoluten Einschalttemperaturen deutlich gesenkt werden können.

Für die Sommermonate ist eine Arretierung mittels Hebelvorrichtung zum einfachen Anheben vorzusehen.

Werkstoff: Edelstahl 1.4301

liefern und montieren
Menge: 1,000 St

**11.2.3 Schalt- und Steueranlage Rundräumer**
nach VDE-Vorschrift, mit allen erforderlichen Bauteilen zum vollautomatischen Betrieb des Räumers. Für die Ansteuerung des Fahrantriebs, Räumschilde, einschließlich der betriebsbereiten Verkabelung aller Antriebe.

Zur elektrischen Einrichtung gehören:
Schaltschrank zur Montage an einem Räumerbrückenende, hochgestellt für eine leichte Bedienung und bessere Übersichtlichkeit.
Im Bereich des Schaltschrankes ist unterhalb des Gitterrostplanums ein ausreichend dimensioniertes Schutzblech (für herabfallende Gegenstände) aus V4A-Stahl, Werkst. 1.4571/1.4404 anzubringen.

Größt zulässige Abmessungen:

Schaltschranktiefe:  max. 300mm
Bedienhöhe Schaltschrank: max. 2200mm

Die Schalt- und Steueranlage ist für Außentemperaturen bis 45°C auszulegen.

Ausführung:

a) Schaltschrank

Schaltschrankbauform freistehend, Schrank aus Aluminium seewasserbeständig/wetterfeste 2-Komponenten-Nasslackierung RAL 7035, allseitig doppelwandig (Sandwichbauweise) einschl. Dach. (Schrank in Schrank)
Mit Regenschutzdach aus Edelstahl über Schaltschranklänge beidseitig mind. 500mm überstehend und die gesamte Brückenbreite (min. 1,0m sowie Edelstahlkonsolen für die Befestigung an der Räumerbrücke.

Schutzart  IP 55 nach DIN 40050

- 1 bzw. 2 -flügelig mit FrontteiI und Klarsichtfenster
- Innentür für Aufnahme der Bedien- und Anzeigegeräte
- solider Türfeststeller, arretierbar 90 Grad und 135 Grad
- Türschließung vorbereitet zur Montage eines bauseitigen Halbzylinders
- Zusammenhängende Platzreserve mind. 20%
- Einspeisung von unten
- Abgänge nach unten
- Schaltplantasche
- Bodenplatte und Kabeleinführungen
- Kabelabfangschienen
- versetzter, versteifter Montageplatte
- Profilschienen für Einbaugeräte und Klemmen
- sämtliche Ausschnitte in der Tür für Einbaugeräte
- Reihenklemmen mit allem Zubehör für Last- und Steuerkabel
- sämtlichen Schalt-, Steuer-, Schutz-, Bedienungsgeräten
- Die Schalter sind als Leuchtdrucktaster auszuführen sowie klar und übersichtlich an der Schaltschrankfront zu montieren
- Hauptschalter sowie Fahrprogrammschalter
- Platzreserve für die Nachrüstung von 4 weiteren Lauf- und Störmeldungen sowie 20% Platzreserve
- Temperaturgeregelter Heizung und Lüftung
- Temperaturfühler Schaltschrankinnenraum mit Anzeige und Auswertung
- Schrankbeleuchtung
- Überspannungsschutz im Eingang der Schaltschrankzuleitung
- Überspannungsschutz für die speicherprogrammierbare Steuerung, Steuerspannung und Messungen
- Belastungswächter des Hauptantriebes als Blockadeschutz
- Laufüberwachung
- stirnseitig zur Aufgangsseite hin angeordneten Steckdosen Kombination
  1 x CEE 400V/16 A
  1 x Schuko 16 A,
  1 x FI-Schutzschalter 40/0,03 A
- Beschriftung der einzelnen Schaltfunktionen einschl. betriebsfertiger Verdrahtung
- Aufnahme und Verarbeitung aller Messsignale wie Näherungsschalter, Endlagenschalter, Initiatoren etc. die für den Betrieb des Räumers erforderlich sind
- mit Blitz- oder Rundumleuchte auf dem Schaltschrank zur optischen Anzeige einer Sammelstörmeldung

Signalübertragung

Die Signalübertragung erfolgt über potentialfreie Kontakte. Die Übertragung der Signale wird über einen am Mittelbauwerk angeordneten Schleifringkörper realisiert.

b) Bedienung

- Programmwahlschalter einstellbar für Einzelbetrieb (Revisionsbetrieb) und Dauerbetrieb (Zeit-Automatik) mit SPS  (Siemens S7-1200 oder S7-1500) im Schaltschrank eingebaut, incl. Bediengerät in der Schaltschranktür, Anbindung der Steuerung (Betriebs- und Störmeldeübertragung) zur zentralen Leitwarte. Alle Funktionen, Anzeigen, Hand- und Automatikbetrieb und Messwerte im Touchpanel steuer- und einstellbar.
- Ladegerät und Batterieanlage für die
  speicherprogrammierbare Steuerung
- Bedienfeld als Touch-Panel, Vollgrafisches Farbdisplay:
  LCD, min. 12" , automatisch abschaltend, Mitte Display ca. 1,6m über Standhöhe
- 3 Potenzialfreie Kontakte für die Sammelmeldung Betrieb, Störung und Not-Aus als Öffnerkontakte.
- Hauptschalter mit den Funktionen "Ein" und "Aus"
- Not-Aus-Schalteinrichtungen am Brückenaufstieg, am Brückenende und am Schaltschrank mit kompletter Sammelstörmeldung zur zentralen Schaltwarte
- einstellbare Startverzögerung für die Antriebe bei Handbetrieb und akustischer Vorwarnung
- Wiedereinschaltautomatik bei Ausfall der Hauptstrom-versorgung mit einstellbarer Startverzögerung und akus-tischer Vorwarnung
- Betriebsstundenzähler für jeden Antrieb. Die Betriebsstundenzählung sämtlicher Antriebe ist in der SPS aufgelegt und muss unverlierbar gespeichert, auslesbar und über das Bedienpaneel abrufbar sein.
- Gleichzeitige Laufüberwachung des Räumers über die induktiven Sensoren
- Betriebs- und Störmeldehistorie im Langzeitspeicher
- Lauf- und Störmeldungen angezeigt durch Leuchten im Schaltschrank, getrennt für
   - Räumerantrieb

Herstellerdaten SPS

Typ: '......................................'

c) Softwarepaket

- Kompl. erstellen für die automatische Steuerung des Räumers und Anbauten
- Klärung der Aufgabenstellung und Pflichtenheft Erstellung
- Programmerstellung und Dokumentation mit Signallisten, Anweisungslisten und Funktionsdarstellungen
- Dokumentation in 3-facher Ausfertigung Papier und 1-fach elektronisch auf Datenträger

d) Steuerung des Räumers

- Befindet sich der Räumer nicht in Betrieb, so hat er in Grundstellung vor dem Ablauf des Nachklärbeckens zu stehen.
- Sämtliche Antriebe sind abgeschaltet.
- Sämtliche Einzelfunktionen müssen von Hand über  entspr.  Taster " Vor Ort " steuerbar sein.
- Die Vor Ort Funktion ist über Hardwarekontakte unter Umgehung der SPS  zu realisieren.

Automatik-Betrieb

Der Räumer fährt mit einer Geschwindigkeit von 3 cm pro Sekunde.

Mit dem Automatik-Start-Taster muss auch innerhalb einer einstellbaren Pausenzeit ein Automatik- Betrieb von Hand ausgelöst werden können.

Handbetrieb

Veränderung der Räumergrundstellung erfolgt vor Ort durch die Betätigung von Taster, mit denen die Vorwärtsfahrt der Räumerbrücke gesteuert werden.

Der Start des Räumers erfolgt zeitverzögert nach Betätigung der Taster und mit akustischer Vorwarnung.

Räumerfahrt

- Leuchttaster "Vor" für Räumervorfahrt
- Leuchttaster "Stopp" für Unterbrechung der
  Räumervorfahrt

Bei Automatik-Betrieb müssen alle Taster für Handbetrieb verriegelt sein.

Externe Ansteuerung

Der Automatik-Betrieb des Nachklärbeckenräumers kann von der Schaltwarte aus aktiviert werden.
Jedoch muss hierzu der Wahlschalter-Hand-O-Automatik-schalter am Schaltschrank des Nachklärbeckenräumers in Stellung Automatik sein.

Ausstattung
Es sind 2 Sicherheitsleisten jeweils an den Stirnseiten der Fahrwerkskästen, die den Räumer beim Auftreffen auf einen Widerstand abschalten.

4 spritzwassergeschützte Wannenleuchten, für die ungeschützte Installation im Freien, auf der Räumerbrücke einschl. Schalter.

Betriebsfertige UV-beständige Verkabelung auf der Brücke
mit Schutzrohren aus Edelstahl zwischen Schaltanlage, Schleifringkörper und Antriebe mit allen systemgebundenem Zubehör, sowie den erforderlichen Schaltgeräten außerhalb des Schaltschrankes. Die Planungs- und Ausführungsbestimmungen der gültigen VDE sind uneingeschränkt einzuhalten.

Einschl. ca. 8,0m Anschlusskabel 5 adrig und ca. 8,0 m Signalkabel 12 adrig vom Schleifringkörper bis zum Mittelbauwerk.

Sämtliche Endkappen und Verschraubungen müssen UV beständig ausgeführt sein.

Herstellerdaten

Fabrikat: '......................................'

Typ: '......................................'

Schalt- und Steueranlage kompl. mit allem erforderlichem Zubehör liefern und montieren
Menge: 1,000 St

**11.2.4 Erdung und Potentialausgleich**
Erdung und Potentialausgleich

Komplett für die Räumerbrücke mit allen Einrichtungen mit erstellen eines Prüfprotokolles für die Erdungsanlage.
Die Anlagenteile sind an die bauseits vorhandene
Blitzschutz-und Erdungsanlage anzuschließen.
Die Erweiterung ist gemäß den aktuellen VDE-Vorschriften,
den DIN-Vorschriften, sowie den geltenden Europanormen
auszuführen.
Die Blitzschutz- und Erdungsanlage wird im Außenbereich errichtet und betrieben.

Die Erdungsanlage umfasst:

- Lieferung und Montage einer Potentialausgleichschiene aus Edelstahl V2A mit Anschluss an eine bauseitige Erdungsfahne bzw. an einen Erdungsfestpunkt
- Erdungsanschlüsse an metallene Kabelrinnen, Räumerbrücke, Rohrleitungen, Schutzrohre, schwenkbare Hebeeinrichtungen, Maschinenteile, Geländer, Treppen, Leitern, Gitterroste, etc. mit geeignetem Anschlussmaterial
- Leitungsmaterial und Schutzrohre an Stahlkonstruktion befestigt. Mindestquerschnitt 16 qmm
- Im Außenbereich Edelstahl V2A
- Im Innenbereich CU
- mit Erdungsmessprotokoll

liefern und montieren
Menge: 1,000 St

#### Abschnitt 11.3 Havariebeckenräumer Radantrieb

*Hinweis: Rundräumer Havariebecken*
Havariebecken - Abmessungen

Anzahl der Becken:  1 Stck.
Beckenform:  Rundbecken
Beckenkronen Breite:  ca. 400mm
Beckenradius innen:  ca. 7,5m
Fahrbahnlänge je Becken: ca. 47,1m
Beckenkrone:  399,3müNN
Königsstuhl OK:  399,30müNN
Beckensohle innen:  395,45müNN
Beckensohle außen:  396,15müNN

Anzahl Dehnfugen Bauwerk: 6 Stück

Auf die beiliegenden Zeichnungen wird verwiesen.

**11.3.1 Rundräumer**
Havariebeckenräumer als Rundräumer zur Räumung des Boden- und Schwimmschlamms. Havariebeckenräumer mit Radantrieb.

Havariebecken Abmessungen

Anzahl der Becken:  1 Stck.
Beckenform:  Rundbecken
Beckenkronen Breite:  ca. 400mm
Beckenradius innen:  ca. 7,5m
Fahrbahnlänge je Becken: ca. 47,1m
Beckenkrone:  399,30müNN
Mittelbauwerk OK:  398,95müNN
Beckensohle innen:  396,15müNN
Beckensohle außen:  395,45müNN
Wasserspiegel:  398,75müNN
Anzahl Dehnfugen Bauwerk: 6 Stück

Der Räumer ist für Außentemperaturen bis 45°C auszulegen.

Schlammräumung: von außen nach innen

Auf die beiliegenden Zeichnungen wird verwiesen.

Das Fahrwerk des Räumers läuft auf der Außenwand des Vorklärbeckens. Die Fahrbahn ist im Winter beheizt und mit Glatt- oder Tränenblechen abgedeckt.

Ausführung

Räumer bestehend aus einer Brücke über den Radius des Havariebeckens gespannt mit angetriebenen Fahrwerk welches auf der Außenwand des Beckens läuft. Der Brückenhauptträger ist als verwindungssteife Vollwandkonstruktion auszubilden.
Die Brücke ist vollflächig mit Sicherheitsgitterrosten Edelstahl 1.4571/1.4404 (Trag- und Querstäbe mit Noppen, R 12) auszulegen.
Die Sicherheitsgitterroste mit genoppten Trag- u. Querstäben sind durch Klemmen an der Räumerbrücke rutschsicher zu befestigen.

Die begehbare Breite der Räumerbrücke soll mind. 1,0 m betragen und über die ganze Brückenlänge reichen.

Laufstegbreite (i.L.): '1000 mm'

Verkehrslast (Laufsteg): '1,5 kN/m²'

Gitterroste: 'min. 3,5 kN/m²'

2kN Einzellast an ungünstigster Stelle. Lastangriffsfläche 200mm x 200mm. Die Durchbiegung darf hierbei höchstens L/200 mm der lichten Stützweite betragen, jedoch maximal 4 mm.

max. zul. Durchbiegungder Brücke: '1/500'

Die gelenkigen Verbindungen am Räumer sowie sonstige bewegliche Teile (z.B. Fahrwerk, Antrieb) sind für eine 30 % höhere Belastung auszulegen, die sich durch das Brückengewicht und durch weitere Anbauteile ergibt.

Ausführung nach den gültigen UVV und GUV- und Richtlinien sowie der  EG Maschinenrichtlinien, elektrische Ausführung gemäß VDE und DIN Vorschriften

Den statischen Nachweis über die Tragfähigkeit und Durchbiegung der Brückenkonstruktion unter Einbeziehung aller Lasten, auch aus den Anbauten nach den aktuellen Normen (Kläranlagen - Baugrundsätze für Bauwerke und technische Ausrüstungen) hat der AN dem AG vorzulegen.

Für den Aufstieg auf den Räumer ist einseitig eine Leiter mit beidseitiger Holmverlängerung als Aufstiegshilfe und am Brückenende eine Durchgangssperre vorzusehen.

Als Notausstieg aus dem Havariebecken ist eine Leiter bis min. 1,0 m unter den Wasserspiegel, Überstieg, beidseitiger Holmverlängerung als Überstiegsbügel und Innenliegender Leiter auf Brückenboden vorzusehen.

Ausführung Leiter:

lichte Sprossenweite: 500mm

Auftrittsfläche der Sprossen: mind. 50mm
Holmverlängerung:  1100mm

Die Steigleiter ist verwindungsstabil mit der Räumerwand nach statischen Erfordernissen fest zu verankern.

Die Holme sind aus Rohren mit umlaufend angeschweißten Sprossen aus Rechteckprofilen mit rutschfester, profilierter Oberfläche herzustellen. An den Holm gepresste, geschraubte oder geklemmte Sprossen sind nicht zugelassen. Die Konsolen sind mit den Holmen fest verschweißt.

Holme:  mind. Rechteckrohr 50mm x 25mm

Die Holme sind so zu gestalten, dass alle auf die Leiter wirkenden Kräfte über den Boden bzw. die Wand des Räumers abgetragen werden.

Werkstoff Leiter: Edelstahl 1.4571/1.4404

Die Steigleitern sind nach geltenden Richtlinien und Zulassungen nach DIN 14094-4, DIN 18799-1, DIN EN ISO 14122-4, DIN EN 131, UVV, GUV, ArbStättV zu erstellen,

inkl. Befestigungsmaterial baurechtlich Zugelassen aus Edelstahl 1.4571/1.4404.

Werkstoff Räumerbrücke: Edelstahl min. 1.4301 oder Stahl mit nachstehendem
  Korrosionsschutz

Werkstoff Räumerbrücke: '............................'

Korrosionsschutz über Wasser liegende Teile

Belastungsstufe 2 gemäß Merkblatt ATV-DVWK-M 263
Schutzdauer "lang" nach DIN EN ISO 12944-1
Korrosionsklasse "C 5 sehr stark" nach DIN EN ISO 12944-2
Gesamtschichtdicke  mindestens 240 µm

Korrosionsschutz auf der Basis Feuerverzinkung/Epoxidharz/ Polyurethanharz als Duplex-System gemäß DIN EN ISO 1461 + DIN EN ISO 12944-5.

1. Vorbehandeln
Strahlentrostung nach E DIN ISO 8504-4 mit dem Vorbereitungsgrad nach DIN ISO 8501-1

2. Feuerverzinkung
Feuerverzinkung nach DIN EN ISO 1461 mit Beiblatt 1.Der verarbeitete Stahl muss zum Feuerverzinken geeignet sein. Die gesamte Konstruktion ist feuerverzinkungsgerecht zu konstruieren und zu fertigen. Dabei sind die Grundsätze gemäß DIN EN ISO 14713 zu beachten.

3. Oberfläche vorbereiten
Verzinkte Stahlflächen mit geringem Druck und feinkörnigem Strahlmittel durch Überblasen strahlen (sweepen). Die Oberfläche muss frei von Öl, Fett, Schmutz und Korrosionsprodukten sein.

4. Zwischenbeschichtung
Aufbringen der Zwischenbeschichtung auf Stahlbauteilen mittels 2-komponentigem Epoxidharz mit Eisenglimmer, zugelassen nach TL/TP KOR Stahlbauten Blatt 87, Stoffnr. 687/12,13 oder 14.
Verarbeiten durch Spritzen im Werk
Zahl der Arbeitsgänge: 2
Einzelschichtdicke:  mindestens 80 µm

5. Deckbeschichtung
Aufbringen einer UV-stabilen Beschichtung als Deckbeschichtung auf Stahlbauteilen mittels 2-komponentigem Polyurethanharz ohne Eisenglimmer, zugelassen nach TL/TP KOR Stahlbauten Blatt 87, Stoffnr. 687.75-99,
Farbton RAL nach Wahl des AG
Verarbeiten durch Spritzen im Werk
Zahl der Arbeitsgänge: 1
Einzelschichtdicke:  mindestens 80 µm

Alle Verbindungsmittel (Schrauben, Muttern usw.) feuerverzinkt nach DIN EN ISO 10684 und nach der Montage mit dem zuvor beschriebenen System zusätzlich beschichtet. Alle Bohrungen und Halterungen für Anbauteile und Zubehör sind vor der Verzinkung und Beschichtung anzubringen.
Korrosionsschutz unter Wasser liegende Teile

sowie sämtliche Stahlteile, die mit Abwasser in Berührung kommen - Werkstoff 1.4571/1.4404.

Kontaktkorrosion

Eine direkte Verbindung von zwei verschiedenen Metallen ist zu vermeiden. Es ist eine Isolationsschicht aus Butyl, Epoxidharz oder sonstigen neutralen Werkstoffen vorzusehen.

Die Lagerung der Tragrohre der Räumeinrichtungen und sonstige Bauteile an der Räumerbrücke sind so vorzusehen, dass keine metallische Verbindung zwischen Räumerbrücke und der im Wasser liegenden Teile besteht. Hierfür sind entspr. Isolatoren vorzusehen.

Antrieb

Der Havariebeckenäumer ist für einen 24-stündigen Dauerbetrieb auszulegen. Die Räumgeschwindigkeit ist so auszulegen, dass ein Aufwirbeln des Schlamms vermieden wird.
Räumgeschwindigkeit außen:3cm/s

Die Antriebsmotoren sind mit einem Wetterschutzdach aus Edelstahl zu versehen.

Fahrwerk

Bestehend aus einer Fahrwerkseinheit. Das Fahrwerk ist als durchgehende Schweißkonstruktion auszubilden und wird mit der Brücke verschraubt. Die Verkleidung des Fahrwerkes ist mit abnehmbaren Radkästen auszuführen, um Wartungsarbeiten zu ermöglichen. Für das Reinigen der Fahrbahn ist vor und hinter dem Fahrwerk ein Schaber höhenverstellbar anzuordnen.

Alle Räder aus profiliertem Vollgummi.

Raddurchmesser:  mind. 300mm

Radbreite:  mind. 75mm

Die Flächenpressung ist bei Gummirädern auf 2,5MN/m² und bei Polyurethanrädern auf 5,0MN/m² zu begrenzen.

Antriebssystem

Bestehend aus einem Fahrwerksantrieb mit Kaltleiter, Getriebe und Wellen zu der Fahrwerkseinheit (ausgelegt mit mind. 30 % Reserve), mit Bremse sowie den gummibereiften Profilaufrädern.

Sicherheitseinrichtungen

Vor den Fahrwerken und Aufstiegsleitern sind in Fahrtrichtung Sicherheitseinrichtungen vorzuschalten. Der Kontakt soll eine Not-Aus-Funktion übernehmen.

Lagerung

Lagerung der Brücke erfolgt auf dem Mittelbauwerk über eine mitzuliefernde Stahlkonstruktion die auf der Krone Mittelbauwerk aufgelegt und befestigt wird, Grundplatte mit Ankern und schweren Zentrallagern.
Eine Verbindung der Anker mit der Bewehrung ist zu vermeiden.
Ausführung Zentrallager als Wälzlager zur Aufnahme Axialer und Radialer Kräfte, Brücke mittels Gelenk am Zentrallager angeschlossen, Stromübernahme über Schleifringkörper mit Stromabnehmer und Schutzabdeckung.

Die Schutzabdeckung ist so auszuführen, dass kein Wasser an den Schleifringkörper gelangt. Sämtliche Schmierstellen müssen von der Brücke aus leicht zugänglich sein.

Stromversorgung und Signalübertragung

Übertragungsweg: Schleifringkörper mit Gehäuse

Schutzart: min. IP 65

Installationsposition: vertikal

Rotation pro min.:entsprechend Räumgeschwindigkeit

Hauptstrom: nach Erfordernis Räumer

Anzahl Ringe Strom: nach Erfordernis Räumer
  min. 5 Stück

Signale:  min. 4 Stück

Anzahl Ringe Signale: min. 8 Stück

Bieterangaben
Anschlussleistung: '..............' kW

Nennstrom: '...............' A

Schutzart:  min. IP 54
Spannung:  400 V AC

Frequenz:  50 Hz

Alle Antriebe und Getriebe sind mit Edelstahlblechen, leicht demontierbar, in 1.4571/1.4404 abzudecken.

Räumschild für Bodenschlamm auf Räumerrückseite

Bodenschlammräumung über den Beckenradius, Räumschilde als logarithmische Spirale ausgebildet, Räumschilde mit nachstellbaren Abstreifleisten aus Vulkollan und pendelnd
gelagerten Laufrollen, Bodenräumschild von innen nach außen abgestuft und mehrteilig ausgeführt, Abhängung der Räumschilde durch stabile Edelstahl-konstruktion mit den entsprechenden Versteifungen und Abspannungen.

Die Anordnung der Bodenräumschilde hat so zu erfolgen,
dass bei Räumerbetrieb über die gesamte Beckenbreite geräumt wird.

Die Bodenräumschilde aus nicht rostendem Stahl, die auf
Tragrollen mit wartungsfreien Lagern und Achsen (Ohne Nachschmierung) aus Kunststoff mit Laufflächen aus Gummi auf der Beckensohle laufen, werden von Tragrohren, die an der Brücke gelenkig gelagert sind nachgeschleppt.

Laufrollendurchmesser: mind. 300mm

Laufrollenbreite:  min. 60mm

Die Räumschilde sind so auszubilden und anzuordnen,
dass eine optimale Schlammräumung (entsprechend den Ausführungsplänen) sowie ein Ausgleich von Bodenunebenheiten in der Bodenplatte gewährleistet wird.

Das Bodenräumschild muss im Bereich des Mittelbauwerks an die Umlenkplatte angepasst werden.

Das Bodenräumschild muss im Bereich der Ablaufrinne so angepasst werden, dass die Schlammräumung bis an die Beckenaußenwand erfolgt.

Die Bodenräumschilde müssen zu Wartungsarbeiten aus dem Wasser gehoben werden können.  Es ist ein umsetzbarer, schwenkbarer Galgen aus Edelstahl (1.4301) vorzusehen. Die Anzahl und Orte der Halterungshülsen für den Galgen sind von der Ausführung des Räumers abhängig und an diesen anzupassen. Die Anhängepunkte sind mit Edelstahlketten so vorzusehen, dass diese nicht unter Wasser liegen und von der Räumerbrücke zugänglich sind.
Der Teil des Bodenräumschilds unter dem Einlaufbauwerk und Ablaufrinne kann nicht herausgehoben werden. Die Konstruktion ist so auszuführen, dass nur ein kleiner Teil des Bodenräumschilds unter Wasser bleibt.

Die Räumschilde sind mehrteilig auszubilden.

Schildhöhe:750/550/350mm

Außenliegende Schwimmschlammräumung

Die Schwimmschlammräumung erfolgt bei der Räumfahrt des Räumers mit der an der Außenseite angebrachten Schwimmschlammräumung.

Zur Schwimmschlammräumung besteht eine Rinne mit beidseitiger Rampe an der Ablaufrinne. Die Rampe ist an eine bestehende DN 150 Leitung angeschlossen

Der Schwimmschlamm wird mit der Drehung des Räumers gesammelt und immer beim Erreichen der Rampe über ein flexibles Räumschild mit 3-seitig angebrachten Gummiabstreifern nach oben in die Rinne gefördert.
Das Räumerschlid ist an den Bestand anzupassen.

Das Räumschild ist so anzubringen, dass dieses zu Wartungsarbeiten nach oben herausgezogen und arretiert werden kann.

Herstellerdaten des Räumers

Fabrikat: '......................................'

Typ: '......................................'

Räumer komplett liefern und betriebsbereit montieren einschl. allem erforderlichen Montage und Befestigungsmaterial
Menge: 1,000 St

**11.3.2 Zulage Schneeräumeinrichtung Rundräumer**
Für den Nachklärbeckenräumer zur Montage am Fahrwerk des Räumers. Diese Konstruktion ist als Schneepflug auszubilden und wird vollständig aus Edelstahl hergestellt.
Ausführung als flexible Aufhängung am Räumer an der mittels Druckfeder der Anpressdruck auf die Räumerlaufbahn variabel einstellbar ist. Materialeinsatz mind. 30 kg Edelstahl.

Die Schneeräumung und Wasserabstreifung wird mit zwei unterschiedlichen Gummilippen in verschiedenen Härtegraden sichergestellt.
Die Gummilippen sind hintereinander verbaut und müssen über verstellbare Langlöcher nachjustierbar sein.
Der Einsatz dieser Schneeräumeinheit ermöglicht eine Senkung der Betriebszeiten der Räumerlaufbahnbeheizung, da die Nachheizzeiten und absoluten Einschalttemperaturen deutlich gesenkt werden können.

Für die Sommermonate ist eine Arretierung mittels Hebelvorrichtung zum einfachen Anheben vorzusehen.

Werkstoff: Edelstahl 1.4301

liefern und montieren
Menge: 1,000 St

**11.3.3 Schalt- und Steueranlage Rundräumer**
nach VDE-Vorschrift, mit allen erforderlichen Bauteilen zum vollautomatischen Betrieb des Räumers. Für die Ansteuerung des Fahrantriebs, Räumschilde, einschließlich der betriebsbereiten Verkabelung aller Antriebe.

Zur elektrischen Einrichtung gehören:
Schaltschrank zur Montage an einem Räumerbrückenende, hochgestellt für eine leichte Bedienung und bessere Übersichtlichkeit.
Im Bereich des Schaltschrankes ist unterhalb des Gitterrostplanums ein ausreichend dimensioniertes Schutzblech (für herabfallende Gegenstände) aus V4A-Stahl, Werkst. 1.4571/1.4404 anzubringen.

Größt zulässige Abmessungen:

Schaltschranktiefe:  max. 300mm
Bedienhöhe Schaltschrank: max. 2200mm

Die Schalt- und Steueranlage ist für Außentemperaturen bis 45°C auszulegen.

Ausführung:

a) Schaltschrank

Schaltschrankbauform freistehend, Schrank aus Aluminium seewasserbeständig/wetterfeste 2-Komponenten-Nasslackierung RAL 7035, allseitig doppelwandig (Sandwichbauweise) einschl. Dach. (Schrank in Schrank)
Mit Regenschutzdach aus Edelstahl über Schaltschranklänge beidseitig mind. 500mm überstehend und die gesamte Brückenbreite (min. 1,0m sowie Edelstahlkonsolen für die Befestigung an der Räumerbrücke.

Schutzart  IP 55 nach DIN 40050

- 1 bzw. 2 -flügelig mit FrontteiI und Klarsichtfenster
- Innentür für Aufnahme der Bedien- und Anzeigegeräte
- solider Türfeststeller, arretierbar 90 Grad und 135 Grad
- Türschließung vorbereitet zur Montage eines bauseitigen Halbzylinders
- Zusammenhängende Platzreserve mind. 20%
- Einspeisung von unten
- Abgänge nach unten
- Schaltplantasche
- Bodenplatte und Kabeleinführungen
- Kabelabfangschienen
- versetzter, versteifter Montageplatte
- Profilschienen für Einbaugeräte und Klemmen
- sämtliche Ausschnitte in der Tür für Einbaugeräte
- Reihenklemmen mit allem Zubehör für Last- und Steuerkabel
- sämtlichen Schalt-, Steuer-, Schutz-, Bedienungsgeräten
- Die Schalter sind als Leuchtdrucktaster auszuführen sowie klar und übersichtlich an der Schaltschrankfront zu montieren
- Hauptschalter sowie Fahrprogrammschalter
- Platzreserve für die Nachrüstung von 4 weiteren Lauf- und Störmeldungen sowie 20% Platzreserve
- Temperaturgeregelter Heizung und Lüftung
- Temperaturfühler Schaltschrankinnenraum mit Anzeige und Auswertung
- Schrankbeleuchtung
- Überspannungsschutz im Eingang der Schaltschrankzuleitung
- Überspannungsschutz für die speicherprogrammierbare Steuerung, Steuerspannung und Messungen
- Belastungswächter des Hauptantriebes als Blockadeschutz
- Laufüberwachung
- stirnseitig zur Aufgangsseite hin angeordneten Steckdosen Kombination
  1 x CEE 400V/16 A
  1 x Schuko 16 A,
  1 x FI-Schutzschalter 40/0,03 A
- Beschriftung der einzelnen Schaltfunktionen einschl. betriebsfertiger Verdrahtung
- Aufnahme und Verarbeitung aller Messsignale wie Näherungsschalter, Endlagenschalter, Initiatoren etc. die für den Betrieb des Räumers erforderlich sind
- mit Blitz- oder Rundumleuchte auf dem Schaltschrank zur optischen Anzeige einer Sammelstörmeldung

Signalübertragung

Die Signalübertragung erfolgt über potentialfreie Kontakte. Die Übertragung der Signale wird über einen am Mittelbauwerk angeordneten Schleifringkörper realisiert.

b) Bedienung

- Programmwahlschalter einstellbar für Einzelbetrieb (Revisionsbetrieb) und Dauerbetrieb (Zeit-Automatik) mit SPS  (Siemens S7-1200 oder S7-1500) im Schaltschrank eingebaut, incl. Bediengerät in der Schaltschranktür, Anbindung der Steuerung (Betriebs- und Störmeldeübertragung) zur zentralen Leitwarte. Alle Funktionen, Anzeigen, Hand- und Automatikbetrieb und Messwerte im Touchpanel steuer- und einstellbar.
- Ladegerät und Batterieanlage für die
  speicherprogrammierbare Steuerung
- Bedienfeld als Touch-Panel, Vollgrafisches Farbdisplay:
  LCD, min. 12" , automatisch abschaltend, Mitte Display ca. 1,6m über Standhöhe
- 3 Potenzialfreie Kontakte für die Sammelmeldung Betrieb, Störung und Not-Aus als Öffnerkontakte.
- Hauptschalter mit den Funktionen "Ein" und "Aus"
- Not-Aus-Schalteinrichtungen am Brückenaufstieg, am Brückenende und am Schaltschrank mit kompletter Sammelstörmeldung zur zentralen Schaltwarte
- einstellbare Startverzögerung für die Antriebe bei Handbetrieb und akustischer Vorwarnung
- Wiedereinschaltautomatik bei Ausfall der Hauptstrom-versorgung mit einstellbarer Startverzögerung und akus-tischer Vorwarnung
- Betriebsstundenzähler für jeden Antrieb. Die Betriebsstundenzählung sämtlicher Antriebe ist in der SPS aufgelegt und muss unverlierbar gespeichert, auslesbar und über das Bedienpaneel abrufbar sein.
- Gleichzeitige Laufüberwachung des Räumers über die induktiven Sensoren
- Betriebs- und Störmeldehistorie im Langzeitspeicher
- Lauf- und Störmeldungen angezeigt durch Leuchten im Schaltschrank, getrennt für
   - Räumerantrieb

Herstellerdaten SPS

Typ: '......................................'

c) Softwarepaket

- Kompl. erstellen für die automatische Steuerung des Räumers und Anbauten
- Klärung der Aufgabenstellung und Pflichtenheft Erstellung
- Programmerstellung und Dokumentation mit Signallisten, Anweisungslisten und Funktionsdarstellungen
- Dokumentation in 3-facher Ausfertigung Papier und 1-fach elektronisch auf Datenträger

d) Steuerung des Räumers

- Befindet sich der Räumer nicht in Betrieb, so hat er in Grundstellung vor dem Ablauf des Nachklärbeckens zu stehen.
- Sämtliche Antriebe sind abgeschaltet.
- Sämtliche Einzelfunktionen müssen von Hand über  entspr.  Taster " Vor Ort " steuerbar sein.
- Die Vor Ort Funktion ist über Hardwarekontakte unter Umgehung der SPS  zu realisieren.

Automatik-Betrieb

Der Räumer fährt mit einer Geschwindigkeit von 3 cm pro Sekunde.

Mit dem Automatik-Start-Taster muss auch innerhalb einer einstellbaren Pausenzeit ein Automatik- Betrieb von Hand ausgelöst werden können.

Handbetrieb

Veränderung der Räumergrundstellung erfolgt vor Ort durch die Betätigung von Taster, mit denen die Vorwärtsfahrt der Räumerbrücke gesteuert werden.

Der Start des Räumers erfolgt zeitverzögert nach Betätigung der Taster und mit akustischer Vorwarnung.

Räumerfahrt

- Leuchttaster "Vor" für Räumervorfahrt
- Leuchttaster "Stopp" für Unterbrechung der
  Räumervorfahrt

Bei Automatik-Betrieb müssen alle Taster für Handbetrieb verriegelt sein.

Externe Ansteuerung

Der Automatik-Betrieb des Nachklärbeckenräumers kann von der Schaltwarte aus aktiviert werden.
Jedoch muss hierzu der Wahlschalter-Hand-O-Automatik-schalter am Schaltschrank des Nachklärbeckenräumers in Stellung Automatik sein.

Ausstattung

Es sind 2 Sicherheitsleisten jeweils an den Stirnseiten der Fahrwerkskästen, die den Räumer beim Auftreffen auf einen Widerstand abschalten.

4 spritzwassergeschützte Wannenleuchten, für die ungeschützte Installation im Freien, auf der Räumerbrücke einschl. Schalter.

Betriebsfertige UV-beständige Verkabelung auf der Brücke
mit Schutzrohren aus Edelstahl zwischen Schaltanlage, Schleifringkörper und Antriebe mit allen systemgebundenem Zubehör, sowie den erforderlichen Schaltgeräten außerhalb des Schaltschrankes. Die Planungs- und Ausführungsbestimmungen der gültigen VDE sind uneingeschränkt einzuhalten.

Einschl. ca. 8,0m Anschlusskabel 5 adrig und ca. 8,0 m Signalkabel 12 adrig vom Schleifringkörper bis zum Mittelbauwerk.

Sämtliche Endkappen und Verschraubungen müssen UV beständig ausgeführt sein.

Herstellerdaten

Fabrikat: '......................................'

Typ: '......................................'

Schalt- und Steueranlage kompl. mit allem erforderlichem Zubehör liefern und montieren
Menge: 1,000 St

**11.3.4 Erdung und Potentialausgleich**
Erdung und Potentialausgleich

Komplett für die Räumerbrücke mit allen Einrichtungen mit erstellen eines Prüfprotokolles für die Erdungsanlage.
Die Anlagenteile sind an die bauseits vorhandene
Blitzschutz-und Erdungsanlage anzuschließen.
Die Erweiterung ist gemäß den aktuellen VDE-Vorschriften,
den DIN-Vorschriften, sowie den geltenden Europanormen
auszuführen.
Die Blitzschutz- und Erdungsanlage wird im Außenbereich errichtet und betrieben.

Die Erdungsanlage umfasst:

- Lieferung und Montage einer Potentialausgleichschiene aus Edelstahl V2A mit Anschluss an eine bauseitige Erdungsfahne bzw. an einen Erdungsfestpunkt
- Erdungsanschlüsse an metallene Kabelrinnen, Räumerbrücke, Rohrleitungen, Schutzrohre, schwenkbare Hebeeinrichtungen, Maschinenteile, Geländer, Treppen, Leitern, Gitterroste, etc. mit geeignetem Anschlussmaterial
- Leitungsmaterial und Schutzrohre an Stahlkonstruktion befestigt. Mindestquerschnitt 16 qmm
- Im Außenbereich Edelstahl V2A
- Im Innenbereich CU
- mit Erdungsmessprotokoll

liefern und montieren
Menge: 1,000 St

### Bereich 12 Beckenkronenabdeckung

#### Abschnitt 12.1 Räumerlaufbahn Havariebecken

*Hinweis: Vorbemerkungen*
Havariebecken - Abmessungen

Anzahl der Becken:  1 Stck.
Beckenform:  Rundbecken
Beckenkronen Breite:  ca. 400mm
Beckenradius innen:  ca. 7,5m
Fahrbahnlänge je Becken: ca. 47,1m
Becken Tiefe:  ca. 2,8 m
Beckenkrone über GOK:ca. 0,35m
Anzahl Dehnfugen Bauwerk: 6 Stück

Die Betoninstandseztungsarbeiten und Reprofilierung dürfen nur von Unternehmen mit gültigem SIVV-Schein ausgeführt werden. Der Schein ist dem Angebot beizulegen und vor Ausführungsbeginn der örtlichen Bauleitung vorzulegen.

Auf die beiliegenden Zeichnungen wird verwiesen.

Referenzen

Für die Räumerlaufbahn mit Beheizung werden mit der Angebotsabgabe Referenzen für die letzten 3 Jahre über vergleichbare Anlagen in Deutschland, Schweiz und im europäischen Ausland gefordert.
Angebote die, die geforderten Referenzen nicht erfüllen werden von der Wertung ausgeschlossen. Dem Angebot sind ausführliche technische Daten der Referenzanlagen beizulegen.

**12.1.1 Reinigung der Beckenkronen**
*** Pauschalposition
Die Beckenkronen werden zu Beginn von grobem Schmutz, Ablagerungen, Pflanzenbewuchs, etc. gereinigt.

Anfallenden Schmutz fachgerecht entsorgen.
Menge: 1,000 psch

**12.1.2 Überprüfung Ebenheit Mauerkrone**
*** Pauschalposition
Durchführung Vermessung der Ebenheit Mauerkrone zur Arbeitsvorbereitung der Fahrbahnabdeckung mit Dokumentation.
Einschl. Stellung der erforderlichen Gerätschaften und Personal mit An- und Abreise.
Menge: 1,000 psch

**12.1.3 Untergrundvorbehandlung neue Beckenkronen**
Untergrundvorbehandlung der abzudeckenden horizontalen Flächen mittels Trockenfrästechnik, Hochdruckwasserstrahlen oder Diamantschleifen zur Beseitigung loser Oberflächen auf der Beckenkrone von mindestens 2 bis 5 mm, Schlämmen, Zementhaut, Verunreinigungen und sämtlichen losen Bestandteilen.

Einschl. Herstellung der erforderlichen Nuten zur Aufnahme der Begleitheizung soweit Systembedingt erforderlich.

Strahlgut auffangen und fachgerecht entsorgen.
Menge: 48,400 m

**12.1.4 Entsorgung von Reinigungswasser / Strahlschutt**
*** Pauschalposition
Einrichten, vorhalten und beseitigen von Auffangvorrichtungen mittels Rinnen, Wannen und Planen, Absetzbecken, so dass sichergestellt wird, dass sämtliche Reinigungswässer und Strahlmittel etc. aufgefangen und geordnet gesammelt werden können.

Es ist Sorge zu tragen, daß keine Strahlmittel in den Abwasserkreislauf der Kläranlage gelangen. Die ordnungsgerechte  Entsorgung von Rückständen (Feststoffen) ist in die anfallende Position einzurechnen.
Menge: 1,000 psch

**12.1.5 Unterbau Räumerlaufbahn**
Unterbau der Räumerlaufbahnen für die Beckenkronen

Vollsatter, druckfester Unterbau aus Spezialbetonschutz, der von Hand aufgetragen wird, zur Überbrückung von geringen Unebenheiten. Flüssigkeitsdicht zur Verhinderung weiterer Betonschäden durch Epoxydharz-Versiegelung soweit Systembedingt erforderlich.
Das Material muss schrumpfarm, frost- und tausalzbeständig sein.

Druckfestigkeit innerhalb 24h:mind. 35N/mm²

Schichtstärke:  10-20mm

Der Unterbau ist mittels beidseitiger Hilfsschalung absolut höhengerecht mit Toleranzen von < 5 mm herzustellen.

liefern und montieren
Menge: 48,400 m

**12.1.6 Räumerlaufbahnen**
Riss- und dehnfugenüberbrückende Beckenkronenabdeckung, als Räumerlaufbahn mit Aufnahme einer Begleitheizung zur vollständigen Überdeckung der Laufflächen.

Die Segmente müssen einzeln demontierbar sein und absolut höhengerecht in den Unterbau verlegt werden.
Die Segmente sind mit Fugenblechen zur Wasserabweisung bis zur Tropfkante unterlegt.

Einschl. seitlich angepasste Haltewinkel zur elastischen Befestigung mit Dübeln und Schrauben, dehnungsfugenüberbrückend.
Die Haltewinkel flexibel gelagert zur Aufnahme der Längenausdehnung und der Schubkräfte.

Segmente, die nicht absolut eben verlegt werden oder Einbeulungen aufweisen, die eine Pfützenbildung möglich machen, werden nicht zugelassen.

Einschl. soweit Systembedingt erforderlichem Elastomer-Unterbau und Befestigung mit Nuten zur Aufnahme der Begleitheizung.
Beim Einsatz von Elastomern ist ein Nachweis über die elastische Verformungsmöglichkeit des Unterbaus durch ein Gutachten eines anerkannten Prüfinstituts nachzuweisen und dem Angebot beizufügen. Dem Angebot ist des Weiteren ein Datenblatt beizulegen, aus dem die Eignung des textilbewehrten Elastomeres für den Betrieb bei Umgebungstemperaturen von - 40° C bis + 60° C und bei einer Materialtemperatur von max. + 80° C hervorgeht.

Schichtdicke Elastomer: min. 8mm

Textileinlagen Elastomer: min. 4 Stück

Schichtdicke Elastomer: min. 240mm

Werkstoff: Edelstahl, Glattblech, 1.4301
Blechstärke: min. 4mm

oder

Werkstoff: Aluminium AlMg3, Tränenblech
Blechstärke: min. 8mm + 1,5mm Profil

Werkstoff: '................................'

Blechstärke: '................................'

Einzelfahrbahnlänge:  ca. 48,0m

Fahrbahnanzahl:  1 Stück

Segmentlänge:  max. 1250mm

Breite Abdeckblech:  min. 440mm

Seitliche Abkantung außen: min. 35mm

Aufbauhöhe:  max. 20mm

Eine Flächenpressung der Laufräder bis mind. 5,0MN/m² ist zu berücksichtigen.

Abdeckblech einschl. Befestigungsmaterial, Verbundanker A4,
Montage durch angepasste Haltewinkel

Herstellerdaten

Fabrikat: '......................................'

Typ: '......................................'

liefern und montieren
Menge: 48,400 m

**12.1.7 Beheizung**
Lieferung und Montage der Heizkabel für die Räumerlaufbahnen.

Einbau von mind. 2 Widerstandsheizkabeln zur direkten und geschützten Wärmeübertragung auf die Beckenkrone. Die Heizkabel sind in Nuten zur gleichmäßigen Abstandsführung und flächigen Wärmeverteilung zu verlegen.

Energiebedarf: ca. 25W/lfdm/Kabel

Einzurechnen ist das Heizband, sowie alles erforderliche Befestigungsmaterial. Die Abrechnung erfolgt nach Länge der Räumerfahrbahn.

liefern und betriebsbereit montieren
Menge: 48,400 m

**12.1.8 Zulage Dehnfuge**
für die konstruktive Anpassung der Abdeckungen mit Befestigungen und Heizleitungen an den Übergängen der Betonabschnitte bzw. Bauwerksdehnfugen mit mind. 20 mm Breite.

Verlegen des Heizbands über Dehnfugen, so dass die Bewegung in der Dehnfuge nicht zur Beschädigung des Heizbands führt.

Einschl. des erforderlichen Materials

Die Abrechnung erfolgt je Dehnfuge.

liefern und montieren
Menge: 6,000 St

**12.1.9 Anschlussgarnitur je Becken**
zu vorgenanntem Heizband. Mit allen zum Betrieb des
Heizbandes erforderlichen Einrichtungen, wie
Anschlussgarnitur mit Endabschluss,
Anschluss- und Verbindungskästen, Kennzeichnungsaufkleber und tagwasserdichten Kabelverschraubungen, etc.

Zusammenführung der Heizbänder an einem zentralen Punkt an der Beckenaußenwand in einer UV-beständigen Verteilerdose IP 65 und komplette Verkabelung von der Verteilerdose in Schutzrohren aus Edelstahl zum Aufstellort der Steuerung am Becken.

Die erdverlegten Leerrohre werden bauseits verlegt.

Für die Entfernung der Steuerung zu den einzelnen Aggregaten ist ein Leitungsweg von ca. 10 m einzukalkulieren.

betriebsfertig liefern und montieren.
Menge: 1,000 St

**12.1.10 Steuerung**
*** Pauschalposition
Energiesparende Klimasteuerung für die Heizkabel der Räumerlaufbahnen, die nur auf die Vereisungsgefahr hin reagiert und dadurch kurzfristige Betriebszeiten sicherstellt.

Elektrische Schalt- und Steueranlage für die kompletten elektrotechnischen und messtechnischen Komponenten der Fahrbahnheizung bestehend aus:

- 1 Stück Temperatur- und Feuchtesensor
- Steuergeräte mit Wahlschalter
- 1 Stück Hand-Aus-Automatik
- Schaltschrankheizung

Schaltschrankbauform freistehend, Schrank aus Aluminium seewasserbeständig/wetterfeste 2-Komponenten-Nasslackierung RAL 7035, allseitig doppelwandig (Sandwichbauweise) einschl. Dach. (Schrank in Schrank) mit Beheizung und Sockel oder Standkonsolen aus Edelstahl zur Außenaufstellung.

- 1 bzw. 2 -flügelig mit FrontteiI und Klarsichtfenster
- Innentür für Aufnahme der Bedien- und Anzeigegeräte
- solider Türfeststeller, arretierbar 90 Grad und 135 Grad
- Türschließung vorbereitet zur Montage eines bauseitigen Halbzylinders
- Hauptschalter
- Schaltschützen
- Fehlerstromschutzschalter
- Hilfsschützen
- Schrankbeleuchtung
- Meldeleuchten und Relais

Es sind die Betriebs- und Störmeldungen einzeln und einmal zusammengefasst als Sammelstörmeldung als potentialfreie Kontakte zur Übermittlung an die zentrale Schaltwarte vorzusehen.

Inkl. Sensoren und Messtechnik:

- 1 Stück Temperatursensor
- 1 Stück Feuchtesensor
- Schaltschrankheizung mit Thermostat

Bei der Aufteilung der Geräte ist ein freier Platz von mind. 20 % vorzusehen.

Der Schaltschrank ist  betriebsfertig, mit den notwendigen elektro- und  verfahrenstechnischen Verriegelungen, auf Klemmleiste verdrahtet, inkl. Verdrahtungskanälen, Verdrahtungsmaterial etc., gemäß den VDE-Vorschriften zu liefern und betriebsfertig an den Becken aufzustellen.
Schutzart: IP 65

Spannung:230/400VAC

Frequenz: 50Hz

Anschlussklemmen getrennt für:

- Stromzuführung
- Heizkabel
- Temperatur- und Feuchtesensoren
- Betriebs- und Sammelstörmeldung zur übergeordneten Schaltwarte über potentialfreie Kontakte

Der Schaltschrank ist funktionsgeprüft anzuliefern.

Mit Funktionstest, Einstellung der Parameter mit Parameterliste, Inbetriebnahme mit Inbetriebnahmeprotokoll und Prüfprotokoll gem.  VDE 0100 Teil 600 + 610
Einweisung des Betriebspersonal mit Einweisungsprotokoll.

Die Schaltpläne müssen in Anlehnung an die vorhandenen Pläne der Anlage, was Strompfade, Potentialbezeichnung, Querverweise, Anlagenkennzeichnung, Orts- und Anlagenkennung etc. betrifft, erstellt werden.

Revidierte Schaltpläne sind mit der Dokumentation 3-fach sowie auf Datenträger vorzulegen.

Mit allem systembedingten Zubehör liefern, verdrahten und betriebsfertig montieren
Menge: 1,000 psch

**12.1.11 Erdung und Potentialausgleich**
*** Pauschalposition
Erdung und Potentialausgleich

Komplett für die Räumerfahrbahnen mit allen Einrichtungen mit erstellen eines Prüfprotokolles für die Erdungsanlage.
Die Anlagenteile sind an die bauseits vorhandene
Blitzschutz-und Erdungsanlage anzuschließen.
Die Erweiterung ist gemäß den aktuellen VDE-Vorschriften,
den DIN-Vorschriften, sowie den geltenden Europanormen
auszuführen.
Die Blitzschutz- und Erdungsanlage wird im Außenbereich errichtet und betrieben.

Die Erdungsanlage umfasst:

- Lieferung und Montage einer Potentialausgleichschiene aus Edelstahl V2A mit Anschluss an eine bauseitige Erdungsfahne bzw. an einen Erdungsfestpunkt
- Erdungsanschlüsse an metallene Kabelrinnen, Fahrbahnabdeckung, Rinnenabdeckung, etc. mit geeignetem Anschlussmaterial
- Leitungsmaterial und Schutzrohre an Stahlkonstruktion befestigt. Mindestquerschnitt 16 qmm
- Im Außenbereich Edelstahl V2A
- Im Innenbereich CU
- mit Erdungsmessprotokoll

liefern und montieren
Menge: 1,000 psch

#### Abschnitt 12.2 Räumerlaufbahn VKB

*Hinweis: Vorbemerkungen*
Vorklärbecken - Abmessungen

Anzahl der Becken:  1 Stck.
Beckenform:  Rundbecken
Beckenkronen Breite:  ca. 300mm
Beckenradius innen:  ca. 9,15m
Fahrbahnlänge je Becken: ca. 57,5m
Becken Tiefe:  ca. 3,15 m
Beckenkrone über GOK:ca. 0,34 m
Anzahl Dehnfugen Bauwerk: 6 Stück

Die Betoninstandseztungsarbeiten und Reprofilierung dürfen nur von Unternehmen mit gültigem SIVV-Schein ausgeführt werden. Der Schein ist dem Angebot beizulegen und vor Ausführungsbeginn der örtlichen Bauleitung vorzulegen.

Auf die beiliegenden Zeichnungen wird verwiesen.

Referenzen

Für die Räumerlaufbahn mit Beheizung werden mit der Angebotsabgabe Referenzen für die letzten 3 Jahre über vergleichbare Anlagen in Deutschland, Schweiz und im europäischen Ausland gefordert.
Angebote die, die geforderten Referenzen nicht erfüllen werden von der Wertung ausgeschlossen. Dem Angebot sind ausführliche technische Daten der Referenzanlagen beizulegen.

**12.2.1 Reinigung der Beckenkronen**
*** Pauschalposition
Die Beckenkronen werden zu Beginn von grobem Schmutz, Ablagerungen, Pflanzenbewuchs, etc. gereinigt.

Anfallenden Schmutz fachgerecht entsorgen.
Menge: 1,000 psch

**12.2.2 Überprüfung Ebenheit Mauerkrone**
*** Pauschalposition
Durchführung Vermessung der Ebenheit Mauerkrone zur Arbeitsvorbereitung der Fahrbahnabdeckung mit Dokumentation.
Einschl. Stellung der erforderlichen Gerätschaften und Personal mit An- und Abreise.
Menge: 1,000 psch

**12.2.3 Untergrundvorbehandlung neue Beckenkronen**
Untergrundvorbehandlung der abzudeckenden horizontalen Flächen mittels Trockenfrästechnik, Hochdruckwasserstrahlen oder Diamantschleifen zur Beseitigung loser Oberflächen auf der Beckenkrone von mindestens 2 bis 5 mm, Schlämmen, Zementhaut, Verunreinigungen und sämtlichen losen Bestandteilen.

Einschl. Herstellung der erforderlichen Nuten zur Aufnahme der Begleitheizung soweit Systembedingt erforderlich.

Strahlgut auffangen und fachgerecht entsorgen.
Menge: 58,400 m

**12.2.4 Entsorgung von Reinigungswasser / Strahlschutt**
*** Pauschalposition
Einrichten, vorhalten und beseitigen von Auffangvorrichtungen mittels Rinnen, Wannen und Planen, Absetzbecken, so dass sichergestellt wird, dass sämtliche Reinigungswässer und Strahlmittel etc. aufgefangen und geordnet gesammelt werden können.

Es ist Sorge zu tragen, daß keine Strahlmittel in den Abwasserkreislauf der Kläranlage gelangen. Die ordnungsgerechte  Entsorgung von Rückständen (Feststoffen) ist in die anfallende Position einzurechnen.
Menge: 1,000 psch

**12.2.5 Unterbau Räumerlaufbahn**
Unterbau der Räumerlaufbahnen für die Beckenkronen

Vollsatter, druckfester Unterbau aus Spezialbetonschutz, der von Hand aufgetragen wird, zur Überbrückung von geringen Unebenheiten. Flüssigkeitsdicht zur Verhinderung weiterer Betonschäden durch Epoxydharz-Versiegelung soweit Systembedingt erforderlich.
Das Material muss schrumpfarm, frost- und tausalzbeständig sein.

Druckfestigkeit innerhalb 24h:mind. 35N/mm²

Schichtstärke:  10-20mm

Der Unterbau ist mittels beidseitiger Hilfsschalung absolut höhengerecht mit Toleranzen von < 5 mm herzustellen.

liefern und montieren
Menge: 58,400 m

**12.2.6 Räumerlaufbahnen**
Riss- und dehnfugenüberbrückende Beckenkronenabdeckung, als Räumerlaufbahn mit Aufnahme einer Begleitheizung zur vollständigen Überdeckung der Laufflächen.

Die Segmente müssen einzeln demontierbar sein und absolut höhengerecht in den Unterbau verlegt werden.
Die Segmente sind mit Fugenblechen zur Wasserabweisung bis zur Tropfkante unterlegt.

Einschl. seitlich angepasste Haltewinkel zur elastischen Befestigung mit Dübeln und Schrauben, dehnungsfugenüberbrückend.
Die Haltewinkel flexibel gelagert zur Aufnahme der Längenausdehnung und der Schubkräfte.

Segmente, die nicht absolut eben verlegt werden oder Einbeulungen aufweisen, die eine Pfützenbildung möglich machen, werden nicht zugelassen.

Einschl. soweit Systembedingt erfoderlichem Elastomer-Unterbau und Befestigung mit Nuten zur Aufnahme der Begleitheizung.
Beim Einsatz von Elastomern ist ein Nachweis über die elastische Verformungsmöglichkeit des Unterbaus durch ein Gutachten eines anerkannten Prüfinstituts nachzuweisen und dem Angebot beizufügen. Dem Angebot ist des Weiteren ein Datenblatt beizulegen, aus dem die Eignung des textilbewehrten Elastomeres für den Betrieb bei Umgebungstemperaturen von - 40° C bis + 60° C und bei einer Materialtemperatur von max. + 80° C hervorgeht.

Schichtdicke Elastomer: min. 8mm

Textileinlagen Elastomer: min. 4 Stück

Schichtdicke Elastomer: min. 240mm

Werkstoff: Edelstahl, Glattblech, 1.4301
Blechstärke: min. 4mm

oder

Werkstoff: Aluminium AlMg3, Tränenblech
Blechstärke: min. 8mm + 1,5mm Profil

Werkstoff: '................................'

Blechstärke: '................................'

Einzelfahrbahnlänge:  ca. 58,0m

Fahrbahnanzahl:  1 Stück

Segmentlänge:  max. 1250mm

Breite Abdeckblech:  min. 440mm

Seitliche Abkantung außen: min. 35mm

Aufbauhöhe:  max. 20mm

Eine Flächenpressung der Laufräder bis mind. 5,0MN/m² ist zu berücksichtigen.

Abdeckblech einschl. Befestigungsmaterial, Verbundanker A4,
Montage durch angepasste Haltewinkel

Herstellerdaten

Fabrikat: '......................................'

Typ: '......................................'

liefern und montieren
Menge: 58,400 m

**12.2.7 Beheizung**
Lieferung und Montage der Heizkabel für die Räumerlaufbahnen.

Einbau von mind. 2 Widerstandsheizkabeln zur direkten und geschützten Wärmeübertragung auf die Beckenkrone. Die Heizkabel sind in Nuten zur gleichmäßigen Abstandsführung und flächigen Wärmeverteilung zu verlegen.

Energiebedarf: ca. 25W/lfdm/Kabel

Einzurechnen ist das Heizband, sowie alles erforderliche Befestigungsmaterial. Die Abrechnung erfolgt nach Länge der Räumerfahrbahn.

liefern und betriebsbereit montieren
Menge: 58,400 m

**12.2.8 Zulage Dehnfuge**
für die konstruktive Anpassung der Abdeckungen mit Befestigungen und Heizleitungen an den Übergängen der Betonabschnitte bzw. Bauwerksdehnfugen mit mind. 20 mm Breite.

Verlegen des Heizbands über Dehnfugen, so dass die Bewegung in der Dehnfuge nicht zur Beschädigung des Heizbands führt.

Einschl. des erforderlichen Materials

Die Abrechnung erfolgt je Dehnfuge.

liefern und montieren
Menge: 6,000 St

**12.2.9 Anschlussgarnitur je Becken**
zu vorgenanntem Heizband. Mit allen zum Betrieb des
Heizbandes erforderlichen Einrichtungen, wie
Anschlussgarnitur mit Endabschluss,
Anschluss- und Verbindungskästen, Kennzeichnungsaufkleber und tagwasserdichten Kabelverschraubungen, etc.

Zusammenführung der Heizbänder an einem zentralen Punkt an der Beckenaußenwand in einer UV-beständigen Verteilerdose IP 65 und komplette Verkabelung von der Verteilerdose in Schutzrohren aus Edelstahl zum Aufstellort der Steuerung am Becken.

Die erdverlegten Leerrohre werden bauseits verlegt.

Für die Entfernung der Steuerung zu den einzelnen Aggregaten ist ein Leitungsweg von ca. 10 m einzukalkulieren.

betriebsfertig liefern und montieren.
Menge: 1,000 St

**12.2.10 Steuerung**
*** Pauschalposition
Energiesparende Klimasteuerung für die Heizkabel der Räumerlaufbahnen, die nur auf die Vereisungsgefahr hin reagiert und dadurch kurzfristige Betriebszeiten sicherstellt.

Elektrische Schalt- und Steueranlage für die kompletten elektrotechnischen und messtechnischen Komponenten der Fahrbahnheizung bestehend aus:

- 1 Stück Temperatur- und Feuchtesensor
- Steuergeräte mit Wahlschalter
- 1 Stück Hand-Aus-Automatik
- Schaltschrankheizung

Schaltschrankbauform freistehend, Schrank aus Aluminium seewasserbeständig/wetterfeste 2-Komponenten-Nasslackierung RAL 7035, allseitig doppelwandig (Sandwichbauweise) einschl. Dach. (Schrank in Schrank) mit Beheizung und Sockel oder Standkonsolen aus Edelstahl zur Außenaufstellung.

- 1 bzw. 2 -flügelig mit FrontteiI und Klarsichtfenster
- Innentür für Aufnahme der Bedien- und Anzeigegeräte
- solider Türfeststeller, arretierbar 90 Grad und 135 Grad
- Türschließung vorbereitet zur Montage eines bauseitigen Halbzylinders
- Hauptschalter
- Schaltschützen
- Fehlerstromschutzschalter
- Hilfsschützen
- Schrankbeleuchtung
- Meldeleuchten und Relais

Es sind die Betriebs- und Störmeldungen einzeln und einmal zusammengefasst als Sammelstörmeldung als potentialfreie Kontakte zur Übermittlung an die zentrale Schaltwarte vorzusehen.

Inkl. Sensoren und Messtechnik:

- 1 Stück Temperatursensor
- 1 Stück Feuchtesensor
- Schaltschrankheizung mit Thermostat

Bei der Aufteilung der Geräte ist ein freier Platz von mind. 20 % vorzusehen.

Der Schaltschrank ist  betriebsfertig, mit den notwendigen elektro- und  verfahrenstechnischen Verriegelungen, auf Klemmleiste verdrahtet, inkl. Verdrahtungskanälen, Verdrahtungsmaterial etc., gemäß den VDE-Vorschriften zu liefern und betriebsfertig an den Becken aufzustellen.
Schutzart: IP 65

Spannung:230/400VAC

Frequenz: 50Hz

Anschlussklemmen getrennt für:

- Stromzuführung
- Heizkabel
- Temperatur- und Feuchtesensoren
- Betriebs- und Sammelstörmeldung zur übergeordneten Schaltwarte über potentialfreie Kontakte

Der Schaltschrank ist funktionsgeprüft anzuliefern.

Mit Funktionstest, Einstellung der Parameter mit Parameterliste, Inbetriebnahme mit Inbetriebnahmeprotokoll und Prüfprotokoll gem.  VDE 0100 Teil 600 + 610
Einweisung des Betriebspersonal mit Einweisungsprotokoll.

Die Schaltpläne müssen in Anlehnung an die vorhandenen Pläne der Anlage, was Strompfade, Potentialbezeichnung, Querverweise, Anlagenkennzeichnung, Orts- und Anlagenkennung etc. betrifft, erstellt werden.

Revidierte Schaltpläne sind mit der Dokumentation 3-fach sowie auf Datenträger vorzulegen.

Mit allem systembedingten Zubehör liefern, verdrahten und betriebsfertig montieren
Menge: 1,000 psch

**12.2.11 Erdung und Potentialausgleich**
*** Pauschalposition
Erdung und Potentialausgleich

Komplett für die Räumerfahrbahnen mit allen Einrichtungen mit erstellen eines Prüfprotokolles für die Erdungsanlage.
Die Anlagenteile sind an die bauseits vorhandene
Blitzschutz-und Erdungsanlage anzuschließen.
Die Erweiterung ist gemäß den aktuellen VDE-Vorschriften,
den DIN-Vorschriften, sowie den geltenden Europanormen
auszuführen.
Die Blitzschutz- und Erdungsanlage wird im Außenbereich errichtet und betrieben.

Die Erdungsanlage umfasst:

- Lieferung und Montage einer Potentialausgleichschiene aus Edelstahl V2A mit Anschluss an eine bauseitige Erdungsfahne bzw. an einen Erdungsfestpunkt
- Erdungsanschlüsse an metallene Kabelrinnen, Fahrbahnabdeckung, Rinnenabdeckung, etc. mit geeignetem Anschlussmaterial
- Leitungsmaterial und Schutzrohre an Stahlkonstruktion befestigt. Mindestquerschnitt 16 qmm
- Im Außenbereich Edelstahl V2A
- Im Innenbereich CU
- mit Erdungsmessprotokoll

liefern und montieren
Menge: 1,000 psch

#### Abschnitt 12.3 Räumerlaufbahn Sandfang

*Hinweis: Vorbemerkungen*
Sandfang - Abmessungen

Anzahl der Becken:  1 Stck.
Beckenform:  Längsbecken
Beckenkronen Breite:  ca. 300mm
Fahrbahnlänge je Becken: ca. 26 m
Becken Tiefe:  ca. 4,4 m
Beckenkrone über GOK:ca. 1,0m
Anzahl Dehnfugen Bauwerk: 2 Stück

Die Betoninstandseztungsarbeiten und Reprofilierung dürfen nur von Unternehmen mit gültigem SIVV-Schein ausgeführt werden. Der Schein ist dem Angebot beizulegen und vor Ausführungsbeginn der örtlichen Bauleitung vorzulegen.

Auf die beiliegenden Zeichnungen wird verwiesen.

**12.3.1 Reinigung der Beckenkronen**
*** Pauschalposition
Die Beckenkronen werden zu Beginn von grobem Schmutz, Ablagerungen, Pflanzenbewuchs, etc. gereinigt.

Anfallenden Schmutz fachgerecht entsorgen.
Menge: 1,000 psch

**12.3.2 Überprüfung Ebenheit Mauerkrone**
*** Pauschalposition
Durchführung Vermessung der Ebenheit Mauerkrone zur Arbeitsvorbereitung der Fahrbahnabdeckung mit Dokumentation.
Einschl. Stellung der erforderlichen Gerätschaften und Personal mit An- und Abreise.
Menge: 1,000 psch

**12.3.3 Untergrundvorbehandlung neue Beckenkronen**
Untergrundvorbehandlung der abzudeckenden horizontalen Flächen mittels Trockenfrästechnik, Hochdruckwasserstrahlen oder Diamantschleifen zur Beseitigung loser Oberflächen auf der Beckenkrone von mindestens 2 bis 5 mm, Schlämmen, Zementhaut, Verunreinigungen und sämtlichen losen Bestandteilen.

Einschl. Herstellung der erforderlichen Nuten zur Aufnahme der Begleitheizung soweit Systembedingt erforderlich.

Strahlgut auffangen und fachgerecht entsorgen.
Menge: 50,000 m

**12.3.4 Entsorgung von Reinigungswasser / Strahlschutt**
*** Pauschalposition
Einrichten, vorhalten und beseitigen von Auffangvorrichtungen mittels Rinnen, Wannen und Planen, Absetzbecken, so dass sichergestellt wird, dass sämtliche Reinigungswässer und Strahlmittel etc. aufgefangen und geordnet gesammelt werden können.

Es ist Sorge zu tragen, daß keine Strahlmittel in den Abwasserkreislauf der Kläranlage gelangen. Die ordnungsgerechte  Entsorgung von Rückständen (Feststoffen) ist in die anfallende Position einzurechnen.
Menge: 1,000 psch

**12.3.5 Unterbau Räumerlaufbahn**
Unterbau der Räumerlaufbahnen für die Beckenkronen

Vollsatter, druckfester Unterbau aus Spezialbetonschutz, der von Hand aufgetragen wird, zur Überbrückung von geringen Unebenheiten. Flüssigkeitsdicht zur Verhinderung weiterer Betonschäden durch Epoxydharz-Versiegelung soweit Systembedningt erforderlich.
Das Material muss schrumpfarm, frost- und tausalzbeständig sein.

Druckfestigkeit innerhalb 24h:mind. 35N/mm²

Schichtstärke:  10-20mm

Der Unterbau ist mittels beidseitiger Hilfsschalung absolut höhengerecht mit Toleranzen von < 5 mm herzustellen.

liefern und montieren
Menge: 50,000 m

**12.3.6 Räumerlaufbahnen**
Riss- und dehnfugenüberbrückende Beckenkronenabdeckung, als Räumerlaufbahn mit Aufnahme einer Begleitheizung zur vollständigen Überdeckung der Laufflächen.

Die Segmente müssen einzeln demontierbar sein und absolut höhengerecht in den Unterbau verlegt werden.
Die Segmente sind mit Fugenblechen zur Wasserabweisung bis zur Tropfkante unterlegt.

Einschl. seitlich angepasste Haltewinkel zur elastischen Befestigung mit Dübeln und Schrauben, dehnungsfugenüberbrückend.
Die Haltewinkel flexibel gelagert zur Aufnahme der Längenausdehnung und der Schubkräfte.

Segmente, die nicht absolut eben verlegt werden oder Einbeulungen aufweisen, die eine Pfützenbildung möglich machen, werden nicht zugelassen.

Einschl. soweit Systembedingt erfoderlichem Elastomer-Unterbau und Befestigung mit Nuten zur Aufnahme der Begleitheizung.
Beim Einsatz von Elastomern ist ein Nachweis über die elastische Verformungsmöglichkeit des Unterbaus durch ein Gutachten eines anerkannten Prüfinstituts nachzuweisen und dem Angebot beizufügen. Dem Angebot ist des Weiteren ein Datenblatt beizulegen, aus dem die Eignung des textilbewehrten Elastomeres für den Betrieb bei Umgebungstemperaturen von - 40° C bis + 60° C und bei einer Materialtemperatur von max. + 80° C hervorgeht.

Schichtdicke Elastomer: min. 8mm

Textileinlagen Elastomer: min. 4 Stück

Schichtdicke Elastomer: min. 240mm

Werkstoff: Edelstahl, Glattblech, 1.4301
Blechstärke: min. 4mm

oder

Werkstoff: Aluminium AlMg3, Tränenblech
Blechstärke: min. 8mm + 1,5mm Profil

Werkstoff: '................................'

Blechstärke: '................................'

Einzelfahrbahnlänge:  ca. 25,0m

Fahrbahnanzahl:  2 Stück

Segmentlänge:  max. 1250mm

Breite Abdeckblech:  min. 440mm

Seitliche Abkantung außen: min. 35mm

Aufbauhöhe:  max. 20mm

Eine Flächenpressung der Laufräder bis mind. 5,0MN/m² ist zu berücksichtigen.

Abdeckblech einschl. Befestigungsmaterial, Verbundanker A4,
Montage durch angepasste Haltewinkel

Herstellerdaten

Fabrikat: '......................................'

Typ: '......................................'

liefern und montieren
Menge: 50,000 m

**12.3.7 Beheizung**
Lieferung und Montage der Heizkabel für die Räumerlaufbahnen.

Einbau von mind. 2 Widerstandsheizkabeln zur direkten und geschützten Wärmeübertragung auf die Beckenkrone. Die Heizkabel sind in Nuten zur gleichmäßigen Abstandsführung und flächigen Wärmeverteilung zu verlegen.

Energiebedarf: ca. 25W/lfdm/Kabel

Einzurechnen ist das Heizband, sowie alles erforderliche Befestigungsmaterial. Die Abrechnung erfolgt nach Länge der Räumerfahrbahn.

liefern und betriebsbereit montieren
Menge: 50,000 m

**12.3.8 Zulage Dehnfuge**
für die konstruktive Anpassung der Abdeckungen mit Befestigungen und Heizleitungen an den Übergängen der Betonabschnitte bzw. Bauwerksdehnfugen mit mind. 20 mm Breite.

Verlegen des Heizbands über Dehnfugen, so dass die Bewegung in der Dehnfuge nicht zur Beschädigung des Heizbands führt.

Einschl. des erforderlichen Materials

Die Abrechnung erfolgt je Dehnfuge.

liefern und montieren
Menge: 2,000 St

**12.3.9 Anschlussgarnitur je Becken**
zu vorgenanntem Heizband. Mit allen zum Betrieb des
Heizbandes erforderlichen Einrichtungen, wie
Anschlussgarnitur mit Endabschluss,
Anschluss- und Verbindungskästen, Kennzeichnungsaufkleber und tagwasserdichten Kabelverschraubungen, etc.

Zusammenführung der Heizbänder an einem zentralen Punkt an der Beckenaußenwand in einer UV-beständigen Verteilerdose IP 65 und komplette Verkabelung von der Verteilerdose in Schutzrohren aus Edelstahl zum Aufstellort der Steuerung am Becken.

Die erdverlegten Leerrohre werden bauseits verlegt.

Für die Entfernung der Steuerung zu den einzelnen Aggregaten ist ein Leitungsweg von ca. 10 m einzukalkulieren.

betriebsfertig liefern und montieren.
Menge: 1,000 St

**12.3.10 Steuerung**
*** Pauschalposition
Energiesparende Klimasteuerung für die Heizkabel der Räumerlaufbahnen, die nur auf die Vereisungsgefahr hin reagiert und dadurch kurzfristige Betriebszeiten sicherstellt.

Elektrische Schalt- und Steueranlage für die kompletten elektrotechnischen und messtechnischen Komponenten der Fahrbahnheizung bestehend aus:

- 1 Stück Temperatur- und Feuchtesensor
- Steuergeräte mit Wahlschalter
- 1 Stück Hand-Aus-Automatik
- Schaltschrankheizung

Schaltschrankbauform freistehend, Schrank aus Aluminium seewasserbeständig/wetterfeste 2-Komponenten-Nasslackierung RAL 7035, allseitig doppelwandig (Sandwichbauweise) einschl. Dach. (Schrank in Schrank) mit Beheizung und Sockel oder Standkonsolen aus Edelstahl zur Außenaufstellung.

- 1 bzw. 2 -flügelig mit FrontteiI und Klarsichtfenster
- Innentür für Aufnahme der Bedien- und Anzeigegeräte
- solider Türfeststeller, arretierbar 90 Grad und 135 Grad
- Türschließung vorbereitet zur Montage eines bauseitigen Halbzylinders
- Hauptschalter
- Schaltschützen
- Fehlerstromschutzschalter
- Hilfsschützen
- Schrankbeleuchtung
- Meldeleuchten und Relais

Es sind die Betriebs- und Störmeldungen einzeln und einmal zusammengefasst als Sammelstörmeldung als potentialfreie Kontakte zur Übermittlung an die zentrale Schaltwarte vorzusehen.

Inkl. Sensoren und Messtechnik:

- 1 Stück Temperatursensor
- 1 Stück Feuchtesensor
- Schaltschrankheizung mit Thermostat

Bei der Aufteilung der Geräte ist ein freier Platz von mind. 20 % vorzusehen.

Der Schaltschrank ist  betriebsfertig, mit den notwendigen elektro- und  verfahrenstechnischen Verriegelungen, auf Klemmleiste verdrahtet, inkl. Verdrahtungskanälen, Verdrahtungsmaterial etc., gemäß den VDE-Vorschriften zu liefern und betriebsfertig an den Becken aufzustellen.
Schutzart: IP 65

Spannung:230/400VAC

Frequenz: 50Hz

Anschlussklemmen getrennt für:

- Stromzuführung
- Heizkabel
- Temperatur- und Feuchtesensoren
- Betriebs- und Sammelstörmeldung zur übergeordneten Schaltwarte über potentialfreie Kontakte

Der Schaltschrank ist funktionsgeprüft anzuliefern.

Mit Funktionstest, Einstellung der Parameter mit Parameterliste, Inbetriebnahme mit Inbetriebnahmeprotokoll und Prüfprotokoll gem.  VDE 0100 Teil 600 + 610
Einweisung des Betriebspersonal mit Einweisungsprotokoll.

Die Schaltpläne müssen in Anlehnung an die vorhandenen Pläne der Anlage, was Strompfade, Potentialbezeichnung, Querverweise, Anlagenkennzeichnung, Orts- und Anlagenkennung etc. betrifft, erstellt werden.

Revidierte Schaltpläne sind mit der Dokumentation 3-fach sowie auf Datenträger vorzulegen.

Mit allem systembedingten Zubehör liefern, verdrahten und betriebsfertig montieren
Menge: 1,000 psch

**12.3.11 Erdung und Potentialausgleich**
*** Pauschalposition
Erdung und Potentialausgleich

Komplett für die Räumerfahrbahnen mit allen Einrichtungen mit erstellen eines Prüfprotokolles für die Erdungsanlage.
Die Anlagenteile sind an die bauseits vorhandene
Blitzschutz-und Erdungsanlage anzuschließen.
Die Erweiterung ist gemäß den aktuellen VDE-Vorschriften,
den DIN-Vorschriften, sowie den geltenden Europanormen
auszuführen.
Die Blitzschutz- und Erdungsanlage wird im Außenbereich errichtet und betrieben.

Die Erdungsanlage umfasst:

- Lieferung und Montage einer Potentialausgleichschiene aus Edelstahl V2A mit Anschluss an eine bauseitige Erdungsfahne bzw. an einen Erdungsfestpunkt
- Erdungsanschlüsse an metallene Kabelrinnen, Fahrbahnabdeckung, Rinnenabdeckung, etc. mit geeignetem Anschlussmaterial
- Leitungsmaterial und Schutzrohre an Stahlkonstruktion befestigt. Mindestquerschnitt 16 qmm
- Im Außenbereich Edelstahl V2A
- Im Innenbereich CU
- mit Erdungsmessprotokoll

liefern und montieren
Menge: 1,000 psch

### Bereich 13 Rechenanlage

#### Abschnitt 13.1 Rechen

**13.1.1 Harken-Umlaufrechen gebogene Rechenstäbe**
Einbauort: 'Rechengebäude'

Mit dem Rechen sind Störstoffe (grobe Feststoffe, Fasern, etc.) aus dem Abwasser zu entnehmen, um die nachfolgenden Reinigungsstufen der Kläranlage vor Beschädigung zu schützen. Der Rechen muss den geforderten hydraulischen Durchsatz bewältigen und das in kommunalen Abwässern üblicher Weise zu erwartende Rechengut ausreichend schnell räumen einschließlich der zu erwartenden Stoßbelastungen.

Der Harkenumlaufrechen besteht im Wesentlichen aus einem modularen Systemrahmen, zwei Schwerlast-Antriebsketten und den dazugehörigen Kettenrädern für Antrieb und Umlenkung oder wartungsfreien Umlenkungen aus Edelstahl.

Bei der Auswahl der Kette ist darauf zu achten, dass die Kette ausreichend stabil ist und eine möglichst verschleißarme Variante gewählt wird. Um den Reibverlust der Kette zu minimieren, sind die Laufrollen aus Kunststoff oder Edelstahl auszuführen.

Die Ketten müssen von außen und oberhalb des Gerinnes nachgespannt werden können.

Die Antriebsketten sind über je zwei obere und untere Kettenräder umgelenkt und in seitlichen Profilen geführt.

Die oberen Kettenräder sind auf einer gemeinsamen Antriebswelle angeordnet und werden durch einen direkt angeflanschten Getriebemotor angetrieben.

Die unteren Umlenkungen sind starr (feste Umlenkrolle) und beidseitig wartungsfrei zu lagern, es sind Lager mit einer Mindeststandzeit von 10.000 Betriebsstunden einzusetzen.

Der Austausch des Lagers muss ohne Herausbauen des Rechens im eingebauten Zustand möglich sein.

Die Abscheidung von Schwimm-, Sink- und Schwebstoffen aus dem Abwasser erfolgt durch einen in den Rechenrahmen integrierten geneigten Rechenrost.

Der Rechenrost ist mit strömungsgünstigen Stäben mit nach hinten verjüngter Profilform auszuführen.
Im Sohlbereich sind die Rechenstäbe gebogen (J-Form) auszuführen, um eine nahezu sohlebene Rechengutaufnahme zu gewährleisten.

Durch die verjüngte Form des Rechenstabes ist ein Verstopfen des Rechenrostes auszuschließen.

Der Rechenrost ist mit mehreren, zwischen den zwei Antriebsketten eingespannten Räumbalken mit eingreifenden Räumharken zu reinigen.

Die einzelnen Räumbalken sind so aufgebaut, dass auf einer, über die gesamte effektive Rechenbreite reichenden Trägerkonstruktion (Räumbalken) die eigentlichen Räumharken in mehreren gleich großen Segmenten aufgeschraubt sind. Diese Segmente müssen einzeln austauschbar sein.

Die Eingreiftiefe der Rechenharke in den Rechenrost ist derart zu wählen, dass eine ordnungsgemäße Abreinigung des Rechenrostes gewährleistet ist. Aus Festigkeitsgründen sind die Harkenzähne formstabil zu gestaltet und die Eingreiftiefe in den Rechenrost bedarfsgerecht zu wählen (mindestens über die engste Stelle jeden Spaltes hinaus).

Der Räumbalken muss in einem Winkel gegenüber dem Rechenrost angestellt sein, der ermöglicht, dass das Rechengut sauber aufgenommen wird und nicht in den Rechenrost gedrückt wird.

Zur Rechengutförderung ist eine ausreichende Anzahl von Räumbalken vorzusehen. Die Anzahl der Räumbalken liegt in der Verantwortung des Auftragnehmers.

Damit die Räumharken beim Räumvorgang im Rechenrost fixiert bleiben, ist beidseitig eine Führungsbahn am Rahmen vorzusehen. Dadurch wird verhindert, dass die Räumharke durch ein Hindernis (Stein, Rechengutzopf, etc.) aus dem Rechenrost gedrückt wird. Demzufolge ist eine komplette Abreinigung des Rechenrostes sicher zu stellen.

Zur Positionserkennung der Rechenharken ist ein induktiver Näherungsschalter vorzusehen.
Dadurch ist die Lage der Rechenharke definiert und es wird verhindert, dass nach Abschluss eines Räumvorganges eine Harke unmittelbar vor dem unteren Umlenkpunkt stehen bleibt.
Für die nachfolgende Maschinentechnik kann die Positionserkennung zudem auch als Startsignal verwendet werden (Harkenzählung).
Die Reinigungselemente transportieren das separierte Rechengut zur Abstreifvorrichtung. Dort werden die Räumbalken vollautomatisch ohne Zugabe von Wasser vom Abstreifer gereinigt.

Über einen großvolumigen Abwurfschacht wird das Rechengut in die nachfolgende Maschinentechnik abgeworfen.

Um den Rechen zuverlässig vor Beschädigungen zu schützen, sind entsprechende Sicherheitsabschaltungen am Rechen vorzusehen.
Wichtig dabei ist, dass die Verzögerungszeit bis zum Anspringen der Abschaltung möglichst kurz ist.

Aus Gründen der Betriebssicherheit ist mindestens eine weitere zusätzliche Abschaltautomatik vorzusehen.

Nach Anspringen der Sicherheitsabschaltung muss der Rechen sofort gestoppt und ein Reversierbetrieb gestartet werden.

Sollte nach einer dreimaligen Reversion der Rechen noch immer auf Überlast schalten, so muss über die elektrische Schalt- und Steueranlage eine Störmeldung generiert werden.

Die Rechenanlage muss demzufolge sowohl für den Vorwärts- als auch für den Rückwärtsbetrieb geeignet sein.

Im Rahmen der Trockeninbetriebnahme muss die Sicherheitsabschaltung durch einen Versuch nachgewiesen werden.
Wichtig dabei ist, dass der Rechen sofort abschaltet und auch bei der dreimaligen Reversion des Rechens keinerlei Schäden entstehen.

Der Rechen ist oberhalb des Gerinnes gekapselt auszuführen. Die Kapselung ist mit mehreren Öffnungen auszuführen, die den Zugang zu allen wesentlichen Teilen der Maschine gewährleisten. Bei Öffnungen mit Scharnieren sind die Scharniere in Edelstahl auszuführen.

Alle Wartungs- und Montageöffnungen sind mit Deckeln zu versehen, die von zwei Personen ohne Hebezeug montierbar bzw. demontierbar sind.

Im Bereich des Abwurftrichters (Rückseite des Rechens) sind zwei klappbare Revisionsöffnungen vorzusehen.

Werkstoffe:

Antriebskette: 'Edelstahl, gehärtet'

Antriebswelle: 'Edelstahl'

Maschinenrahmen: '1.4571/1.4404'

Stabprofile: '1.4571/1.4404'

Räumerbalken: '1.4571/1.4404'

Alle produktberührten Teile in Edelstahl -Werkstoff 1.4571/1.4404 gefertigt (ausgenommen Antriebe und Lagerungen) und im Vollbad gebeizt und passiviert.

Angebotsspezifikation:

Abwasserzufluss pro Rechen: bis 370 l/s

Spaltweite:  5 mm

Rechenstäbe an stärkster Stelle: mind. '5,0' mm

Strömungsgeschwindigkeit: max. 1,55m/s
bei Q max. mit 40 % Belegung

Gerinnetiefe:  ca. 1500 mm

Gerinnebreite:  ca. 1200 mm

Einbauwinkel:  ca. 70°

Der Einbauwinkel ist unter Berücksichtigung der Einbaubedingungen zu Wählen. Zu Beachten ist insbesondere die Einwurfhöhe der Waschpressen, und die Verteilung von der Waschpresse auf die Rechengutcontainer.

Erforderliche Abwurfhöhe über
Gerinneoberkante:  an die nachfolgende  Waschpresse angepasst

max. zulässige Einstauhöhe
vor dem Rechen:  930 mm

Wassertiefe nach dem Rechen,
Unterwasserstrom:  540 mm

Wichtiger Hinweis:

Die Antriebsleistung und Rechenkonstruktion ist so auszulegen, dass Spülstöße mit hohem Frachtanteil aus dem Kanalnetz bei Regenereignissen problemlos verarbeitet werden können und es zu keinen Ausfällen der Rechenanlage kommt.

Auf eine fachgerechte Nachbehandlung der verarbeiteten Edelstähle im Vollbad wird besonders Wert gelegt. Die Vollbadbeizung und Passivierung (z. B. keine Sprühbadbeizung, etc.) ist dabei zu garantieren.

Raumhöhe über OK Gerinne: ca. 5,42 m

Raumhöhe bis UK Kranschiene: ca. 5,22 m

Rechenguträumung

Anzahl der Räumbalken: mind. 5 Stück
Rechengutaustragskapazität :  mind. 1 m³/h

Reinigungsintervall:  ca. 7 s

Antrieb

Spannung: '400' V

Frequenz: '50' Hz

Schutzart:  IP '65'

Ex-Schutz: 'II 2G Ex IIA mind. T3'

Leistung: '..............................'
kW
Nennstrom: '...............................'
A

Vorverkabelung der Antriebe / Kabel auf einen zentralen Kabelklemmenkasten mit Ex-Schutz. Die Positionierung des Klemmenkastens ist mit dem AG abzustimmen. Kabelführung an der Maschine in Edelstahl-Schutzrohren.

Aggregat geeignet zur Aufstellung in Ex-Zone 2.

Herstellerdaten:

Fabrikat: '......................................'

Typ: '......................................'

Hebezeuge stehen in der Rechenhalle nicht zur Verfügung. Der entsprechende Mehraufwand ist einzukalkulieren.

Auf die beiliegende Zeichnung wird verwiesen, diese ist zu beachten.

Rechenanlage komplett liefern und einschl. allem erforderlichen Montage- und Befestigungsmaterial betriebsbereit montieren.
Menge: 2,000 St

**13.1.2 Einwurftrichter Rechengutwaschpresse**
Passend für den Rechengutabwurf auf die nachfolgende Rechengutwaschpresse als geschweißte Konstruktion aus Edelstahl.

Der Winkel der Trichter ist so zu wählen, dass sich kein Rechengut aufstauen kann.

Für erforderliche Wartungs- und Reparaturarbeiten an der Waschpresse oder an der Förderschnecke ist der Einwurftrichter leicht demontierbar, klappbar oder mit entsprechenden Wartungsöffnungen auszuführen.

Der Einwurftrichter ist mit einer klappbaren Revisionsöffnung zu versehen. Dabei ist zu beachten, dass der Deckel leicht und ohne großen Aufwand und Werkzeug (z.B. Einsatz von Schrauben mit Sterngriff) abzunehmen ist.

Werkstoffe:

Materialstärke: 'min. 3' mm

Material: 'Edelstahl 1.4571/1.4404 o. glw.'

Technische Daten:

TS-Gehalt des Rechenguts: ca. 10%ig

inkl. aller Verfahrensschritte zur Herstellung und Befestigungsmaterial aus Werkstoff 1.4571/1.4404.

liefern und montieren
Menge: 2,000 St

**13.1.3 Rechengutwaschpresse**
Rechengutwäsche in EX-geschützter Ausführung zur Behandlung des Rechengutes aus der vorgeschalteten Rechenanlage; Rechengutwaschpresse in EX-geschützter Ausführung zur Volumenreduzierung und zum Auswaschen organischer Bestandteile. Ausführung in stabiler Konstruktion aus Werkstoff 1.4571/1.4404 (V4A). Die Durchsatzleistung des Wäschers ist auf die Rechenanlage abzustimmen.

Automatische Rechengutwaschanlage zur kontinuierlichen Auswaschung der partikulär gebundenen Bestandteile (Fäkalstoffe) aus dem Rechengut mit anschließender Verdichtung, Entwässerung, und Abwurf über Pressrohr in einen Abwurfschacht.
Garantiewerte:

Durchsatzleistung Rohrechengut: ca. 2,2 m³/h

Kapazität mit Waschung: ca. 1,5  m³/h

erreichbare Gewichtsreduzierung: 60 - 75 %

Entwässerungsgrad:  35 - 40 % TS

Die Beschickung der Waschpresse erfolgt direkt aus der vorgeschalteten Rechengutförderung.

Ab einer gewissen Rechengutmenge startet die Wasch- und Pressschnecke und fördert das Rechengut in das Steigrohr.
Gleichzeitig startet ein Waschzyklus, d.h. zeitlich versetzt wird Waschwasser in den Trichter und in das Steigrohr gegeben. Die Förderschnecke kann, zur Optimierung der Wäsche, impuls-/pausemäßig betrieben werden.

Das Waschwasser durchströmt mit den ausgewaschenen Bestandteilen die Siebfläche des Steigrohres und wird dem Abwasserstrom wieder zugegeben. Das gewaschene Rechengut wird anschließend entwässert, kompaktiert und mittels konischen Austragsrohr in einen Übergabeschacht mit weiterführendem Förderrohr gefördert.

Der Rechengutauswurf muß den örtlichen Notwendigkeiten entsprechend ausgeführt werden, hierzu wird auf die beiliegende Zeichnung verwiesen. Der Rechengutabwurf hat an dem dort definierten Abwurfpunkt zu erfolgen.

Nach Anspringen der Sicherheitsabschaltung muss die Waschpresse sofort gestoppt und ein Reversierbetrieb gestartet werden.

Sollte nach einer dreimaligen Reversion die Waschpresse noch immer auf Überlast schalten, so muss über die elektrische Schalt- und Steueranlage eine Störmeldung generiert werden.

Die Waschpresse muss demzufolge sowohl für den Vorwärts- als auch für den Rückwärtsbetrieb geeignet sein.

Ausführung der Anlage gem. GUV/ UVV (neuester Stand). Eine Vollbadbeizung der Edelstahlteile ist zu garantieren. Der EX-Schutz gem. aktuellen Bestimmungen ist dabei zu gewährleisten.

Technische Daten:
verwendetes WaschwasserBetriebswasser

Waschwasserdruck:  ca. 4-8 bar

Die Anlage ist auf diesen Druck auszulegen, falls erforderlich sind Druckminderer einzukalkulieren.

Anschlussnennweite:  min. 2"

Waschwasserbedarf:
'.........'
l/s

Ausführungsmerkmale:

Material:

- Grundkörper:  Edelstahl 1.4571/1.4404

- Förder-/Pressschnecke: Edelstahl 1.4571/1.4404

- Förderleisten:  Hardox 400, 48 HRC od.  glw.
- Presswendeln mit Hartmetallaufschweißung
- Motore, Antriebe mit hochwertigem Schutzanstrich
- Beizung und Passivierung im Vollbad

Materialstärken:
- Wendelstärke im Waschbereich: mind. 10 mm
- Wendelstärke in der Presszone: mind. 20 mm
- Schneckendurchmesser: mind. 256 mm
- Austragsrohranschlussflansch: mind. DN 250
- Steigrohr  mind. 3 mm
- Pressrohr (Bereich Förderleisten)mind. 3 mm

Antrieb Waschpresse:

Leistung
'................'
kW
Spannung  400 V
Frequenz  50 Hz
Schutzart:  IP 65

Überwachungseinrichtung im Trichter:
Der Rechengutaufnahmetrichter ist mit einer geeigneten Messeinrichtung einschl. Ex-Schutz zu überwachen, um Füllungsgrad, Überfüllung, usw. zu registrieren.

Presswasserauffangwanne:
Auffangwanne für das Wasch- bzw. Presswasser, aus Werkstoff Edelstahl 1.4571/1.4404; inkl. maschineninterne Verrohrung innerhalb der Maschine zum zentralen Wasseranschluss der Maschine; geeignet für die automatische Zugabe von Brauchwasser. Komplett montiert an der Anlage; komplett mit allem erforderlichen Zubehör; alle Bauteile müssen für die Installation im Ex-Bereich (nach neuestem Stand) geeignet sein.

Waschwasserzuführung:
Automatische Waschwasserzugabe für den Waschvorgang, einschließlich maschineninterne Verrohrung innerhalb der Maschine, Zusammenführung auf 1 zentrale Anschlussmöglichkeit mit flexiblem Edelstahl  Anschlusschlauch; komplett montiert an der Anlage.

Automatisierung der Waschwasserzugabe und der Presswasserauffangwannenspülung über mind. jeweils ein Magnetventil. Alle Bauteile müssen für die Installation im Ex-Bereich (nach neuestem Stand) geeignet sein.

Magnetventil:2/2-Wege-Durchgangsventil, vorgesteuert, stromlos geschlossen
Gehäusewerkstoff: Edelstahl
Dichtwerkstoff: NBR
Betriebsspannung: 24 V Gleichstrom
Schutzart:  IP 65
Ex-Schutz: 'II 2G Ex IIA mind. T3'

Magnetventil geeignet für Brauchwasser mit Partikelgröße
min. 800µm

Austragsrohr:
Der Abwurf des gewaschenen Rechengutes erfolgt über ein Press- bzw. Förderrohr. Das Pressrohr ist für diesen Zweck in der erf. Länge und der notwendigen Abwurfhöhe, ggf. mit Unterstützungskonstruktion, zu erstellen. Verstopfungen durch das entwässerte Rechengut müssen ausgeschlossen sein. Das Press- und Förderrohr ist so auszulegen, dass der Abwurf des Rechengutes in den Container erfolgt.

Werkstoff:  1.4571/1.4404

Nennweite:  mind. DN 300 am Anfang

Länge Austragsrohr  ca. 5 m
Anzahlbögen  ca. 3 Stück

Leistung
'................'
kW
Spannung  400 V
Frequenz  50Hz
Schutzart:  IP 65

Ablaufleitung Presswasser:
Ableitung des Press-/ Waschwassers aus der Waschpresse in das Gerinne zurück, im Wesentlichen bestehend aus:
- Presswasserablaufrohrleitung aus der Auffangwanne in das darunter liegende Gerinne, aus Werkstoff Edelstahl 1.4571/1.4404 (V4A),
- Montage der Leitungen im Zuge der Gesamtmaßnahme

Gehäusewerkstoff:  Edelstahl
Membranwerkstoff:  NBR
Betriebsspannung:  24 V DC
Schutzart:  IP 65
Ex-Schutz: 'II 2G Ex IIA mind. T3'

Vorverkabelung:
Die Maschine ist intern komplett zu verkabeln und mit einem zentralen, ex-geschützten Klemmenkasten zu versehen. Die Kabelleerrohre an der Maschine sind dabei als Edelstahl-Leerrohre auszuführen.

Werkstoffe:
Grundkörper, Einwurftrichter, Revisionsöffnungen einschl. Scharniere, Friktionsbogen, Pressrohr, Spirale mit Zentrumsrohr, Schnecke mit Zentrumsrohr, Fußwinkel, Wasserleitungen, Formteile, Fittings, Ablaufwanne, etc.; alle mediumberührten Teile in Edelstahl 1.4571/1.4404 (ausgenommen Lagerungen und Antriebe), im Vollbad gebeizt und passiviert.

Aggregat geeignet zur Aufstellung in Ex-Zone 2.
Herstellerdaten:

Fabrikat: '......................................'

Typ: '......................................'

Hebezeuge stehen in der Rechenhalle nicht zur Verfügung. Der entsprechende Mehraufwand ist einzukalkulieren.

Auf die beiliegende Zeichnung wird verwiesen, diese ist zu beachten.

Die Zugänglichkeit ist  über ein Tor Breite ca. 2,5 m und Höhe ca. 2,5 m möglich.

Waschpresse komplett liefern und einschl allem erforderlichen Montage- und Befestigungsmaterial aus 1.4571/1.4404 betriebsbereit montieren.
Menge: 1,000 St

**13.1.4 Rechengutwaschpresse**
Rechengutwäsche in EX-geschützter Ausführung zur Behandlung des Rechengutes aus der vorgeschalteten Rechenanlage; Rechengutwaschpresse in EX-geschützter Ausführung zur Volumenreduzierung und zum Auswaschen organischer Bestandteile. Ausführung in stabiler Konstruktion aus Werkstoff 1.4571/1.4404 (V4A). Die Durchsatzleistung des Wäschers ist auf die Rechenanlage abzustimmen.

Automatische Rechengutwaschanlage zur kontinuierlichen Auswaschung der partikulär gebundenen Bestandteile (Fäkalstoffe) aus dem Rechengut mit anschließender Verdichtung, Entwässerung, und Abwurf über Pressrohr in einen Abwurfschacht.
Garantiewerte:

Durchsatzleistung Rohrechengut: ca. 2,2 m³/h

Kapazität mit Waschung: ca. 1,5  m³/h

erreichbare Gewichtsreduzierung: 60 - 75 %

Entwässerungsgrad:  35 - 40 % TS

Die Beschickung der Waschpresse erfolgt direkt aus der vorgeschalteten Rechengutförderung.

Ab einer gewissen Rechengutmenge startet die Wasch- und Pressschnecke und fördert das Rechengut in das Steigrohr.
Gleichzeitig startet ein Waschzyklus, d.h. zeitlich versetzt wird Waschwasser in den Trichter und in das Steigrohr gegeben. Die Förderschnecke kann, zur Optimierung der Wäsche, impuls-/pausemäßig betrieben werden.

Das Waschwasser durchströmt mit den ausgewaschenen Bestandteilen die Siebfläche des Steigrohres und wird dem Abwasserstrom wieder zugegeben. Das gewaschene Rechengut wird anschließend entwässert, kompaktiert und mittels konischen Austragsrohr in einen Übergabeschacht mit weiterführendem Förderrohr gefördert.

Der Rechengutauswurf muß den örtlichen Notwendigkeiten entsprechend ausgeführt werden, hierzu wird auf die beiliegende Zeichnung verwiesen. Der Rechengutabwurf hat an dem dort definierten Abwurfpunkt zu erfolgen.

Nach Anspringen der Sicherheitsabschaltung muss die Waschpresse sofort gestoppt und ein Reversierbetrieb gestartet werden.

Sollte nach einer dreimaligen Reversion die Waschpresse noch immer auf Überlast schalten, so muss über die elektrische Schalt- und Steueranlage eine Störmeldung generiert werden.

Die Waschpresse muss demzufolge sowohl für den Vorwärts- als auch für den Rückwärtsbetrieb geeignet sein.

Ausführung der Anlage gem. GUV/ UVV (neuester Stand). Eine Vollbadbeizung der Edelstahlteile ist zu garantieren. Der EX-Schutz gem. aktuellen Bestimmungen ist dabei zu gewährleisten.

Technische Daten:
verwendetes WaschwasserBetriebswasser

Waschwasserdruck:  ca. 4-8 bar

Die Anlage ist auf diesen Druck auszulegen, falls erforderlich sind Druckminderer einzukalkulieren.

Anschlussnennweite:  min. 2"

Waschwasserbedarf:
'.........'
l/s

Ausführungsmerkmale:

Material:

- Grundkörper:  Edelstahl 1.4571/1.4404

- Förder-/Pressschnecke: Edelstahl 1.4571/1.4404

- Förderleisten:  Hardox 400, 48 HRC od.  glw.
- Presswendeln mit Hartmetallaufschweißung
- Motore, Antriebe mit hochwertigem Schutzanstrich
- Beizung und Passivierung im Vollbad

Materialstärken:
- Wendelstärke im Waschbereich: mind. 10 mm
- Wendelstärke in der Presszone: mind. 20 mm
- Schneckendurchmesser: mind. 256 mm
- Austragsrohranschlussflansch: mind. DN 250
- Steigrohr  mind. 3 mm
- Pressrohr (Bereich Förderleisten)mind. 3 mm

Antrieb Waschpresse:

Leistung
'................'
kW
Spannung  400 V
Frequenz  50 Hz
Schutzart:  IP 65

Überwachungseinrichtung im Trichter:
Der Rechengutaufnahmetrichter ist mit einer geeigneten Messeinrichtung einschl. Ex-Schutz zu überwachen, um Füllungsgrad, Überfüllung, usw. zu registrieren.

Presswasserauffangwanne:
Auffangwanne für das Wasch- bzw. Presswasser, aus Werkstoff Edelstahl 1.4571/1.4404; inkl. maschineninterne Verrohrung innerhalb der Maschine zum zentralen Wasseranschluss der Maschine; geeignet für die automatische Zugabe von Brauchwasser. Komplett montiert an der Anlage; komplett mit allem erforderlichen Zubehör; alle Bauteile müssen für die Installation im Ex-Bereich (nach neuestem Stand) geeignet sein.

Waschwasserzuführung:
Automatische Waschwasserzugabe für den Waschvorgang, einschließlich maschineninterne Verrohrung innerhalb der Maschine, Zusammenführung auf 1 zentrale Anschlussmöglichkeit mit flexiblem Edelstahl  Anschlusschlauch; komplett montiert an der Anlage.

Automatisierung der Waschwasserzugabe und der Presswasserauffangwannenspülung über mind. jeweils ein Magnetventil. Alle Bauteile müssen für die Installation im Ex-Bereich (nach neuestem Stand) geeignet sein.

Magnetventil:2/2-Wege-Durchgangsventil, vorgesteuert, stromlos geschlossen
Gehäusewerkstoff: Edelstahl
Dichtwerkstoff: NBR
Betriebsspannung: 24 V Gleichstrom
Schutzart:  IP 65
Ex-Schutz: 'II 2G Ex IIA mind. T3'

Magnetventil geeignet für Brauchwasser mit Partikelgröße
min. 800µm

Austragsrohr:
Der Abwurf des gewaschenen Rechengutes erfolgt über ein Press- bzw. Förderrohr. Das Pressrohr ist für diesen Zweck in der erf. Länge und der notwendigen Abwurfhöhe, ggf. mit Unterstützungskonstruktion, zu erstellen. Verstopfungen durch das entwässerte Rechengut müssen ausgeschlossen sein. Das Press- und Förderrohr ist so auszulegen, dass der Abwurf des Rechengutes in den Container erfolgt.

Werkstoff:  1.4571/1.4404

Nennweite:  mind. DN 300 am Anfang

Länge Austragsrohr  ca. 4 m
Anzahlbögen  ca. 3 Stück

Leistung
'................'
kW
Spannung  400 V
Frequenz  50Hz
Schutzart:  IP 65

Ablaufleitung Presswasser:
Ableitung des Press-/ Waschwassers aus der Waschpresse in das Gerinne zurück, im Wesentlichen bestehend aus:
- Presswasserablaufrohrleitung aus der Auffangwanne in das darunter liegende Gerinne, aus Werkstoff Edelstahl 1.4571/1.4404 (V4A),
- Montage der Leitungen im Zuge der Gesamtmaßnahme

Gehäusewerkstoff:  Edelstahl
Membranwerkstoff:  NBR
Betriebsspannung:  24 V DC
Schutzart:  IP 65
Ex-Schutz: 'II 2G Ex IIA mind. T3'

Vorverkabelung:
Die Maschine ist intern komplett zu verkabeln und mit einem zentralen, ex-geschützten Klemmenkasten zu versehen. Die Kabelleerrohre an der Maschine sind dabei als Edelstahl-Leerrohre auszuführen.

Werkstoffe:
Grundkörper, Einwurftrichter, Revisionsöffnungen einschl. Scharniere, Friktionsbogen, Pressrohr, Spirale mit Zentrumsrohr, Schnecke mit Zentrumsrohr, Fußwinkel, Wasserleitungen, Formteile, Fittings, Ablaufwanne, etc.; alle mediumberührten Teile in Edelstahl 1.4571/1.4404 (ausgenommen Lagerungen und Antriebe), im Vollbad gebeizt und passiviert.

Aggregat geeignet zur Aufstellung in Ex-Zone 2.
Herstellerdaten:

Fabrikat: '......................................'

Typ: '......................................'

Hebezeuge stehen in der Rechenhalle nicht zur Verfügung. Der entsprechende Mehraufwand ist einzukalkulieren.

Auf die beiliegende Zeichnung wird verwiesen, diese ist zu beachten.

Die Zugänglichkeit ist  über ein Tor Breite ca. 2,5 m und Höhe ca. 2,5 m möglich.

Waschpresse komplett liefern und einschl allem erforderlichen Montage- und Befestigungsmaterial aus 1.4571/1.4404 betriebsbereit montieren.
Menge: 1,000 St

**13.1.5 Absackvorrichtung**
Absackvorrichtung für die geruchsgeschlossene Entsorgung des Rechengutes inkl. einem verrottbarem Endlossack.
Die Absackvorrichtung wird an den Austrag der Waschpresse  angebracht. Die Anbringung muss so ausgeführt sein, daß vom Betriebspersonal die Säcke problemlos abgetrennt bzw. auf die Absackvorrichtung aufgebracht werden können.

Die Befestigung an der Rohrleitung ist in Edelstahl auszuführen,

liefern und montieren
Menge: 2,000 St

**13.1.6 Lamellenvorhang Gerinne**
zur Montage im Gerinne an der Wandinnenseite, bestehend aus einzelnen ca. 30mm überlappenden Lamellen, zwischen Flacheisen aus Edelstahl verschraubt.

Lamellenbreite: ca. 300mm
Matreialstärke: ca. 5mm
Breite:  ca. 1500mm
Höhe:  ca. 560mm

Werkstoff: EPDM mit Gewebeeinlage
komplett liefern und einschl. allem erforderlichen Montage- und Befestigungsmaterial aus 1.4571/1.4404 montieren.
Menge: 2,000 St

**13.1.7 Radarsensor 0 - 10m (Ex)**
Radarsensor
für Füllstandsmessung in Flüssigkeiten

Messbereich: 0 - 10 m Flüssigkeiten
  (offene Gerinne der Schächte)
Auflösung:+/-2 mm
Antenne:  Hornantenne 80mm, gekapselt
Schutzart: IP68, überflutbar
Ausgangssignal: 4-20mA
Interface:  HART
Ex-Schutz: II 2G Ex IIA mind. T3
Prozessanschluss: G1,5" (incl. Befestigungsmutter)
Signalanschluss: Kabel 10m
Versorgungssp.: 24VDC
Gehäuse: Kunststoff
Werkstoff: PP
Temperatur:-40°C bis +80°C
Zubehör:
- Auswertegerät/Speisetrenner (Ex)
- Montagebügel
- Wandausleger 200-800mm

Fabrikat:  Vega oder glw.
Typ:  Vegapuls WL61ex oder glw.
  + Vegamet 391ex oder glw.

Herstellerdaten:

Fabrikat: '......................................'

Typ: '......................................'

liefern und montieren
Menge: 3,000 St

**13.1.9 Elektrischer Schaltschrank**
*** Pauschalposition
Zur Ansteuerung folgender Komponenten:

- 2 St. Harkenumlaufrechen einschl. aller erforderlichen Ventile, Messungen, Überwachungen, etc.
- 2 St. Waschpressen einschl. aller erforderlichen Ventile, Messungen, Überwachungen, etc.
- Wasserspiegeldifferenzmessungen (3 Radarsensoren)
- Vor-Ort-Steuerstellen in der Rechenhalle
- 2 St. Not-Aus-Schaltern
- Mit allen Bedien-, Schalt-, Steuer-, und Regeleinrichtungen zum vollautomatischen Betrieb

Der Schaltschrank für die Steuerung wird im angrenzenden Elektroraum, Entfernung ca. 15 m montiert. Die Verkabelung zwischen der kompletten Rechenanlage einschl. Rechengutaufbereitung, Vor-Ort-Bedienung, Reparaturschalter je Antrieb, Messtechnik und Schaltanlage ist in die Position einzukalkulieren. Die gasdichte Wanddurchführung vom Rechenraum in Schaltraum mit Kernbohrungen ist einzukalkulieren. Die Kabeltrassen werden bauseits ausgebaut, die Kabelwege von der bauseitigen Trasse bis zum Klemmenkasten des jeweiligen Aggregats ist mit einzukalkulieren.

Installationsmaterial Werkstoff: komplett 1.4301

Stahlgehäuse mit Edelstahlsockel, lackiert RAL nach Wahl des AG, zur Aufnahme der Sicherungs- und Steuerungselemente für die Rechenanlage mit mind. 20 % Platzreserve.

Aufstellungsort: angrenzender Schaltraum
  EX-freie Zone

Sämtliche Betriebs- und Störmeldungen sowie Mess- und Sollwerte sind zur Übertragung an das Prozessleitsystem über eine Ethernet Netzwerkkopplung Profinet bereitzustellen, ebenso die Möglichkeit zur vollständigen Steuerung der Anlage und einzelnen Aggregate.

Bedienung:

Betriebswahl über Bediendisplay Hand-0-Auto für jeden Antrieb; für Schneckenantriebe mit Rücklauf-Funktion, zusätzliche Betriebswahlschalter können an einem Vor-Ort-Schalter situiert sein.

Mit Automatisierungsgerät:

SPS  Fabrikat: Siemens S7-15xx

Angeb. Fabrikat:
'.....................................'

Angeb. Typ:
'.....................................'

zur Weitergabe aller Prozessdaten an die Zentrale SPS im Schaltraum sowie zum PLS.

Mit Touch-Panel-Bediengerät 12"

- Panel zur Anzeige sämtlicher Betriebs- und Störmeldungen, Messungen sowie zur Bedienung sämtlicher Antriebe und Einrichtungen
- Mit Verbindungskabel und Steckern zur SPS auf die Schnittstelle, inkl. Programmierung

Schaltschrank einschließlich aller notwendigen Verbindungsrahmen und Seitenteile.
Mit Schaltschrankbeleuchtung und 230 V Steckdose

Frequenzumrichter für folgende Aggregate sind enthalten:

- Antriebe falls erforderlich

Bei der Aufteilung der Geräte ist ein freier Platz von mind. 20 % vorzusehen.

Bei Störung, bzw. Ausfall einer maschinellen Einrichtung muss eine automatische Abschaltung der Gesamtanlage erfolgen, wobei dies mit entsprechenden zeitlichen Verzögerungen analog zum Materialdurchfluss zu erfolgen hat.

Der Schaltschrank ist intern komplett verdrahtet, einschl. mit den notwendigen Verriegelungen bis zu einer Klemmleiste, gemäß den VDE-Vorschriften.

Für die Kühlung des Schaltschrankes ist ein Lüfter mit Filter und Abluftgitter einzusetzen.

Fabrikat Schaltschrank: Rittal VX

Fabrikat Frequenzumrichter:
'..................................'

Schutzart:  IP 54

Betriebsspannung:  400 / 230 V AC

Frequenz:  50 Hz

Steuerspannung:  220 / 24 V DC

Absicherung:  Max. 100 A

Netzform:  TN-S-System
  (5-adrige Zuleitung)

Schaltschrankabmessungen:

Höhe:  2000 mm

Tiefe:  600 mm

Höhe Sockel: 100 mm Edelstahl

Türen Schaltschrank mit Komfortgriff, Zahlenschloss 4-stellig und vorbereitet für Profil Halbzylinder, Schaltplantasche.

In jeder Tür ist ein Türkontaktschalter als Magnetschalter mit Schaltmagneten als Aufbaugehäuse mit Beschriftungsfeld in der Schaltschranktür vorzusehen. Die Kontakte sind auf Klemmen zu führen. Die Signale werden von der übergeordneten SPS abgeholt und verarbeitet.

System:  1S + 1Ö
Ausführung:  24 VDC

Der Schaltschrank ist betriebsfertig und bis an die unteren Klemmen verdrahtet und funktionsgeprüft frei Baustelle anzuliefern und zu montieren.

Die Steuerspannung ist über ein Batterieladegerät mit Pufferbatterie zu versorgen.

Die Einspeisung in der Schaltanlagenverteilung ist mit 3-poligen Strommessungen und Multifunktionsmessgerät auszurüsten. Datenanbindung über Bus-Kopplung an die SPS, einschl. Visualisierung und Darstellung der Momentan- und Verbrauchswerte.

Not-Aus-Schaltgerät mit Kontakten zur Verbindung weiterer Not-Aus-Kreise in weiteren Schaltanlagen.

Bei Zuleitungen von der Unterverteilung >10 m zum Schaltschrank ist ein Ableiter Typ 2 einzusetzen.

Messungen und Geräte, die außerhalb des Gebäudes angeordnet sind, müssen über Überspannungsschutzgeräte geführt werden.

Einzukalkulieren ist die erforderliche Niveausteuerung durch Echolot-Wasserspiegeldifferenzmessung. Je Rechen ist eine Messung vorzusehen.

Wiedereinschaltautomatik bei Ausfall der Hauptstromversorgung mit einstellbarer Startverzögerung.

Einzukalkulieren sind die Vor-Ort-Schalter mit EX-Schutz zur Wandmontage, mit aufgebautem Not-Aus-Schlagtaster und Wahlschalter. Die Vor-Ort-Steuerstellen für jeden Antrieb werden direkt im Rechenraum installiert.

Vor-Ort- Steuerstellen:

- Schlüsselschalter Hand - 0 - Auto
- Leuchtdrucktaster Grün Ein
- Leuchtdrucktaster Rot Aus

Mit Funktionstest, Einstellung der Parameter mit Parameterliste, Drehrichtungsprüfungen, Inbetriebnahme mit Inbetriebnahmeprotokoll und Prüfprotokoll gem. VDE 0100 Teil 600 + 610.
Einweisung des Betriebspersonal mit Einweisungsprotokoll.

EX-Schutz: mind. II 2G EEx IIA T3

Die Betriebsstundenzählung sämtlicher Antriebe ist in der SPS aufgelegt und muss unverlierbar gespeichert, auslesbar und über das Bedienpanel abrufbar sein.

Revidierte Schaltpläne sind mit der Dokumentation 3-fach sowie auf Datenträger vorzulegen.
Menge: 1,000 psch

**13.1.10 Anlagenspezifische Software**
*** Pauschalposition
für die Rechenanlage
folgende Arbeiten sind im Umfang der Programmerstellung enthalten:
- Klärung der Aufgabenstellung und Pflichtenhefterstellung mit Auftraggeber, Ingenieur-Büro und Verfahrensfirmen
- Programmerstellung und Dokumentation mit Signallisten, Anweisungslisten und Funktionsdarstellungen (1x Papierform, 1 x auf CD)
- Software für Steuerung der kompl.  Rechenanlage
- Software für Buskommunikation zur Datenübertragung an eine übergeordnete SPS / PLS über Ethernet TCP/IP.
Menge: 1,000 psch

**13.1.11 Erdungsanlage**
*** Pauschalposition
Die Anlagenteile sind an die bauseits vorhandene
Blitzschutz-und Erdungsanlage anzuschließen.
Die Erweiterung ist gemäß den aktuellen VDE-Vorschriften,
den DIN-Vorschriften, sowie den geltenden Europanormen
auszuführen.
Die Blitzschutz-und Erdungsanlage wird in feuchten und
nassen Räumen errichtet und betrieben.
Es sind die entsprechenden Materialien anzuwenden.
Erdungsanschlüsse sind verzinkte Stahlteile, verzinkte Rohre,
sowie an Rohre und Stahlteile aus V2A bzw. V4A Edelstahl
herzustellen.

Die Erdungsanlage umfasst:

- Lieferung und Montage einer Potentialausgleichschiene mit  Anschluss an eine bauseitige Erdungsfahne bzw. an einen Erdungsfestpunkt.
- Erdungsanschlüsse an metallene Kabelrinnen,  Wasserleitungen, Schlammleitungen, Schutzrohre, schwenkbare Fördereinrichtungen, Maschinenteile, Geländer, Treppen, Leitern, etc. mit geeignetem Anschlussmaterial.
- mit isoliertem Leitungsmaterial und Schutzrohre an Stahlkonstruktion befestigt. Mindestquerschnitt 16 qmm CU
- mit Erdungsmessprotokoll.
Menge: 1,000 psch

#### Abschnitt 13.2 Container und Schienenanlage

**13.2.1 Schienen für Containerfahranlage**
für den Rechen - und Sandfangcontainer.

Einbauort: 'Rechengebäude'

Schienen ausgeführt als Typ A45 nach DIN 536, mit verschraubtem Spurkranzwinkel (L-Profil 50 x 50 x 3 mm) zum Überfahren.
Einbau der Schienen auf Streifenfundamenten bzw. auf der Bodenplatte (innen).  Die Schienenenden sind mit einem Gehrungschnitt versehen, so dass ein reibungsloser Lauf der Räder gewährleistet ist.

Material: 'Stahl, feuerverzinkt'

Fussflansche fertig gebohrt, inkl. Befestigungsmaterial, Unterlagsmaterial, Ankerlängen zum Ausgleich von Fundamentunebenheiten bis 20 mm.

Die Schienen werden im Rechengebäude auf dem Rohfussboden befestigt, und anschließend wird bauseits der Estrich eingebracht. An der Schieneninnenseite sind Haltewinkel an den Flacheisen anzubringen.

Inkl. alle erforderlichen Bohrungen (d = 20 mm) für Entwässerung.

Die Schienen sind mit Endanschlägen zu versehen.

Die ausgeschriebene Menge bezieht sich auf verlegte Meter Schienen.

Die Montage der Schienen erfolgt in zwei Bauabschnitten.

Der erste Bauabschnitt umfasst die Montage der Schienen im neuen Rechengebäude sowie im davorliegenden Außenbereich.

Der zweite Bauabschnitt erfolgt nach der Demontage des bestehenden Rechengebäudes. Dabei werden die Schienen an die im ersten Bauabschnitt hergestellte Schienenanlage angeschlossen und fertiggestellt.

Inkl. Befestigungsmaterial, Verbundanker aus Edelstahl, Flacheisen, Haltewinkel etc.

liefern und montieren
Menge: 20,000 m

**13.2.2 Zulage Schienenentwässerung**
Seitlich oder am Ende der Spurkranzwinkel schräg eingeschweißte Entwässerungsrohre zum Anschluss an Entwässerungsrinnen.

Durchmesser: ca. 40 mm

Länge:  bis. 300 mm

Material: 'Stahl, feuerverzinkt'

liefern und montieren
Menge: 4,000 St

**13.2.3 Container-Transportwagen mit Drehkranz**
Schienengebundener Container Transportwagen mit feststellbarem Drehkranz zur Aufnahme von 1 Absetzcontainer (Flachbettausführung), händisch angetrieben mit Rätsche

zur Aufnahme und zum Transport von vorhandenen Containern

Abmessungen Container:

Länge: '1900' mm

Breite: '1700' mm

Ausführung:
Wagenbett in stabiler Profilstahlkonstruktion, Trägerrahmen aus U- und T-Profilen. Das Wagenbett liegt über den Rädern. Das Fahrwerk ist in die Trägerkonstruktion eingepasst, wobei die Höhe des Auflagerrahmens die Radpaare überdeckt, damit die niedrigste Bauhöhe der Containerauflage gewährleistet ist. Das Fahrwerk besteht aus zwei einzeln aufgehängten Radachsen.
Die Lagerung über großzügig  (ca. 3-fache Nennlast der Radtraglast) ausgelegten Stehlagern mit zur Wartung gut zugänglich angeordneten Achsen.
Alle Räder sind einzeln auswechselbar und leicht zu demontieren bzw. zu warten.
Die gesamte Aufstellfläche ist mit einem feuerverzinkten Tränenblech abzudecken.

Container-Transportwagen für Container 4-10 m³ geeignet.

Material:

U- und T-Profile: 'St 37'

Technische Daten:

Containeraufstellung: 'längs und quer zur Schiene'

Wagengesamtlänge:  ca. '2400' mm

Wagengesamtbreite:  ca. '2000' mm

Wagenhöhe:  ca. '460' mm

von OK Schiene bis Containerstellfläche

Spurstand:  ca. '1350' mm

von Mitte Schiene bis Mitte Schiene

Radstand:  ca. '1800' mm

Wagentragkraft:  mind. '120' kN

Oberfläche feuerverzinkt nach DIN mind 80µm, Teile, die aus technischen Gründen nicht feuerverzinkt werden können, (Räder, Achsen, Lager) erhalten eine Grund-, einen Zwischen- und 1 Deckanstrich mit einer Mindestschichtstärke von jeweils mind. 40µm.

Die gesamte Aufstellfläche ist mit Tränenblech (feuerverzinkt, wie zuvor beschrieben) abgedeckt.

Aggregat besteht aus nachfolgenden Baugruppen, Einzelteilen oder Zubehör:

1 Fahrwerk mit Grund- und Trägerrahmen und kompletter Tränenblech-Abdeckung,  feuerverzinkt.

1 Satz Container-Einführecken (4 Stück) zur exakten Positionierung des Containers auf dem Wagen. Container-Einführecken mit dem Wagen verschraubt und leicht demontierbar, feuerverzinkt.

Der Container-Transportwagen wird händisch betätigt, dazu ist der Transportwagen mit einer Rätsche zur Übertragung der Kraft auf den Antrieb (Übersetzung) ausgestattet.

liefern und montieren
Menge: 1,000 St

### Bereich 14 Sandfang

#### Abschnitt 14.1 Sandwaschklassierer

**14.1.1 Sandwaschklassierer**
Montageort: Sandwäschergebäude

Sandwaschklassierer mit integriertem Sandwäscher, Rührwerk und Sandklassierschnecke zur optimalen Abscheidung des aus dem Sandfang geförderten Sandfanggut-Wasser-Gemisches (Sand, Feinsand und Organik) sowie zur Trennung in:

a) Abwasser - weitestgehend frei von Feinsanden,
b) organische Bestandteile und
c) reinen Sand mit weniger als 3 % Glühverlust

Der gewaschene Sand muss geeignet sein, gemäß den Bestimmungen der Deponieverordnung 2008 i.d.F.v. 31.8.2012 in einer Baurestmassendeponie (Definition gemäß §4 ff. und Anhang 1 Tabelle 5) abgelagert werden zu können.
Fördermenge Beschickungspumpe: bis 16 l/s

Abscheidegrad Korn 0,2 mm95 %

Glühverlust gewaschener Sand:< 3 %

Anbindung an die Förderungseinrichtungen:

Die Zuführung des Sand-Wasser-Gemisches erfolgt aus dem Sandfang.
Die ggf. erforderlichen Übergangsstücke auf die anbindende Rohrleitung DN 150 sind komplett mitzuliefern.

Der Abwurf des gewaschenen Sandes erfolgt über ein Entwässerungsrohr mit Förderschnecke oder Förderspirale. Das Rohr aus V4A ist für diesen Zweck in der erf. Länge und der notwendigen Abwurfhöhe, ggf. mit Unterstützungskonstruktion, zu erstellen. Verstopfungen durch den Sand müssen ausgeschlossen sein.

Am Entwässerungsrohr ist senkrecht und umlaufend ein Mauerkragen mit min. 50mm angeschweißt. Dieser dient als Tropfkante und Abdichtung zur Fassade.

Die Größe der Sandwäsche und die Nennweite des Transportrohres sind so zu dimensionieren, dass auch die bei
max. Durchfluss stoßweise anfallende Sandmenge störungsfrei aufgenommen, gepresst und weitertransportiert werden kann.

Zum Entfernen von Sperrstoffen muss ein Betrieb im Rückwärtslauf möglich sein. Ebenso muss bei Ausfall der Wasserversorgung die Sandentwässerung voll funktionsfähig bleiben.

Der Abwurf des Austrags ist mit einer händisch verdrehbaren und in der Neigung einstellbaren  Rutsche/Schurre oder Rohrverlängerung, einschl. der erforderlichen Halterungen bis ca. 1,0m über den Container zu versehen. Die Ausrichtung und Verstellmöglichkeit der Schurre hat so zu erfolgen, dass der Container senkrecht nach oben angehoben und verladen werden kann.

Antriebe und Steuerungselemente:

Die Antriebe 230/400 V, 50 Hz, sind für die auftretenden
Betriebszustände ausreichend zu bemessen und mit einem im Langzeitbetrieb wirksamen Überlastungsschutz auszurüsten.

Es sind  mind. 2 Notausschalter vorzusehen.

Der Wäscher ist mit einer Messeinrichtung zu überwachen, um Überfüllungen usw. zu registrieren.

Vorverkabelung der Antriebe / Messungen / Kabel auf einen zentralen Kabelklemmenkasten. Die Positionierung des Klemmenkastens ist mit dem AG abzustimmen. Kabelführung an der Maschine in Schutzrohren aus Edelstahl.

Wasserversorgung:

Für die Waschwasserversorgung ist ein Brauchwasseranschluss, inkl. elektrischem Kugelhahn, Schmutzfänger,
Handabsperrarmaturen, Druckminderer, Schwebekörperdurchflussmesser und sonstigem Zubehör, zu erstellen. Der Brauchwasseranschluss erfolgt aussen am Sandwäscher. Elektrische Anschlussarbeiten wie vorab beschrieben.

Folgende Auslegungswerte sind mindestens einzuhalten:

Trockenrückstand TR, min.:80  %

Glühverlust GV, max.:3,0 %
Abwurfhöhe: mind.  2,0 m

Werkstoff:  1.4571/1.4404

Waschwasserverbrauch: max. 8,0 m³/h

Waschwasserverbrauch:
'..............'
  m³/h
Waschwasserart:  Ablauf Sandfilteranlage

Wasserdruck:  4 - 8bar

Die Anlage ist auf diesen Druck auszulegen, falls erforderlich sind Druckminderer einzukalkulieren.

Anschlussnennweite:  min. 3/4 "

Werkstoffe

Sandwäscher:  1.4571/1.4404

Halterungen:  1.4571/1.4404

Schnecke/Spirale:  1.4571/1.4404
  oder schwarz Stahl

Austragsrohr/Schurre: 1.4571/1.4404

Rohrleitungen:  1.4571/1.4404

Armaturen:  1.4571/1.4404
  soweit möglich

Schwebekörperdurchflussmesser: Kunststoff

Sämtliche an der Anlage eingesetzten Magnetventile sind mit Betriebsspannung 230 V direkt gesteuert (ohne Vorsteuerbohrung), für Dauerbetrieb geeignet auszuführen

Der Wäscher ist komplett mit allem erf. Zubehör einschl allen erforderlichen Armaturen (Elektrokugelhahn am Organikabzug)  zu liefern und betriebsfertig zu montieren. Einschließlich dem V4A-Befestigungsmaterial zur Verschraubung mit Kunstharz-Reaktionsankern im Betonfußboden. Das Bohren der Ankerlöcher gehört zum Lieferumfang. Der Sandwäscher ist auf mind. 3 verstellbaren Füßen aufzustellen.

Inkl. Erstbefüllung mit Flusssand

Herstellerdaten:

Fabrikat: '......................................'

Typ: '......................................'

Hebezeuge stehen nicht zur Verfügung. Der entsprechende Mehraufwand ist einzukalkulieren.

Auf die beiliegende Zeichnung wird verwiesen, diese ist zu beachten.

Komplett liefern und einschl allem erforderlichen Montage- und Befestigungsmaterial betriebsbereit montieren.
Menge: 1,000 St

**14.1.2 Elektrischer Schaltschrank**
*** Pauschalposition
Zur Ansteuerung folgender Komponenten:

- 1 St. Sandwaschklassierer einschl. aller erforderlichen Ventile, Messungen, Überwachungen, etc.
- 2 St. Not-Aus-Schaltern
- Mit allen Bedien-, Schalt-, Steuer-, und Regeleinrichtungen zum vollautomatischen Betrieb
- 1 St. Rolltor (16A)
- 1 St. Heizung (16 A)
- Beleuchtung (6 A)
- 1 St. Ventilator (Einstellbarer Puls-Pausenbetrieb)
- 1 St. Raumtemperaturfühler (Auf Puls-Pausenbetrieb)
Der Schaltschrank für die Steuerung wird im Aufstellraum des Sandwäschers, Entfernung ca. 1 m montiert. Die Verkabelung zwischen dem Sandwaschklassierer, Vor-Ort-Bedienung, Reparaturschalter je Antrieb, Messtechnik und Schaltanlage ist in die Position einzukalkulieren.Die Kabeltrassen werden bauseits ausgebaut, die Kabelwege von der bauseitigen Trasse bis zum Klemmenkasten des jeweiligen Aggregats ist mit einzukalkulieren.
Installationsmaterial Werkstoff: komplett 1.4301

Edelstahlgehäuse mit Edelstahlsockel und Konsolen zum aufstellen auf dem Boden, zur Aufnahme der Sicherungs- und Steuerungselemente für die Sandwäscheranlage mit mind. 20 % Platzreserve.

Aufstellungsort: Sandwäschergebäude
  EX-freie Zone

Sämtliche Betriebs- und Störmeldungen sowie Mess- und Sollwerte sind zur Übertragung an das Prozessleitsystem über eine Ethernet Netzwerkkopplung Profinet bereitzustellen, ebenso die Möglichkeit zur vollständigen Steuerung der Anlage und einzelnen Aggregate.

Funktionsweise:

Der automatische Waschvorgang beginnt mit dem Einschalten der Sandfangpumpen. Das Rührwerk und die Waschwasserzufuhr werden eingeschaltet. Bei Erreichen der zulässigen Sandbetthöhe wird die Sandaustragsschnecke in Takten eingeschaltet und solange Reinsandabgezogen bis der untere Grenzwert erreicht ist. In regelmäßigen Zeitabständen wird der Organikabzugschieber geöffnet.

Bedienung:

Betriebswahl über Bediendisplay Hand-0-Auto für jeden Antrieb; für Schneckenantriebe mit Rücklauf-Funktion, zusätzliche Betriebswahlschalter können an einem Vor-Ort-Schalter situiert sein.

Mit Automatisierungsgerät:

SPS  Fabrikat: Siemens S7-15xx

Angeb. Fabrikat:
'.....................................'

Angeb. Typ:
'.....................................'

zur Weitergabe aller Prozessdaten an die Zentrale SPS im Schaltraum sowie zum PLS.

Mit Touch-Panel-Bediengerät 12"

Panel zur Anzeige sämtlicher Betriebs- und Störmeldungen, Messungen sowie zur Bedienung sämtlicher Antriebe und Einrichtungen
Mit Verbindungskabel und Steckern zur SPS auf die Schnittstelle, inkl. Programmierung

Schaltschrank einschließlich aller notwendigen Verbindungsrahmen und Seitenteile.
Mit Schaltschrankbeleuchtung und 230 V Steckdose

Frequenzumrichter für folgende Aggregate sind enthalten:

- Antriebe falls erforderlich

Bei der Aufteilung der Geräte ist ein freier Platz von mind. 20 % vorzusehen.

Bei Störung, bzw. Ausfall einer maschinellen Einrichtung muss eine automatische Abschaltung der Gesamtanlage erfolgen, wobei dies mit entsprechenden zeitlichen Verzögerungen analog zum Materialdurchfluss zu erfolgen hat.

Der Schaltschrank ist intern komplett verdrahtet, einschl. mit den notwendigen Verriegelungen bis zu einer Klemmleiste, gemäß den VDE-Vorschriften.

Für die Kühlung des Schaltschrankes ist ein Lüfter mit Filter und Abluftgitter einzusetzen.

Fabrikat Schaltschrank: Rittal AX oder VX

Fabrikat Frequenzumrichter:
'..................................'

Schutzart:  IP 54

Betriebsspannung:  400 / 230 V AC

Frequenz:  50 Hz

Steuerspannung:  220 / 24 V DC

Absicherung:  Max. 50 A

Netzform:  TN-S-System
  (5-adrige Zuleitung)

Bei Standschränken:

Tiefe:  600 mm

Höhe Sockel: 100 mm Edelstahl

Türen Schaltschrank mit Komfortgriff, Zahlenschloss 4-stellig und vorbereitet für Profil Halbzylinder, Schaltplantasche.

In jeder Tür ist ein Türkontaktschalter als Magnetschalter mit Schaltmagneten als Aufbaugehäuse mit Beschriftungsfeld in der Schaltschranktür vorzusehen. Die Kontakte sind auf Klemmen zu führen. Die Signale werden von der übergeordneten SPS abgeholt und verarbeitet.

System:  1S + 1Ö
Ausführung:  24 VDC

Der Schaltschrank ist betriebsfertig und bis an die unteren Klemmen verdrahtet und funktionsgeprüft frei Baustelle anzuliefern und zu montieren.

Die Steuerspannung ist über ein Batterieladegerät mit Pufferbatterie zu versorgen.

Die Einspeisung in der Schaltanlagenverteilung ist mit 3-poligen Strommessungen und Multifunktionsmessgerät auszurüsten. Datenanbindung über Bus-Kopplung an die SPS, einschl. Visualisierung und Darstellung der Momentan- und Verbrauchswerte.

Not-Aus-Schaltgerät mit Kontakten zur Verbindung weiterer Not-Aus-Kreise in weiteren Schaltanlagen.

Bei Zuleitungen von der Unterverteilung >10 m zum Schaltschrank ist ein Ableiter Typ 2 einzusetzen.

Messungen und Geräte, die außerhalb des Gebäudes angeordnet sind, müssen über Überspannungsschutzgeräte geführt werden.

Einzukalkulieren ist die erforderliche Niveausteuerung.

Einzukalkulieren sind die Vor-Ort-Schalter zur Wandmontage, mit aufgebautem Not-Aus-Schlagtaster und Wahlschalter. Die Vor-Ort-Steuerstellen für jeden Antrieb werden direkt im Sandwäscherraum installiert.

Mit Funktionstest, Einstellung der Parameter mit Parameterliste, Drehrichtungsprüfungen, Inbetriebnahme mit Inbetriebnahmeprotokoll und Prüfprotokoll gem. VDE 0100 Teil 600 + 610.
Einweisung des Betriebspersonal mit Einweisungsprotokoll.

Die Betriebsstundenzählung sämtlicher Antriebe ist in der SPS aufgelegt und muss unverlierbar gespeichert, auslesbar und über das Bedienpanel abrufbar sein.

Revidierte Schaltpläne sind mit der Dokumentation 3-fach sowie auf Datenträger vorzulegen.
Menge: 1,000 psch

**14.1.3 Anlagenspezifische Software**
*** Pauschalposition
für den Sandwaschklassierer
folgende Arbeiten sind im Umfang der Programmerstellung enthalten:
- Klärung der Aufgabenstellung und Pflichtenhefterstellung mit Auftraggeber, Ingenieur-Büro und Verfahrensfirmen
- Programmerstellung und Dokumentation mit Signallisten, Anweisungslisten und Funktionsdarstellungen (1x Papierform, 1 x auf CD)
- Software für Steuerung des kompl. Sandwaschklassierer
- Software für Buskommunikation zur Datenübertragung an eine übergeordnete SPS / PLS über Ethernet TCP/IP.
Menge: 1,000 psch

**14.1.4 Erdungsanlage**
*** Pauschalposition
Die Anlagenteile sind an die bauseits vorhandene
Blitzschutz-und Erdungsanlage anzuschließen.
Die Erweiterung ist gemäß den aktuellen VDE-Vorschriften,
den DIN-Vorschriften, sowie den geltenden Europanormen
auszuführen.
Die Blitzschutz-und Erdungsanlage wird in feuchten und
nassen Räumen errichtet und betrieben.
Es sind die entsprechenden Materialien anzuwenden.
Erdungsanschlüsse sind verzinkte Stahlteile, verzinkte Rohre,
sowie an Rohre und Stahlteile aus V2A bzw. V4A Edelstahl
herzustellen.

Die Erdungsanlage umfasst:
- Lieferung und Montage einer Potentialausgleichschiene mit  Anschluss an eine bauseitige Erdungsfahne bzw. an einen Erdungsfestpunkt.
- Erdungsanschlüsse an metallene Kabelrinnen,  Wasserleitungen, Schlammleitungen, Schutzrohre, schwenkbare Fördereinrichtungen, Maschinenteile, Gerüste, Geländer, Treppen, Leitern, etc. mit geeignetem Anschlussmaterial.
- mit isoliertem Leitungsmaterial und Schutzrohre an Stahlkonstruktion befestigt. Mindestquerschnitt 16 qmm CU
- mit Erdungsmessprotokoll.
Menge: 1,000 psch

#### Abschnitt 14.2 Ausrüstung Sandfang

**14.2.1 HDPE-Lamellen zur Strömungsberuhigung**
*** Pauschalposition
HDPE-Lamellen zur Strömungsberuhigung, anzubringen an
der Trennwand zwischen Sandfang und Fettfangkammer,
inkl. V4A-Befestigungsmaterial zur Installation an der
Stahlbetonwand, derart gestaltet, daß ein
Pendeln der Lamellen bei Betrieb des Sandfanges
ausgeschlossen ist.

Anzahl Lamellen:  ca. 150 St.

Abmaße der Lamellen L/B/T:  2000 x 100 x 10 mm

Komplett liefern und betriebsfertig montieren.
Menge: 1,000 psch

**14.2.2 Schläuche zur Sandfangbelüftung**
*** Pauschalposition
Die Schläuche sind in die Öffnungen/Leerrohre am Sandfang einzuziehen und an die Versorgungsleitungen anzuschließen.
Schlauch nach CETOP RP 54 P gefertigt
Material:  Polyamid

thermisch und mechanisch hoch belastbar,
sowie uv-, kondenswasser- und ölbeständig
Temp.-Bereich:  -30 bis + 80° C
Betriebsdruck:  0 - 10 bar
Farbe:  schwarz
Länge per Schlauch:  ca. 4 m

Außendurchmesser:  ca. 22mm

Anzahl der Schläuche: ca. 80 St.

einschl. Verschraubung, Formteilen und
Befestigungen

liefern und montieren
Menge: 1,000 psch

**14.2.3 Halteholm Sandfang**
zur Montage über dem Wasserspiegel im Sandfang.
Bestehend aus VA Rohrleitung DN 25 (33,7 x 2,6) den
erforderlichen Halterungen. Enden mit Kappen
verschlossen.

Werkstoff:  1.4571

Montageort:  in Sandfang

liefern und montieren.
Menge: 50,000 m

### Bereich 15 Demontagen

*Hinweis: Abbrucharbeiten*
Abbrucharbeiten

Auf die Beachtung der VOB Teil C, DIN 18459 wird hingewiesen.
Die Vergütung erfolgt nach den anschließend beschriebenen Einzelleistungen, das Ausführungsverfahren ist frei wählbar,
die verbleibenden Bauteile und Einrichtungen dürfen nicht beschädigt werden.

Eventuell erforderliche Gerüste, Abstützungen, Hebebühnen, Leitern u.s.w. sind einzurechnen.

Vor Ausführung der Demontagearbeiten ist der terminliche Ablauf mit der Bauleitung AG abzustimmen.

*Hinweis: Hinweis Demontage*
Die nachfolgend beschriebenen Demontagearbeiten sind im Bereich des bestehenden Betriebsgeländes auszuführen.

Bauseits erfolgt die elektrische Außerbetriebnahme und das Abklemmen der Verbraucher.

Da während der Demontagen der Klärwerksbetrieb nicht eingeschränkt werden darf, sind die Arbeiten in enger Absprache mit der Betriebsleitung und der Bauleitung durchzuführen. Betriebsbedingte zeitliche Unterbrechungen der
Arbeiten sind einzukalkulieren.

Da die Arbeiten im laufenden Betrieb und Abschnittsweise durchgeführt werden, kann die Demontage nicht am Stück erfolgen. Diese wird entsprechend der einzelnen Bauabschnitte erfolgen.

Vom AN sind für alle Demontagen, insbesondere für Kleinleitungen, Rohrleitungen und Armaturen Abrechnungspläne oder Isometrien anzufertigen, die alle Details (z.B. Armaturen, Einzellängen, Trennschnitte, Rohrleitungsbezeichnung, Formstücke, Werkstoffe, Positionsnummer) der Abrechnung enthalten. Einzelne Aufmaßblätter ohne entsprechende Nachweise werden nicht anerkannt!

Bei Mengen die über kg abgerechnet werden sind im Aufmaß Wiegescheine beizulegen oder die Mengenermittlung über Berechnungen nachvollziehbar darzulegen.

Im wesentlichen sind folgende Teilleistungen mit zu erbringen:

A:  Lagerung und Abtransport demontierter
  Anlagenteile, inkl. Stellen der erforderlichen
  Schrott-Container.

B:  Demontage, Zerkleinerung und nach Werkstoffen
  getrennte Sammlung, zzgl. getrennter Sammlung
  von Kabeln und Elektroschrott.

C:  Transport der demontierten Teile auf dem Klärwerksgelände.

D:  Rückbau von Stromkabeln bis zu den jeweiligen
  Betonkanten, mit dauerhafter Sicherung und
  Versiegelung der Kabelenden.

E:  Rückbau vorstehender Gewindeanker, Halterungen,
  Auflagern etc. von demontierten Bauteilen bis
  zu den jeweiligen Betonkanten und Versiegelung.

F:  Fachgerechte Entsorgung von Restmengen an Be-
  triebsstoffen aus zu verschrottenden Aggregaten
  gemäß den Bestimmungen des WHG.

G:  Reinigung der Arbeitsbereiche und Spülung zu
  demontierender Aggregate und Rohrleitungen.
  Die Entsorgung der anfallenden Abwässer erfolgt in Absprache mit dem Betriebspersonal.
  Inklusive Stellen der erf. Dampfstrahlgeräte,
  Schmutzwasserpumpen, Schlauchleitungen, etc.

H:  Alle anfallenden Entsorgungsgebühren und
  Entsorgungsnachweise zur Dokumentation der
  fachgerechten Entsorgung.

J:  Alle erforderliche Gerüste, Arbeitsbühnen,
  Autokrane, Hebezeuge, Werkzeuge etc. zur
  Durchführung der Demontagearbeiten.

K:  Schutz von in Betrieb befindlichen Anlagenteilen
  vor Beschädigungen durch die Demontagearbeiten.

Innerhalb des Arbeitsbereiches stehen keine Hebezeuge
zur Verfügung und es können nur bedingt Autokräne aufgestellt werden.

Der Abtransport kann nur über bestehende
Bauwerksöffnungen und Zufahrten erfolgen. Die aus diesen Umständen erforderliche Zerlegung von großen Anlagenkomponenten ist in die Einheitspreise einzukalkulieren.

Die Rohrleitungen und Einbauteile aus Edelstahl, sowie Teile der Gitterrostabdeckungen verbleiben in Absprache beim Auftraggeber. Diese sind zu demontieren, auf dem Gelände zu transportieren und am vorgegebenen Platz zu lagern.

Die demontierten Teile werden Eigentum des AN.

#### Abschnitt 15.1 Demontage Rohrleitungen

**15.1.1 Demontage Rohrleitung bis einschließlich DN 25**
incl. Flanschen, Dichtungen, Halterungen, Stutzen, Bögen, Armaturen, Einbauten, etc.
incl. aller erforderlichen Trennschnitte

Werkstoff: St. verz. / Stahl schwarz / VA / PE/PVC/Gummi etc.

demontieren und fachgerecht entsorgen
Menge: 434,000 m

**15.1.2 Demontage Rohrleitung bis einschließlich DN 50**
incl. Flanschen, Dichtungen, Halterungen, Stutzen, Bögen,  Einbauten, etc.
incl. aller erforderlichen Trennschnitte

Werkstoff: St. verz. / Stahl schwarz / VA / PE/PVC/Gummi etc.

demontieren und fachgerecht entsorgen
Menge: 11,000 m

**15.1.3 Demontage Rohrleitung bis einschließlich DN 100**
incl. Flanschen, Dichtungen, Halterungen, Stutzen, Bögen,  Einbauten, etc.
incl. aller erforderlichen Trennschnitte

Werkstoff: St. verz. / Stahl schwarz / VA / PE/PVC/Gummi etc.

demontieren und fachgerecht entsorgen
Menge: 93,000 m

**15.1.4 Demontage Rohrleitung bis einschließlich DN 150**
incl. Flanschen, Dichtungen, Halterungen, Stutzen, Bögen,  Einbauten, etc.
incl. aller erforderlichen Trennschnitte

Werkstoff: St. verz. / Stahl schwarz / VA / PE/PVC/Gummi etc.

demontieren und fachgerecht entsorgen
Menge: 6,000 m

**15.1.5 Demontage Rohrleitung bis einschließlich DN 250**
incl. Flanschen, Dichtungen, Halterungen, Stutzen, Bögen,  Einbauten, etc.
incl. aller erforderlichen Trennschnitte

Werkstoff: St. verz. / Stahl schwarz / VA / PE/PVC/Gummi etc.

demontieren und fachgerecht entsorgen
Menge: 3,000 m

**15.1.6 Demontage Rohrleitung gedämmt bis einschließlich DN 80**
incl. Flanschen, Dichtungen, Halterungen, Stutzen, Bögen, Einbauten, Dämmung und Mantel, etc.
incl. aller erforderlichen Trennschnitte

Werkstoff: St. verz. / Stahl schwarz / VA / PE/PVC/Gummi etc.

demontieren und fachgerecht entsorgen
Menge: 2,000 m

**15.1.7 Demontage Rohrleitung gedämmt bis einschließlich DN 125**
incl. Flanschen, Dichtungen, Halterungen, Stutzen, Bögen, Einbauten, Dämmung und Mantel, etc.
incl. aller erforderlichen Trennschnitte

Werkstoff: St. verz. / Stahl schwarz / VA / PE/PVC/Gummi etc.

demontieren und fachgerecht entsorgen
Menge: 60,000 m

**15.1.8 Demontage Rohrleitung gedämmt bis einschließlich DN 200**
incl. Flanschen, Dichtungen, Halterungen, Stutzen, Bögen, Einbauten, Dämmung und Mantel, etc.
incl. aller erforderlichen Trennschnitte

Werkstoff: St. verz. / Stahl schwarz / VA / PE/PVC/Gummi etc.

demontieren und fachgerecht entsorgen
Menge: 25,000 m

#### Abschnitt 15.2 Demontage Armaturen

**15.2.1 Armatur DN 32 bis einschließlich DN 50**
Schieber, MID, Messungen, Rückschlagklappen, Ventile, Klappen, Kugelhähne, Mischer, etc.

incl. lösen der Flanschverbindungen, Entsorgung der Dichtungen, Schrauben, etc.

demontieren und fachgerecht entsorgen
Menge: 93,000 St

**15.2.2 Armatur bis einschließlich DN 80**
Schieber, MID, Messungen, Rückschlagklappen, Ventile, Klappen, Kugelhähne, Mischer, etc.

incl. lösen der Flanschverbindungen, Entsorgung der Dichtungen, Schrauben, etc.

demontieren und fachgerecht entsorgen
Menge: 6,000 St

**15.2.3 Armatur bis einschließlich DN 125**
Schieber, MID, Messungen, Rückschlagklappen, Ventile, Klappen, Kugelhähne, Mischer, etc.

incl. lösen der Flanschverbindungen, Entsorgung der Dichtungen, Schrauben, etc.

demontieren und fachgerecht entsorgen
Menge: 18,000 St

**15.2.4 Armatur bis einschließlich DN 200**
Schieber, MID, Messungen, Rückschlagklappen, Ventile, Klappen, Kugelhähne, Mischer, etc.

incl. lösen der Flanschverbindungen, Entsorgung der Dichtungen, Schrauben, etc.

demontieren und fachgerecht entsorgen
Menge: 3,000 St

**15.2.5 Armatur bis einschließlich DN 250**
Schieber, MID, Messungen, Rückschlagklappen, Ventile, Klappen, Kugelhähne, Mischer, etc.

incl. lösen der Flanschverbindungen, Entsorgung der Dichtungen, Schrauben, etc.

demontieren und fachgerecht entsorgen
Menge: 1,000 St

**15.2.6 Armatur gedämmt bis einschließlich DN 80**
Schieber, MID, Messungen, Rückschlagklappen, Ventile, Klappen, Kugelhähne, Mischer, etc.

incl. lösen der Flanschverbindungen, Entsorgung der Dichtungen, Schrauben, Dämmung und Mantel, etc.

demontieren und fachgerecht entsorgen
Menge: 2,000 St

**15.2.7 Armatur gedämmt bis einschließlich DN 125**
Schieber, MID, Messungen, Rückschlagklappen, Ventile, Klappen, Kugelhähne, Mischer, etc.

incl. lösen der Flanschverbindungen, Entsorgung der Dichtungen, Schrauben, Dämmung und Mantel, etc.

demontieren und fachgerecht entsorgen
Menge: 6,000 St

**15.2.8 Armatur gedämmt bis einschließlich DN 200**
Schieber, MID, Messungen, Rückschlagklappen, Ventile, Klappen, Kugelhähne, Mischer, etc.

incl. lösen der Flanschverbindungen, Entsorgung der Dichtungen, Schrauben, Dämmung und Mantel, etc.

demontieren und fachgerecht entsorgen
Menge: 4,000 St

#### Abschnitt 15.3 Demontage/Wiedermontage

**15.3.1 Demontage/Wiedermontage Armatur**
Bestehenden Schieber aus dem Fettschacht ausbauen, Blindflansch montieren und nach dem Umbau der Vorklärbecken wieder einbauen.

Größe:  DN 150

Länge:  ca. 4,0m

Tiefe Schacht: ca. 4,5 m

Armatur demontieren, lagern, betriebsbereit montieren und wieder in Betrieb nehmen.
Menge: 2,000 St

#### Abschnitt 15.4 Demontage Maschinen und Aggregate

**15.4.1 Drehkolbenpumpe demontieren**
Drehkolbenpumpe mit Antrieb

Die Pumpe ist im UG des Pumpenhauses montiert und von dort zu demontieren und auszubringen.

Abmessungen:

Länge:  ca. 1300mm

Breite:  ca. 300mm

Höhe:  ca. 450mm

einschl. Antrieb, Grundrahmen, Kupplung, Grundrahmen, Fundamentschienen,  etc.

demontieren und fachgerecht entsorgen
Menge: 1,000 St

**15.4.2 Drehkolbengebläse demontieren**
Das vorhandene Drehkolbengebläse ist im Gebäude der Fäkalannahmestation

Das Gebläse ist inkl. Ansaugfilter, Axialkompensator, Sicherheitsventile, Anfahrentlastung, etc.  zu demontieren

Bauart:  Drehkolbengebläse

Fabrikat:  Aerzener

Typ:  gm4s

Baujahr:  2021

demontieren und fachgerecht entsorgen
Menge: 1,000 St

**15.4.3 Demontage Sandfangräumer**
Demontage Sandfangräumer ausgeführt als Saugräumer mit Brückenkonstruktion mit Geländer, ausgelegt mit Sicherheitsgitterrosten

Abmessungen Sandfangräumer:

Länge:  ca. 4,5 m
Breite:  ca. 1,7 m
Höhe:  ca. 3,3 m ab Becken OK

Werkstoff: Stahl beschichtet

Räumer bestehend aus Brücke über Sandfangkammer, Gitterroste, Fetträumschild, Fahrrollen, Kabeltrommel, Sandpumpe mit Druckrohrleitung, die in die seitliche Sandablaufrinne führt, Aufstiegstreppe, Schleppkabel.

Inkl. Demontage Elektromotoren (Kettenzug, Räumerantrieb, Antrieb Fettschild, Sandpumpe und der elektrischen Schaltanlage), Verkabelung, Abdeckungen, etc.

Zur Fahrbegrenzung sind auf der Zu- und Ablaufseite jeweils 2 Prellblöcke aus Profilstahl (insgesamt 4 Stück) zu demontieren

demontieren und fachgerecht entsorgen.
Menge: 1,000 St

**15.4.4 Demontage Lamellen**
*** Pauschalposition
Die Lamellen sind an der Abtrennung zum Fettfang montiert. Diese müssen über eine Länge von ca. 24 m demontiert und ausgebracht werden.

Länge: ca. '2300' mm

Breite: ca. '100' mm

Tiefe: ca. '50' mm

Material: 'Holz'

Anzahl: '150 St'

Lamellen komplett demontieren und fachgerecht entsorgen.
Menge: 1,000 psch

**15.4.5 Rechengutcontainer demontieren**
,ausgeführt als Absetzmulde aus Stahl.

Auftellungsort: Rechengebäude

Breite:  ca. 1,6 m
Länge:  ca. 2 m
Höhe:  ca. 1,5 m

demontieren und fachgerecht entsorgen
Menge: 1,000 St

**15.4.6 Fahrwagen Rechengutcontainer demontieren**
bestehend aus Schienengebundener Container Transportwagen zur Aufnahme von  Absetzcontainern (Flachbettausführung) mit elektrischen Antrieb. Energieversorgung über Federleitungstrommel.

demontieren und fachgerecht entsorgen
Menge: 1,000 St

**15.4.7 Schienen demontieren**
Die Schienen für den Rechencontainer sind mit dem Fundament verschraubt.

Ausbauort: Rechengebäude
Material:  Stahl

demontieren und fachgerecht entsorgen
Menge: 25,000 m

**15.4.8 Abluftventilator demontieren**
Abluftventilator Rechengebäude

Der Ventilator ist im Rechengebäude montiert und von dort zu demontieren und auszubringen.

Abmessungen:

Breite:  ca. 500 mm

Länge:  ca 500 mm

Montagehöhe: ca. 3500 mm

einschl. Antrieb, Grundrahmen, Konsolen, Befestigungsmaterial etc.

demontieren und fachgerecht entsorgen
Menge: 1,000 St

**15.4.9 Rechen demontieren**
Die vorhandene Rechenanlage ist aus dem Rechengebäude zu demontieren

Der Rechen ist inkl. aller Anbauteile wie Ventilen, Antrieben, Bürsten, Wellen, Roste, Rahmen, Abdeckungen etc. zu demontieren.

Fabrikat.  Geiger

Gerinnebreite: ca. 1,2 m

Gerinnetiefeca. 0,9 m

Höhe über Gerinneca. 4 m

Werkstoff: Größtenteils Stahl

demontieren, ausbringen und fachgerecht entsorgen
Menge: 1,000 St

**15.4.10 Rechen demontieren**
Die vorhandene Rechenanlage ist aus dem Rechengebäude zu demontieren

Der Rechen ist inkl. aller Anbauteile wie Ventilen, Antrieben, Bürsten, Wellen, Roste, Rahmen, Abdeckungen etc. zu demontieren.

Fabrikat.  Passavant-Geiger

Typ:  Noggerath

Gerinnebreite: ca. 1,2 m

Gerinnetiefeca. 0,9 m

Höhe über Gerinneca. 2,5 m

Werkstoff: Größtenteils VA

demontieren, ausbringen und fachgerecht entsorgen
Menge: 1,000 St

**15.4.11 Rechengutwaschpresse demontieren**
Die vorhandene Waschpresse ist aus dem Rechengebäude zu demontieren

Die Waschpresse ist unter dem Rechen angeordnet

Die Waschpresse ist inkl. aller Anbauteile wie Einwurftrichter, Ventilen, Antrieben, Bürsten, Wellen, Roste, Rahmen, Abdeckungen, Austragsrohren, Einwurfschächten etc.  zu demontieren

Fabrikat.  Passavant-Geiger

Typ:  Noggertah NW 250E / 900

Abmessungen:

Länge  ca. 2,0 m
Breite:  ca 0,5 m
Höhe:  ca. 1,2 m

Austragsrohrlänge.ca 4,0 m

Werkstoff: Größtenteils VA

demontieren, ausbringen und fachgerecht entsorgen
Menge: 1,000 St

**15.4.12 Spiralförderer demontieren**
Der vorhandene Spiralförderer ist aus dem Rechengebäude zu demontieren

Der Spiralförderer ist unter dem Rechen angeordnet

Der Spiralförderer ist inkl. aller Anbauteile wie Einwurftrichter, Ventilen, Antrieben, Bürsten, Wellen, Roste, Rahmen, Abdeckungen, Konsolen, Einwurfschächten etc.  zu demontieren

Fabrikat.  Passavant-Geiger

Typ:  Noggerath SF 320

Abmessungen:

Länge  ca. 2,0 m
Breite:  ca 0,5 m
Höhe:  ca. 1,5 m

Werkstoff: Größtenteils VA

demontieren, ausbringen und fachgerecht entsorgen
Menge: 1,000 St

#### Abschnitt 15.5 Demontage Stahlbauteile

**15.5.1 Demontage Doppelspindel-Absenkrinnenschütz mit E-Antrieb**
ausgeführt als Doppelspindel-Absenkrinnenschütz mit Traverse, Spindelverlängerung und elektrischem Antrieb. Die Sohle des Schiebers ist angedübelt.

Einbauort: Sandfang/Fettfang

Breite  :  ca. 2,1 m
Einbautiefe: ca.1,5 m
Werkstoff: Stahl

kompl. einschl. Antrieb, Konsolständer, Austemmen, Spindelverlängerung, Klemmplatten, Schrauben u. sonstigem Befestigungsmaterial

komplett demontieren und fachgerecht entsorgen
Menge: 1,000 St

**15.5.2 Demontage Spindelschieber**
ausgeführt als handbetätigter und angedübelter Spindelschieber mit  Spindelverlängerung.

Einbauort: Sandfang

Breite  :  ca. 1,1 m
Einbautiefe: ca.1,5 m
Werkstoff: Stahl

kompl. einschl. Spindelverlängerung, Klemmplatten, Schrauben u. sonstigem Befestigungsmaterial

komplett demontieren und fachgerecht entsorgen
Menge: 1,000 St

**15.5.3 Demontage Gewindeschieber DN 700**
ausgeführt als handbetätigter und angedübelter Gewindeschieber mit Spindelverlängerung.

Einbauort: Vorklärbecken

Breite  :  ca. 0,7 m
Einbautiefe: ca.1,5,
Werkstoff: Stahl

kompl. einschl. Spindelverlängerung, Klemmplatten, Schrauben u. sonstigem Befestigungsmaterial

komplett demontieren und fachgerecht entsorgen
Menge: 1,000 St

**15.5.4 Demontage Gewindeschieber DN 400**
ausgeführt als handbetätigter und angedübelter Gewindeschieber mit Spindelverlängerung.

Einbauort: Vorklärbecken

Breite  :  ca. 0,4 m
Einbautiefe: ca. 4 m
Werkstoff: Stahl

kompl. einschl. Spindelverlängerung, Klemmplatten, Schrauben u. sonstigem Befestigungsmaterial

komplett demontieren und fachgerecht entsorgen
Menge: 1,000 St

**15.5.5 Demontage Gewindeschieber DN 500**
ausgeführt als handbetätigter und angedübelter Gewindeschieber mit Spindelverlängerung.

Einbauort: Vorklärbecken

Breite  :  ca. 0,5 m
Einbautiefe: ca. 4 m,
Werkstoff: Stahl

kompl. einschl. Spindelverlängerung, Klemmplatten, Schrauben u. sonstigem Befestigungsmaterial

komplett demontieren und fachgerecht entsorgen
Menge: 1,000 St

**15.5.6 Demontage Steckschütz**
ausgeführt als Steckschütz zum einsetzen in Gerinne. Aufehängt an Konsole über dem Gerinne.

Einbauort: Rechen

Breite  :  ca. 1,4 m
Werkstoff: Stahl

kompl. einschl. Befestigungsmaterial

komplett demontieren und fachgerecht entsorgen
Menge: 1,000 St

**15.5.7 Demontage Tauchwände**
ausgeführt als Edelstahlblech mit Verstärkungsprofilen, seitlich an der Ablaufrinne am Auslauf des Nachklärbecken befestigt

Tauchwandhöhe:  ca.0,5m
Tauchwandlänge:  ca.53,0m
Werkstoff :  Edelstahl

kompl. einschl. Unterlegwinkel, Klemmplatten, Schrauben u. sonstigem Befestigungsmaterial

komplett demontieren und fachgerecht entsorgen
Menge: 1,000 St

**15.5.8 Demontage Überfallschwelle**
ausgeführt als Zahnschwelle aus Blech mit Verstärkungsprofilen und Abdichtung, an der äußeren und inneren Ablaufrinne befestigt.

Schwellenhöhe:  ca. 410 mm
Blechdicke:  bis 5mm
Befestigung:  alle ca. 0,3m
Werkstoff:  Stahl, Alu oder Edelstahl

komplett demontieren und fachgerecht entsorgen
Menge: 55,000 m

**15.5.9 Demontage Ablaufrinne**
als offene Sammelrinne aus Edelstahl für den Ablauf des Nachklärbecken, als eingehängte Rechteckrinne
bestehend aus:

1 St Edelstahlrechteckrinne inkl. 1 seitliche Öffnungen und einseitig montierten Zahnschwellen

Troglänge:  ca. 55,0m
Trogbreite:  ca. 0,4m
Trogtiefe:  ca. 0,26m
Werkstoff  Edelstahl

kompl. einschl. Unterlegwinkel, Klemmplatten, Schrauben u. sonstigem Befestigungsmaterial

komplett demontieren und fachgerecht entsorgen
Menge: 1,000 St

**15.5.10 Demontage Stahlbehälter**
ausgeführt als stehender Behälter mit Füßen, montiert auf Konsolen unter der Decke

Einbauhöhe:  ca. 4 m
Behälterhöhe:  ca.0,5 m
Behälterdurchmesser:  ca.0,4m
Werkstoff :  Stahl

kompl. einschl. Anbauten,Konsole, Schrauben u. sonstigem Befestigungsmaterial

komplett demontieren und fachgerecht entsorgen
Menge: 1,000 St

**15.5.11 Sandklassierer demontieren**
Der vorhandene Sandklassierer ist zu demontieren

Einbauort: Sandfang

Der Behälter ist inkl. Hydraulikaggragt, Leitungen, Befestigungsmaterial,Isolierung, Begleitheizung, etc. zu demontieren

Der Sandklassierer und Austragsrohr ist eingehaust in  Edelstahl ummanteltem Dämmmaterial.

Abmessungen:

Länge:  ca. 2000mm
Breite:  ca. 2000mm
Höhe:  ca. 1600mm

demontieren und fachgerecht entsorgen
Menge: 1,000 St

#### Abschnitt 15.6 Demontage Vorklärbeckenräumer

**15.6.1 Demontage Rundräumer 1**
Demontage Rundräumer im Vorklärbecken1 als Brücke mit beidseitigem Geländer ausgelegt mit Sicherheitsgitterrosten

Abmessungen
Räumer:  ca. 10 m x ca.0,7m x ca 0,7m
  Länge x Breite x Höhe

Räumer bestehend aus Brücke, Gitterrosten, Schleifringkörper, Drehlager, Schwimmschlammräumschilde, Schwimmschlammrampe, Fahrrollen, Fahrbahnräumwerk,  Bodenräumerschilde, Rohrleitungen, Leitern, Tauchmotorpumpe.

Inkl. Demontage Elektromotoren (Räumerantrieb, Pumpe und der elektrischen Schaltanlage), Verkabelung, Abdeckungen, Endanschläge, etc.

demontieren und fachgerecht entsorgen.
Menge: 1,000 St

**15.6.2 Demontage Rundräumer 2**
Demontage Rundräumer im Vorklärbecken2  als Brücke mit beidseitigem Geländer ausgeführt mit Sicherheitsgitterrosten

Abmessungen
Räumer:  ca. 8 m x ca.0,7m x ca 0,7m
  Länge x Breite x Höhe

Räumer bestehend aus Brücke, Gitterrosten, Schleifringkörper, Drehlager, Schwimmschlammräumschilde, Fahrrollen, Fahrbahnräumwerk,  Bodenräumerschilde, Rohrleitungen, Leitern, Tauchmotorpumpe.

Inkl. Demontage Elektromotoren (Räumerantrieb, Pumpe und der elektrischen Schaltanlage), Verkabelung, Abdeckungen, Endanschläge, etc.

demontieren und fachgerecht entsorgen.
Menge: 1,000 St

#### Abschnitt 15.7 Demontage Heizung und Sanitär

**15.7.1 Heizkörper demontieren**
Heizkörper Rechengebäude

Der Rippenheizkörper Stahl/Guss ist an der Wand montiert und von dort zu demontieren und auszubringen.

Abmessungen:

Länge:  bis 1500 mm

Höhe:  bis 500 mm

Tiefe:  bis 100 mm

einschl. Thermostatkopf, Konsolen, Befestigungsmaterial, trennen der Heizungsleitungen etc.

Ausführungsort: Rechengebäude

demontieren und fachgerecht entsorgen
Menge: 3,000 St

#### Abschnitt 15.8 Sonstige Demontagen

**15.8.1 Profilstahlkonstruktionen / Gitterroste**
wie Sonderhalterungen, U-Profilen, Auflager, Träger, Konsolen, Stütz- und Unterkonstruktionen, Behälter, Gitterrostabdeckungen, Säulenständer, Gerinneschieber, Steckschütze, Abdeckungen etc.

Werkstoff: Stahl verzinkt / Stahl beschichtet / Edelstahl

demontieren, ausbringen, entsorgen
Menge: 535,000 kg

**15.8.2 Geländer demontieren/wiederherstellen**
Geländer entlang am runden Vorklärbecken I und II für die Dauer der Arbeiten demontieren, Lagern und nach Fertigstellung der Arbeiten wieder montieren

Das Geländer ist seitlich an der äußersten Beckenwand Montiert. Das entfernen der Pflastersteine erfolgt bauseitig

Geländerlänge VKB I:  ca. 65 m
Geländerlänge VKB II: ca. 27
Menge: 92,000 m

**15.8.3 Demontage Geländer**
bis Geländerhöhe 1,10m, einschl Trennschnitte und Befestigungsmaterialien

Werkstoff: Stahl beschichtet

demontieren und entsorgen
Menge: 26,200 m

#### Abschnitt 15.9 Trennschnitte im Bestand

*Hinweis: Hinweis Trennschnitte*
Trennschnitte können nur an Rohrleitungen abgerechnet werden, die ab den Trennschnitt weiter benötigt werden. Trennschnitte für den Rückbau, die Demontage und zum Zerkleinern von Rohrleitungen ist in die entsprechende Position der Demontage Rohrleitungen einzukalkulieren.

**15.9.1 Trennschnitt an DN 25**
Trennschnitt Rohrleitung Stahl, Edelstahl, PE, PVC, PP, etc.
DN 25
Durchführung Trennschnitt am Bestand inkl. Aufarbeitung Trennschnitt zur Befestigung eines Flansches oder Rohrleitung DN 25

Position umfasst folgende Tätigkeiten:

Demontage, Trennschnitt, Aufarbeitung Trennschnitt, Mehraufwand Schweißnaht und Formieren, einschließlich fachgerechte Entsorgung des anfallenden Materials einschließlich der Befestigungen.
Menge: 1,000 St
Leistungsbereichkatalog: Maschine

**15.9.2 Trennschnitt an DN 50**
Trennschnitt Rohrleitung Stahl, Edelstahl, PE, PVC, PP, etc.
DN 50
Durchführung Trennschnitt am Bestand inkl. Aufarbeitung Trennschnitt zur Befestigung eines Flansches oder Rohrleitung DN 50

Position umfasst folgende Tätigkeiten:

Demontage, Trennschnitt, Aufarbeitung Trennschnitt, Mehraufwand Schweißnaht und Formieren, einschließlich fachgerechte Entsorgung des anfallenden Materials einschließlich der Befestigungen.
Menge: 1,000 St
Leistungsbereichkatalog: Maschine

**15.9.3 Trennschnitt an DN 65**
Trennschnitt Rohrleitung Stahl, Edelstahl, PE, PVC, PP, etc.
DN 65
Durchführung Trennschnitt am Bestand inkl. Aufarbeitung Trennschnitt zur Befestigung eines Flansches oder Rohrleitung DN 65

Position umfasst folgende Tätigkeiten:

Demontage, Trennschnitt, Aufarbeitung Trennschnitt, Mehraufwand Schweißnaht und Formieren, einschließlich fachgerechte Entsorgung des anfallenden Materials einschließlich der Befestigungen.
Menge: 1,000 St
Leistungsbereichkatalog: Maschine

**15.9.4 Trennschnitt an DN 100**
Trennschnitt Rohrleitung Stahl, Edelstahl, PE, PVC, PP, etc.
DN 100
Durchführung Trennschnitt am Bestand inkl. Aufarbeitung Trennschnitt zur Befestigung eines Flansches oder Rohrleitung DN 100

Position umfasst folgende Tätigkeiten:

Demontage, Trennschnitt, Aufarbeitung Trennschnitt, Mehraufwand Schweißnaht und Formieren, einschließlich fachgerechte Entsorgung des anfallenden Materials einschließlich der Befestigungen.
Menge: 3,000 St
Leistungsbereichkatalog: Maschine

**15.9.5 Trennschnitt an DN 150**
Trennschnitt Rohrleitung Stahl, Edelstahl, PE, PVC, PP, etc.
DN 150
Durchführung Trennschnitt am Bestand inkl. Aufarbeitung Trennschnitt zur Befestigung eines Flansches oder Rohrleitung DN 150

Position umfasst folgende Tätigkeiten:

Demontage, Trennschnitt, Aufarbeitung Trennschnitt, Mehraufwand Schweißnaht und Formieren, einschließlich fachgerechte Entsorgung des anfallenden Materials einschließlich der Befestigungen.
Menge: 1,000 St
Leistungsbereichkatalog: Maschine

**15.9.6 Trennschnitt an DN 200**
Trennschnitt Rohrleitung Stahl, Edelstahl, PE, PVC, PP, etc.
DN 200
Durchführung Trennschnitt am Bestand inkl. Aufarbeitung Trennschnitt zur Befestigung eines Flansches oder Rohrleitung DN 200

Position umfasst folgende Tätigkeiten:

Demontage, Trennschnitt, Aufarbeitung Trennschnitt, Mehraufwand Schweißnaht und Formieren, einschließlich fachgerechte Entsorgung des anfallenden Materials einschließlich der Befestigungen.
Menge: 1,000 St
Leistungsbereichkatalog: Maschine

### Bereich 16 Gerüstarbeiten

#### Abschnitt 16.1 Gerüstarbeiten

**16.1.1 Fahrbares Gerüst**
*** Pauschalposition
Auf- und Abbau sowie Vorhaltung fahrbares Gerüst DIN 4420-3, DIN EN 12810, während des gesamten Montagezeitraums in und außerhalb von Gebäuden für zu bearbeitende Flächen über 3,5m. Systemgerüst nach DIN EN 12810-1

Lastklasse:  bis 3 (2 kN/m2)
Höhenabstand der Gerüstlagen 2 m
genutzte Gerüstlagen: 2
Höhe der obersten Gerüstlage bis 4 m

Sowie sämtliche notwendigen Schutz- und Sicherheitsausrüstung, nach den neusten Richtlinien der Montage- und Arbeitsstättenverordnung, sowie den Richtlinien des UVV, GUV und Gewerbeaufsichtsamtes.

Stand-, Schutz- und Arbeitsgerüste, sowie Fangnetze für
den Personenschutz gem. UVV als fahrbare Gerüste, einschl.
An- und Abtransport, sowie Miete für die gesamte Dauer
der Durchführung der angebotenen Leistungen.
Menge: 1,000 psch
Leistungsbereichkatalog: 001

**16.1.2 Arbeits- und Schutzgerüste Flächengerüst**
Auf- und Abbau sowie Vorhaltung Arbeits- und Schutzgerüst DIN EN 12811-1 und DIN 4420-1, für Montagearbeiten an zu bearbeitenden Flächen über 3,5m. Standgerüst oder für ein Ausgleich der Standfläche von mehr als 40cm, längenorientiert nach DIN EN 12810-1

Lastklasse:  bis 3 (2 kN/m2)
Höhenklasse:  H 1
Breitenklasse:  SW 06

genutzte Gerüstlagen: alle
Höhe der obersten Gerüstlage bis 5 m
Gerüstlänge:  bis 25m

Aufstellort:  außen
Grundfläche:  rechteckig
Standfläche:  geneigt und über  Lastverteiler belastbar
Bauwerksfläche:  senkrecht

Grundeinsatzzeit:  4 Wochen

Die Aufstellung der Gerüste erfolgt in den benötigten Teilmengen und an unterschiedlichen Standorten.

Sowie sämtliche notwendigen Schutz- und Sicherheitsausrüstung, nach den neusten Richtlinien der Montage- und Arbeitsstättenverordnung, sowie den Richtlinien des UVV, GUV und Gewerbeaufsichtsamtes.

Einschl. verankern an den im Bauwerk vorh. Vorrichtungen.

Stand-, Schutz- und Arbeitsgerüste, sowie Fangnetze für
den Personenschutz gem. UVV, einschl. An- und Abtransport.

Für verlängerte Grundeinsatzzeiten die durch den Auftragnehmer verschuldet werden, besteht kein zusätzlicher Vergütungsanspruch.
Menge: 100,000 m²
Leistungsbereichkatalog: 001

**16.1.3 Zulage umsetzen Flächengerüst bis 50m**
Umsetzen Flächengerüst

Höhenänderung der Standfläche: von 1m bis 4m

Länge des Transportweges: bis 50m.

Einschl. der notwendigen Schutz- und Sicherheitsausrüstung, nach den neusten Richtlinien der Montage- und Arbeitsstättenverordnung, sowie den Richtlinien des UVV, GUV und Gewerbeaufsichtsamtes.

Stand-, Schutz- und Arbeitsgerüste, sowie Fangnetze für
den Personenschutz gem. UVV als fahrbare Gerüste umsetzen.

Für erforderliche Versetzungen die durch den Auftragnehmer verschuldet werden, besteht kein zusätzlicher Vergütungsanspruch.
Menge: 93,000 m²
Leistungsbereichkatalog: 001

**16.1.4 Umbauen Flächengerüst**
Umbauen Flächengerüste, durch Aus- und Einbauen von Gerüstlagen

Höhenänderung: bis 4,5m
Menge: 25,000 m²
Leistungsbereichkatalog: 001

**16.1.5 Gebrauchsüberlassung Arbeitsgerüst Flächengerüst**
Gebrauchsüberlassung über die Grundeinsatzzeit hinaus für Arbeitsgerüste.

Positionsmenge = Produkt aus Gebrauchsüberlassungsmenge
  mal Gebrauchsüberlassungsdauer
Menge: 384,000 m²Wo
Leistungsbereichkatalog: 001

**16.1.6 Statische Berechnung Arbeitsgerüst**
Statische Berechnung DIN EN 12811-1 einschl. erforderlicher Ausführungszeichnungen für nachfolgend beschriebenes Arbeitsgerüst anfertigen.
Menge: 3,000 St
Leistungsbereichkatalog: 001

**16.1.7 Zulage Gerüst im Sandfang**
*** Pauschalposition
zur Anpassung der schrägen Standflächen zum Aufstellen des Gerüst.

Länge:  ca. 25 m
Breite Sohle: ca. 0,35m
Schräge:  ca. 45°

Der Mehraufwand für Auf- und Abbau inkl. allem erforderlichen Unterbaumaterial ist einzukalkulieren.
Menge: 1,000 psch
Leistungsbereichkatalog: 001

**16.1.8 Zulage Gerüst im Fettfang**
*** Pauschalposition
zur Anpassung der schrägen Standflächen zum Aufstellen des Gerüst.

Länge:  ca. 25 m
Schräge:  ca. 20°

Der Mehraufwand für Auf- und Abbau inkl. allem erforderlichen Unterbaumaterial ist einzukalkulieren.
Menge: 1,000 psch
Leistungsbereichkatalog: 001

**16.1.9 Zulage Gerüst im Bereich der Trichterspitze**
zur Anpassung der schrägen Standflächen und Abdecken der Trichterspitze zum Aufstellen des Gerüsts im Vorklärbecken

Länge:  ca. 1,8m

Schräge:  ca. 6° und 45°

Der Mehraufwand für Auf- und Abbau inkl. allem erforderlichen Unterbaumaterial ist einzukalkulieren.
Menge: 1,000 St
Leistungsbereichkatalog: 001

### Bereich 17 Sonstiges

#### Abschnitt 17.1 Taglohnarbeiten/Stundenlohnarbeiten

*Hinweis: Taglohnarbeiten*
Taglohnarbeiten

Die Stundenlohnarbeiten werden ggf. gesondert beauftragt und nur auf Nachweis vergütet. Die Ausführung erfolgt nach Anordnung des Auftraggebers.

Für auszuführende Taglohnarbeiten werden vorerst
folgende Stunden in denen die Geschäftsunkosten,
Verdienst, Wagnis, Lohnzuschläge (Erschwernis,
Schmutz- und Überstundenzuschläge, etc.), Lohnnebenkosten
(Urlaubsgeld, Auslösung, Übernachtung, Wegegeld
sowie Fahrt- und Fahrzeugkosten) enthalten sind,
aufgeführt und sind wie beschrieben mit anzubieten.

Es werden nur die auf der Baustelle abgeleisteten Stunden ohne irgendwelche Zuschläge vergütet.
Die Taglohnarbeiten sind vorab bei der Bauleitung anzumelden und dienen für zusätzliche Arbeiten.

Die Zuordnung der Stunden erfolgt über die erforderliche  Qualifikation der auszuführenden Arbeiten.

Die Taglohnberichte für Regiearbeiten sind wöchentlich oder spätestens 10 Werktage nach Ausführung der Arbeiten zur Unterschrift vorzulegen. Später eingereichte Taglohnbericht werden nicht anerkannt.

Werkstattwagen und sämtliche Hand-, Kleinwerkzeuge wie Bohrmaschine, Trennschleifer, Abbruch- und Bohrhammer sind inkl. Verbrauchsmaterial einzukalkulieren.

**17.1.1 Obermonteurstunden**
Menge: 60,000 h

**17.1.2 Monteurstunden**
Menge: 90,000 h

*Hinweis: Saugfahrzeug für Sandfang*
Saugfahrzeuge
Es werden nur die auf der Baustelle abgeleisteten Stunden ohne irgendwelche Zuschläge vergütet.
Die Hubarbeitsbühnen sind vorab bei der Bauleitung anzumelden und dienen für zusätzliche Arbeiten.

**17.1.3 Reinigung des Sand- und Fettfangs**
Vorhandenes / restliches Rohabwasser ist aus dem Sand- und Fettfang abzusaugen. Die Wandflächen und der Boden, sind im Hochdruckreinigungsverfahren zu reinigen, sowie Verzopfungen und Ablagerungen zu entfernen.
Das Spülwasser und das Spülgut ist abzusaugen und zu entsorgen.

Das aufgenommene Abwasser kann in den Zulauf des Rechens abgegeben werden.

Bauwerksgröße:

Länge:  bis ca. 25 m
Breite:  bis ca. 3,8m
Tiefe:  bis ca. 4,41m (Sohle)

Wand-  und Bodenmaterial: Beton

Für die aufgeführten Arbeiten ist ein Hochdruckspül- und Saugfahrzeug mit mind. 2 Mann Besatzung vorzuhalten.

Die Abrechnung erfolgt im Stundennachweis.
Menge: 10,000 h

#### Abschnitt 17.2 Sonstiges

**17.2.1 Inbetriebnahme**
*** Pauschalposition
und Einregulierung aller gelieferten Einrichtungen einschl. ausreichender Einweisung des Bedienungspersonals, Probelauf und Abnahme der Anlage bei jeweils separater Monteuranreise.

Die Inbetriebnahme erfolgt in mehreren Abschnitten. Die hierzu erforderlichen Zeiten (incl. An-und Abreise) und Anfahrten sind einzukalkulieren.

Der Auftragnehmer hat nach Fertigstellung der einzelnen Montagen eine Funktionsprüfung der Anlageteile durchzuführen.

Nachweise für Mindestdurchsatzleistungen.

Einstellung, Parametrierung sämtlicher gelieferter Steuerungen, Messtechnik und Feldgeräte mit Dokumentation.

Gemeinsame Inbetriebnahme und Datenpunkttests mit dem Lieferanten der EMSR-Technik.

Nach der Inbetriebnahme beginnt ein Probebetrieb von 6 Wochen. Bei Ausfällen und Störungen innerhalb des Probebetriebes beginnt dieser nach deren Beseitigung von neuem.

Optimierung des Anlagenbetriebs und Nachparametrierung während des Probebetriebs.
Menge: 1,000 psch

**17.2.2 Rohrleitungskennzeichnung**
als Einzeletiketten, selbstklebend zum Anbringen auf die Rohrleitungen DN 50 - 350 mit Texten und Pfeilen.

Verschiedene Texte und Farben nach Angaben des AG.

liefern und montieren
Menge: 15,000 St

**17.2.3 Beschilderung**
Für alle im Leistungsumfang der vorliegenden Ausschreibung enthaltenen Maschinen, Aggregate, Messstellen, handbetätigte Armaturen und Rohrleitungen usw. sind durch den  Auftragnehmer Kennzeichnungsschilder zu fertigen und anzubringen.

Die Schilder sind entsprechend dem Kennzeichnungssystem des Auftraggebers (EKS) zu fertigen. Etwaige Unklarheiten der Kennzeichnung sind vor Anwendung des EKS mit dem Auftraggeber abzustimmen.

Kennzeichnungsschild bestehend aus:

Graviertem Kunststoffschild und kompletter Schilderbefestigung sowie allen Planungs- und Abstimmungsarbeiten,

Schild:
- Abmessungen: 50 x 100 mm
- Material:  Kunststoff, widerstandsfähig gegen Abwasser, witterungs- und UV-beständig, kratzfest
- Farbgebung: nach Angabe des Auftraggebers
- Schrifthöhe: 6 mm bzw. 4 mm
- Beschriftung: gravierte Schrift, 4-zeilig nach Angabe des AG
        1. Zeile: Kennzeichen
        2. Zeile: Klartext Benennung
        3. + 4. Zeile: Text

Schilderbefestigung:

Befestigung mit Kunststoffschilderhalter und Universalspann- band aus Edelstahl; der sichere Halt im Schilderträger ist sicherzustellen.
Bei Erstellung der Kennzeichnungsschilder ist wie folgt vorzugehen:

- Fertigen einer Tabelle durch den Auftragnehmer, die für jedes  Schild alle erforderlichen Angaben enthält
- Vorlage der Tabelle und Prüfung durch den Auftraggeber bzw. seinen Stellvertreter, gegebenenfalls Abstimmung und Änderung der Tabelle und Neuvorlage
- Fertigen der Schilder und Montage durch den Auftragnehmer gemäß  genehmigter Tabelle.

Alle für die Kennzeichnung erforderlichen Aufwendungen sind in die Einheitspreise einzurechnen.

Hierbei wird ausdrücklich auf alle im Vorfeld zur Schildererstellung erforderlichen Planungs- und Abstimmungsarbeiten (Schilderlisten, Abstimmungen, Korrekturen usw.) hingewiesen.
Menge: 40,000 St

**17.2.4 Schlussreinigung der gelieferten technischen Ausrüstung**
*** Pauschalposition
Schlussreinigung nach Beendigung aller Arbeiten an den vom AN gelieferten Bauteilen, wie z.B. Aggregate, Pumpen, technische Ausrüstung, Rohrleitungen, Armaturen, Antriebe,  Behälter, Messtechnik, etc.
Ausführung in zwei Arbeitsgängen, entfernen von sämtlichem anhaftendem Schmutz, Staub, Montagerückständen, etc. und Feucht/Nassreinigung der Komponenten sowie besenreiner Fußboden nach Abschluss der Reinigung.

Sämtliche Teile sind vollständig zu reinigen und sauber zu übergeben.

Die Schlussreinigung darf erst nach Anweisung der Bauleitung ausgeführt werden. Zwischensäuberungen, wie sie für den geregelten Ablauf der Bauarbeiten oder aus Gründen des Unfallschutzes erforderlich sind, werden nicht gesondert  vergütet.
Menge: 1,000 psch
Leistungsbereichkatalog: 033

**17.2.5 Genehmigungsdokumentation**
*** Pauschalposition
In den Preis dieser Position sind alle Leistungen einzukalkulieren, die für die ordnungsgemäße technische Klärung, Projektierung, Genehmigungs- und Werkstatt-, Dokumentation für sämtliche Lieferungen und Leistungen der Anlagentechnik erforderlich sind.

Genehmigungsdokumentation

Die Genehmigungs- und Werkstatt-Dokumentation ist gemäß
EN 60204-1 auszuführen und muss hauptsächlich
beinhalten:

- Gesamtverzeichnis und Terminplan für das Einreichen der  gesamten Genehmigungs- und Werkstatt-Dokumentation
- Übersichtspläne
- Aufstellungspläne (M=1:50, 1:25) inkl. Bauwerksdarstellung
  und Abmessungen
- Durchbruch und Aussparungspläne
- Verfahrensschemata mit Anlagenkennzeichnungssystem,  das in sämtlichen Teilen der Dokumentation einheitliche Betriebsmittel eindeutig kennzeichnet
- Beschreibungen aller Komponenten
- Aggregate-, Messtellen-, Armaturenliste mit Zuordung AKZ
- Zusammenstellung Datenpunktlisten, Klemmen- und  Anschlusspläne aller Komponenten mit elektrischem  Anschluss und mit Zuordung AKZ
- Stromlaufpläne
- Datenpunktlisten

Zur Abnahme sind die geforderten, letztendlich gültigen und korrekten Dokumente und Zeichnungen, die Messprotokolle, sowie eventuell erforderliche behördliche Bescheinigungen  vorzulegen. Sind diese Bedingungen nicht erfüllt, kann die Abnahme nicht durchgeführt und die Schlussrechnung nicht angewiesen werden.
Ferner ist eine Bescheinigung vorzulegen, dass die Anlage entsprechend §5, Abs. 4 der Unfallverhütungsvorschrift BGV A2 beschaffen ist.

Die Dokumentationsunterlagen sind ausschließlich in deutscher Schrift und Sprache anzufertigen. Gelieferte und verbaute Bauteile sind in den Herstellerunterlagen, Datenpunktlisten, Datenblätter, etc. eindeutig und unverwechselbar zu kennzeichnen sowie Anlagenspezifisch anzupassen. Allgemeine Unterlagen, wie z.B. Baureihenhefte, Montage- und Betriebsanleitungen mit Optionen und/oder Typenreihen sind nicht zugelassen.

Die Unterlagen sind in 3-facher Fertigung aus Papier vorzulegen. Zusätzlich sind die Daten 1-fach digital auf Datenträger zu liefern.
Menge: 1,000 psch

**17.2.6 End-Dokumentation**
*** Pauschalposition
In den Preis dieser Position sind alle Leistungen einzukalkulieren, die für die ordnungsgemäße technische  Enddokumentation (Schlussdokumentation) für sämtliche Lieferungen und Leistungen der Anlagentechnik erforderlich sind.

End-Dokumentation

Zum Lieferumfang nach Fertigstellung gehören folgende Dokumente  in deutscher Sprache:

- 1 Satz letztlich gültige Zeichnungen, Pläne und Texte
- 1 Satz Betriebsanleitungen und Beschreibungen für sämtliche Geräte und Anlagenteile
- 1 Satz Wartungsanweisungen
- 1 Satz Arbeitskarten (KEV Formblatt) für Wartungsarbeiten

Die End-Dokumentation ist gemäß EN 60204-1 auszuführen und muss hauptsächlich beinhalten:

- Gesamtverzeichnis
- Inhaltsverzeichnis für jeden Ordner
- Übersichtspläne
- Verfahrensschemata mit Anlagenkennzeichnungssystem
- Aufstellungspläne (M=1:50, 1:25) inkl. Bauwerksdarstellung
- Rohrleitungspläne
- Statische Berechnungen
- Geräteverzeichnis mit Herstellerangaben, Klartext- und Typenbezeichnung und Ersatzteilliste, Technische Daten und  Maßblätter aller eingebauten Geräte
- Protokolle des AN, Prüfzeugnisse, Bescheinigungen, Mess-, Einweisungs- und Inbetriebnahmeprotokolle
- Bautagebücher
- Parameterlisten und Einstellwerte der Steuerungen und  Messgeräte
- Nachweise über Mindestdurchsatzmengen und Ansprechverhalten
- Rangierlisten
- Stromlaufpläne
- EXi Nachweise für Eigensicherheit
- Übersichtliche Zuordnung der Bauteile zum  Anlagenkennzeichnungssystem

Die Dokumentationsunterlagen sind dem vorhandenem AKZ-System zuzuordnen und zu Kennzeichnen.

Die Dokumentation ist vollständig gemäß den o.g. Angaben zu liefern und an den AG zu übergeben.

Zudem umfasst die Dokumentation nachfolgende Bereiche:

- Bedienungs- und Instandhaltungsanleitung mit Erläuterung der Gesamtfunktion der Anlage sowie Beschreibung aller  Teilfunktionen
- Konformitätserklärung nach der Maschinenrichtlinie  2006 / 42 / EG mit Überprüfung der grundlegenden Sicherheits- und  Gesundheitsanforderungen nach Anhang 1 der  Maschinenrichtlinie
- Herstellerbescheinigungen der einzelnen Komponenten
- Nachweis technisch dauerhaft Dicht bei Gassystemen
- Stromlaufpläne als E-PLAN 8 Datei
- Programmierungen und Programme mit Kommentierung und  ohne Passwortschutz des Programms oder Bausteine
- Programme digital auf seperatem Datenträger je SPS
- Passwortlisten mit allen Passwörtern für die im Lieferumfang  enthaltenen Leistungen
- Datenpunktlisten
Die Unterlagen sind in 1-facher Fertigung vorzulegen. Zusätzlich sind die Daten 1-fach auf Datenträger (USB-Stick) zu liefern.

Spezifikation der erforderlichen Software:

- Texte  ab Word 2013
- Tabellen  ab Excel 2013
- Datenbank  ab Access 2013
- Zeichnungenab Autocad 2017
- Stromlaufpläneab E-PLAN 8

Die Dokumentationsunterlagen sind ausschließlich in deutscher Schrift und Sprache anzufertigen. Gelieferte und verbaute Bauteile sind in den Herstellerunterlagen, Datenpunktlisten, Datenblätter, etc. eindeutig und unverwechselbar zu kennzeichnen sowie Anlagenspezifisch anzupassen. Allgemeine Unterlagen, wie z.B. Baureihenhefte, Montage- und Betriebsanleitungen mit Optionen und/oder Typenreihen sind nicht zugelassen.

Zur Abnahme sind die geforderten, letztendlich gültigen und korrekten Dokumente und Zeichnungen, die Messprotokolle, sowie eventuell erforderliche behördliche Bescheinigungen  vorzulegen. Sind diese Bedingungen nicht erfüllt, kann die Abnahme nicht durchgeführt und die Schlussrechnung nicht angewiesen werden.
Ferner ist eine Bescheinigung vorzulegen, dass die Anlage entsprechend §5, Abs. 4 der Unfallverhütungsvorschrift BGV A2 beschaffen ist.

Die Dokumentation ist 4 Wochen vor Abnahme der Leistungen zusätzlich digital oder 1-fach in Papierform zur Prüfung und Freigabe zu übergeben. Nach erfolgter Freigabe kann der Druck und die Übergabe der Dokumentation erfolgen.

Das Nichtvorliegen der vollständigen Dokumentation ist ein schwer wiegender Mangel, der zur Verweigerung der Abnahme führt.
Menge: 1,000 psch

*Hinweis: Hubarbeitsbühnen*
Hubarbeitsbühnen
Es werden nur die auf der Baustelle abgeleisteten Stunden ohne irgendwelche Zuschläge vergütet.
Die Hubarbeitsbühnen sind vorab bei der Bauleitung anzumelden und dienen für zusätzliche Arbeiten.

**17.2.7 An- und Abfahrt Hubarbeitsbühne**
Für die Hubarbeisbühne

Es wird je Arbeitseinsatz eine An- und Abfahrt vergütet. Zusammenhängende Arbeiten die über ein oder mehrere Tage ausgeführt werden sind als ein Arbeitseinsatz zu rechnen. Bei Unterbrechungen der Arbeiten, die durch den Auftragnehmer verschuldet werden, besteht kein zusätzlicher Vergütungsanspruch.
Menge: 2,000 St

**17.2.8 Hub- und Arbeitsbühne 15m bis 29,9m**
Hub- und Arbeitsbühne
für Arbeiten über 15,0m bis zu einer Höhe von 29,9m.

Das Stellen der Hubbühne ist als Pauschalbetrag je Nutzungstag anzubieten.

Hubarbeitsbühne mit Bedienungspersonal einsetzen,
der Verrechnungssatz für die jeweilige Arbeitskraft umfasst sämtliche Aufwendungen wie Lohn- und Gehaltskosten, Lohn- und Gehaltsnebenkosten, Zuschläge, lohngebundene und lohnabhängige Kosten, sonstige Sozialkosten, Gemeinkosten, Wagnis und Gewinn.
Der Verrechnungssatz für das Gerät umfasst sämtliche Aufwendungen für den Betrieb, Gemeinkosten, Wagnis und Gewinn

Die Arbeiten sind so durchzuführen, daß eine mehrmalige Montage und Anmieten ausgeschlossen ist.
Auf- und Abbau/Umsetzen, Bediener/Fahrer der Hub- und Arbeitsbühne ist in den Einheitspreis zu kalkulieren.
Menge: 2,000 Tag

#### Abschnitt 17.3 Kernbohrungen / Abbrucharbeiten

*Hinweis*
für Wandstärken bis max.120 cm, schräge Bohrungen 40° bis 90° und ausbohren von bestehenden Rohrleitungen.

Kernbohrungen mittels Diamantbohrkrone in Stahlbeton
herstellen.
Einzukalkulieren sind sämtliche Arbeiten wie Anzeichnen der Durchbrüche, Absaugen von Wasser, Verlegen, Vorhalten und Entfernen von Versorgungsleitungen etc. incl. Entsorgung der
Bohrkerne und des Wassers und Reinigen des Arbeitsbereiches.
Das Durchbohren der Stahlbewehrung sowie das Ausbohren
von Stahlrohren ist ebenfalls mit einzurechnen. Die Schnittstellen sind zu Beschichten.

Der Arbeitsbereich muss so verlassen werden, wie er vorgefunden wurde.

**17.3.1 An- und Abfahrt**
Für die Herstellung von Kernbohrungen

Es wird je Arbeitseinsatz eine An- und Abfahrt vergütet. Zusammenhängende Arbeiten die über ein oder mehrere Tage ausgeführt werden sind als ein Arbeitseinsatz zu rechnen. Bei Unterbrechungen der Arbeiten, die durch den Auftragnehmer verschuldet werden, besteht kein zusätzlicher Vergütungsanspruch.
Menge: 4,000 St

**17.3.2 Kernbohrung**
Kernbohrung
Durchmesser bis einschl. 50 mm
Menge: 25,000 cm

**17.3.3 Kernbohrung**
Kernbohrung
Durchmesser ab 51 bis einschl. 100 mm
Menge: 25,000 cm

**17.3.4 Kernbohrung**
Kernbohrung
Durchmesser ab 101 bis einschl. 150 mm
Menge: 25,000 cm

**17.3.5 Kernbohrung**
Kernbohrung
Durchmesser ab 151 bis einschl. 200 mm
Menge: 50,000 cm

**17.3.6 Kernbohrung**
Kernbohrung
Durchmesser ab 201 bis einschl. 250 mm
Menge: 50,000 cm

**17.3.7 Kernbohrung**
Kernbohrung
Durchmesser ab 251 bis einschl. 400 mm
Menge: 35,000 cm

**17.3.8 Kernbohrung**
Kernbohrung
Durchmesser ab 401 bis einschl. 500 mm
Menge: 35,000 cm

**17.3.9 Beschichtung von Kernbohrwand**
Beschichtung von sämtlichen Kernbohrwandungen und gesägten Flächen.

Bestehend aus Grundierung und 2 Oberflächenschutzanstrichen mit einem Reaktionsharzsystem (Speziallack) um eine wasserdichte graue Oberfläche zu erhalten

Abrechnung nach geschützter Fläche
Menge: 2,036 m²

#### Abschnitt 17.4 Wartungsvertrag

**17.4.1 Wartungsvertrag 1. Jahr**
*** Pauschalposition
für einen Zeitraum von 1 Jahr, beginnend mit der Abnahme der einzelnen Aggregate.

Die Wartungsleistungen sind gemäß den Herstellerangaben durchzuführen, inkl. aller erforderlichen Sicht- und Kontrollprüfungen. Alle hierzu erforderlichen Hilfs- und Schmierstoffe, sowie Werk- und Hebezeuge sind einzukalkulieren. Verschleißteile sind ausgenommen.

Der Wartungsvertrag wird mit einer separaten Rechnung nach erfolgter Wartung abgerechnet und ist nicht Bestandteil der Schlussrechnung.

Eine detaillierte Liste mit den auszuführenden Arbeiten und Zeiträumen ist zur Inbetriebnahme der Aggregate und Einrichtungen vorzulegen.

Der Auftragnehmer ist verpflichtet, im Zusammenhang mit der Wartung, diejenigen Instandsetzungsarbeiten auszuführen, die zur Wiederherstellung des Sollzustandes unerlässlich sind. Andere Instandsetzungsarbeiten hat der Auftragnehmer auf Anforderung in angemessener Frist auszuführen.

Der Auftragnehmer ist auch außerhalb der regelmäßigen Wartungstermine verpflichtet, Störungen, die die Sicherheit oder den Betrieb der Anlage gefährden oder ausschließen, nach Aufforderung zu beseitigen. Er hat die Arbeiten unverzüglich auszuführen.

Die Leistungen des Wartungsvertrages sind so auszuführen, dass Betriebsbereitschaft und Sicherheit der Anlage stets erhalten bleiben.

Die allgemein anerkannten Regeln der Technik, die gesetzlichen Bestimmungen und Schutzvorschriften, insbesondere der EX-Richtlinien und der UVV-Regeln sind zu beachten.

Der Auftragnehmer ist verpflichtet, alle zur Erbringung der Leistungen benötigten Hilfsmittel (z.B. Messgeräte und Werkzeuge) und Hilfsstoffe (z.B. Schmier- und Reinigungsmittel) beizubringen sowie die anfallenden Reststoffe (z.B. Altöl und Kühlmittel) zu entsorgen.

In dem Wartungsvertrag sind die Personal-, Nebenkosten sowie Kosten für die An- und Abreise enthalten.

Die aufgeführten Leistungen sind in dem Wartungsvertrag enthalten und entsprechend durch den Auftragnehmer einzukalkulieren;

kompletter Wartungsvertrag
Menge: 1,000 psch

**17.4.2 Wartungsvertrag 2. Jahr**
*** Pauschalposition
wie vorheriger Wartungsvertrag für das 2. Jahr.
Menge: 1,000 psch

**17.4.3 Wartungsvertrag 3. Jahr**
*** Pauschalposition
wie vorheriger Wartungsvertrag für das 3. Jahr.
Menge: 1,000 psch

**17.4.4 Wartungsvertrag 4. Jahr**
*** Pauschalposition
wie vorheriger Wartungsvertrag für das 4. Jahr.
Menge: 1,000 psch
